# CHAU - Chausseestraße 7, 10115 Berlin
Angebotsaufforderung (GAEB DA XML 3.3, DA83)
Projekt: CHAU
Währung: EUR
Vergabeart: Freihändige Vergabe
Abgabeort: Covivio Immobilien GmbH Lietzenburger Str. 90 10719 Berlin F
Sicherheit Vertragserfüllung %: 0,00
Sicherheit Gewährleistung %: 0,00
Auftraggeber: Covivio Immobilien GmbH, Lietzenburger Str. 90, 10719 Berlin
Ausführungsort: CHAU, Chausseestraße 7, 10115 Berlin
Erstellt mit: 5 260924, NOVA AVA, 29.09.2026

## Allgemeine Vorbemerkungen
Allgemeine Vorbemerkungen
Die Baumaßnahme beinhaltet die Aufstockung des Wohngebäudes Chausseestrasse 7 in 10115 Berlin.
Die nachfolgende Leistungsbeschreibung hat in Gewerke aufgeteilte Bau- und Baunebenleistungen zum Gegenstand, die der Errichtung von 2 neuen Wohneinheiten je 1 Zugang vom jeweils angrenzendem Treppenhaus.
Die Versorgung mit Strom erfolgt über neue Verteiler und Zähleranlagen. Bei der Ausschreibung handelt es sich nur um Arbeiten innerhalb des Gebäudes. Die Erschließungsarbeiten sind nicht Bestandteil dieser Ausschreibung.
Als Leistungsgrenze werden die Hauseinführungen definiert.
Die entsprechenden erhöhten Schallschutzanforderungen sind einzuhalten. Es gelten die Anforderungen der DIN 4109 Teil 2. Mit seiner Unterschrift unter sein Angebot erkennt der Bieter an, dass die nachfolgenden Regelungen, soweit sie ihn betreffen, Vertragsbestandteil werden.
Der Bieter wird hiermit aufgefordert, vor Angebotsabgabe das Bauobjekt sorgfältig in Augenschein zu nehmen und Leistungen, welche gegenüber dem nachfolgenden Leistungsverzeichnis nach seiner Ansicht nicht in der beschriebenen Weise notwendig oder geeignet sind, sowie zusätzlich notwendige Leistungen sofern erkennbar mit Angebotsabgabe, in jedem Falle vor Auftragserteilung schriftlich zu benennen. Nachforderungen für oder Bedenken gegen bei entsprechender Sorgfalt vorhersehbare Leistungen können fairerweise aus Wettbewerbsgründen nicht anerkannt werden. Vorschläge für alternative Ausführungen, die nach Ansicht des Bieters zu einer Qualitätsverbesserung bei gleichen Kosten oder zu einer Kosteneinsparung bei gleicher Qualität führen, können gern in einem gesonderten Nebenangebot benannt werden.
Anzubietende Bauprodukte (Fabrikat und Hersteller) sind zu benennen, ansonsten gelten mit Auftragserteilung die It. LV vorgeschlagenen Bauprodukte als vereinbart. Für entsprechend LV Position allein vom Bieter vorzuschlagende Systemprodukte oder vom Bieter abweichend vom LV Vorschlag benannte, ist die Geeignetheit bzw. Gleichwertigkeit vom Bieter nachweisen. Soweit gem. LV kein Produkt vorgeschlagen oder gefordert wird, sind auf Anforderung unverzüglich die entsprechenden technischen Daten und ggf. dessen Zulassung nachzuweisen.
Leistungen aus der Erfüllung von Anforderungen, welche sich aus Verwendungshinweisen der angebotenen bzw. vereinbarten Bauprodukthersteller ergeben, sind in die Einheitspreise einzukalkulieren oder - in Ausnahmefällen - in einem Nebenangebot zu benennen.
Weiter sind alle Leistungen zu berücksichtigen und einzukalkulieren, welche Gewerke üblich notwendige Nebenarbeiten darstellen, sowie welche sich aus der Beachtung der betreffenden DIN-Normen, den Allgemeinen und Allgemeinen Technischen Vertragsbedingungen für Bauleistungen (VOB Teil B und C) und den Anerkannten Regeln der Bautechnik ergeben.
Der Wortlaut des vom Auftraggeber übergebenen Leistungsverzeichnisses ist grundsätzlich verbindlich. Ist im Leistungsverzeichnis vorgegeben, auf welche Weise die Leistung zu erbringen ist, ist der Auftragnehmer daran gebunden. Im Übrigen hat der AN die technologische Ausführung seiner Arbeiten selbst zu wählen. Dabei ist Rücksicht auf die anderen gleichzeitig oder anschließend tätigen Gewerke sowie die Vorleistung zu nehmen.
Bauteile aus eigenen oder fremden Leistungen, die bereits Endprodukte darstellen, sind - soweit erforderlich - besonders sorgfältig als Nebenleistung zu schützen. Staubschutz ist soweit technisch und wirtschaftlich möglich zu gewährleisten. Der Abwurf von Baumaterial und Bauschutt ist untersagt. Bauschutt und -müll sowie selbst verursachte Verschmutzungen sind laufend unverzüglich, d.h. in der Regel arbeitstäglich, zu beseitigen.
Aufgrund des Anspruches der Bauherrschaft wird von allen Gewerken erwartet, neben der zügigen Abarbeitung der beschriebenen Bauleistung ausreichend Zeit für Sorgfalt auch im Detail einzukalkulieren. Bei der Ausführung der Arbeiten gelten dementsprechend erhöhte Anforderungen gem. DIN 18202 "Maßtoleranzen im Hochbau".
Rückfragen sowie Einsichtnahme in Unterlagen etc. sind beim Architekten oder Fachplaner, nach Beauftragung über das Portal "epos", zu diesem bei Auftragserteilung Zugang gewährt wird zu tätigen (Anschrift und Telekontakte s. Kopf). Sofern der Bieter den Einsatz von Nachunternehmern beabsichtigt, ist dies bereits bei Abgabe des Angebotes mitzuteilen. Der Bauherr behält sich die Zustimmung zu rechtzeitig vor Ausführungsbeginn namentlich benannten Nachunternehmen im Einzelfall vor.
Zur Erteilung des Zuschlages hat der Auftragnehmer (AN) einen auf der Baustelle verantwortlichen, fachlich und persönlich geeigneten Polier bzw. Vorarbeiter zu benennen, der während aller kritischen Bauphasen vor Ort ist und die baubezogenen Abläufe koordiniert. Weiter ist ein Firmenbauleiter zu benennen, der diesen anweist, Ausführungsqualität und -termine vorgibt bzw. kontrolliert und Ansprechpartner des Auftraggebers bzw. seiner Vertretung für vertragliche Fragen ist. Ein eventueller Wechsel ist rechtzeitig schriftlich anzuzeigen.
Es besteht kein Anspruch auf Bauüberwachung oder Bauleitung des Architekten. Die geforderten Qualitäten und Termine sind zunächst eigenverantwortlich zu sichern.
Der AN hat zur Zuschlagserteilung einen Baustelleneinrichtungs- und einen Bauzeitenplan vorzulegen, deren wesentliche Eckpunkte mit dem Bau überwachenden Architekten/Bauleiter des AG abzustimmen sind. Weiter hat der AN, sofern nichts anderes vereinbart ist, ein Bautagebuch zu führen und dem Beauftragten des AG mindestens wöchentlich, auf Anforderung auch arbeitstäglich, Durchschriften zu übergeben.
Die Bautagebuchberichte müssen alle Angaben enthalten, die für die Bauausführung und Abrechnung von Bedeutung sind und werden von der Bauleitung für den Erhalt abgezeichnet. Vor Beginn der Ausführung sind Ausführungsunterlagen des Architekten freigeben zu lassen, um die Aktualität zu sichern und Verwechselungen zu vermeiden.
Während der Dauer der Bauarbeiten muss der Auftragnehmer die Ausführungsunterlagen inkl. dieser Leistungsbeschreibung auf der Baustelle zur Einsicht und Verwendung durch die Arbeitskräfte bereithalten. Der AG verlangt grundsätzlich eine gemeinsame Technische Feststellung aller später der Prüfung entzogenen, verdeckten Leistungen (§ 4 Nr. 10 VOB/B) wie z.B. tragende Untergründe, technische Installationen, Abdichtungen etc.. Solche Leistungen sind rechtzeitig vor der Verdeckung vom AN, d.h. mindestens 3 Werktage vorher, dem Bau überwachenden Architekten zur Feststellung anzubieten. Die Beweislast trägt der AN.
Nach Fertigstellung aller vertraglichen Leistungen wird grundsätzlich eine Förmliche Abnahme (§12 Nr. 4 (1) VOB/B) mit dem Bauherrn verlangt. Die Fertigstellung der vertraglichen Leistungen ist schriftlich anzuzeigen. Dies kann auch durch Vorlage der Schlussrechnung geschehen, die zur Förmlichen Abnahme als Grundlage vorliegen soll.
Fälligkeit der Schlussrechnung ist nicht vor Förmlicher Abnahme. Die Abrechnung der Leistung pauschal, sofern nicht ausdrücklich insgesamt oder Positionsweise anders vereinbart. Es kann eine Aufteilung der Abrechnung getrennt nach z.B. Wohnungen oder Bauteilen gefordert werden. Das Aufmaß ist 14 Tage vor Fälligkeit der Schlussrechnung vorzulegen. Die Schlussrechnung ist in Material- und Lohnanteil sowie Anteile der Modernisierung und Instandsetzung gemäß Angaben der Hausverwaltung aufzugliedern.
Die Gewährleistungsdauer beträgt 5 Jahre, soweit nicht ausdrücklich anders vereinbart. Für die Arbeiten werden Sicherheitsleistungen in Höhe von 10% während der Ausführung und in Höhe von 5% der Brutto-Abrechnungssumme vereinbart. Weitere Vertragsbedingungen werden ggf. in Verhandlungen und einem Bauvertrag auf Grundlage der VOB Teil B geregelt.
Weiterhin gilt:
Wasser und Strom Die Kosten für Strom- und Wasserverbrauch werden im Verhältnis der Abrechnungssummen prozentual von der Schlussrechnung gemäß Verhandlungsprotokoll abgezogen.
Meterrisse Es gelten die dem AN über die AG-Bauleitung angewiesenen Meterrisse. Darüber hinaus gehende Markierungen sind nicht verbindlich.

## ALLGEMEINE VORBEMERKUNGEN
ALLGEMEINE VORBEMERKUNGEN
Angebotsabgabe
Das Angebot ist an den Auftraggeber zu richten.
Angebotsunterlagen
1.1 Dem Angebot liegen zugrunde und werden im Falle der Erteilung des Auftrages Vertragsbestandteil:
1.1.1 Das gesamte Leistungsverzeichnis einschließlich aller technischen und allgemeinen Vorbemerkungen
betreffs der Qualitäten und Preise, die vorliegenden Pläne für die Quantitäten.
1.1.2 Die "Verdingungsordnung für Bauleistungen" (VOB)
Teil B und C in der zum Zeitpunkt des Vertragsabschlusses gültigen Fassung.
1.1.3 Die anerkannten Regeln der Bautechnik und der Baukunst, wobei der Zeitpunkt der Ausführung der
Leistung entscheidend ist.
1.1.4 Die Verarbeitungsvorschriften der
Hersteller-bzw. Lieferfirmen.
1.1.5 Sämtliche die den Auftragnehmer
beauftragten Leistungen betreffenden DIN- und EN-Normen, jeweils in der zum Zeitpunkt der Bauausführung gültigen Fassung.
1.1.6 Alle einschlägigen öffentlichen Bestimmungen,
insbesondere die Bauordnung des jeweiligen Bundeslandeseinschließlich etwaiger ergänzender Bestimmungen, die Bestimmungen der Berufsgenossenschaft, desArbeitsschutzgesetzes in Verbindung mit der Verordnung über Sicherheit und
Gesundheitsschutz auf Baustellen (Baustellenverordnung
- BaustellV) in der aktuellen Fassung, der städtischen Versorgungsbetriebe, des zuständigen Tiefbauamtes und die Bestimmungen zum Schutze des Baumbestandes, wobei jeweils der Zeitpunkt der Ausführungen der Leistungen entscheidend ist.
2. Angebot
Der Bieter hat sich möglichst vor Angebotsabgabe mit den örtlichen Verhältnissen vertraut zu machen. Die schuldhafte Unkenntnis von diesen Verhältnissen berechtigt den Bieter nicht zu irgendwelchen Nachforderungen.
Die Qualitäten der Produkte und die Einzelpreise bestimmen sich nach den Angaben im Leistungsverzeichnis.
Pläne dienen zur Klärung der Mengen bei der Angebotsabgabe. Das Leistungsverzeichnis ist komplett und verbindlich zu bepreisen. Diese Einzelpreise werden Grundlage für mögliche Nachaufträge im Objekt, was beim bauen im Bestand immer wieder notwendig wird.
Der Auftragnehmer hat die Verpflichtung, sich vor der Angebotsabgabe ein genaues Bild über Art und Umfang der Arbeiten zu machen.
2.2 Für die Ermittlung der Angebotspreise haben wir
unserer Kalkulation einen Mittellohn
in Höhe von EUR ................
und einen Unternehmerzuschlag
in Höhe von EUR ................
zugrunde gelegt.
Bei besonders angeordneten Tagelohnarbeiten kommt ein Unternehmerzuschlag auf den vorgenannten
Mittellohn in Höhe von % ................
zur Anwendung.
2.3 Sämtliche Preise, auch der Einzelpositionen, sind Festpreise und gelten bis zur endgültigen Fertigstellung
der beauftragten Leistung, einschließlich etwaiger zusätzlich zu beauftragender Leistungen.
2.4 Zulagen, wie z. B. Auslösungen, Überstunden-,
Sonn- und Feiertagszuschläge, werden nur gesondert vergütet, wenn die Parteien dies vorab schriftlich
vereinbart haben.
2.5 Der Bieter räumt mit Abgabe seines Angebotes eine 6-wöchige Zuschlagsfrist ein. Die Frist beginnt mit dem Abgabetermin.
2.6 Der vom Bieter angegebene Preis umfasst alle Arbeiten, die zur Erstellung einer vollständigen, handwerklich und technisch einwandfreien Ausführung seiner Leistung erforderlich sind.
Bei der Angebotsabgabe ist darauf zu achten, dass die im Leistungsverzeichnis angegebenen Arbeiten sich immer auf eine fix und fertige Arbeit beziehen. Sollte der Bieter feststellen, dass einzelne Positionen insoweit nicht vollständig sind, hat er hierauf bei der Angebotsabgabe im Anschreiben zum Angebot hinzuweisen.
Andernfalls sind alle Leistungen, die zur vollständigen, gebrauchsfähigen und den behördlichen und sonstigen
öffentlich-rechtlichen Bestimmungen, Normen und dem Stand der Technik entsprechenden Fertigstellung der
Lieferung und Leistungen benötigt werden, mit den Einheitspreisen der Positionen abgegolten.
2.7 Soweit in den Leistungsbeschreibungen bestimmte Fabrikate ohne den Zusatz "oder gleichwertig" bzw. "o.
glw." genannt sind, ist der Auftragnehmer verpflichtet, ausschließlich hier das genannte Fabrikat/den genannten Typ einzubauen. Will er von den mit dem Zusatz "oder gleichwertig" bzw. "o. glw." beschriebenen Fabrikaten/Typen abweichen, hat er den Nachweis der Gleichwertigkeit zu führen.
2.8 Etwaige Änderungsvorschläge oder Nebenangebote müssen auf besonderer Anlage gemacht und als solche deutlich gekennzeichnet werden.
Die Nebenangebote sind so aufzubauen, dass die Gesamtleistung eindeutig beschrieben bleibt, d. h. alle Leistungen, die zur sach- und funktionsgerechten Erfüllung der Gesamtleistung gehören, müssen durchgängig aufgeführt werden, auch dann, wenn einzelne Teilleistungen unverändert aus der Leistungsbeschreibung des Auftraggebers übernommen werden. Falls
die v. g. Forderungen nicht erfüllt werden, ist ein eindeutiger Preisvergleich zur ausgeschriebenen Leistung nicht möglich. Die so gemachten Nebenangebote werden somit bei der Bewertung ausgeschlossen.
2.9 Das Angebot darf nur die Preise und die in den Verdingungsunterlagen geforderten Erklärungen enthalten. Es muss mit rechtsverbindlicher Unterschrift versehen sein. Änderungen des Bieters an seinen Eintragungen müssen zweifelsfrei sein, Änderungen an den Verdingungsunterlagen sind unzulässig. Angebote, die diese Voraussetzung nicht erfüllen, können von der
Wertung ausgeschlossen werden. Muster und Proben müssen als zum Angebot gehörig gekennzeichnet sein.
2.10 Anstelle des vom Auftraggeber übersandten Leistungsverzeichnisses können selbstgefertigte Abschriften oder Kurzfassungen verwendet werden, wenn der Bieter den vom Auftraggeber verfassten Wortlaut der Urschrift als allein verbindlich anerkennt. Kurzfassungen müssen mit dem vom Auftraggeber übersandten Leistungsverzeichnis hinsichtlich der
Ordnungszahlen Position vollständig übereinstimmen.
Sie müssen für jede Teilleistung nacheinander die Ordnungszahl, die Menge, die Einheit, den Einheitspreis und den Gesamtbetrag, darüber hinaus den jeweiligen Kurztext sowie die dem Leistungsverzeichnis entsprechenden Zwischensummen der Leistungsabschnitte, die Angebotsendsummen und alle vom Auftraggeber geforderten Textergänzungen enthalten.
Die Kurzfassung ist zusammen mit dem vom Auftraggeber übersandten Leistungsverzeichnis Bestandteil des Angebotes.
Der Bieter ist verpflichtet, auf Anforderung des Auftraggebers vor Auftragserteilung ein vollständig ausgefülltes Leistungsverzeichnis nachzureichen.
3. Leistungsumfang/Leistungsänderung/Abrechnung
3.1 Für erforderlich werdende zusätzliche, im Leistungsverzeichnis nicht erfasste Arbeiten muss rechtzeitig vor Ausführungsbeginn ein Nachtragsangebot eingereicht werden. Auch für dieses Angebot gelten die Vorbemerkungen.
Nachtragsangebote sind grundsätzlich fortlaufend durchzunummerieren.
Der Kalkulation des Nachtragsangebotes muss die Kalkulation des Hauptangebotes zugrunde liegen. Sind im
Angebot des Auftragnehmers Einheitspreise ausgewiesen, gelten diese auch für zusätzliche Leistungen einschließlich eines gegebenenfalls vereinbarten Nachlasses auf das Hauptangebot. Wird mit dem Vertrag ein Auftragsleistungsverzeichnis vereinbart, gilt dieses vorrangig. Für nicht in den Vertragsunterlagen vereinbarte Preise hat der Auftragnehmer auf Verlangen
des Auftraggebers hierfür die Kalkulationsnachweise vorzulegen.
3.2 Tagelohnzettel müssen vollständige Angabe über Zeit, Art und Ort der durchgeführten Arbeiten, Namen und Berufsbezeichnung des Ausführenden sowie Angaben über das verbrauchte Material enthalten. Die Angabe der Stundenanzahl allein reicht nicht aus, es ist Beginn und Ende der Arbeiten aufzuführen.
Pausenzeiten sind zu berücksichtigen. Tagelohnzettel müssen der Bauleitung spätestens drei Tage nach Durchführung der Arbeiten zur schriftlichen Leistungsbestätigung vorgelegt werden oder innerhalb von fünf Kalendertagen auf dem Postweg
der Bauleitung des Auftraggebers zugehen, anderenfalls entfällt der Anspruch auf Vergütung bereits dem Grunde nach.
Abgerechnet wird nach den im Leistungsverzeichnis anzugebenden Stundenlohnsätzen. Aufsichts-, Wege- und Fahrzeiten sowie Fahrgelder, Auslösungen o. ä. werden nicht gesondert vergütet. Grundsätzlich müssen Stundenlohnarbeiten vorab vom
Bauherrn beauftragt werden.
3.3 Änderungen der Massenansätze der Positionen des Leistungsverzeichnisses berechtigen nicht zur Änderung der Einheitspreise, es sei denn, die Änderung ist so erheblich, dass dem Auftragnehmer ein Festhalten an dem Einheitspreis wirtschaftlich nicht zumutbar ist.
3.4 Der Auftraggeber ist berechtigt, auch bei Abschluss eines Pauschalauftrages, einzelne Positionen des Hauptangebotes aus dem Auftragsvolumen herauszunehmen und anderweitig zu vergeben. Die entfallenen Positionen werden nicht vergütet.
Entgangener Gewinn kann insoweit nur für den Teil der entfallenen Positionen geltend gemacht werden, der 10 % des Gesamtauftragsvolumens übersteigt.
3.5 Wenn nicht als Pauschalauftrag vergeben, werden die Ausführungszeichnungen als Abrechnungsgrundlage verwendet.
3.6 Der Auftraggeber ist berechtigt, Änderungs- und Zusatzaufträge zu erteilen. Der Auftragnehmer ist verpflichtet, innerhalb von sieben Tagen nach Aufforderung durch den Auftraggeber eine Kostenschätzung vorzulegen und auf weiteres Anfordern des
Auftraggebers kurzfristig ein schriftliches Angebot in prüfbarer Form vorzulegen.
Soweit Zeitverzögerungen durch den Leistungsänderungswunsch des Auftraggebers auftreten, hat der Auftragnehmer bei Abgabe des Angebotes hierauf unter konkreter Benennung der Zeitverzögerung darauf hinzuweisen und die Zeitverzögerung zu begründen. Unterbleibt dieser Hinweis, verbleibt es auch bei Auftragserteilung des Auftraggebers bezogen auf den Änderungs- und Zusatzauftrag bei den in diesem Vertrag geregelten Zwischen- und Fertigstellungsterminen.
3.7 Können Auftraggeber und Auftragnehmer nicht absehen, ob eine Leistung und eine vom Auftraggeber getroffene Anweisung zur Durchführung bestimmter Arbeiten mit der Auftragssumme abgegolten ist oder nicht oder können sie sich nicht über die Höhe der Vergütung einigen, ist der Auftragnehmer dennoch zur Erbringung der betreffenden Leistungen unter Vorbehalt seiner Rechtsposition verpflichtet. Eine Vereinbarung über eine eventuelle zusätzliche Vergütung erfolgt im
Nachgang gemäß VOB, B, §§ 2 Nr. 5 und Nr. 6.
4. Finanzielle Abwicklung
4.1 Rechnungen sind grundsätzlich kumulativ entsprechend dem jeweiligen Leistungsstand einzureichen, bereits gestellte Rechnungsbeträge sind in Abzug zu bringen. Die Zahlung auf Zwischenrechnungen soll, sofern die Leistungen in Form eines Pauschalauftrages beauftragt werden, auf der Grundlage eines zwischen den Vertragspartnern zu vereinbarenden Zahlungsplanes erfolgen. Die Parteien sind sich darüber einig, dass die im Zahlungsplan vereinbarten Raten dem
jeweils erbrachten Leistungsstand des Auftragnehmers entsprechen und bei vorzeitiger entsprechender Beendigung des Vertragsverhältnisses die Abrechnungsgrundlage darstellen.
4.2 Zahlungen auf Zwischenrechnungen stellen kein Anerkenntnis der Mängelfreiheit des für die Fälligkeit des Zwischenrechnungsbetrages erreichten Bautenstandes durch den Auftraggeber dar, ebenso wenig eine Abnahme.
4.3 Auch mit Positionen und Einheitspreisen versehene Zwischenrechnungen werden, wenn nicht ausdrücklich aus dem Prüfexemplar etwas anderes hervorgeht, nur überschläglich geprüft. Der Auftragnehmer kann sich, sofern in weiteren Zwischenrechnungen und/oder bei der Schlussrechnungsprüfung Massenkürzungen vorgenommen werden, Positionen nicht oder nicht vollständig anerkannt werden, nicht auf die erfolgte und von der Bauleitung des Auftragnehmers nicht beanstandete
Inrechnungstellung in Zwischenrechnungen berufen.
4.4 Umlagekosten werden beim Vertragsabschluss verhandelt.
5. Ausführungsfristen
5.1 Die Ausführungsfristen werden im Zuge der Vergabeverhandlungen einvernehmlich vereinbart.
5.2 Treffen die vom Auftraggeber bestellten Architekten und sonstigen Planer Anordnungen, die zu einer Veränderung der Kosten und/oder Termine bzw. Ausführungsfristen führen können, so ist die erforderliche Zustimmung des Auftraggebers
einzuholen.
6. Ausführungsänderungen
6.1 Andere als in der Leistungsbeschreibung aufgeführte Materialien und Fabrikate dürfen nur verwendet
werden, wenn sie der Bauleitung des Auftraggebers vor Baubeginn zur Prüfung vorgelegt und von dieser
schriftlich freigegeben wurden.
6.2 Sofern die dem Auftragnehmer von den vom Auftraggeber beauftragten Architekten und sonstigen Planern übergebenen Ausführungsunterlagen (Pläne etc.) inhaltlich von der dem Auftrag zugrunde liegenden Leistungsbeschreibung abweichen und der Auftragnehmer hierfür Mehrkosten beansprucht, hat er diese umgehend nach Erhalt der Pläne anzumelden und auf
Anforderung innerhalb einer zu vereinbarenden, angemessenen Frist prüfbar nachzuweisen. Unterlässt der Auftragnehmer die Anmeldung von Mehrkosten, ist ein späterer Vergütungsanspruch ausgeschlossen.
7. Abnahme
Nach Fertigstellung der Leistung hat in jedem Fall eine förmliche Abnahme zu erfolgen. Stillschweigende bzw.
Abnahmen durch schlüssiges Verhalten sind ausdrücklich ausgeschlossen.
Die Abnahme ist schriftlich zu beantragen.
Eine Ingebrauchnahme der vom Auftragnehmer erbrachten Leistungen und/oder eine weitere Bearbeitung durch andere Baugewerke entfalten keine Abnahmewirkung, jedoch ist der Auftraggeber verpflichtet, auf schriftliche Anforderung des Auftragnehmers bei Leistungen, soweit sie durch andere Gewerke verdeckt werden, eine Sicht- bzw. "technische" Abnahme, d. h. Zustandsfeststellung nach VOB B § 4 Ziffer 10 durchzuführen, wobei die Wirkungen einer Abnahme gemäß VOB B § 12 Ziffer 6 nicht eintreten.
8. Allgemeine Bestimmungen
8.1 Wird der Auftraggeber von Dritten für Schäden in Anspruch genommen, für die der Auftragnehmer dem Auftraggeber im Innenverhältnis haftet, so ist der Auftragnehmer verpflichtet, den Auftraggeber von diesen Ansprüchen freizustellen und etwaige gerichtliche und/oder außergerichtliche Kosten zu übernehmen.
8.2 Wird der Auftrag einer Arbeitsgemeinschaft übertragen, haftet jedes Mitglied dem Auftraggeber gegenüber
uneingeschränkt in voller Höhe.
8.3 Alle von den Bauaufsichtsbehörden, anderen Behörden und insbesondere dem Prüfstatiker geforderten Messungen, Druckversuche, Probebelastungen am Material und an Konstruktionen etc. hat der Auftragnehmer auf seine Kosten zu veranlassen und die Ergebnisse in sachgerechter Form zu bescheinigen, soweit sie sich auf den ihm beauftragten Leistungsumfang beziehen. Die erforderlichen Ausfertigungen sind dem Auftraggeber kostenlos zu übergeben.
8.4 Bei Meinungsverschiedenheiten ist der Auftraggeber berechtigt, nach seinem Ermessen Untersuchungen, Messungen etc. vornehmen zu lassen und die hierfür notwendigen Materialproben zu entnehmen. Die Kosten für die Untersuchungen trägt der unterliegende Teil.
8.5 Der Auftragnehmer hat keinen Anspruch darauf, dass ihm auf dem Grundstück Flächen für die Baustelleneinrichtung zur Verfügung gestellt werden.
Benutzt er Flächen außerhalb des Grundstückes, hat er hierfür die erforderlichen Genehmigungen einzuholen und die Kosten hierfür zu übernehmen. Benutzt der Auftragnehmer Flächen auf dem Baugrundstück für die Baustelleneinrichtung, so hat er auf Anforderung der Bauleitung des Auftraggebers die Baustelleneinrichtung  kostenlos umzubauen, gegebenenfalls auch mehrfach, oderzu entfernen, sofern der Bauablauf dies erfordert.
8.6 Baustrom-, -wasser, Toiletten- und Waschwagen sind Teile der Baustelleneinrichtung, die vom Auftragnehmer aufzustellen sind.
8.7 Einrichtungen, welche die Arbeiten anderer Gewerke am Bau behindern, sind in Absprache mit der Bauleitung sofort zu entfernen.
8.8 Alle Maße am Bau sind auf Übereinstimmung mit den Bauzeichnungen zu kontrollieren.
8.9 Der Auftragnehmer hat sich vor Beginn seiner Arbeiten rechtzeitig zu überzeugen, ob die für die Durchführung seiner Arbeiten erforderlichen örtlichen Voraussetzungen gegeben sind, insbesondere ob die seinen Arbeiten vorausgegangenen Arbeiten mängelfrei und sachgerecht ausgeführt sind. Etwaige Bedenken hat er dem Auftraggeber vor Beginn seiner Arbeiten
schriftlich mitzuteilen.
8.10 Der Auftragnehmer hat die für seine Leistungen erforderlichen technischen Berechnungen, jedoch nicht die statische Berechnung, zu erstellen, die entsprechende Dimensionierung festzulegen, Prüfzeugnisse, Bestandspläne, Betriebsanleitungen beizubringen und die Abnahmekosten von Behörden und Sachverständigen, soweit die Abnahmen öffentlich-rechtlichen Charakter haben, für die ihm beauftragten Leistungen zu tragen.
8.11 Benutzt der Auftragnehmer vorhandene Gerüste oder sonstige Ausrüstungen eines anderen Unternehmers, so geschieht dies auf eigene Gefahr.
8.12 Durch die vom Auftraggeber beauftragte Bauleitung wird einmal pro Woche eine Baubesprechung durchgeführt (jour fixe). Der Auftragnehmer ist verpflichtet, zu den festgesetzten Baubesprechungen einen Fachbauleiter mit ausreichenden  Entscheidungsbefugnissen zu entsenden. Für jede Nichtteilnahme an einer von der Bauleitung angesetzten Baubesprechung
verpflichtet sich der Auftragnehmer, ein Ordnungsgeld in Höhe von jeweils EUR 500,00 an den Auftraggeber zu zahlen, es sei denn, die Teilnahme ist aus wichtigem Grund nicht zuzumuten.
8.13 Das Abladen, die Beförderung zum Einbauort, die Lagerung der vom Auftragnehmer zu liefernden Materialien sowie alle sonstigen Nebenleistungen und bauseitigen Zulieferungen, welche zur vollständigen Fertigstellung der Arbeiten erforderlich sind, hat der Auftragnehmer auf eigene Kosten zu übernehmen. Sofern der Auftraggeber Lieferungen, die zur Erbringung der vertragsmäßigen Leistung des Auftragnehmers erforderlich sind, erbringt, hat der Auftragnehmer diese Leistungen entgegenzunehmen, gegebenenfalls
abzuladen, zu verwahren und an den Einbauort zu transportieren. Mit der Übernahme erfolgt der Gefahrenübergang.
8.14 Bauschutt, auch von Ausschachtungsarbeiten, ist abzufahren und darf auf der Baustelle nicht vergraben werden. Schutt und Restmaterialien anderer Gewerke sind auf Anforderung und in Abstimmung mit der Bauleitung des Auftraggebers zu beseitigen.
8.15 Gebäude und Baugelände sind stets aufzuräumen und zu reinigen. Alle benutzten öffentlichen Zu- und Abfahrtsstraßen sind täglich von Verschmutzungen durch die Baufahrzeuge zu reinigen. Dies gilt auch für Lieferfahrzeuge und Fahrzeuge der Baunebengewerke. Weiter hat der Auftragnehmer anstelle des Grundstückseigentümers die alleinige Verkehrssicherungspflicht
einschließlich der Schnee- und Eisbeseitigung, insbesondere auch für alle vor oder im Baustellenbereich befindlichen öffentlichen und nicht öffentlichen Verkehrsflächen. Dies gilt für die gesamte Bauzeit für die dem Auftragnehmer beauftragten Leistungen, auch für die Zeit, in der wegen schlechter Witterungsverhältnisse nicht gearbeitet wird.
8.16 Der Auftragnehmer bleibt Besitzer der von ihm produzierten Abfälle und hat für die Entsorgung einzustehen. Er hat hierbei die "Anordnung zur Nachweisführung bei der Verwertung von gemischten Bau-und Abbruchabfällen im Land Berlin" vom 04.05.1998 zu beachten. Er stellt den Auftraggeber von Ansprüchen Dritter im Falle der Nichtbeachtung der v. g.
Anordnung frei.
8.17 Der Auftragnehmer ist für alle erforderlichen Sicherungsmaßnahmen, auch im Hinblick auf Nachbargrundstücke, Straßen und Wege, während der gesamten Bauzeit verantwortlich. Insbesondere hat er die erforderlichen Sicherheitsvorkehrungen zu treffen, wenn die von ihm durchzuführenden Arbeiten in unmittelbarer Nähe Gefahr drohender Anlagen (z. B. Hochspannungsleitungen, Erdkabel, Erdleitungen, bestehende Baulichkeiten) zu leisten sind.
8.18 Der Auftragnehmer hat der Bauleitung unaufgefordert wöchentlich Berichte über den Fortgang der Arbeiten, Zahl der Beschäftigten sowie besondere Vorkommnisse und Anordnungen vorzulegen. Kopien von Abnahmeberichten des Prüfstatikers mit genauen Angaben über die durch diesen geforderten Zulagen und Maßnahmen sind ebenfalls vorzulegen.
8.19 Der Auftragnehmer haftet bis zur Abnahme seiner Leistungen dem Auftraggeber und dem Bauherrn gegenüber für das erforderliche Schützen von Bäumen und sonstigen zu erhaltenden Gehölzen im gesamten Baustellenbereich.
8.20 Die Einhaltung der Vorschriften des Kreislaufwirtschafts- und Abfallgesetzes ist allein Sache des Auftragnehmers, soweit es seine Leistungen betrifft.

## 4051 Elektroarbeiten
Datum: 24.09.2026

### Abschnitt 1 KGR 443 Niederspannungsschaltanlagen

#### Titel 1.1 HV und Zähleranlagen

*Hinweis: Die Ausführung der gesamten Verteilungen hat nach den*
Die Ausführung der gesamten Verteilungen hat nach den einschlägigen VDE-Bestimmungen sowie nach UVV-VBG 4 zu erfolgen.
Sammelschienenräume und Geräteanschlußräume sind gegen Kabelführungsräume abzudecken. Die Kabelzuführung erfolgt von unten oder oben. In den Kabelräumen sind Kabelhalteeisen anzubringen. Die Sicherungen und Automaten sind auf Hutschienen zu montieren.
Im Schrank für die Drehstromverteilung sind eine N- und PE-Schiene vorzusehen zum Anschluss der Kabel bzw.
Anschluss der Klemmen der Geräte.
Es sind fabrikfertige Standverteiler, Wandaufbauverteiler,
Unterputz- oder Hohlwandverteiler, Stahlblech, pulverbeschichtet, mit Schutz- und Fertig- anstrich, RAL 9016,
verkehrsweiß, verschließbare(n)Tür(en) zu verwenden.
Feldabdeckungen mit entsprechend der Bestückung gefertigten Ausschnitten oder als Blindabdeckung für Reservefelder, mit Klemmen- und Kabelraum jeweils im oberen und unteren Verteilungsbereich.
Aufbau im 5-Leiter-System, sämtliche Zu- und Abgänge sind auf Klemmen entsprechender Größe zu führen, Leitungsführungen mittels Nippelflansch über die gesamte Breite der Verteilung nach oben und unten, ebenso die Hauptzuleitung.
Für den Verteilungsaufbau ist für spätere Nachrüstungen eine ausreichende Reserve von mind. 30 % vorzusehen. Die Verdrahtung der Klemmen und Geräte ist entsprechend den jeweils gültigen VDE-Vorschriften auszuführen. Es
dürfen nur Geräte mit VDE- bzw. TÜV-Prüfzeichen eingesetzt werden.

Fabrikat: ABN/S&J oder gleichwertig
Die Geräte sind dauerhaft zu beschriften.
LS-Schalter für Sicherheitrelevante Einrichtungen sind gemäß DIN farblich zu kennzeichnen. ( BMA rot, RWA gelb
usw.).
Sämtliche Klemmen sind derart anzuordnen, dass Phasen-,N- und PE-Klemmen eines Stromkreises bzw. Steuerkreises untereinander oder nebeneinander angeordnet sind.
Die Nummer der Abgangsklemme muss mit der Nummer des Stromkreises übereinstimmen.
Im Innenbereich der Tür ist eine Plantasche dauerhaft zu befestigen.
Darin sind folgende Pläne im DIN A4- Format unterzubringen:
1 Stromlaufplan der Verteilung
1 Strangschema
1 Legende

Fertigstellungsanzeige zur Zählersetzung sind eigenständig Auszufüllen und dem Bauherren zur Unterschrift
vorzulegen. Koordinierung mit dem jeweiligen Versorger und Zählerinstallateure sind eigenständig vorzunehmen und
in den nachfolgenden Positionen einzukalkulieren.

**1.1.10 Typverteiler MI AS 6242 S**
*** Pauschalposition
Anschlussfertiger Verteiler mit 5 St. Sicherungselementen NH
1, 3polig, adaptiert auf Sammelschienen 5polig. Mit
Überspannungsschutzeinrichtung. N-Leiter mit gleicher
Stromtragfähigkeit wie die Außenleiter. Schutzart: IP
65 nach IEC 60529, Abmessungen HxBxT 1111 x 836 x 317 mm

gewähltes Fabrikat/Typ: '..........................................' vom Bieter einzutragen

liefern, montieren und betriebsfertig in Absprache mit dem EVU anschließen.
Menge: 1,000 psch

**1.1.20 Hauptverteiler**
*** Pauschalposition
Hauptleitungsverteiler mit
Sicherungslasttrennschalterelementen 5 St. NH 00, 3polig,
adaptiert auf Sammelschienen 5polig. Mit
Überspannungsschutzeinrichtung. N-Leiter mit gleicher
Stromtragfähigkeit wie die Außenleiter. Schutzart: IP
65 nach IEC 60 529, Abmessungen HxBxT 866 x 1136 x 232mm

gewähltes Fabrikat/Typ: '..........................................' vom Bieter einzutragen

liefern, montieren und betriebsfertig in Absprache mit dem EVU anschließen.
Menge: 1,000 psch

**1.1.30 Zähleranlage 16 Zähler Vorderhaus**
*** Pauschalposition
Schrankgehäuse nach DIN VDE 0603/1, Maßnorm DIN 43 870 zur Aufputz, Unterputz oder teilversenkter Montage.
Bestehend aus Schrank mit Tür aus pulverbeschichtetem, eingebranntem, stabil profiliertem 1 mm dickem
Stahlblech. Innenauskleidung komplett aus Kunststoff. Leitungseinführungen oben und unten durch eingebaute
Kunststoffflanschplatten. Rückseitige Vorprägung im Kunststoffteil. Sammelschienendurchführungen als beidseitige
seitliche Vorprägung im unteren Bereich als Möglichkeit zur Sammelschienenverbindung von verschiedenen
Schränken oder in Verbindung mit einem Kabelanschlusskasten und Anschlusssatz. Tür frontbündig mit
innenliegenden, justierbaren Scharnieren, wahlweise rechts oder links anschlagbar mit 110° Öffnungswinkel.
Türverschluss mit Vorreiber. Türverschluss durch andere Schließungen austauschbar. Schrank nebeneinander und
übereinander anflanschbar. Schrankgröße 1- bis 5-feldrig mit 72 bis 540 Platzeinheiten (PLE).
Hinweis: Die Hauptleitung ist nach VDE-AR-N 4100:2019-04 von unten oder seitlich in den netzseitigen
Anschlussraum des Zählerschrankes einzuführen und dort anzuschließen.
Höhe: 1100mm
Breite: ----mm
Tiefe: 205mm, RAL-Farbe: 9010
Schutzart IP44, Schutzklasse II
Nennstrom des Sammelschienensystems 250 A
Ausführung nach VDE-AR-N 4100:2019-04
Zähleranlage für 16 Zählerplatz/Zählerplätze.
Nach den technischen Anschlussbedingungen (TAB) des VNB Stromnetz Berlin GmbH für:
Elektronische Haushalts-Zähler (eHZ)
12 ZP für Bezugsanlagen mit haushaltsüblichem Verbrauch max. 63 A (Verdrahtung 10mm²) nach DIN 18015-1
ohne Verteilerfeld(er) (48 PLE), ohne Sammelschienen zur Einspeisung
1 Zählerfeld Gewerbe
1 Zählerfeld PV Rückeinspeisung
1 Zählerfeld Wärmepumpe / Heizung
1 APZ-Raum nach VDE-AR-N 4100:2019-04
Spannungsabgriff für Spannungsversorgung Zusatzgeräte nach VDE-AR-N 4100:2019-04
Überspannungsschutz mit Kombiableiter Typ 1/2/3 zur Sammelschienenmontage im UAR. Zur Einhaltung der
Anforderungen nach DIN VDE 0100-443 und -534:
1 Kombiableiter für TNS/TT-Netz, ohne äußeren Blitzschutz, Vorsicherung im HAK ≤ 160 A
Bestehend aus:
12 Stück SLS Schalter Hager HTS335E in 35 A (für Aussetzbetrieb)
4 Stück SLS Schalter Hager HTS363E in 63 A (für Aussetzbetrieb)
16 St. Hauptschalter im oberen Anschlußraum gemäß TAB
gewähltes Fabrikat/Typ: HAGER/univers Z
liefern, montieren und betriebsfertig in Absprache mit dem EVU anschließen.
oder gleichw.
Menge: 1,000 psch

**1.1.40 Abschlusspunkt APZ Mi 3 Media Verteiler Allgemein**
Abschlusspunkt Zählerplatz APZ-Gehäuse zum Einbau
eines Routers auf Montageplate oder Tragschiene 35 mm,
max. Einbautiefe 146 mm. Gehäuse bestückt mit
Schukosteckdose zur Spannungsversorgung des Routers
und Tragschienen-Outlet RJ45 zum Anschluss des
Routers. Schutzart: IP 65 nach IEC 60529. Abmessungen
HxBxT 450 x 300 x 170 mm
Menge: 1,000 St

**1.1.50 Zähleranlage 11 Zähler Seitenflügel**
*** Pauschalposition
Schrankgehäuse nach DIN VDE 0603/1, Maßnorm DIN 43 870 zur Aufputz, Unterputz oder teilversenkter Montage.
Bestehend aus Schrank mit Tür aus pulverbeschichtetem, eingebranntem, stabil profiliertem 1 mm dickem
Stahlblech. Innenauskleidung komplett aus Kunststoff. Leitungseinführungen oben und unten durch eingebaute
Kunststoffflanschplatten. Rückseitige Vorprägung im Kunststoffteil. Sammelschienendurchführungen als beidseitige
seitliche Vorprägung im unteren Bereich als Möglichkeit zur Sammelschienenverbindung von verschiedenen
Schränken oder in Verbindung mit einem Kabelanschlusskasten und Anschlusssatz. Tür frontbündig mit
innenliegenden, justierbaren Scharnieren, wahlweise rechts oder links anschlagbar mit 110° Öffnungswinkel.
Türverschluss mit Vorreiber. Türverschluss durch andere Schließungen austauschbar. Schrank nebeneinander und
übereinander anflanschbar. Schrankgröße 1- bis 5-feldrig mit 72 bis 540 Platzeinheiten (PLE).
Hinweis: Die Hauptleitung ist nach VDE-AR-N 4100:2019-04 von unten oder seitlich in den netzseitigen
Anschlussraum des Zählerschrankes einzuführen und dort anzuschließen.
Höhe: 1100mm
Breite: ----mm
Tiefe: 205mm, RAL-Farbe: 9010
Schutzart IP44, Schutzklasse II
Nennstrom des Sammelschienensystems 250 A
Ausführung nach VDE-AR-N 4100:2019-04
Zähleranlage für 15 Zählerplatz/Zählerplätze.
Nach den technischen Anschlussbedingungen (TAB) des VNB Stromnetz Berlin GmbH für:
Elektronische Haushalts-Zähler (eHZ)
10 ZP für Bezugsanlagen mit haushaltsüblichem Verbrauch max. 63 A (Verdrahtung 10mm²) nach DIN 18015-1
ohne Verteilerfeld(er) (48 PLE), ohne Sammelschienen zur Einspeisung
Spannungsabgriff für Spannungsversorgung Zusatzgeräte nach VDE-AR-N 4100:2019-04
Überspannungsschutz mit Kombiableiter Typ 1/2/3 zur Sammelschienenmontage im UAR. Zur Einhaltung der
Anforderungen nach DIN VDE 0100-443 und -534:
1 Kombiableiter für TNS/TT-Netz, ohne äußeren Blitzschutz, Vorsicherung im HAK ≤ 160 A
Bestehend aus:
11 Stück SLS Schalter Hager HTS335E in 35 A (für Aussetzbetrieb)
11 St. Hauptschalter im oberen Anschlußraum gemäß TAB
gewähltes Fabrikat/Typ: HAGER/univers Z
liefern, montieren und betriebsfertig in Absprache mit dem EVU anschließen.
oder gleichw.
Menge: 1,000 psch

**1.1.60 Zähleranlage 11 Zähler Gartenhaus**
*** Pauschalposition
Schrankgehäuse nach DIN VDE 0603/1, Maßnorm DIN 43 870 zur Aufputz, Unterputz oder teilversenkter Montage.
Bestehend aus Schrank mit Tür aus pulverbeschichtetem, eingebranntem, stabil profiliertem 1 mm dickem
Stahlblech. Innenauskleidung komplett aus Kunststoff. Leitungseinführungen oben und unten durch eingebaute
Kunststoffflanschplatten. Rückseitige Vorprägung im Kunststoffteil. Sammelschienendurchführungen als beidseitige
seitliche Vorprägung im unteren Bereich als Möglichkeit zur Sammelschienenverbindung von verschiedenen
Schränken oder in Verbindung mit einem Kabelanschlusskasten und Anschlusssatz. Tür frontbündig mit
innenliegenden, justierbaren Scharnieren, wahlweise rechts oder links anschlagbar mit 110° Öffnungswinkel.
Türverschluss mit Vorreiber. Türverschluss durch andere Schließungen austauschbar. Schrank nebeneinander und
übereinander anflanschbar. Schrankgröße 1- bis 5-feldrig mit 72 bis 540 Platzeinheiten (PLE).
Hinweis: Die Hauptleitung ist nach VDE-AR-N 4100:2019-04 von unten oder seitlich in den netzseitigen
Anschlussraum des Zählerschrankes einzuführen und dort anzuschließen.
Höhe: 1100mm
Breite: ----mm
Tiefe: 205mm, RAL-Farbe: 9010
Schutzart IP44, Schutzklasse II
Nennstrom des Sammelschienensystems 250 A
Ausführung nach VDE-AR-N 4100:2019-04
Zähleranlage für 15 Zählerplatz/Zählerplätze.
Nach den technischen Anschlussbedingungen (TAB) des VNB Stromnetz Berlin GmbH für:
Elektronische Haushalts-Zähler (eHZ)
11 ZP für Bezugsanlagen mit haushaltsüblichem Verbrauch max. 63 A (Verdrahtung 10mm²) nach DIN 18015-1
ohne Verteilerfeld(er) (48 PLE), ohne Sammelschienen zur Einspeisung
Spannungsabgriff für Spannungsversorgung Zusatzgeräte nach VDE-AR-N 4100:2019-04
Überspannungsschutz mit Kombiableiter Typ 1/2/3 zur Sammelschienenmontage im UAR. Zur Einhaltung der
Anforderungen nach DIN VDE 0100-443 und -534:
1 Kombiableiter für TNS/TT-Netz, ohne äußeren Blitzschutz, Vorsicherung im HAK ≤ 160 A
Bestehend aus:
11 Stück SLS Schalter Hager HTS335E in 35 A (für Aussetzbetrieb)
11 St. Hauptschalter im oberen Anschlußraum gemäß TAB
gewähltes Fabrikat/Typ: HAGER/univers Z
liefern, montieren und betriebsfertig in Absprache mit dem EVU anschließen.
oder gleichw.
Menge: 1,000 psch

**1.1.70 Aufputz Kleinverteiler 5-Reihig 60TE Typ1 für die Wohnungen**
Komplettschränke, 5-Reihig 60TE
Tiefe: 110 mm
Schutzisoliert, Schutzklasse II
Schutzart: IP30
Für Geräte bis 125A
Farbe: RAL 9016 (verkehrsweiß), pulverbeschichtet
(Blendrahmen/Tür)
Montage: Aufputzmontage
Leitungseinführungen unten und oben
Tür innenliegend mit Öffnungswinkel 110°
Standardverschluss serienmäßig plombierbar,
Geprüft nach DIN EN 61439-1 (VDE 0660 Teil 600-1)
inkl.allem benötigten Zubehör und Abdeckstreifen
(Berührungsschutz)
Bestückung
Die obere Hutschiene ist als Klemmleiste mit 3-fach Klemmen zu bestücken abhängig vom Leiterquerschnitt vorverdrahtet
1.St.LS Schalter 3 pol. B 50 A 6kA
1.St Überspannungsschutz Typ 3 3-pol+N
2 St.FI-Schalter 4-pol 40A 30 mA TypA
1 St.FI-Schalter 2-pol 40A 30 mA TypA
8 St LS-Schalter 1 pol B 16A
3 St LS-Schalter 1 pol B 10A
1.St LS-Schalter 3 pol.B 16A
1.St LS-Schalter 3 pol B 20A für Wohnungsstation WW
mit allem notwendigenZubehör und Anschlußmaterial
S&J/ABN oder gleichwertig

Angebotenes Fabrikat: '..........................................' vom Bieter einzutragen

Angebotener Typ: '..........................................' vom Bieter einzutragen

Die Verteilung ist gemäß den geltenden DIN VDE-
Bestimmungen komplett zusammengebaut und verdrahtet,
anschlussfertig zu liefern und zu montieren.
Menge: 12,000 St

**1.1.80 Aufputz Kleinverteiler 5-Reihig 60TE Typ2 für die Wohnungen**
Komplettschränke, 5-Reihig 60TE
Tiefe: 110 mm
Schutzisoliert, Schutzklasse II
Schutzart: IP30
Für Geräte bis 125A
Farbe: RAL 9016 (verkehrsweiß),Tür pulverbeschichtet
Montage: Aufputzmontage
Leitungseinführungen unten und oben
Tür innenliegend mit Öffnungswinkel 110°
Standardverschluss serienmäßig plombierbar,
Geprüft nach DIN EN 61439-1 (VDE 0660 Teil 600-1)
inkl.allem benötigten Zubehör und Abdeckstreifen
(Berührungsschutz)
Bestückung
Die obere Hutschiene ist als Klemmleiste mit 3-fach Klemmen zu bestücken abhängig vom Leiterquerschnitt vorverdrahtet
1.St.LS Schalter 3 pol. B 50 A 6kA
1.St Überspannungsschutz Typ 3 3-pol+N
3 St.FI-Schalter 4-pol 40A 30 mA TypA
9 St LS-Schalter 1 pol B 16A
6 St LS-Schalter 1 pol B 10A
1.St LS-Schalter 3 pol.B 16A
1 St LS-Schalter 3 pol.B 20A für Wohnungsstation WW
mit allem notwendigenZubehör und Anschlußmaterial
S&J/ABN oder gleichwertig

Angebotenes Fabrikat: '..........................................' vom Bieter einzutragen

Angebotener Typ: '..........................................' vom Bieter einzutragen

Die Verteilung ist gemäß den geltenden DIN VDE-
Bestimmungen komplett zusammengebaut und verdrahtet,
anschlussfertig zu liefern und zu montieren.
Menge: 16,000 St

**1.1.90 Aufputz Kleinverteiler 5-Reihig als Medienverteiler für die Wohnungen**
AP-Medienverteiler, 60TE
Tiefe: 110 mm
Schutzisoliert, Schutzklasse II
Schutzart: IP30
Für Geräte bis 125A
Farbe: RAL 9016 (verkehrsweiß), pulverbeschichtet (Tür)
Leitungseinführungen unten und oben
Tür innenliegend mit Öffnungswinkel 110°
Standardverschluss serienmäßig plombierbar,
vorbereitet für verschiedene Schließarten
Vorbereitet für den Einbau von Komplettfeldern oder
für durchgehende Montageplatten
Geprüft nach DIN EN 61439-1 (VDE 0660 Teil
600-1)-reihig, Kabelabfangschiene integriert, ausgebaut mit
Patchpanel, Montageplatte für Multimediaanwendungen und
3-fach Steckdose, ca. 320mmx820mmx110mm, BxHxT
Fabrikat: ABB STRIEBEL & JOHN / ABN-Schneider
oder gleichwertig

Angebotenes Fabrikat: '..........................................' vom Bieter einzutragen

Angebotener Typ: '..........................................' vom Bieter einzutragen

Die Verteilung ist gemäß den geltenden DIN VDE-
Bestimmungen komplett zusammengebaut und verdrahtet,
anschlussfertig zu liefern und zu montieren.
Menge: 5,000 St

**1.1.100 Feldvert. AP, univers, IP44, SKII, 72PLE, Heizung/ Wärmepumpe, Allgemeinverteiler**
Feldverteiler nach DIN EN 61 439-1/-3 zum Einbau für Geräte bis 125 A, Luft- und Kriechstrecken nach DIN EN 60664-1. Bestehend aus Schrank mit Tür aus pulverbeschichtetem und eingebranntem Stahlblech. Ab Schrankbreite 800 mm (3-feldig) zwei türiger Aufbau. Rechte Türen maximal 2-feldig breit. Komplettschrank mit Einbausatz bestückt mit profilierten Tragschienen, 7,5 mm hohen Hutschienen in 125 mm Mittenabstand und passenden Berührungsschutzabdeckungen, inklusiv PE/N-QuickConnect-Klemmen auf Träger montiert. Leitungseinführungen oben/unten durch herausnehmbare flexiblen Kunststoffflanschplatten, zusätzlich austauschbar. Tür mit innenliegenden justierbaren Scharnieren und einem Öffnungswinkel von 110°. Türen rechts und links anschlagbar, werkzeugloser wechselbar Türanschlag. Türverschluss serienmäßig mit Dreipunkt-Stangenverschluss und plombierbaren Klappgriff. Hinweis: Sperrbare Schließsysteme und Türen sind austauschbar.
Montage auf: Aufputz
Anzahl der Schienen: 4
Anzahl Reihen: 6
Anzahl Felder: 1
Anzahl Module: 72
Höhe: 900 mm
Breite: 300 mm
Tiefe: 165 mm
Anzahl Schranktüren: 1
Anzahl der Schlösser: 1
Ausführung des Handgriffes: Klappgriff mit Vorreiber
Werkstoff: Stahl
Schutzklasse: Schutzklasse II
Stoßfestigkeit IK: IK09
IP-Klasse (Ingress Protection): IP44
Halogenfrei: Nein
Schließungstyp: Ohne Schloss
Fabrikat : Hager oder gleichwertig

Artikel : FWB61S

gewähltes Fabrikat/Typ: '........................./.........................' vom Bieter einzutragen

liefern, montieren und betriebsfertig anschließen.
Menge: 3,000 Stk

**1.1.110 Überspannungsschutz Typ 2, 4pol. für Vertreilungseinbau**
Überspannungsableiter Typ 2
Zum Überspannungsschutz-Potentialausgleich nach VDE
0100-443 (IEC 60364-4-44)
Ableitvermögen bis 40 kA (8/20) pro Pol durch
hochleistungsfähige Varistoren
Modularer steckbarer Ableiter mit dynamischer
Abtrennvorrichtung und optischer Statusanzeige
Rastfunktion mit Vibrationsschutz und
Spannungskodierung
Halogenfreier Kunststoff (UL 94 V-0)
mit potentialfreien
Wechslerkontakt zur Fernsignalisierung
Anwendung: Potentialausgleich in Haupt- und
Unterverteilungen.
Fabrikat OBO-Bettermann oder gleichwertig

Angebotenes Fabrikat: '..........................................' vom Bieter einzutragen

Angebotener Typ: '..........................................' vom Bieter einzutragen

Liefern und betriebsbereit montieren
Menge: 3,000 St

**1.1.120 FI/LS-Schalter 6kA, 1P+N, Typ A, B 16, 30mA REG**
FI/LS-Schalter (RCBOs) gemäß DIN VDE 0100-410 und DIN
VDE 0100-530.
Sie erfüllen die Produktnormen IEC/EN 61009-1 (VDE
0664-20), IEC/EN 61009-2-1 (VDE 0664-21).
Fehlerstromart: Typ A
Bemessungsfehlerstrom: 30 mA
Auslösecharakteristik: B
Bemessungsstrom: 16 A
Anzahl der geschützten Pole: 1
Bemessungsschaltvermögen: 6 kA
Fabrikat: ABB oder gleichwertig

Angebotenes Fabrikat: '..........................................' vom Bieter einzutragen

Angebotener Typ: '..........................................' vom Bieter einzutragen

Liefern und betriebsbereit montieren
Menge: 16,000 St

**1.1.130 FI-Schutzschalter 4P,Typ A,40A,30mA**
Fehlerstrom-Schutzschalter (RCCBs) bieten Personen- und
Sachschutz sowie einen Schutz vor elektrisch gezündeten
Bränden gemäß DIN VDE 0100-410 und DIN VDE 0100-530.
Die Fehlerstrom-Schutzschalter der Baureihe F200 Typ A
gewährleisten Schutz bei sinusförmigen Wechselströmen
und pulsierenden Strömen gegen Erde. Sie erfüllen die
Produktnormen IEC/EN 61008-1, 61008-2-1, 61543 (VDE
0664 10, 11, 30) und für F200 A bis 100 A UL 1053.
Anschlussöffnung für Leitungen liegt oberhalb von der
Anschlussöffnung für die Phasenschiene für F200 A bis 63 A.
Zubehör wie Hilfs- und Signalschalter sind am Gerät
ohne Zusatzverdrahtung anbaubar.
Normen: IEC/EN 61008
Betriebskennlinie: Unverzögert
Fehlerstromart: Typ A
Bemessungsfehlerstrom: 30 mA
Bemessungsstrom: 40 A
Anzahl Pole: 4
Verlustleistung: 3,2 W
Bemessungsspannung: 230/400 V
Bemessungsfrequenz: 50 / 60 Hz
Umgebungstemperatur: -25 - +55 °C, -40 - +70 °C
Fabrikat: ABB oder gleichwertig

Angebotenes Fabrikat: '..........................................' vom Bieter einzutragen

Angebotener Typ: '..........................................' vom Bieter einzutragen

Liefern und betriebsbereit montieren
Menge: 8,000 St

**1.1.140 B10 Sicherungsautomat B-Char., 6 kA, 10 A, 1P**
Sicherungsautomat zum Schutz vor Überlast und
Kurzschluss von Kabel und Leitungen gemäß DIN VDE 0100-
430 und DIN VDE 0100-530.
Erfüllt die Bauvorschriften DIN VDE 0641-11 bzw. IEC/EN
60898-1.
Mit abgangsseitiger Steckklemme zur werkzeuglosen
Montage von Leitungen bis 4mm². Die Anschlussöffnung
für Leitungen auf der Eingangsseite liegt oberhalb von
der Anschlussöffnung für die Phasenschiene.
Eine Spannungsprüfung kann auch bei angeschlossenen
Leitungen am vorgesehenen Prüfpunkt durchgeführt
werden.
Hilfs- und Signalschalter sind am Gerät ohne
Zusatzverdrahtung anbaubar.
Anzahl Pole: 1
Auslösecharakteristik: B
Bemessungsstrom: 10 A
Bemessungsschaltvermögen: 6 kA, 6 kA
Energiebegrenzungsklassen: 3
Bemessungsbetriebsspannung: 230 / 400 V AC
Bemessungsfrequenz: 50 Hz, 60 Hz
Anschlussart: Schraubenlose Anschlussklemmen
Anschlussmöglichkeit: 10 mm², 10 / 10 mm², 0,75 / 35
mm², 0,75 / 35 mm²
Fabrikat: ABB oder gleichwertig

Angebotenes Fabrikat: '..........................................' vom Bieter einzutragen

Angebotener Typ: '..........................................' vom Bieter einzutragen

Liefern und betriebsbereit montieren
Menge: 21,000 St

**1.1.150 B16 Sicherungsautomat B-Char., 6 kA, 16 A, 1P**
Sicherungsautomat zum Schutz vor Überlast und
Kurzschluss von Kabel und Leitungen gemäß DIN VDE 0100-
430 und DIN VDE 0100-530.
Erfüllt die Bauvorschriften DIN VDE 0641-11 bzw. IEC/EN
60898-1.
Mit abgangsseitiger Steckklemme zur werkzeuglosen
Montage von Leitungen bis 4mm². Die Anschlussöffnung
für Leitungen auf der Eingangsseite liegt oberhalb von
der Anschlussöffnung für die Phasenschiene.
Eine Spannungsprüfung kann auch bei angeschlossenen
Leitungen am vorgesehenen Prüfpunkt durchgeführt
werden.
Hilfs- und Signalschalter sind am Gerät ohne
Zusatzverdrahtung anbaubar.
Anzahl Pole: 1
Auslösecharakteristik: B
Bemessungsstrom: 16 A
Bemessungsschaltvermögen: 6 kA, 6 kA
Energiebegrenzungsklassen: 3
Bemessungsbetriebsspannung: 230 / 400 V AC
Bemessungsfrequenz: 50 Hz, 60 Hz
Anschlussart: Schraubenlose Anschlussklemmen
Anschlussmöglichkeit: 10 mm², 10 / 10 mm², 0,75 / 35
mm², 0,75 / 35 mm²
Fabrikat: ABB oder gleichwertig

Angebotenes Fabrikat: '..........................................' vom Bieter einzutragen

Angebotener Typ: '..........................................' vom Bieter einzutragen

Liefern und betriebsbereit montieren
Menge: 60,000 St

**1.1.160 B16 Sicherungsautomat B-Char., 6 kA, 16 A, 3P**
Sicherungsautomat zum Schutz vor Überlast und
Kurzschluss von Kabel und Leitungen gemäß DIN VDE 0100-
430 und DIN VDE 0100-530.
Erfüllt die Bauvorschriften DIN VDE 0641-11 bzw. IEC/EN
60898-1.
Mit abgangsseitiger Steckklemme zur werkzeuglosen
Montage von Leitungen bis 4mm². Die Anschlussöffnung
für Leitungen auf der Eingangsseite liegt oberhalb von
der Anschlussöffnung für die Phasenschiene.
Eine Spannungsprüfung kann auch bei angeschlossenen
Leitungen am vorgesehenen Prüfpunkt durchgeführt
werden.
Hilfs- und Signalschalter sind am Gerät ohne
Zusatzverdrahtung anbaubar.
Anzahl Pole: 3
Auslösecharakteristik: B
Bemessungsstrom: 16 A
Bemessungsschaltvermögen: 6 kA
Energiebegrenzungsklassen: 3
Bemessungsbetriebsspannung: 400 V AC
Bemessungsfrequenz: 50 Hz, 60 Hz
Anschlussart: Schraubenlose Anschlussklemmen
Anschlussmöglichkeit: 10 mm², 10 / 10 mm², 0,75 / 35
mm², 0,75 / 35 mm²
Fabrikat: ABB oder gleichwertig

Angebotenes Fabrikat: '..........................................' vom Bieter einzutragen

Angebotener Typ: '..........................................' vom Bieter einzutragen

Liefern und betriebsbereit montieren
Menge: 6,000 St

**1.1.170 B20 Sicherungsautomat B-Char., 6 kA, 20 A, 3P**
Sicherungsautomat zum Schutz vor Überlast und
Kurzschluss von Kabel und Leitungen gemäß DIN VDE 0100-
430 und DIN VDE 0100-530.
Erfüllt die Bauvorschriften DIN VDE 0641-11 bzw. IEC/EN
60898-1.
Mit abgangsseitiger Steckklemme zur werkzeuglosen
Montage von Leitungen bis 4mm². Die Anschlussöffnung
für Leitungen auf der Eingangsseite liegt oberhalb von
der Anschlussöffnung für die Phasenschiene.
Eine Spannungsprüfung kann auch bei angeschlossenen
Leitungen am vorgesehenen Prüfpunkt durchgeführt
werden.
Hilfs- und Signalschalter sind am Gerät ohne
Zusatzverdrahtung anbaubar.
Anzahl Pole: 3
Auslösecharakteristik: B
Bemessungsstrom: 20 A
Bemessungsschaltvermögen: 6 kA
Energiebegrenzungsklassen: 3
Bemessungsbetriebsspannung: 400 V AC
Bemessungsfrequenz: 50 Hz, 60 Hz
Anschlussart: Schraubenlose Anschlussklemmen
Anschlussmöglichkeit: 10 mm², 10 / 10 mm², 0,75 / 35
mm², 0,75 / 35 mm²
Fabrikat: ABB oder gleichwertig

Angebotenes Fabrikat: '..........................................' vom Bieter einzutragen

Angebotener Typ: '..........................................' vom Bieter einzutragen

Liefern und betriebsbereit montieren
Menge: 2,000 St

**1.1.180 230V Stromstoßschalter 1S,230VAC**
*** Bedarfsposition ohne GB
Elektronischer Stromstoßschalter zur Montage auf
Hutschiene. Geräuschloser Betrieb. Einschaltdauer 100%
bei Bemessungsspannung.1TE
Fabrikat: ABB oder gleichwertig

Angebotenes Fabrikat: '..........................................' vom Bieter einzutragen

Angebotener Typ: '..........................................' vom Bieter einzutragen

Liefern und betriebsbereit montieren
Menge: 1,000 St

**1.1.190 Treppenlicht-Zeitschalter 230V mit Ausschaltvorwarung**
*** Bedarfsposition ohne GB
Treppenlicht-Zeitschalter zur Montage auf DIN-Schiene;
Breite 17,5 mm (1 TE); Zeitbereich 1 - 7 Minuten;
nachschaltbar; max. 50 mA Glimmlampenlast; 3- und 4-
Leiter-Anschluß; Dauerlichtfunktion; 1 Schließer 16
(16) A/230 V AC
ABB oder gleichwertig

Angebotenes Fabrikat: '..........................................' vom Bieter einzutragen

Angebotener Typ: '..........................................' vom Bieter einzutragen
Menge: 1,000 St

**1.1.200 40A Installationsschütz 4S/0Ö, 230 V AC/DC**
Installationsschütze für Lasten bis 40 A
gemäß IEC/EN 60947-4-1, IEC/EN 61095. Sie schalten
elektrische Heizgeräte, Warmwasserbereiter, Motoren für
Pumpen, Lüftung und sonstige Antriebe ebenso wie
Beleuchtungen.
haben ein Baubreitenmaß von 54 mm und
verfügen über 4 Hauptkontakte in unterschiedlichen
Schließer- und Öffner-Varianten. Durch integrierte
Spulenbeschaltung arbeiten sie sowohl mit AC- als auch
mit DC-Steuerspannungen. Die Geräte sind absolut
brummfrei und leise beim Schalten.
Zubehör wie Hilfsschalter, Plombierkappen und
Distanzstücke ergänzen das Sortiment.
Bemessungsfrequenz: 400 Hz, 50 Hz, 60 Hz, DC, 50 Hz,
60 Hz, DC
Bemessungsbetriebsstrom AC-1: 40 A
Bemessungsbetriebsstrom AC-3: 22 A, 22 A
Bemessungsbetriebsleistung AC-3: 3,7 kW, 11 kW
Bemessungsisolationsspannung: 500 V
Anzahl Hauptkontakte Schließer: 4
Anzahl Hauptkontakte Öffner: 0
Normen: IEC/EN 60947-1, IEC/EN 60947-4-1, UL 60947-1
, UL 60947-4-1, IEC/EN 61095
Bemessungsstoßspannungsfestigkeit: 6 kV
Schutzart: IP20
Anzahl Pole: 4
Breite in Teilungseinheiten: 3
Bemessungssteuerspannung: 230 V
Fabrikat: ABB oder gleichwertig

Angebotenes Fabrikat: '..........................................' vom Bieter einzutragen

Angebotener Typ: '..........................................' vom Bieter einzutragen

Liefern und betriebsbereit montieren
Menge: 1,000 St

**1.1.210 Dämmerungsschalter 1TE mit Außenfühler**
Dämmerungsschalter mit elektronischer Zeitschaltuhr zur
Montage auf DIN-Schiene; Bemessungsspannung 230 V AC;
Schaltvermögen 16 A (cos phi = 1) und 8 A (cos phi =
0,6) bei 250 V AC; 1 Wechsler; Helligkeitsbereich
einstellbar 2-500 lux; einstellbare EIN- / AUS-
Schaltverzögerung 0-100 s; Gangreserve 3 Jahre; 30
Speicherplätze; Wochen- und Tagesprogramm; mit
Schaltstellungsanzeige; 3 Teilungseinheiten breit;
Helligkeitsfühler zur Wandmontage inklusive
ABB Dämmerungsschalter TWS-DTS1 oder gleichwertig
Menge: 1,000 St

**1.1.220 Vorrangschalter E452-5,7A**
*** Bedarfsposition ohne GB
Vorrangschalter für Durchlauferhitzer mit
Elektroniksteuerung; für Bemessungsstromstärke 6,7-39
A; 100 % Einschaltdauer; mit Öffnerkontakt: maximale
Schaltspannung von 400 V; Schutzart IP40
ABB Vorrangschalter E451-5,7A oder gleichwertig
Menge: 1,000 St

**1.1.230 Hauptschalter 3S,63A,400VAC, 3TE als REG**
Dreipoliger Hauptschalter mit Zwangstrennung nach DIN
VDE 0113 zur Montage auf DIN-Hutschiene. Erfüllt
Standards DIN EN 60669-1 (VDE0632-1), DIN EN 60947-3
(VDE0660-107) und IEC/EN 60947-3. Einspeisung und
Gebrauchslage beliebig. Anschlussquerschnitt 1-25mm2.
Mit VDE Zulassung.
Fabrikat: ABB oder gleichw.

Angebotenes Fabrikat: '..........................................' vom Bieter einzutragen

Angebotener Typ: '..........................................' vom Bieter einzutragen

Liefern und betriebsbereit montieren
Menge: 2,000 St

### Abschnitt 2 KGR 444 Niederspannungsinstallationen Allgemein

#### Titel 2.1 Geräte und Schaltgeräte Treppenhäuser

*Hinweis: Schalter und Steckdosenfabrikat sind vorgegeben. Die*
Schalter und Steckdosenfabrikat sind vorgegeben. Die
Installationsgeräte sind inkl. zugehöriger Dose und der
jeweiligen Bohrung zu kalkulieren.
Es sind grundsätzlich Schalterabzweigdosen zu
verwenden.
Schalterhersteller: BuschJäger
Programm: Future Linear reinweiß
Programm: AP Ocean

**2.1.10 Klingeltaster**
Beschreibung Tastereinsatz BJ 2020US
Taster 10 AX 250 V~ mit gerade stehender Wippe Wechsler
1-polig
BJ balance
Farbe Reinweiß seidenmatt
Wippe Symb. Klingel 2506 N/Kl-914
Wippe mit Symbol und Beschriftungsfeld Klingel
BJ Future Linear
Farbe Reinweiß
incl. Systemrahmen
Lieferumfang:
- Blanko Beschriftungsschild liegt bei.
Fabrikat: BJ
in u.P.-Ausführung, mit Unterputz-Dose,
Hohlwand
inklusive Systemrahmen als Einzel- oder
Kombinationsrahmen und Wippe.BJ balance
liefern, montieren und betriebsbereit anschließen.
Menge: 29,000 St

**2.1.20 Steckdose, uP FR rws.abschließbar**
Steckdose mit Schutzkontakt, VDE 0620,
in u.P.-Ausführung, FR, mit Deckel, mit Unterputz-Dose,
Hohlwand, Abschließbar gleichschließend
16A / 250V, Schutzart IP20,
inklusive Systemrahmen als Einzel- oder
Kombinationsrahmen und Dichtungen (IP44)
Set IP44 Steckd. BJ 20 EUGK-34-101+ passendem Systemrahmen
Dichtungsset IP44 für Steckdosen mit Klappdeckel.
Merkmale:
Abdeckrahmen (1- bis 5fach) aus den Schalterprogrammen BJ
IP44 oder in Verbindung mit dem Dichtungsset auch für die
Montage von Unterputz-SCHUKO-Steckdosen mit Klappdeckel
und Steckdosen mit Erdungsstift und Klappdeckel aus dem Programm Balance wassergeschützt IP44 geeignet.
Fabrikat: BJ
Farbe: Reinweiß seidenmatt

Angebotenes Fabrikat: '..........................................' vom Bieter einzutragen

Angebotener Typ: '..........................................' vom Bieter einzutragen

liefern, montieren und betriebsbereit anschließen.
Menge: 6,000 St

**2.1.30 Präsenzmelder für Wandmontage, Einbauhöhe 1,10m rws BJ 180`**
Busch-Wächter 180 uP. passend zu balance SI rws
Bewegungsmeldersensor mit Umgebungslichtmessung.
Zum automatischen Schalten von Verbrauchern in
Abhängigkeit
von Bewegung und Helligkeit.
Zur Erfassung mit Tierschneise.
Kompatibel mit allen flex-Einsätzen.
Einstellelemente rückseitig.
Erweiterung des Erfassungsbereiches durch Master-/Slave
Kombination.
Zusätzliche Ein-/ Ausschaltmöglichkeit über
Tastereingang am
Unterputz-Einsatz.
Mit Erfassungsanzeige im Testbetrieb.
Überwachungsdichte: 14 Sektoren mit 56 Schaltsegmenten.
Ausschaltverzögerung: ca. 10 s - 30 min oder
Kurzzeitimpuls 1
s einstellbar.
Für Relais-Einsatz flex, 1-fach, 64811 U.
Für e-contact-Einsatz flex, 1-fach, 64814 U.
Für Relais-Einsatz flex, 2-fach, 64821 U.
Für LED-Tastdimmer-Einsatz flex, 1-fach, 64851 U.
Für Nebenstelleneinsatz flex, 64891 U.
Aufbauhöhe: 22 mm.
Bedienelemente: 2 Regler zur Einstellung von
Helligkeitsschaltschwelle und Nachlaufzeit.
Temperaturbereich Gerät: -5 °C - 45 °C
Lagertemperaturbereich: -20 °C - 70 °C
Erfassungsbereich: frontal: 12 m, seitlich: 12 m, bei
Montagehöhe: 1,1 m
Helligkeitsgrenzwert: 5 Lux - bis Tagbetrieb
Öffnungswinkel: 180 °
Maße (H x B x T): 55 mm x 55 mm x 35 mm
Montagehöhe: 0,8 m - 1,2 m
Den entsprechenden UP-Einsatz bitte separat bestellen.
Die Reichweitenangaben beziehen sich auf eine
Umgebungstemperatur von 21 °C.
RAL-Farbnummer: 9010
Fabrikat: BJ oder gleichwertig mit passendem
Systemrahmen

Angebotenes Fabrikat: '..........................................' vom Bieter einzutragen

Angebotener Typ: '..........................................' vom Bieter einzutragen

Liefern, montieren, betriebsfertig anschließen und
einstellen
Menge: 3,000 St

**2.1.40 Präsenzmelder aP. für Deckenmontage in Infarot oder HF Technik rws.**
Hochfrequenz Präsenzmelder für die Deckenmontage Unterputz
im Innenbereich mit COM1 Schnittstelle, Vernetzung via Kabel,
Erfassungsbereich rund 360 °, zusätzlicher Unterkriechschutz,
elektronische Reichweiteneinstellung, Zur Raumanpassung
lassen sich 1 oder 2 Erfassungsrichtungen per Aufkleber
ausblenden, geeignet für Montagehöhe 2,50 3,50 m,
optionale Montagehöhe 2,8 m, Reichweite Radial: Ø 12 m (113 m²),
Reichweite Tangential: Ø 12 m (113 m²), Lichtmessung 10
1000 lx, Teachfunktion, Versorgungsspannung: 230 V / 50 60
Hz; Schutzart: IP20, 2000 W; Zeiteinstellung: 30 s 30 Min.;
Funktionen: Normal- / Testbetrieb, Halb- / Vollautomatik,
Taster- / Schalterbetrieb, Manuell ON / ON-OFF; Vernetzung via
Kabel, Einstellungen via Fernbedienung, DIP-Schalter, Potis
und Smart Remote; Art der Vernetzung: Master/Master,
Master/Slave; Umgebungstemperatur: -25 55 °C;
Farbe: Weiß; RAL-Farbe: 9010
Fabrikat: Steinel oder gleichwertig komplett mit allem Zubehör

Angebotenes Fabrikat: '..........................................' vom Bieter einzutragen

Angebotener Typ: '..........................................' vom Bieter einzutragen

Liefern, montieren, betriebsfertig anschließen und
einstellen
Menge: 4,000 St

**2.1.50 Wandauslass Mauerwerk**
Wandauslass für Leuchtenanschluss in u.P.-Ausführung, mit Unterputz-Dose, Hohlwand herstellen und mit Leuchtenklemmen
(schraubenlos) bestücken und betriebsbereit abschließen.

Fabrikat: Wago oder gleichwertig

Angebotenes Fabrikat: '..........................................' vom Bieter einzutragen

Angebotener Typ: '..........................................' vom Bieter einzutragen

liefern, montieren und betriebsbereit anschließen.
Menge: 36,000 St.

**2.1.60 Deckenauslass**
*** Bedarfsposition ohne GB
Deckenauslass für Leuchtenanschluss
herstellen und mit Leuchtenklemmen
(schraubenlos) bestücken und betriebsbereit
abschließen, inkl. Deckenhaken.
Jeder Deckenauslaß erhält ein LED Leuchtmittel
Fabrikat: Wago oder gleichwertig

Angebotenes Fabrikat: '..........................................' vom Bieter einzutragen

Angebotener Typ: '..........................................' vom Bieter einzutragen
Menge: 1,000 St.

**2.1.70 Geräte-Verbindungsdose mit 4 Schraubdomen, mit 2 Geräteschrauben**
Gerätedose DIN VDE 0606-1 und DIN 49073, aus Kunststoff,
Durchmesser 60 mm, Tiefe 46 mm, Schutzart
IP 2X DIN EN 60529 in Mauerwerk,
Rohreinführungen mit Ausbrechöffnungen für Leitungen
und DIN EN Rohre Durchmesser 20/25 mm (2 x M20/M25 in
beiden Stutzen, 2 x M20 und 2 x M25 in der Seitenwand,
1 x M20 im Dosenboden)
mit 4 Schraubdomen, mit 2 Geräteschrauben 15 mm
Hersteller/Typ Kaiser oder gleichwertig
Menge: 35,000 Stk

**2.1.80 bauseitige Geräte anschließen**
bauseitige Geräte (z. B.: Tür-, Fenster-,
Lichtkuppelantriebe, WC-Ventilator, Aufzug sowie
Rolläden, Jalousien, Raumthermostate FBH.
für die Montage entgegennehmen, und je nach
Verwendung montieren und betriebsfertig anschließen.
Menge: 45,000 St

#### Titel 2.2 Kabel und Leitungen

**2.2.10 Kunststoffmantelleitung NYM - J 5 x 25 mm²**
verlegen in Hohlwänden, unterputz, in abgehangenen
Decken, in zuliefernden Kanal im Treppenhaus auf vorhandenen Gitterrinnen und Kabelrinnen,
in Teillängen, incl. zugehörigem Befestigungsmaterial
liefern, montieren und beidseitig auflegen
Menge: 355,000 m

**2.2.20 Kunststoffmantelleitung NYM - J 5 x 16 mm²**
verlegen in Hohlwänden, unterputz, in abgehangenen
Decken, in zuliefernden Kanal im Treppenhaus auf vorhandenen Gitterrinnen und Kabelrinnen,
in Teillängen, incl. zugehörigem Befestigungsmaterial
liefern, montieren und beidseitig auflegen
Menge: 320,000 m

**2.2.30 Kunststoffmantelleitung NYM - J 5 x 10 mm²**
verlegen in Hohlwänden, unterputz, in abgehangenen
Decken, in zuliefernden Kanal im Treppenhaus auf vorhandenen Gitterrinnen und Kabelrinnen,
in Teillängen, incl. zugehörigem Befestigungsmaterial
liefern, montieren und beidseitig auflegen
Menge: 465,000 m

**2.2.40 Kunststoffmantelleitung NYM - J 3x2,5mm²**
verlegen in Hohlwänden, unterputz, in abgehangenen
Decken, auf vorhandenen Gitterrinnen und Kabelrinnen,
in Teillängen,incl. zugehörigen Befestigungsmaterial
liefern, montieren und beidseitig auflegen
Menge: 230,000 m

**2.2.50 Kunststoffmantelleitung NYM - J 5x2,5mm²**
verlegen in Hohlwänden, unterputz, in abgehangenen
Decken, auf vorhandenen Gitterrinnen und Kabelrinnen,
in Teillängen, incl. zugehörigem Befestigungsmaterial
liefern, montieren und beidseitig auflegen
Menge: 170,000 m

**2.2.60 Kunststoffmantelleitung NYM -J 5 x 1,5 mm²**
verlegen in Hohlwänden, unterputz, in abgehangenen
Decken, auf vorhandenen Gitterrinnen und Kabelrinnen,
in Teillängenincl. zugehörigen Befestigungsmaterial
liefern, montieren und beidseitig auflegen
Menge: 450,000 m

**2.2.70 Kunststoffmantelleitung NYY - J 5 x 4 mm²**
verlegen in Hohlwänden, unterputz, in abgehangenen
Decken, auf vorhandenen Gitterrinnen und Kabelrinnen
und im Estrich, in Teillängen, incl. zugehörigem
Befestigungsmaterial
liefern, montieren und beidseitig auflegen
Menge: 110,000 m

**2.2.80 Kunststoffmantelleitung NYY - J 5 x 6 mm²**
verlegen in Hohlwänden, unterputz, in abgehangenen
Decken, auf vorhandenen Gitterrinnen und Kabelrinnen
und im Estrich, in Teillängen, incl. zugehörigem
Befestigungsmaterial
liefern, montieren und beidseitig auflegen
Menge: 150,000 m

**2.2.90 Kunststoffmantelleitung NYY - J 5 x 10 mm²**
verlegen in Hohlwänden, unterputz, in abgehangenen
Decken, auf vorhandenen Gitterrinnen und Kabelrinnen
und im Estrich, in Teillängen, incl. zugehörigem
Befestigungsmaterial
liefern, montieren und beidseitig auflegen
Menge: 80,000 m

**2.2.100 Kunststoffmantelleitung NYY - J 5 x 70 mm²**
verlegen in Hohlwänden, unterputz, in abgehangenen
Decken, auf vorhandenen Gitterrinnen und Kabelrinnen
und im Estrich, in Teillängen,
liefern, montieren und beidseitig auflegen
Menge: 60,000 m

**2.2.110 Kunststoffmantelleitung NYY - J 5 x 95 mm²**
verlegen in Hohlwänden, unterputz, in abgehangenen
Decken, auf vorhandenen Gitterrinnen und Kabelrinnen
und im Estrich, in Teillängen, incl. zugehörigem
Befestigungsmaterial
liefern, montieren und beidseitig auflegen
Menge: 65,000 m

**2.2.120 Kunststoffmantelleitung NYY - J 5 x 150 mm²**
verlegen in Hohlwänden, unterputz, in abgehangenen
Decken, auf vorhandenen Gitterrinnen und Kabelrinnen
und im Estrich, in Teillängen, incl. zugehörigem
Befestigungsmaterial
liefern, montieren und beidseitig auflegen
Menge: 12,000 m

**2.2.130 JY(St)Y 6x2x0,8**
*** Bedarfsposition ohne GB
JY(St)Y 6x2x0,8 mm²
liefern, auf Kabeltrassen, Steigeleitern, Hohlwand,im
Rohr und unter Putz in Teillängen verlegen, beidseitig
auflegen, inkl.Befestigungsmaterial

Angebotenes Fabrikat: '..........................................' vom Bieter einzutragen

Angebotener Typ: '..........................................' vom Bieter einzutragen
Menge: 1,000 m

**2.2.140 FBY-EL-F 25**
*** Bedarfsposition ohne GB
Elektroinstallationsrohr DIN EN 61386-22, Maße DIN EN
60423, nicht flammenausbreitend, aus Polyolefin, mit
hochgleitfähiger Innenschicht, schwarz, einwandig,
gewellt, biegsam, Außendurchmesser 25 mm,
Klassifizierungscode 23322, Druckfestigkeit leicht,
Schlagfestigkeit leicht, Dauergebrauchs- und
Installationstemperatur min. -15°C max. +90°C,
verlegen auf Rohdecke.
Hersteller: FRÄNKISCHE
Produkt: FBY-EL-F 25 Highspeed 23322 oder gleichwertig
in Teillängen, mit Verbindungs-und Befestigungsmaterial,
liefern und montieren.

Angebotenes Fabrikat: '..........................................' vom Bieter einzutragen

Angebotener Typ: '..........................................' vom Bieter einzutragen
Menge: 1,000 m

#### Titel 2.3 Verlegesysteme

*Hinweis: Kabeltragsysteme*
Horizontale Richtungsänderungen mit Normbauteilen im
Verlauf der Kabeltrassen werden nicht besonders vergütet.
Rinnensysteme einschl. Befestigungsmaterial sowie
Steigetrassen aus Stahl, tauchfeuerverzinkt DIN ISO 1461
Beschädigungen der Zinkschicht sind durch Kaltverzinkung nachzubehandeln (Schnittstellenkorrosion).
Die vom Hersteller vorgegebenen Regelabstände zur Auflage der Kabelbahnen sind zu berücksichtigen, es gilt generell, dass die Durchbiegung der belegten Kabelbühne nicht über 3 mm betragen darf. Die Anzahl der Aufhängungen ist insbesondere auch von der Tragfähigkeit des Halteruntergrundes abhängig, die Halterzahl ist ggfls. zu erhöhen.
Zur maximalen Ausnutzung der Tragfähigkeit des Untergrundes sind nur Befestigungsmaterialien mit bauaufsichtlicherZulassung einzusetzen.
Ausführung der Bügelschellen zur Befestigung der Kabel und Leitungen an Steigetrassen und Ankerschienen mit Druck-und Gegenwanne.
Alle scharfe Kanten (Schnittkanten u.dgl.) sind mit Kantenschutzprofil abzudecken.
Vorgenannte Hinweise sind in den nachfolgenden Positionen einzukalkulieren.
Für das komplette Kabeltragsystem der Anlage ist durchgehend ein Hersteller zu wählen, um einen Systemzulassung zu gewähren.
Das Kabeltragsystem ist in den Potenzalausgleich einzubinden.

*Hinweis: Fabrikat:*
gew. Fabrikat:
OBO, PUK oder Niedax als System

Angebotener Typ: '..........................................' vom Bieter einzutragen

**2.3.10 Kabelrinne 100 mm**
*** Bezugsbeschreibung
Kabelrinne einschl. anteiliger Stoßverbinder auf Ausleger
oder Mittelaufhängung aus Stahl, verzinkt nach DVV mit
Bodenlochung, Seitenhöhe mind. 60mm Belastung
max. 1500 N/m bei 1,5 m Stützenabstand Nennbreite 100 mm
mit einem Trennsteg liefern und systembezogen montieren
inkl. Ausleger/ H-Stiel
Menge: 27,000 m

**2.3.20 Kabelrinne 300mm**
*** wie Position 2.3.10
Nennbreite 300 mm
Menge: 37,000 m

**2.3.30 Kabelrinne 400mm**
*** wie Position 2.3.10
Nennbreite 400 mm
Menge: 37,000 m

**2.3.40 Kabelrinne 600mm**
*** wie Position 2.3.10
Nennbreite 600 mm
Menge: 12,000 m

**2.3.50 Kabelrinnenbogen 300mm**
*** Bezugsbeschreibung
Kabelrinnenbogen 90 Grad horizontal einschl. anteiliger
Stoßverbinder auf Ausleger oder Mittelaufhängung aus Stahl,
verzinkt nach DVV mit Bodenlochung, Seitenhöhe
mind. 60mm Belastung max. 1500 N/m bei 1,5 m Stützenabstand
Nennbreite 300 mm mit einem Trennsteg liefern und systembezogen
montieren.
Menge: 5,000 St

**2.3.60 Kabelrinnenbogen 400mm**
*** wie Position 2.3.50
Nennbreite 400 mm
Menge: 2,000 St

**2.3.70 Kabelrinnenbogen 600mm**
*** wie Position 2.3.50
Nennbreite 600 mm
Menge: 3,000 St

**2.3.80 T-Stück /Abzweig 600mm/400/300cm**
T-Stück horizontal einschl. anteiliger Stoßverbinder auf
Ausleger oder Mittelaufhängung aus Stahl, verzinkt
nach DVV mit Bodenlochung, Seitenhöhe mind. 60mm
Belastung max. 1500 N/m bei 1,5 m Stützenabstand
Nennbreite 600cm Abzweig 300cm mit einem Trennsteg
liefern und systembezogen montieren.
Menge: 4,000 St

**2.3.90 T-Stück /Abzweig 400mm/200cm**
T-Stück horizontal einschl. anteiliger Stoßverbinder auf Ausleger
oder Mittelaufhängung aus Stahl, verzinkt nach DVV mit
Bodenlochung, Seitenhöhe mind. 60mm Belastung
max. 1500 N/m bei 1,5 m Stützenabstand Nennbreite 300cm
Abzweig 200cm mit einem Trennsteg
liefern und systembezogen montieren
Menge: 4,000 St

**2.3.100 Brandschutzkanal OBO Pyroline 200x120**
*** Bedarfsposition ohne GB
Installationskanal aus Metall mit intumezierendem
Brandschutzgewebe zur brandsicheren Verlegung
von Kabeln und Leitungen.Klassifiziert als Installationskanal
EI30, EI60 und EI90 gemäß EN 13501-2, geprüft nach EN 1366-5
Es dürfen zur Montage nur vorkonfektionierte Formteile verwendet werden
Installationskanal mit Brandschutzgewebe
OBO Pyroline Rapid PLM
120x200 Reinweiß
PLM D 1220 RW
Liefern und Montieren mit allen notwengigen Form und
Montageteilen nach Herstellervorgaben
Menge: 1,000 m

**2.3.110 Brandschutzkanal OBO Pyroline 100x40**
*** Bedarfsposition ohne GB
Installationskanal aus Metall mit intumezierendem
Brandschutzgewebe zur brandsicheren Verlegung von Kabeln
und Leitungen.Klassifiziert als Installationskanal EI30, EI60 und
EI90 gemäß EN 13501-2, geprüft nach EN 1366-5 Es dürfen
zur Montage nur vorkonfektionierte Formteile verwendet werden
Installationskanal mit Brandschutzgewebe OBO Pyroline Rapid
PLM 100x40 Reinweiß PLM D 0410 RW Liefern und monieren
mit allen notwendigen Form und Montageteilen nach Herstellervorgaben
Menge: 1,000 m

**2.3.120 Kunststoffpanzerrohr M25**
Kunststoffpanzerrohr,
Nenngröße: M25,  in
Schnappschelle.
Liefern und montieren
Menge: 58,000 m

**2.3.130 Kunststoffpanzerrohr DN100 für PV**
*** Bedarfsposition ohne GB
Kunststoffpanzerrohr flexibel,
Nenngröße: DN100 incl. notwendigen Brandschutz, vorsorglich als Leerrohr für PV in Schelle. Unterbrochen in jeder 2. Etage mit C-Schiene zum abfangen.
1x vom Keller zum Dach
liefern und montieren
Menge: 1,000 m

**2.3.140 Elektroinstallationsrohr flexibel M20 bis M25**
Elektroinstallationsrohr flexibel Nenngrösse: M20, für Medienleitungen sonst wie vor. liefern und montieren
Menge: 350,000 m

**2.3.150 Ankerschienen, Nennbreite 300mm,**
Ankerschienen, Nennbreite 300mm, inkl. anteiliger
Bügelschellen zur Befestigung von Kabeln und Leitungen
(60% Belegung), zur Befestigung von Kabeln und
Leitungen.
Menge: 21,000 St

**2.3.160 Sammelhalter Metall**
Sammelhalter Metall für 15 Leutungen
liefern und montieren
Menge: 25,000 St

#### Titel 2.4 Installationsgeräte Keller

*Hinweis: Schalterprogramm*
Für die gesammte Baustelle ist ein Schalterhersteller zu verwenden. Auch bei den einzelnen Installationsarten (uP. , aP, usw.) ist sich auf ein durchgehendes Programm für die gesammte Baustelle zu achten.
UP-Schalterprogramm:
Fabrikat / Typ: BJ Future linear Reinweiß glänzend
(ähnlich RAL 9010)
a.P.FR. Schalterprogramm: BJ Ocean oder gleichwertig
Sämtliche Verbindungs- oder Abzweigdosen sind mit schraubenlosen Verbindungsklemmen zu liefern, Nennisolationspannung nach VDE 0100, H 400V/4kV, mit Prüfschlitz, für eindrähtige Kupferleiter
von 2-x0,75
bis 4,0 mm² / 18A bis 32A, die Leuchtenanschlüsse oder der gleichen sind mit schraubenlosen Mehrleiter-Leuchtenklemmen 2pol. zu liefern.
Die Montagehöhe der Schalter und Steckdosen beträgt,
wenn nicht anders in der Ausführungszeichnung gefordert:
Schalter: 1,05 m über OKFF
Steckdosen: 0,30 m über OKFF
Abstand von Türöffnungen: 0,12 m (Rohbaumaß)

*Hinweis: Angebotenes Fabrikat*
BJ Ocean oder gleichwertig

Angebotener Typ - FR aP Rrogramm '..........................................' vom Bieter einzutragen

Angebotener Typ - AP-Programm: WG AP '..........................................' vom Bieter einzutragen

**2.4.10 Bewegungsmelder / Präsenzmelder aP**
Bewegungsmelder Präsenzmelder mit 180` Erfassungsbereich,
großer Reichweite bis 24 m Ø, Korridorversion mit bis 40 m Ø in der
Korridorachse, Als HF Variante FR. Nennspannung: 110-240 VAC, 50/60 Hz
Komplett mit systemgebundenem Zubehör liefern, montieren und anschließen.
Ausführung wie Fabrikat: B.E.G.oder Steinel o. glw. Art

Angebotenes Fabrikat: '..........................................' vom Bieter einzutragen

Angebotener Typ: '..........................................' vom Bieter einzutragen
Menge: 8,000 St

**2.4.20 AP Aus- und Wechselschalter FR**
Installationsschalter VDE 0632 mit VDE-Verbandszeichen, als Wippenschalter in Aufputzausfuehrung, spritzwassergeschuetzt IP44, mit Gehaeuse, als Wechselschalter 1polig 10 A, 250 V WS, Anschlussklemmen schraubenlos. Befestigen mit Schrauben.
Liefern, montieren und klemmen
Menge: 2,000 St

**2.4.30 AP Schalter-Steckdosenkombination**
Installationsschalter und Steckdose VDE 0632 mit
VDE-Verbandszeichen, als Wippenschalter in
Aufputzausfuehrung, spritzwassergeschuetzt IP44,
mit Gehaeuse, als Wechselschalter 1polig 10 A,
250 V WS, Anschlussklemmen schraubenlos.
Befestigen mit Schrauben. Liefern, montieren und klemmen
Menge: 32,000 St

**2.4.40 Steckdose Aufputz**
Steckdose mit Schutzkontakt VDE 0620 mit VDE-Verbandszeichen,
in Aufputzausfuehrung, spritzwassergeschuetzt, mit Gehaeuse,
als 2polige Steckdose 16 A, 250 V WS, DIN 49 440.
Anschlussklemmen als Verbindungsklemmen.
Befestigen mit Schrauben. Liefern, montieren und klemmen
Menge: 4,000 St

**2.4.50 Abzweigdose Aufputz**
Verbindungsdose DIN 57 606/VDE 0606 (Abzweigdose)
aus Isolierstoff, abgedichtet, mit 6 Leitungseinfuehrungen,
mit Würgenippeln, fuer Nennquerschnitt 2,5 mm², bestückt
mit Verbindungsklemmen, Anzahl 5, Nennquerschnitt 2,5 mm².
Auf Putz. liefern, montieren, Kabel einführen und mit
Steckklemmen verdrahten.
Menge: 48,000 St

**2.4.60 CEE-Steckdose, 5polig, 16A**
CEE-Steckdose 5polig, 16A, nach DIN 49 462, mit
L1, L2, L3, Schutzkontakt und Mittelleiterkontakt,
als Anbausteckdose Betriebsspannung 400 V DC,
50 Hz, spritzwassergeschützt, Gehäuse aus Isolierstoff,
mit Anschlussklemmen, in Aufputzausführung.
Liefern, montieren und klemmen
Menge: 3,000 St

**2.4.70 CEE-Steckdose, 5polig, 32A**
*** Bedarfsposition ohne GB
CEE-Steckdose 5polig, 32A, nach DIN 49 462, mit
L1, L2, L3, Schutzkontakt und Mittelleiterkontakt, als
Anbausteckdose Betriebsspannung 400 V DC, 50 Hz,
spritzwassergeschützt, Gehäuse aus Isolierstoff, mit
Anschlussklemmen, in Aufputzausführung.
Liefern, montieren und klemmen
Menge: 1,000 St

### Abschnitt 3 KGR 444 Niederspannungsinstallationen DG Ausbau

#### Titel 3.1 KGR 443 Niederspannungsschaltanlagen

##### Abschnitt 3.1.1 Feldverteiler DG

**3.1.1.10 HW Feldverteiler 6-Reihig 72TE für die Wohnungen**
Komplettschränke, 6-Reihig 72TE
Tiefe: 110 mm
Schutzisoliert, Schutzklasse II
Schutzart: IP30
Für Geräte bis 125A
Farbe: RAL 9016 (verkehrsweiß), pulverbeschichtet
(Blendrahmen/Tür)
Montage: Unterputz und Hohlwand, Befestigung mit
UP-Laschen oder
Hohlwandkrallen (im Lieferumfang enthalten)
Material der Wanne: 1mm Stahlblech, verzinkt
Leitungseinführungen unten und oben
Tür innenliegend mit Öffnungswinkel 110°
Standardverschluss serienmäßig plombierbar,
vorbereitet für verschiedene Schließarten
Vorbereitet für den Einbau von Komplettfeldern oder
für durchgehende Montageplatten
Geprüft nach DIN EN 61439-1 (VDE 0660 Teil 600-1)
inkl.allem benötigten Zubehör und Abdeckstreifen
(Berührungsschutz)
ca. 320x820x110mm BxHxT
S&J/ABN oder gleichwertig

Angebotenes Fabrikat: '..........................................' vom Bieter einzutragen

Angebotener Typ: '..........................................' vom Bieter einzutragen

Die Verteilung ist gemäß den geltenden DIN VDE-
Bestimmungen komplett zusammengebaut und verdrahtet,
anschlussfertig zu liefern und zu montieren.
Menge: 2,000 St

**3.1.1.20 HW Feldverteiler 6-Reihig als Medienverteiler für die Wohnungen**
HW-Medienverteiler, 60TE
Tiefe: 110 mm
Schutzisoliert, Schutzklasse II
Schutzart: IP30
Für Geräte bis 125A
Farbe: RAL 9016 (verkehrsweiß), pulverbeschichtet
(Blendrahmen/Tür)
Montage: Unterputz und Hohlwand, Befestigung mit
UP-Laschen oder
Hohlwandkrallen (im Lieferumfang enthalten)
Material der Wanne: 1mm Stahlblech, verzinkt
Leitungseinführungen unten und oben
Tür innenliegend mit Öffnungswinkel 110°
Standardverschluss serienmäßig plombierbar,
vorbereitet für verschiedene Schließarten
Vorbereitet für den Einbau von Komplettfeldern oder
für durchgehende Montageplatten
Geprüft nach DIN EN 61439-1 (VDE 0660 Teil
600-1)-reihig, Kabelabfangschiene integriert, ausgebaut mit
Patchpanel, Montageplatte für Multimediaanwendungen und
3-fach Steckdose, ca. 320mmx820mmx110mm, BxHxT
Fabrikat: ABB STRIEBEL & JOHN / ABN-Schneider oder gleichwertig

Angebotenes Fabrikat: '..........................................' vom Bieter einzutragen

Angebotener Typ: '..........................................' vom Bieter einzutragen

Die Verteilung ist gemäß den geltenden DIN VDE-
Bestimmungen komplett zusammengebaut und verdrahtet,
anschlussfertig zu liefern und zu montieren.
Menge: 2,000 St

**3.1.1.30 Hauptschalter 3S,63A,400VAC, 3TE als REG**
Dreipoliger Hauptschalter mit Zwangstrennung nach DIN
VDE 0113 zur Montage auf DIN-Hutschiene. Erfüllt
Standards DIN EN 60669-1 (VDE0632-1), DIN EN 60947-3
(VDE0660-107) und IEC/EN 60947-3. Einspeisung und
Gebrauchslage beliebig. Anschlussquerschnitt 1-25mm2.
Mit VDE Zulassung.
Fabrikat: ABB oder gleichw.

Angebotenes Fabrikat: '..........................................' vom Bieter einzutragen

Angebotener Typ: '..........................................' vom Bieter einzutragen

Liefern und betriebsbereit montieren
Menge: 2,000 St

**3.1.1.40 Überspannungsschutz Typ 2, 4pol. für Vertreilungseinbau**
Überspannungsableiter Typ 2
Zum Überspannungsschutz-Potentialausgleich nach VDE
0100-443 (IEC 60364-4-44)
Ableitvermögen bis 40 kA (8/20) pro Pol durch hochleistungsfähige Varistoren Modularer steckbarer Ableiter mit dynamischer
Abtrennvorrichtung und optischer Statusanzeige
Rastfunktion mit Vibrationsschutz und Spannungskodierung
Halogenfreier Kunststoff (UL 94 V-0) mit potentialfreien
Wechslerkontakt zur Fernsignalisierung
Anwendung: Potentialausgleich in Haupt- und
Unterverteilungen.
Fabrikat OBO-Bettermann oder gleichwertig

Angebotenes Fabrikat: '..........................................' vom Bieter einzutragen

Angebotener Typ: '..........................................' vom Bieter einzutragen

Liefern und betriebsbereit montieren
Menge: 2,000 St

**3.1.1.50 FI/LS-Schalter 6kA, 1P+N, Typ A, B 16, 30mA REG**
FI/LS-Schalter (RCBOs) gemäß DIN VDE 0100-410 und DIN
VDE 0100-530.
Sie erfüllen die Produktnormen IEC/EN 61009-1 (VDE
0664-20), IEC/EN 61009-2-1 (VDE 0664-21).
Fehlerstromart: Typ A
Bemessungsfehlerstrom: 30 mA
Auslösecharakteristik: B
Bemessungsstrom: 16 A
Anzahl der geschützten Pole: 1
Bemessungsschaltvermögen: 6 kA
Fabrikat: ABB oder gleichwertig

Angebotenes Fabrikat: '..........................................' vom Bieter einzutragen

Angebotener Typ: '..........................................' vom Bieter einzutragen

Liefern und betriebsbereit montieren
Menge: 8,000 St

**3.1.1.60 FI-Schutzschalter 4P,Typ A,40A,30mA**
Fehlerstrom-Schutzschalter (RCCBs) bieten Personen- und
Sachschutz sowie einen Schutz vor elektrisch gezündeten
Bränden gemäß DIN VDE 0100-410 und DIN VDE 0100-530.
Die Fehlerstrom-Schutzschalter der Baureihe F200 Typ A
gewährleisten Schutz bei sinusförmigen Wechselströmen
und pulsierenden Strömen gegen Erde. Sie erfüllen die
Produktnormen IEC/EN 61008-1, 61008-2-1, 61543 (VDE
0664 10, 11, 30) und für F200 A bis 100 A UL 1053.
Anschlussöffnung für Leitungen liegt oberhalb von der
Anschlussöffnung für die Phasenschiene für F200 A bis 63 A.
Zubehör wie Hilfs- und Signalschalter sind am Gerät
ohne Zusatzverdrahtung anbaubar.
Normen: IEC/EN 61008
Betriebskennlinie: Unverzögert
Fehlerstromart: Typ A
Bemessungsfehlerstrom: 30 mA
Bemessungsstrom: 40 A
Anzahl Pole: 4
Verlustleistung: 3,2 W
Bemessungsspannung: 230/400 V
Bemessungsfrequenz: 50 / 60 Hz
Umgebungstemperatur: -25 - +55 °C, -40 - +70 °C
Fabrikat: ABB oder gleichwertig

Angebotenes Fabrikat: '..........................................' vom Bieter einzutragen

Angebotener Typ: '..........................................' vom Bieter einzutragen

Liefern und betriebsbereit montieren
Menge: 14,000 St

**3.1.1.70 B10 Sicherungsautomat B-Char., 6 kA, 10 A, 1P**
Sicherungsautomat zum Schutz vor Überlast und
Kurzschluss von Kabel und Leitungen gemäß DIN VDE 0100-
430 und DIN VDE 0100-530.
Erfüllt die Bauvorschriften DIN VDE 0641-11 bzw. IEC/EN 60898-1.
Mit abgangsseitiger Steckklemme zur werkzeuglosen
Montage von Leitungen bis 4mm². Die Anschlussöffnung
für Leitungen auf der Eingangsseite liegt oberhalb von
der Anschlussöffnung für die Phasenschiene.
Eine Spannungsprüfung kann auch bei angeschlossenen
Leitungen am vorgesehenen Prüfpunkt durchgeführt werden.
Hilfs- und Signalschalter sind am Gerät ohne
Zusatzverdrahtung anbaubar.
Anzahl Pole: 1
Auslösecharakteristik: B
Bemessungsstrom: 10 A
Bemessungsschaltvermögen: 6 kA, 6 kA
Energiebegrenzungsklassen: 3
Bemessungsbetriebsspannung: 230 / 400 V AC
Bemessungsfrequenz: 50 Hz, 60 Hz
Anschlussart: Schraubenlose Anschlussklemmen
Anschlussmöglichkeit: 10 mm², 10 / 10 mm², 0,75 / 35
mm², 0,75 / 35 mm²
Fabrikat: ABB oder gleichwertig

Angebotenes Fabrikat: '..........................................' vom Bieter einzutragen

Angebotener Typ: '..........................................' vom Bieter einzutragen

Liefern und betriebsbereit montieren
Menge: 10,000 St

**3.1.1.80 B16 Sicherungsautomat B-Char., 6 kA, 16 A, 1P**
Sicherungsautomat zum Schutz vor Überlast und
Kurzschluss von Kabel und Leitungen gemäß DIN VDE 0100-
430 und DIN VDE 0100-530.
Erfüllt die Bauvorschriften DIN VDE 0641-11 bzw. IEC/EN 60898-1.
Mit abgangsseitiger Steckklemme zur werkzeuglosen
Montage von Leitungen bis 4mm². Die Anschlussöffnung
für Leitungen auf der Eingangsseite liegt oberhalb von
der Anschlussöffnung für die Phasenschiene.
Eine Spannungsprüfung kann auch bei angeschlossenen
Leitungen am vorgesehenen Prüfpunkt durchgeführt werden.
Hilfs- und Signalschalter sind am Gerät ohne
Zusatzverdrahtung anbaubar.
Anzahl Pole: 1
Auslösecharakteristik: B
Bemessungsstrom: 16 A
Bemessungsschaltvermögen: 6 kA, 6 kA
Energiebegrenzungsklassen: 3
Bemessungsbetriebsspannung: 230 / 400 V AC
Bemessungsfrequenz: 50 Hz, 60 Hz
Anschlussart: Schraubenlose Anschlussklemmen
Anschlussmöglichkeit: 10 mm², 10 / 10 mm², 0,75 / 35
mm², 0,75 / 35 mm²
Fabrikat: ABB oder gleichwertig

Angebotenes Fabrikat: '..........................................' vom Bieter einzutragen

Angebotener Typ: '..........................................' vom Bieter einzutragen

Liefern und betriebsbereit montieren
Menge: 60,000 St

**3.1.1.90 B16 Sicherungsautomat B-Char., 6 kA, 16 A, 3P**
Sicherungsautomat zum Schutz vor Überlast und
Kurzschluss von Kabel und Leitungen gemäß DIN VDE 0100-
430 und DIN VDE 0100-530.
Erfüllt die Bauvorschriften DIN VDE 0641-11 bzw. IEC/EN 60898-1.
Mit abgangsseitiger Steckklemme zur werkzeuglosen
Montage von Leitungen bis 4mm². Die Anschlussöffnung
für Leitungen auf der Eingangsseite liegt oberhalb von
der Anschlussöffnung für die Phasenschiene.
Eine Spannungsprüfung kann auch bei angeschlossenen
Leitungen am vorgesehenen Prüfpunkt durchgeführt werden.
Hilfs- und Signalschalter sind am Gerät ohne
Zusatzverdrahtung anbaubar.
Anzahl Pole: 3
Auslösecharakteristik: B
Bemessungsstrom: 16 A
Bemessungsschaltvermögen: 6 kA
Energiebegrenzungsklassen: 3
Bemessungsbetriebsspannung: 400 V AC
Bemessungsfrequenz: 50 Hz, 60 Hz
Anschlussart: Schraubenlose Anschlussklemmen
Anschlussmöglichkeit: 10 mm², 10 / 10 mm², 0,75 / 35
mm², 0,75 / 35 mm²
Fabrikat: ABB oder gleichwertig

Angebotenes Fabrikat: '..........................................' vom Bieter einzutragen

Angebotener Typ: '..........................................' vom Bieter einzutragen

Liefern und betriebsbereit montieren
Menge: 6,000 St

**3.1.1.100 B20 Sicherungsautomat B-Char., 6 kA, 20 A, 3P**
Sicherungsautomat zum Schutz vor Überlast und
Kurzschluss von Kabel und Leitungen gemäß DIN VDE 0100-
430 und DIN VDE 0100-530.
Erfüllt die Bauvorschriften DIN VDE 0641-11 bzw. IEC/EN 60898-1.
Mit abgangsseitiger Steckklemme zur werkzeuglosen
Montage von Leitungen bis 4mm². Die Anschlussöffnung
für Leitungen auf der Eingangsseite liegt oberhalb von
der Anschlussöffnung für die Phasenschiene.
Eine Spannungsprüfung kann auch bei angeschlossenen
Leitungen am vorgesehenen Prüfpunkt durchgeführt werden.
Hilfs- und Signalschalter sind am Gerät ohne
Zusatzverdrahtung anbaubar.
Anzahl Pole: 3
Auslösecharakteristik: B
Bemessungsstrom: 20 A
Bemessungsschaltvermögen: 6 kA
Energiebegrenzungsklassen: 3
Bemessungsbetriebsspannung: 400 V AC
Bemessungsfrequenz: 50 Hz, 60 Hz
Anschlussart: Schraubenlose Anschlussklemmen
Anschlussmöglichkeit: 10 mm², 10 / 10 mm², 0,75 / 35
mm², 0,75 / 35 mm²
Fabrikat: ABB oder gleichwertig

Angebotenes Fabrikat: '..........................................' vom Bieter einzutragen

Angebotener Typ: '..........................................' vom Bieter einzutragen

Liefern und betriebsbereit montieren
Menge: 2,000 St

**3.1.1.110 230V Stromstoßschalter 1S,230VAC**
Elektronischer Stromstoßschalter zur Montage auf
Hutschiene. Geräuschloser Betrieb. Einschaltdauer 100%
bei Bemessungsspannung.1TE
Fabrikat: ABB oder gleichwertig

Angebotenes Fabrikat: '..........................................' vom Bieter einzutragen

Angebotener Typ: '..........................................' vom Bieter einzutragen

Liefern und betriebsbereit montieren
Menge: 4,000 St

**3.1.1.120 Treppenlicht-Zeitschalter 230V mit Ausschaltvorwarung**
*** Bedarfsposition ohne GB
Treppenlicht-Zeitschalter zur Montage auf DIN-Schiene;
Breite 17,5 mm (1 TE); Zeitbereich 1 - 7 Minuten;
nachschaltbar; max. 50 mA Glimmlampenlast; 3- und 4-
Leiter-Anschluß; Dauerlichtfunktion; 1 Schließer 16
(16) A/230 V AC
ABB oder gleichwertig

Angebotenes Fabrikat: '..........................................' vom Bieter einzutragen

Angebotener Typ: '..........................................' vom Bieter einzutragen
Menge: 1,000 St

**3.1.1.130 40A Installationsschütz 4S/0Ö, 230 V AC/DC**
*** Bedarfsposition ohne GB
Installationsschütze für Lasten bis 40 A
gemäß IEC/EN 60947-4-1, IEC/EN 61095. Sie schalten
elektrische Heizgeräte, Warmwasserbereiter, Motoren für
Pumpen, Lüftung und sonstige Antriebe ebenso wie Beleuchtungen.
haben ein Baubreitenmaß von 54 mm und
verfügen über 4 Hauptkontakte in unterschiedlichen
Schließer- und Öffner-Varianten. Durch integrierte
Spulenbeschaltung arbeiten sie sowohl mit AC- als auch
mit DC-Steuerspannungen. Die Geräte sind absolut
brummfrei und leise beim Schalten.
Zubehör wie Hilfsschalter, Plombierkappen und
Distanzstücke ergänzen das Sortiment.
Bemessungsfrequenz: 400 Hz, 50 Hz, 60 Hz, DC, 50 Hz, 60 Hz, DC
Bemessungsbetriebsstrom AC-1: 40 A
Bemessungsbetriebsstrom AC-3: 22 A, 22 A
Bemessungsbetriebsleistung AC-3: 3,7 kW, 11 kW
Bemessungsisolationsspannung: 500 V
Anzahl Hauptkontakte Schließer: 4
Anzahl Hauptkontakte Öffner: 0
Normen: IEC/EN 60947-1, IEC/EN 60947-4-1, UL 60947-1
, UL 60947-4-1, IEC/EN 61095
Bemessungsstoßspannungsfestigkeit: 6 kV
Schutzart: IP20
Anzahl Pole: 4
Breite in Teilungseinheiten: 3
Bemessungssteuerspannung: 230 V
Fabrikat: ABB oder gleichwertig

Angebotenes Fabrikat: '..........................................' vom Bieter einzutragen

Angebotener Typ: '..........................................' vom Bieter einzutragen

Liefern und betriebsbereit montieren
Menge: 1,000 St

**3.1.1.140 Dämmerungsschalter 1TE mit Außenfühler**
*** Bedarfsposition ohne GB
Dämmerungsschalter mit elektronischer Zeitschaltuhr zur
Montage auf DIN-Schiene; Bemessungsspannung 230 V AC;
Schaltvermögen 16 A (cos phi = 1) und 8 A (cos phi =
0,6) bei 250 V AC; 1 Wechsler; Helligkeitsbereich
einstellbar 2-500 lux; einstellbare EIN- / AUS-
Schaltverzögerung 0-100 s; Gangreserve 3 Jahre; 30
Speicherplätze; Wochen- und Tagesprogramm; mit
Schaltstellungsanzeige; 3 Teilungseinheiten breit;
Helligkeitsfühler zur Wandmontage inklusive
ABB Dämmerungsschalter TWS-DTS1 oder gleichwertig
Menge: 1,000 St

**3.1.1.150 Steuerzentrale Jalousien,**
Zentrale zur Jalousiesteuerung mit Wind und Regenwächter
Fabrikat Warema/ Somfy
Menge: 2,000 St

#### Titel 3.2 KGR 444 Niederspannungsinstallationen

##### Abschnitt 3.2.1 Kabel und Leitungen

**3.2.1.10 Kunststoff-Mantelleitung NYM 3 x 1,5 mm²**
verlegen in Hohlwänden, unterputz, in abgehangenen
Decken, auf vorhandenen Gitterrinnen und Kabelrinnen,
in Teillängen,incl. zugehöriger Befestigungsmaterialien
liefern, montieren und beidseitig auflegen
Menge: 850,000 m

**3.2.1.20 Kunststoff-Mantelleitung NYM 5 x 1,5 mm²**
verlegen in Hohlwänden, unterputz, in abgehangenen
Decken, auf vorhandenen Gitterrinnen und Kabelrinnen,
in Teillängenincl. zugehörigen Befestigungsmaterial
liefern, montieren und beidseitig auflegen
Menge: 850,000 m

**3.2.1.30 Kunststoff-Mantelleitung NYY - J 3x2,5mm²**
verlegen in Hohlwänden, unterputz, in abgehangenen
Decken, auf vorhandenen Gitterrinnen und Kabelrinnen,
in Teillängen,incl. zugehörigen Befestigungsmaterial
liefern, montieren und beidseitig auflegen
Menge: 1700,000 m

**3.2.1.40 Kunststoff-Mantelleitung NYM - J 5x2,5mm²**
verlegen in Hohlwänden, unterputz, in abgehangenen
Decken, auf vorhandenen Gitterrinnen und Kabelrinnen,
in Teillängen, incl. zugehörigem Befestigungsmaterial
liefern, montieren und beidseitig auflegen
Menge: 800,000 m

**3.2.1.50 Kunststoffmantelleitung NYY - J 5 x 4 mm²**
verlegen in Hohlwänden, unterputz, in abgehangenen
Decken, auf vorhandenen Gitterrinnen und Kabelrinnen
und im Estrich,
in Teillängen, incl. zugehörigem Befestigungsmaterial
liefern, montieren und beidseitig auflegen
Menge: 100,000 m

**3.2.1.60 Kunststoffmantelleitung NYY - J 5 x 6 mm²**
verlegen in Hohlwänden, unterputz, in abgehangenen
Decken, auf vorhandenen Gitterrinnen und Kabelrinnen
und im Estrich, in Teillängen,
liefern, montieren und beidseitig auflegen
Menge: 76,000 m

**3.2.1.70 Kunststoffmantelleitung NYY - J 1 x 4 mm²**
verlegen in Hohlwänden, unterputz, in abgehangenen
Decken, auf vorhandenen Gitterrinnen und Kabelrinnen
und im Estrich, in Teillängen,
liefern, montieren und beidseitig auflegen
Menge: 57,000 m

**3.2.1.80 JY(St)Y 6x2x0,8**
JY(St)Y 6x2x0,8 mm² liefern, auf Kabeltrassen, Steigeleitern,  Hohlwand, im Rohr und unter Putz in Teillängen verlegen, beidseitig auflegen, inkl. Befestigungsmaterial.

Angebotenes Fabrikat: '..........................................' vom Bieter einzutragen

Angebotener Typ: '..........................................' vom Bieter einzutragen
Menge: 850,000 m

**3.2.1.90 FBY-EL-F 25**
Elektroinstallationsrohr DIN EN 61386-22, Maße DIN EN
60423, nicht flammenausbreitend, aus Polyolefin, mit
hochgleitfähiger Innenschicht, schwarz, einwandig,
gewellt, biegsam, Außendurchmesser 25 mm,
Klassifizierungscode 23322, Druckfestigkeit leicht,
Schlagfestigkeit leicht, Dauergebrauchs- und
Installationstemperatur min. -15°C max. +90°C,
verlegen auf Rohdecke.
Hersteller: FRÄNKISCHE
Produkt: FBY-EL-F 25 Highspeed 23322 oder gleichwertig
in Teillängen, mit Verbindungs- und Befestigungsmaterial,
liefern und montieren.

Angebotenes Fabrikat: '..........................................' vom Bieter einzutragen

Angebotener Typ: '..........................................' vom Bieter einzutragen
Menge: 850,000 m

##### Abschnitt 3.2.2 Geräte und Schaltgeräte

*Hinweis: Schalter und Steckdosenfabrikat sind vorgegeben. Die*
Schalter und Steckdosenfabrikat sind vorgegeben. Die
Installationsgeräte sind inkl. zugehöriger Dose und der
jeweiligen Bohrung zu kalkulieren.
Es sind grundsätzlich Schalterabzweigdosen zu
verwenden.
Schalterhersteller: Busch Jäger
Programm: Future Linear reinweiß

**3.2.2.10 Wippschalter AusWe**
Wippschalter AusWe Einsatz
Einsatz Wippschalter 10 AX 250 V~
Universal- Aus-Wechselschalter
Technische Daten: Einbautiefe: 28 mm
Hinweise: Auch beleuchtet anschließbar.
Fabrikat: BJ
Bestell-Nr. 2000/6US
in u.P.-Ausführung, mit Unterputz-Dose, Hohlwand
inklusive Systemrahmen als Einzel- oder
Kombinationsrahmen und Wippe.
Typ: BJ Future Linear-reinweiß
liefern, montieren und betriebsbereit anschließen.
Menge: 12,000 St

**3.2.2.20 Wippschalter Doppelwechselschalter**
Wippschalter Wechsel 2-pol Einsatz
Einsatz Wippschalter 10 AX 250 V~
Schalten, Tasten, Dimmen
Doppelwechselschalter 2-polig
Technische Daten: Einbautiefe: 28 mm
Hinweise: Auch beleuchtet anschließbar.
Fabrikat: BJ
Bestell-Nr. Ausschalter 2-polig
in u.P.-Ausführung, mit Unterputz-Dose,
Hohlwand nklusive Systemrahmen als Einzel- oder
Kombinationsrahmen und Wippe.
Fabrikat: BJ future Linear reinweiß.
liefern, montieren und betriebsbereit anschließen.
Menge: 12,000 St

**3.2.2.30 Taster/Wechsler.**
Taster Wechsler uP
Tastschalter 10 AX 250 V~ mit Wippe
BJ in wassergeschützter Ausführung
Reinweiß glänzend
Fabrikat: BJ
Bestell-Nr. 2020US
in u.P.-Ausführung, mit Unterputz-Dose, Hohlwand
inklusive Systemrahmen als Einzel- oder Kombinationsrahmen
und Wippe.
Fabrikat: BJ-Future Linear Reinweiß
liefern, montieren und betriebsbereit anschließen.
Menge: 24,000 St

**3.2.2.40 Tast-Kontrollschalter AusWe für Außengang FR**
*** Bedarfsposition ohne GB
Tast-Kontrollschalter AusWe BJ Reinweiß
Tast-Kontrollschalter 10 AX 250 V~ mit Wippe BJ
Reinweiß seidenmatt
Technische Daten: Einbautiefe: 28 mm
Hinweise: Auch beleuchtet anschließbar.
Lieferumfang: Glimmlampenelement 230 V~, 1,5 mA ist im
Lieferumfang enthalten.
Fabrikat: BJ
Bestell-Nr. 2020USGL
in u.P.-Ausführung, mit Unterputz-Dose, Hohlwand
inklusive Systemrahmen als Einzel- oder
Kombinationsrahmen und Wippe.
Fabrikat: BJ rws
mit Dichtungssatz IP44
liefern, montieren und betriebsbereit anschließen.
Menge: 1,000 St

**3.2.2.50 Wippschalter Serien**
Wippschalter Serien Einsatz [2000/5 US]
Einsatz Wippschalter 10 AX 250 V~
Serienschalter
Fabrikat: BJ
Bestell-Nr.2000/5US Serienschalter
in u.P.-Ausführung, mit Unterputz-Dose, Hohlwand
inklusive Systemrahmen als Einzel- oder
Kombinationsrahmen und Wippe.
Fabrikat: BJ Future Linear Reinweiß
liefern, montieren und betriebsbereit anschließen.
Menge: 26,000 St

**3.2.2.60 Wippschalter Serien mit Kontrolllicht**
*** Bedarfsposition ohne GB
Wippschalter Serien Einsatz
Einsatz Wippschalter 10 AX 250 V~
Serienschalter
Fabrikat: BJ
Bestell-Nr. Serienschalter inkl. Leuchtmittel
in u.P.-Ausführung, mit Unterputz-Dose, Hohlwand
inklusive Systemrahmen als Einzel- oder
Kombinationsrahmen und Wippe.
Fabrikat: BJ Future Linear reinweiß
liefern, montieren und betriebsbereit anschließen.
Menge: 1,000 St

**3.2.2.70 Wippschalter / Taster Jalousie**
Wippschalter Serien Einsatz [2000/5 US]
Einsatz Wippschalter 10 AX 250 V~
Serienschalter
Fabrikat: BJ
Bestell-Nr.2000/5US Jalousieschalter/Taster
in u.P.-Ausführung, mit Unterputz-Dose, Hohlwand
inklusive Systemrahmen als Einzel- oder
Kombinationsrahmen und Wippe mit Symbol.
Fabrikat: BJ Future Linear Reinweiß
liefern, montieren und betriebsbereit anschließen.
Menge: 28,000 St

**3.2.2.80 Schlüsselschalter/taster Dachausstieg**
Schlüsselschalter/taster UP/AP BJ für Dachausstieg
Fabrikat: BJ
in u.P.-Ausführung, mit Unterputz-Dose,
Hohlwand oder AP Gehäuse
inklusive Systemrahmen als Einzel- oder
Kombinationsrahmen und Wippe mit Symbol.
Fabrikat: BJ Future Linear Reinweiß
liefern, montieren und betriebsbereit anschließen.
Menge: 2,000 St

**3.2.2.90 Liefern-Montage und Anschluss eines Wind und Regenwächters incl. Steuerung**
liefern und Montage eines Wind und Regenwächters zur Überwachung und Steuerung des Dachausstieges mit Steuerzentrale

Angebotenes Fabrikat: '..........................................' vom Bieter einzutragen

Angebotener Typ: '..........................................' vom Bieter einzutragen

liefern montieren und betriebsbereit anschließen.
Menge: 2,000 St

**3.2.2.100 Wippschalter Kreuz**
*** Bedarfsposition ohne GB
Wippschalter Kreuz Einsatz 2000/7 US
Einsatz Wippschalter 10 AX 250 V Kreuzschalter
Hinweise: - Auch beleuchtet anschließbar
Fabrikat: BJ
Bestell-Nr. 2000/7US Kreuzschalter
in u.P.-Ausführung, mit Unterputz-Dose, Hohlwand
inklusive Systemrahmen als Einzel- oder
Kombinationsrahmen und Wippe.
Fabrikat: BJ Future Linear reinweiß
liefern, montieren und betriebsbereit anschließen.
Menge: 1,000 St

**3.2.2.110 Taster Wechsler gerade Kontrollf.**
*** Bedarfsposition ohne GB
Kontollwechselschalter, Kontrollf. BJ
Schalter 10 AX 250 V~ mit gerade stehender Wippe mit
Kontrollfenster Wechsler 1-polig
Reinweiß seidenmatt
Hinweise: - Auch beleuchtet anschließbar.
Fabrikat: BJ
in u.P.-Ausführung, mit Unterputz-Dose,
Hohlwand
inklusive Systemrahmen als Einzel- oder
Kombinationsrahmen und Wippe.
Fabrikat: BJ Ffuture Linear reinweiß
liefern, montieren und betriebsbereit anschließen.
Menge: 1,000 St

**3.2.2.120 Uni-LED-Tastdimmer**
*** Bedarfsposition ohne GB
Tastdimmer
2-Leiter-Anschlusstechnik (Neutralleiter nicht erforderlich).
Neutralleiter optional anschließbar (beim Anschluss von
geringen Lasten, < 10 W/VA, empfohlen).
Optimiert für das Dimmen von Retrofit-LED-Leuchtmitteln (LEDi).
Für Glühlampen, 230 V-Halogenglühlampen,
Niedervolt-Halogenlampen mit konventionellen oder
elektronischen Transformatoren und dimmbare
Halogen-Energiesparlampen.
Mischlastbetrieb LEDi und herkömmliche Leuchtmittel möglich.
Mit einstellbarer Minimalhelligkeit.
Minimalhelligkeit bei Phasenanschnitt über Potenziometer einstellbar.
Potenziometer bei Linksanschlag entspricht Betriebsart Phasenabschnitt.
Geräuscharm durch Einsatz von MOSFET-Transistoren.
Kurzschlussfest und überlastsicher (elektronische Sicherung).
Mit Lichtwertspeicherung und Minimalhelligkeitsspeicherung.
Bedienung auch über konventionelle Taster (2020 US, 2021/6
UK) möglich.
Ohne Bedienelement.
Für Bedienelement mit Glimmlampe 6543-xxx-10x.
Für Busch-Ferncontrol® IR Bedienelement 6066-xxx-10x.
Für Komfort-Timer-Bedienelement 6455-101.
Für Busch-Wächter® Präsenz tech 6813-xxx-101 und
6813/11-xxx.
Nennleistung: 2 - 100 W/VA (Retrofit-LED-Lasten).
Nennleistung: 10 - 200 W/VA (Nicht-LED-Lasten).
Nennspannung: 230 V~, +10 % / -10 %
Nennfrequenz: 50 Hz / 60 Hz
Ausgänge: 1 Dimmkanal
Schutzart Gerät: IP 20
Temperaturbereich Gerät: 0 °C - 35 °C
Lagertemperaturbereich: -20 °C - 70 °C
Maße (H x B x T): 71 mm x 71 mm x 32 mm
Beleuchtbar durch Glimmlampe. Glimmlampe im
Lieferumfang der Zentralscheibe.
Bei konventionellen Trafos ~20 % Trafoverluste berücksichtigen.
Bei elektronischen Trafos ~5 % Trafoverluste berücksichtigen.
Nur in Verbindung mit handelsüblichen UP-Gerätedosen nach
DIN 49073, montieren oder Busch-Jaeger Art.-Nr. 3040
UP-Dose Mauerwerk, 3050 UP-Dose Hohlwand oder 3060
UP-Dose Beton)
Empfehlung: Verwenden Sie stets Leuchtmittel eines Typs und Herstellers.
In Verbindung mit 6810-21x-101 und 6800-xx-104 (M)
ausschließlich zum Schalten von Retrofit-LEDs geeignet
(bei 2-Leiter-Anschluss).
Die Dimmer-Schnittstelle ist nicht standardisiert, es obliegt den
Leuchtmittelherstellern kompatible Produkte in den
Herstellerinformationen mit aufzuführen.
Unterschiedliche
Einbausituationen können zu abweichenden Ergebnissen
führen. Zur Abklärung empfiehlt sich z.B. ein Test der
ausgewählten Leuchtmittel und Dimmer vor Ort.
Erkundigen Sie sich bitte beim Leuchtmittelhersteller nach dem
empfohlenen LED-Dimmer(6526U)
Eine Haftung von Busch-Jaeger für die Kompatibilität
ist daher ausgeschlossen.
GluehlampeTrafoElektronisches-Trafo
liefern, montieren und betriebsfertig anklemmen
Menge: 1,000 St

**3.2.2.130 Glimmlampe LED**
Glimmlampe für die zuvor beschriebenen UP- Einsätze
Passend für UP-Einsätze 2000/ , 2020, 2061/ , 2025 U
Für Schalter/Taster/Lichtsignal.
Nennspannung: 8 V15 V
Nennstrom: 10 mA
8327-1
Menge: 1,000 St

**3.2.2.140 Klingeltaster**
Tastereinsatz BJ 2020US
Taster 10 AX 250 V~ mit gerade stehender Wippe Wechsler
1-polig
BJ balance
Farbe Reinweiß seidenmatt
Wippe Symb. Klingel 2506 N/Kl-914
Wippe mit Symbol und Beschriftungsfeld Klingel
BJ Future Linear
Farbe Reinweiß
incl. Systemrahmen
Lieferumfang:
- Blanko Beschriftungsschild liegt bei.
Fabrikat: BJ
in u.P.-Ausführung, mit Unterputz-Dose, Hohlwand
inklusive Systemrahmen als Einzel- oder
Kombinationsrahmen und Wippe.BJ balance
liefern, montieren und betriebsbereit anschließen.
Menge: 4,000 St

**3.2.2.150 Steckdose, u.P.**
Steckdose mit Schutzkontakt, VDE 0620,
in u.P.-Ausführung, inkl. Unterputz-Dose, Hohlwand
16A / 250V, Schutzart IP20, inklusive Systemrahmen als
Einzel- oder Kombinationsrahmen.
Mit Steckanschluss, 2-polig (2 P + E)
Nennspannung: 250 V~ Nennstrom: 16 A
Schutzart Gerät: IP 20 RAL-Farbnummer: 9010
BJ 20 EUC-914
Angebot. Fabrikat: BJ Future Linear reinweiß

Angebotener Typ: '..........................................' vom Bieter einzutragen

liefern, montieren und betriebsbereit anschließen.
Menge: 190,000 St

**3.2.2.160 Steckdose, uP FR rws.**
Steckdose mit Schutzkontakt, VDE 0620,
in u.P.-Ausführung, FR, mit Deckel, mit Unterputz-Dose,
Hohlwand, 16A / 250V, Schutzart IP20,
inklusive Systemrahmen als Einzel- oder
Kombinationsrahmen und Dichtungen (IP44)
Set IP44 Steckd. BJ 20 EUGK-34-101+ passendem
Systemrahmen Dichtungsset IP44 für Steckdosen mit Klappdeckel
Merkmale:
- Abdeckrahmen (1- bis 5fach) aus den
Schalterprogrammen BJ
IP44 oder in Verbindung mit dem Dichtungsset auch für die
Montage von Unterputz-SCHUKO-Steckdosen mit Klappdeckel
und Steckdosen mit Erdungsstift und Klappdeckel aus dem
Sbalance wassergeschützt IP44 geeignet.
Fabrikat: BJ
Farbe: Reinweiß seidenmatt

Angebotener Typ: '..........................................' vom Bieter einzutragen

liefern, montieren und betriebsbereit anschließen.
Menge: 12,000 St

**3.2.2.170 Geräteanschlußdose mit Deckel, u.P.**
mit Verbindungsklemmen, mit 1 m Anschlußkabel 5x2,5 mm²
flexibel, einschließlich E-Herd anschließen,
in u.P.-Ausführung,

Angebotenes Fabrikat: '..........................................' vom Bieter einzutragen

Angebotener Typ: '..........................................' vom Bieter einzutragen

liefern, montieren und betriebsbereit anschließen.
Menge: 4,000 St

**3.2.2.180 Geräteanschlußdose mit Deckel, u.P.**
mit Verbindungsklemmen, für Anschluß Badheizkörper einschließlich anschließen,
in u.P.-Ausführung,
Angebot. Fabrikat: BJ Future Linear reinweiß

Angebotener Typ: '..........................................' vom Bieter einzutragen

liefern, montieren und betriebsbereit anschließen.
Menge: 6,000 St

**3.2.2.190 Raumtemperaturregler uP 10 (4) A Wechsler 230V**
Raumtemperaturregler u.P. Bimetall-Ausführung, Einstellbereich
5 - 30°C, 24 V, Wechslerkontakt, 10 (4) A Heizen, 5 (2) A Kühlen,
Temperaturabsenkung
Fabrikat: Halmburger RTR 5520 passend zu BJ balance SI
incl. Systemrahmen vom Schalterprogramm rws.

Angebotenes Fabrikat: '..........................................' vom Bieter einzutragen

Angebotener Typ: '..........................................' vom Bieter einzutragen

liefern, montieren und betriebsbereit anschließen.
Menge: 24,000 St

**3.2.2.200 Präsenzmelder für Wandmontage, Einbauhöhe 1,10m rws BJ 180`**
*** Bedarfsposition ohne GB
Busch-Wächter 180 uP. passend zu balance SI rws
Bewegungsmeldersensor mit Umgebungslichtmessung.
Zum automatischen Schalten von Verbrauchern in
Abhängigkeit von Bewegung und Helligkeit.
Zur Erfassung mit Tierschneise.
Kompatibel mit allen flex-Einsätzen.
Einstellelemente rückseitig.
Erweiterung des Erfassungsbereiches durch Master-/Slave
Kombination.
Zusätzliche Ein-/ Ausschaltmöglichkeit über
Tastereingang am Unterputz-Einsatz.
Mit Erfassungsanzeige im Testbetrieb.
Überwachungsdichte: 14 Sektoren mit 56 Schaltsegmenten.
Ausschaltverzögerung: ca. 10 s - 30 min oder
Kurzzeitimpuls 1 s einstellbar.
Für Relais-Einsatz flex, 1-fach, 64811 U.
Für e-contact-Einsatz flex, 1-fach, 64814 U.
Für Relais-Einsatz flex, 2-fach, 64821 U.
Für LED-Tastdimmer-Einsatz flex, 1-fach, 64851 U.
Für Nebenstelleneinsatz flex, 64891 U.
Aufbauhöhe: 22 mm.
Bedienelemente: 2 Regler zur Einstellung von
Helligkeitsschaltschwelle und Nachlaufzeit.
Temperaturbereich Gerät: -5 °C - 45 °C
Lagertemperaturbereich: -20 °C - 70 °C
Erfassungsbereich: frontal: 12 m, seitlich: 12 m, bei
Montagehöhe: 1,1 m
Helligkeitsgrenzwert: 5 Lux - bis Tagbetrieb
Öffnungswinkel: 180 °
Maße (H x B x T): 55 mm x 55 mm x 35 mm
Montagehöhe: 0,8 m - 1,2 m
Den entsprechenden UP-Einsatz bitte separat bestellen.
Die Reichweitenangaben beziehen sich auf eine
Umgebungstemperatur von 21 °C.
RAL-Farbnummer: 9010
Fabrikat: BJ oder gleichwertig mit passendem Systemrahmen

Angebotenes Fabrikat: '..........................................' vom Bieter einzutragen

Angebotener Typ: '..........................................' vom Bieter einzutragen

Liefern, montieren, betriebsfertig anschließen und
einstellen
Menge: 2,000 St

**3.2.2.210 Präsenzmelder aP. für Deckenmontage in Infarot oder HF Technik rws.**
Hochfrequenz Präsenzmelder für die Deckenmontage Unterputz
im Innenbereich mit COM1 Schnittstelle, Vernetzung via Kabel,
Erfassungsbereich rund 360 °, zusätzlicher Unterkriechschutz,
elektronische Reichweiteneinstellung, Zur Raumanpassung
lassen sich 1 oder 2 Erfassungsrichtungen per Aufkleber
ausblenden, geeignet für Montagehöhe 2,50 3,50 m, optionale
Montagehöhe 2,8 m, Reichweite Radial: Ø 12 m (113 m²),
Reichweite Tangential: Ø 12 m (113 m²), Lichtmessung 10
1000 lx, Teachfunktion, Versorgungsspannung: 230 V / 50 60
Hz; Schutzart: IP20, 2000 W; Zeiteinstellung: 30 s 30 Min.;
Funktionen: Normal- / Testbetrieb, Halb- / Vollautomatik,
Taster- / Schalterbetrieb, Manuell ON / ON-OFF; Vernetzung via
Kabel, Einstellungen via Fernbedienung, DIP-Schalter, Potis
und Smart Remote; Art der Vernetzung: Master/Master,
Master/Slave; Umgebungstemperatur: -25 55 °C; Farbe:
Weiß; RAL-Farbe: 9010
Fabrikat: Steinel oder gleichwertig komplett mit allem Zubehör

Angebotenes Fabrikat: '..........................................' vom Bieter einzutragen

Angebotener Typ: '..........................................' vom Bieter einzutragen

Liefern, montieren, betriebsfertig anschließen und
einstellen
Menge: 2,000 St

**3.2.2.220 Wandauslass Mauerwerk**
*** Bedarfsposition ohne GB
Wandauslass für Leuchtenanschluss in u.P.-Ausführung, mit Unterputz-Dose, Hohlwand
herstellen und mit Leuchtenklemmen
(schraubenlos) bestücken und betriebsbereit abschließen.
Fabrikat: Wago oder gleichwertig

Angebotenes Fabrikat: '..........................................' vom Bieter einzutragen

Angebotener Typ: '..........................................' vom Bieter einzutragen

liefern, montieren und betriebsbereit anschließen.
Menge: 1,000 St.

**3.2.2.230 Wandauslass Hohlwand**
Wandauslass für Leuchtenanschluss in u.P.-Ausführung, mit Unterputz-Dose, Hohlwand herstellen und mit Leuchtenklemmen (schraubenlos) bestücken und betriebsbereit anschließen.
Jeder Leuchtenauslaß erhält ein LED Leuchtmittel
Fabrikat: Wago oder gleichwertig

Angebotenes Fabrikat: '..........................................' vom Bieter einzutragen

Angebotener Typ: '..........................................' vom Bieter einzutragen

liefern, montieren und betriebsbereit anschließen.
Menge: 8,000 St.

**3.2.2.240 Deckenauslass**
Deckenauslass für Leuchtenanschluss herstellen und mit Leuchtenklemmen (schraubenlos) bestücken und betriebsbereit
abschließen, inkl. Deckenhaken.
Jeder Deckenauslaß erhält ein LED Leuchtmittel
Fabrikat: Wago oder gleichwertig

Angebotenes Fabrikat: '..........................................' vom Bieter einzutragen

Angebotener Typ: '..........................................' vom Bieter einzutragen
Menge: 48,000 St.

**3.2.2.250 Geräte-Verbindungsdose mit 4 Schraubdomen, mit 2 Geräteschrauben**
Gerätedose DIN VDE 0606-1 und DIN 49073, aus Kunststoff,
Durchmesser 60 mm, Tiefe 46 mm, Schutzart IP 2X DIN EN 60529 in Mauerwerk, Rohreinführungen mit Ausbrechöffnungen für Leitungen
und DIN EN Rohre Durchmesser 20/25 mm (2 x M20/M25 in
beiden Stutzen, 2 x M20 und 2 x M25 in der Seitenwand, 1 x M20 im Dosenboden) mit 4 Schraubdomen, mit 2 Geräteschrauben 15 mm
Hersteller/Typ Kaiser oder gleichwertig
Menge: 30,000 Stk

**3.2.2.260 Geräte-Verbindungsdose,mit 4 Schraubdomen mit 2 Geräteschrauben**
Geräteverbindungsdose DIN VDE 0606-1 und DIN 49073, aus
Kunststoff, Durchmesser 60 mm, Tiefe 63 mm, Schutzart
IP 2X DIN EN 60529, Rohreinführungen mit Ausbrechöffnungen für Leitungen und DIN EN Rohre Durchmesser 20/25 mm (2 x M20/M25 in beiden Stutzen, 2 x M25 und 6 x M20 in der Seitenwand, 2 x M20 unterhalb des Stutzens, 1 x M20 im Dosenboden) mit 4 Schraubdomen, mit 2 Geräteschrauben
Hersteller/Typ Kaiser oder gleichwertig
Menge: 24,000 St

**3.2.2.270 Geräte-Verbindungsdose 49 mm tief HW Winddicht**
Gerätedose 49 mm tief Hohlwand Gerätedose nach DIN VDE 0606-1 und DIN 49073 aus Kunststoff, mit PlusMinus-Geräteschrauben,
für Plattenstärke 7-40 mm, Fräsloch-Ø 68 mm, Kombi-Ausbrechöffnungen für NYM-Leitungen und Datenleitungen sowie für Rohre Ø 20/25 mm, Schutzart IP 30
Hersteller/Typ Kaiser oder gleichwertig
Menge: 54,000 Stk

**3.2.2.280 Geräte-Verbindungsdose 62 mm tief HW Winddicht**
Geräte-Verbindungsdose 62 mm tief Hohlwand Geräte-Verbindungsdose nach DIN VDE 0606-1 und DIN 49073 aus Kunststoff, mit PlusMinus-Geräteschrauben, für Plattenstärke 7-40 mm, Fräsloch-Ø 68 mm, Kombi-Ausbrechöffnungen für NYM-Leitungen und Datenleitungen sowie für Rohre Ø 20/25 mm,
Schutzart IP 30
Hersteller/Typ Kaiser oder gleichwertig
Artikelnummer: 9064-02
Menge: 64,000 Stk

**3.2.2.290 Geräte-Verbindungsdose HWD 68 für Brandschutzwände EI30 - EI90 (9464-02)**
*** Bedarfsposition ohne GB
Hohlwand Geräte-Verbindungsdose aus Kunststoff nach DIN VDE
0606-1 und DIN 49073, mit integriertem Dämmschichtbildner und
Geräteschrauben, Geräteschraubenabstand 60 mm, Schutzart IP 30
gemäß DIN EN 60529, Tiefe 62 mm, halogenfrei,
Kombinierbar bis 5-fach Kombinationen untereinander
und mit Gerätedose HWD 68, je 2 Leitungseinführungen 3 x 1,5 mm²
sowie 5 x 1,5 mm² und 3 x 2,5 mm², 2 Leitungseinführungen 5 x 2,5 mm²
und für Kommunikationsleitungen, für Plattenstärken bis 40 mm,
Fräsloch Ø 68 mm, ETA-18/0418
Hersteller/Typ Kaiser oder gleichwertig
Menge: 1,000 St

**3.2.2.300 Geräte-Verbindungsdose Brandschutz Unterputz, für Brandschutzwände EI30 - EI90 (1564-01)**
*** Bedarfsposition ohne GB
Geräte-Verbindungsdose Brandschutz Unterputz, für
Brandschutzwände EI30 - EI90 (1564-01) Unterputz Geräte-Verbindungsdose aus Kunststoff nach DIN VDE 0606-1 und
DIN 49073, mit integriertem Dämmschichtbildner, Geräteschraubenabstand 60 mm, Schutzart IP 30 gemäß
DIN EN 60529, Installationsöffnung Ø 82 mm, Einbautiefe 60 mm,
halogenfrei, Kombinierbar bis 5-fach Kombinationen untereinander,
je 6 Kombieinführungen für Leitungen bis Ø 11,5 mm und
Rohren M16-M25,
ETA-18/0091
Hersteller/Typ Kaiser 1564-01
Artikelnummer : 1564-01
Menge: 1,000 Stk

**3.2.2.310 Teleskop-Gerätedose (1159-21)**
Teleskop-Gerätedose bei Außendämmung von Wänden zur
sicheren Befestigung von Steckdosen, Schaltern und dergl.
für Schraubbefestigung der Geräte mit selbstformenden Schrauben Durchmesser 3,2 x 15 mm (min.)
Einführungsmöglichkeiten für Leitungen oder DIN EN Rohre
Länge x Breite 60 x 60 mm
Isolierstärke 80 - 170 mm
Hersteller/Typ Kaiser 1159-21
Menge: 6,000 Stk

**3.2.2.320 Universal-Geräteträger, Kunststoff (1159-24)**
Universal-Geräteträger, Kunststoff (1159-24)
bei Aussendämmung von Wand oder Decke
für Leuchten, Bewegungsmelder, Türsprechanlage usw.
Isolierstärken von 60 - 160 mm erweiterbar
durch Aufstockelement um jeweils 100 mm (max. 360 mm)
reduzierbar in 10 mm Schritten
Befestigungsfläche 220 x 100 mm
Hersteller/Typ Kaiser 1159-24
Menge: 6,000 Stk

**3.2.2.330 bauseitige Geräte anschließen**
bauseitige Geräte (z. B.: Tür-, Fenster-,
Lichtkuppelantriebe, WC-Ventilator, Aufzug sowie
Rolläden, Jalousien, Raumthermostate FBH.
für die Montage entgegennehmen, und je nach
Verwendung montieren und betriebsfertig anschließen.
Menge: 65,000 Stk

**3.2.2.340 Heizkreisverteiler Regelklemmleiste anklemmem**
Anschluß der Regelklemmleiste Stellantriebe
Menge: 2,000 Stk

**3.2.2.350 Treppenhausautomat für Doseneinbau für Außengänge**
*** Bedarfsposition ohne GB
Treppenlicht-Zeitschalter für den Einbau in eine tiefe
Schalterdose mit Ausschaltvorwarnung für LED Leuchten
1 Schließer nicht potenzialfrei 10A/250V AC, Glühlampen bis
2000W, ESL und LED-Lampen bis 200W, Ausschaltvorwarnung und
Taster-Dauerlicht zuschaltbar. Stand-by-Verlust nur 0,7 Watt. Mit
ESL-Optimierung.
Für Einbaumontage. 45 mm lang, 45 mm breit, 18 mm tief.
Kontaktschaltung im Nulldurchgang zur Schonung der Kontakte
und Lampen.
Insbesondere verlängert dies die Lebensdauer von Energiesparlampen.
Eltako: TLZ61NP-230V+UC oder gleichwertig

Angebotenes Fabrikat: '..........................................' vom Bieter einzutragen

Angebotener Typ: '..........................................' vom Bieter einzutragen
Menge: 1,000 St

**3.2.2.360 Rauchwarnmelder Genius Plus-N VE30**
Mikroprozessorgesteuerter Rauchwarnmelder entsprechend
der DIN EN 14604 und Q"-Label (gemäß vfdb-Richtlinie 14-01)
zur Brandfrüherkennung sowie zur akustischen Alarmierung anwesender Personen. Der Rauchwarnmelder kann gemäß
der Anforderungen zum Einbau, Betrieb und Instandhaltung der DIN 14676-1 in Wohnhäuser, Wohnungen und Räume mit wohnungsähnlicher Nutzung eingesetzt werden. Für den erweiterten Einsatzbereich in Umgebungen mit erschwerten
Bedingungen wie z.B.: in Treppenräumen, frostfreien Kellern und Dachstühlen. Ein akustisches Signal über 85 dB und eine Alarmanzeige warnen frühzeitig vor Bränden mit Rauchentwicklung. Das Alarmsignal arbeitet mit einem variierenden Frequenzbereich, um für das menschliche Gehör besser wahrnehmbar zu sein. Der Melder verfügt über fest eingebaute, nicht entnehmbare Hochleistungs-Lithium-Batterien. Dies garantiert eine Betriebszeit von typisch
10 Jahren. Die Funktionsprüfung erfolgt mit einer reduzierten Lautstärke. Über die zugehörige Genius Home App bzw. Genius Pro App und der Smartsonic Übertragungstechnologie, können Rauchwarnmelder bezogene Informationen
wie z.B. Batterie-, Störungsstatus oder Anzahl aufgetretener Alarme innerhalb der letzten drei Monate und insgesamt vor Ort auf ein Smartphone (Android, iOS) übertragen werden. Die Auslösung
der Übertragung erfolgt über einen langen Tastendruck der Testtaste. Die übertragenen Daten werden im Smartphone aufbereitet und in Klartext ggf. mit einer Handlungsempfehlung in der App angezeigt. Die bereits ausgelesenen Daten bleiben in den Apps gespeichert
und sind jederzeit abrufbar. Die erweiterte Genius Pro App für
Dienstleitungsunternehmen ermöglicht, gegenüber der Genius Home App, eine erweiterte Diagnose- und Wartungsfunktion des Rauchwarnmelders, sowie beispielweise die direkte Weiterleitung
der Dokumentation über Smartphone per E-Mail an jede E-Mail Adresse. Die Dokumentation wird im PDF-Format versandt.
Zur Vereinfachung der Diagnose und Wartung kann optional das Prüfgerät Genius eingesetzt werden. Mit dem optionalen Prüfgerät Genius wird Montage,Demontage, Funktionsprüfung vereinfacht.
Die integrierte Smartphone-Halterung erhöht die Zuverlässigkeit von
Smartsonic und vereinfacht die Diagnose und Wartung mit der Genius Pro App. Der Rauchwarnmelder-Genius ist mit einem permanenten Selbsttest ausgestattet.
Durch das Zusammenspiel von neuester Rauchwarnmelder-Technologie, Gerätekonstruktion und Mikrokontroller
reagiert der Genius Plus intuitiv auf  die Gegebenheiten seiner Umgebung. Der Rauchwarnmelder verfügt über einen Alarmspeicher und eine integrierte Alarmspeicherabfrage. Mit Hilfe dieser Funktion kann über die Genius Home & Genius Pro App abgefragt werden, ob
dieser innerhalb der letzten drei Monate einen oder mehrere Alarme ausgelöst hat. Statusmeldungen wie z.B. Störung und Alarm werden in einem Diagnosespeicher hinterlegt. Die aktive Verschmutzungsnachführung sorgt für höchste und sicherste Betriebsstandzeiten und passt sich automatisch den Umgebungsbedingungen an. Das RauchwarnmelderInnere ist gegen das Eindringen von Insekten durch ein sehr feinmaschiges
Schutzgitter geschützt. Bei der Funktionsprüfung erstellt der
Rauchwarnmelder eine Prognose über Verschmutzung für die nächsten 15 Monate. Dies gewährleistet den sicheren Betrieb für diesen Zeitraum. Durch Druck auf die Testtaste wird dank
intelligenter Bedienebenen immer die gewünschte Funktion ausgeführt. Durch die integrierte Echtzeituhr werden
eventuelle Störungsmeldungen bei Nacht von 21:00 bis 07:00 Uhr MEZ unterdrückt. Zusätzlich wird die Betriebsanzeige für eine ungestörte Nachtruhe abgeschaltet. Statusmeldungen können zu jedem Zeitpunkt für 24 Stunden stumm geschaltet werden, die optische Signalisierung bleibt tagsüber davon nicht betroffen. Bei einer erneuten Betätigung auf die Testtaste, wird der aktuelle Zustand optische und akustisch signalisiert.
Der Rauchwarnmelder kann durch eine separat erhältliche Plombe gegen Diebstahl und unberechtigte Entnahme geschützt werden. Die Montage erfolgt durch die VdS konforme Einloch- oder Zweilochbefestigung oder durch Klebung mit Klebepad (im Lieferumfang enthalten).
Entsprechend der DIN 14676-1 der Genius Plus ist für die Montage an Decken, als auch Wänden geeignet.
Leistungsmerkmale:
- Mikroprozessor gesteuerter Rauchwarnmelder
- Erfüllt die DIN EN 14604 und "Q"-Label (gemäß vfdb-Richtlinie 14-01)
- VdS Anerkennung - Erweiterter Einsatz z.B in Treppenräumen, frostfreien Kellern und Dachböden
- Akustisches Alarmsignal über 85 dB/3m Schalldruck
- Permanente Selbstüberwachung
- Variierender Frequenzbereich des Alarmsignals
- Funktionsprüfung mit reduzierter Lautstärke
- Eindeutige, intuitive optische und akustische Statuserkennung.
Alarm- und Statusmeldungen werden
optisch über die Mehrfarben-LEDs:
Grün/Orange/Rot
technischen Fehler erkannt und akustisch über die Hupe (positiv
oder negativ) direkt am Rauchwarnmelder signalisiert.
- Smartsonic
- Fest eingebaute Hochleistungs-Lithium-Batterien
- Betriebsstandzeit typisch 10 Jahre für den Rauchwarnmelder
- Geeignet für Treppenräume, frostfreie Keller und Dachböden
- Alarmspeicheranzeige
- Alarmspeicherabfrage
- Diagnosespeicher
- Aktive Verschmutzungsnachführung
- Aktive Verschmutzungsprognose
- Normenkonforme Energieprognose
- Intelligente Bedienebenen
- Integrierte Echtzeituhr
- Schlafzimmertauglich (Keine optische Betriebsanzeige und Automatische Statusunterdrückung bei Nacht von 21:00 bis 07:00 Uhr MEZ)
- Statusmeldung für 24 Stunden stumm schaltbar
- Optische Entnahmeerkennung durch Plombierung optional
- Einloch- oder Zweilochmontage, Klebepadmontage (im Lieferumfang enthalten)
- RoHS / WEEE konform
- Umweltgerechte Entsorgung bereits an EAR entrichtet
- Herstellung nach Industriestandard IPC 2
- Brandschutz Made in Germany
- Echt-Alarm-Garantie und 5 Jahre Gerätegarantie
- Geprüfte Langlebigkeit
- Hohe Täuschungsalarm-Sicherheit
- Erhöhte Widerstandsfähigkeit
- Langzeiteinsatz über 10 Jahre
- Es gelten die Genius
Garantiebedingungen (www.hekatron-brandschutz.de/garantie)
Nenndaten:
- Hochleistungs-Lithium-Batterien 3,6 V, fest eingebaut
- Funktion nach dem Streulichtprinzip
- Betriebsumgebungstemperatur 0 bis 55°C
- Lagertemperatur -10 bis +60°C
- Schutzart IP 40
- Farbe weiß seidenmatt
- Abmessungen Höhe/Durchmesser 48/104 mm
- Gewicht (unverpackt) ca. 135 Gramm.
Lieferumfang:
Rauchwarnmelder inkl. fest eingebaute Batterien
VdS anerkanntem Klebepad Rauchwarnmelder-Sockel
Montagematerial Bedienungsanleitung
Fabrikat: Hekatron Vertriebs GmbH
Typ: Art.-Nr.: 31-5000020-06-XX
EAN: oder gleichwertig

Angebotenes Fabrikat: '..........................................' vom Bieter einzutragen

Angebotener Typ: '..........................................' vom Bieter einzutragen

liefern, montieren und anschließen
Menge: 28,000 St

#### Titel 3.3 KGR 445 Beleuchtungsanlagen

##### Abschnitt 3.3.1 Leuchten und Leuchtmittel

*Hinweis: Die nachfolgenden Leuchten sind zu liefern und*
Die nachfolgenden Leuchten sind zu liefern und
betriebsfertig zu montieren!
Die Lichtfarbe ist  vor Bestellung vom Architekten und
AG abzugfragen und schriftlich freizugeben.
Fehlbestellungen werden nicht vom AG bezahlt !!!!
Auf verlangen des AG sind alle Leuchtentypen als
Musterleuchten vorzustellen.
Bestellung, Lieferung und Montage erfolgt nur nach
Freigabe Bemusterung durch AG.

**3.3.1.10 RZB Pollerleuchte 611871.004.1 Slopia O´Top**
Dekorative Pollerleuchte ohne Steckdose
Serienname Katalog [PM]:Slopia O´Top
Materialnummer (SAP):611991.0031
Sichtfarbe (SAP):anthrazit metallic
Länge L (SAP):156 mm
Breite B (SAP):156 mm
Höhe H min. (SAP):1100 mm
Nettogewicht (SAP):8,55 kg
Nennlampe 1 (SAP):LED
Sockel Lampe 1 (SAP):ohne Sockel
Lichtfarbe Lampe 1 (SAP):3000K
Farbwiedergabeindex Lampe 1 (SAP):83
Farbkonsistenz Lampe 1 (McAdam-Ellipse) (SAP):3 SDCM
Lebensdauer Lampe 1 kombiniert: 50000 h (L80/B10)
Bemessungsleistung 1 (Lumcat):20 W
Bemessungsleuchtenlichtstrom 1 (Lumcat):1900 lm
Blendungsbewertungsindex UGR (4H 8H) 1 (JS):28,8
ähnlichste Farbtemperatur 1 (Lumcat):3000 K
Leuchtenlichtausbeute 1 (JS):95 lm/W
Produktselektor Lichtaustritt (JS):A_direkt
Produktselektor Lichtverteilung (JS):symmetrisch
Schaltungsart Lampe 1 (SAP):AC Strom, dim.Ph.an-/abschnitt
Spannung kombiniert: 220 - 240 V / 50 Hz
Leistungsfaktor (SAP):0,99
Schutzklasse (SAP):I
Leuchten an Sicherung B10A (SAP):40
Leuchten an Sicherung B16A (SAP):60
Leuchten an Sicherung C10A (SAP):65
Leuchten an Sicherung C16A (SAP):102
Einschaltstrom / Einschaltzeit kombiniert: 0,09 A / 60000 µs
Schutzart (SAP):IP 66
Umgebungstemperatur kombiniert (JS):-20 °C ... + 40 °C
Schlagschutz: IK06 (Schlagschutz 1 Joule)
Glühdrahtprüfung: 960°C - 30 Sekunden
Sicherheitszeichen (SAP):F-Zeichen
Sonstige Zeichen (SAP):WEEE-Zeichen
Menge: 2,000

**3.3.1.20 RZB Pollerleuchte 611871.004.1 Slopia O´Top mit 2 Steckdosen**
Dekorative Pollerleuchte mit 2 Steckdosen
Serienname Katalog [PM]:Slopia O´Top
Materialnummer (SAP):611991.0031
Sichtfarbe (SAP):anthrazit metallic
Länge L (SAP):156 mm
Breite B (SAP):156 mm
Höhe H min. (SAP):1100 mm
Nettogewicht (SAP):8,55 kg
Nennlampe 1 (SAP):LED
Sockel Lampe 1 (SAP):ohne Sockel
Lichtfarbe Lampe 1 (SAP):3000K
Farbwiedergabeindex Lampe 1 (SAP):83
Farbkonsistenz Lampe 1 (McAdam-Ellipse) (SAP):3 SDCM
Lebensdauer Lampe 1 kombiniert: 50000 h (L80/B10)
Bemessungsleistung 1 (Lumcat):20 W
Bemessungsleuchtenlichtstrom 1 (Lumcat):1900 lm
Blendungsbewertungsindex UGR (4H 8H) 1 (JS):28,8
ähnlichste Farbtemperatur 1 (Lumcat):3000 K
Leuchtenlichtausbeute 1 (JS):95 lm/W
Produktselektor Lichtaustritt (JS):A_direkt
Produktselektor Lichtverteilung (JS):symmetrisch
Schaltungsart Lampe 1 (SAP):AC Strom, dim.Ph.an-/abschnitt
Spannung kombiniert: 220 - 240 V / 50 Hz
Leistungsfaktor (SAP):0,99
Schutzklasse (SAP):I
Leuchten an Sicherung B10A (SAP):40
Leuchten an Sicherung B16A (SAP):60
Leuchten an Sicherung C10A (SAP):65
Leuchten an Sicherung C16A (SAP):102
Einschaltstrom / Einschaltzeit kombiniert: 0,09 A / 60000 µs
Schutzart (SAP):IP 66
Umgebungstemperatur kombiniert (JS):-20 °C ... + 40 °C
Schlagschutz: IK06 (Schlagschutz 1 Joule)
Glühdrahtprüfung: 960°C - 30 Sekunden
Sicherheitszeichen (SAP):F-Zeichen
Sonstige Zeichen (SAP):WEEE-Zeichen
Menge: 2,000

**3.3.1.30 RZB Pollerleuchte 611991.0031**
*** Bedarfsposition ohne GB
Dekorative Pollerleuchte mit quadratischem Querschnitt. Pollerstandrohr aus korrosionsbeständigem Aluminium mit Aluminium-Druckguss Abdeckung, seewasserbeständig pulverbeschichtet. Mit voll umschlossenem Befestigungssockel aus Edelstahl. LED-Schutzabdeckung Einscheiben-Sicherheitsglas, klar.  Der robuste Befestigungssockel aus Edelstahl sorgt für sicheren Stand. Langlöcher im Sockel zur nachträglichen, einfachen Ausrichtung der Leuchte. Anschlussdose am Sockel max. 2 x 3 x 2,5 mm² für Durchgangsverdrahtung.
Serienname Katalog [PM]:Bocaro
Materialnummer (SAP):611991.0031
Sichtfarbe (SAP):anthrazit metallic
Länge L (SAP):156 mm
Breite B (SAP):156 mm
Höhe H min. (SAP):1100 mm
Nettogewicht (SAP):8,55 kg
Nennlampe 1 (SAP):LED
Sockel Lampe 1 (SAP):ohne Sockel
Lichtfarbe Lampe 1 (SAP):3000K
Farbwiedergabeindex Lampe 1 (SAP):83
Farbkonsistenz Lampe 1 (McAdam-Ellipse) (SAP):3 SDCM
Lebensdauer Lampe 1 kombiniert: 50000 h (L80/B10)
Bemessungsleistung 1 (Lumcat):20 W
Bemessungsleuchtenlichtstrom 1 (Lumcat):1900 lm
Blendungsbewertungsindex UGR (4H 8H) 1 (JS):28,8
ähnlichste Farbtemperatur 1 (Lumcat):3000 K
Leuchtenlichtausbeute 1 (JS):95 lm/W
Produktselektor Lichtaustritt (JS):A_direkt
Produktselektor Lichtverteilung (JS):symmetrisch
Schaltungsart Lampe 1 (SAP):AC Strom, dim.Ph.an-/abschnitt
Spannung kombiniert: 220 - 240 V / 50 Hz
Leistungsfaktor (SAP):0,99
Schutzklasse (SAP):I
Leuchten an Sicherung B10A (SAP):40
Leuchten an Sicherung B16A (SAP):60
Leuchten an Sicherung C10A (SAP):65
Leuchten an Sicherung C16A (SAP):102
Einschaltstrom / Einschaltzeit kombiniert: 0,09 A / 60000 µs
Schutzart (SAP):IP 66
Umgebungstemperatur kombiniert (JS):-20 °C ... + 40 °C
Schlagschutz: IK06 (Schlagschutz 1 Joule)
Glühdrahtprüfung: 960°C - 30 Sekunden
Sicherheitszeichen (SAP):F-Zeichen
Sonstige Zeichen (SAP):WEEE-Zeichen
Menge: 1,000

**3.3.1.40 Uno Schwarz E27 Terasse**
Wandleuchte. Gehäuse Aluminium-Druckguss
pulverbeschichtet. E27 Fassung mit LED Leuchtmittel
LF:840
Lieferbare Farbe: schwarz
opal, IP65, Klasse II, Polycarbonat-UV-stabil
Breite B:270 mm rund mit Teilabdeckung
Leuchtmittel: LED
Hersteller. SG, UNO Schwarz E27
Art. Nr.:614640
EAN:7021986146400
Angebot Fabrikat: SG

Angebotener Typ: '..........................................' vom Bieter einzutragen

liefern, montieren und inkl. Leuchtmittel
betriebsfertig anschließen, inkl. aller Anschluss- und
Befestigungsmaterialien.
Menge: 12,000 St

**3.3.1.50 BEGA Wandleuchte 33405K3**
*** Bedarfsposition ohne GB
BEGA Wandleuchte 33405K3.
Gerichtetes Licht. Einseitiger Lichtaustritt. LED, 5 W
Leuchten-Anschlussleistung, Leuchten-Lichtstrom 215 lm,
Farbtemperatur 3000 K. Farbwiedergabeindex (CRI) > 80.
Mit
austauschbarem BEGA LED-Modul mit Übertemperaturschutz
und einer Lebenserwartung von mindestens 50.000
Betriebsstunden. 20-jährige Nachliefergarantie auf das
LED-Modul und die Verschleißteile. Mit BEGA Ultimate
Driver®
LED-Netzteil 220-240 V, 0/50-60 Hz. Schutzart IP 64.
Leuchte
aus Aluminiumguss, Aluminium und Edelstahl
Beschichtungstechnologie BEGA Unidure® , Farbe Grafit.
Kristallglas innen weiß. Eine Leitungseinführung für
Netzanschlussleitung bis Ø 10,5 mm, max. 3 x 1,5 qmm.
Abmessungen: 90 x 110 x 110 mm.
Hersteller. Bega o. glw.

Angebotenes Fabrikat: '..........................................' vom Bieter einzutragen

Angebotener Typ: '..........................................' vom Bieter einzutragen

liefern, montieren und inkl. Leuchtmittel
betriebsfertig anschließen, inkl. aller Anschluss- und
Befestigungsmaterialien.
Menge: 1,000 St

**3.3.1.60 Quadratische Hausnummernleuchte RZB**
Quadratische Hausnummernleuchte. Armatur Kunststoff Diffusor Kunststoff opal seidenmatt. Befestigung des Diffusors mit Federsystem. Mit Dämmerungsschalter, über DIP-Schalter in mehreren Stufen einstellbar (2-500 lx). Beschriftung gemäß Berliner Hausnummenverordnung
Serie: Die superflache Hausnummernleuchte
Bestellnummer: 221167.003.25
Farbe: schwarz
Länge: 226 mm
Breite: 226 mm
Höhe: 70 mm
Gewicht: 820 g
Lichtquelle: LED
Sockel: ohne Sockel
Farbtemperatur: 4000K
Farbwiedergabeindex: 80
Farbtoleranz (McAdam): 3 SDCM
Lebensdauer Lichtquelle: 50000 h (L70/B50)
Bemessungsleistung: 4.6 W
Bemessungsleuchtenlichtstrom: 230 lm
Ausstrahlwinkel Down: 122°
Ausstrahlwinkel Up: 180°
Systemeffizienz: 50 lm/W
Lichtaustritt: direkt
Lichtverteilung: symmetrisch
Betriebsgerät: Betriebsgerät nicht notwendig
Spannung: 220 - 240 V / 50 Hz
Leistungsfaktor: 0.95
Schutzklasse: I
Schutzart: IP 44
Umgebungstemperatur: -20 °C bis +45 °C
Schlagschutz: IK06
Glühdrahtprüfung: 650 °C
Konformitätszeichen: CE
Hersteller: RZB o. glw.

Angebotenes Fabrikat: '..........................................' vom Bieter einzutragen

Angebotener Typ: '..........................................' vom Bieter einzutragen

liefern, montieren und inkl. Leuchtmittel
betriebsfertig anschließen, inkl. aller Anschluss- und
Befestigungsmaterialien.
Menge: 3,000 St

**3.3.1.70 Entsorgung der Verpackungsmaterialien**
*** Pauschalposition
für sämtliche bauseits gelieferten Leuchten,
Stromschienen und Trafos.
Menge: 1,000 Psch

#### Titel 3.4 KGR 450 Fernmelde- und Informationsanlagen

*Hinweis: Aufgabenstellung*
Aufgabenstellung
Ausgehend vom Abschlußpunkt Linientechnik APL der Telekom
ist für jede Wohn-/Mieteinheit bzw. selbständige Wirtschaftseinheit im Gebäude eine zukunftssichere Kommunikationsverkabelung zur
Übertragung von Sprache, Bildern, Internet- und Multimediaanwendungen zu errichten.
Die Anlagen sind entsprechend der Vorgaben in RAL-RG 678
vom November 2010 im Ausstattungswert 2 als Standartausstattung aufzubauen.
Anlagenaufbau
Jede Wohnung/Mieteinheit im Gebäude ist vom APL mit einer
separatem LWL-Leitung zu versorgen.
Diese Zuleitungen mit den daran angeschlossenen Anlagen und
Geräten sind direkt nach dem APL mit kombinierten Blitzstrom-/Überspannungsableitern gegen die Auswirkungen von gefährlichen Blitzströmen und Überspannungen von außen zu schützen.
APL sowie die Blitzstrom-/Überspannungsschutze Einrichtungen sind in das im Niederspannungs-Zählerschrank integrierten Telekommunikationsfeld im Hausanschlußraum einzubauen.
Der Abschluss der Zuleitung im Wohnbereich erfolgt im Multimediaverteiler auf einem RJ45
Modul. Dieses dient zum Anschluss des zentralen
Telekommunikations-Equipments, wie z. B. DSL-Splitter,
Router und Telefonanlage.
In den Wohneinheiten ist der Wohnungsübergabepunkt in
einem Wohnungsverteiler als Multimedia-Verteiler in
einem separaten Gehäuse zu installieren.
Diese Gehäuse sollen das Patchfeld für die struktierte
Verkabelung der Einheit, die Anschlußtechnik der
Breitbandverkabelung für die Fernseh- und Antennenanlage
sowie das zentrale Telekommunikations-Equipment
der Mieter aufnehmen. Ausgehend vom Wohnungsverteiler ist eine strukturierte Verkabelung gem. EN 50173-x "Anwendungsneutrale
Kommunikationsverkabelungen" vorzusehen. Dazu sind Datenkabel der Kategorie 7 sowie Datendosen der Kategorie 6a, geeignet für 10
Gigabit Ethernet zu verwenden.
Ebenfalls ausgehend vom Verteiler ist eine Telefonverkabelung
vorzusehen. Dazu sind Datenkabel der Kategorie 7 zu verwenden.
Die Verlegung der Leitungen in den Wohnungen erfolgt in
flexiblem Schutzrohr (FFKuS-EM-F) mit Anschluss an den Mediaverteiler und die UP-Dose. Eine Auswechselbarkeit
der Leitungen muss gewährleistet sein!
Für alle Aufzüge sind aus den jeweiligen Nutzungseinheiten
bzw. dem Allgemeinbereich Festanschlüsse für den
Aufzugs-Notruf als unmittelbare Amtsanschlüsse bereitzustellen.
Für alle Zählermeßschränke der technischen Anlagen sind
Zuleitungen mit einer RJ45 Datendose mind. CAT5 für
eine Fernauslesung der Zählerdaten bereitzustellen.
Qualitäts-/Leistungsmerkmale
Die Anlage muß mindestens folgende Funktionen und
Leistungsmerkmale erfüllen:
- Installation einer von der Anwendung unabhängige, flexible
und universell einsetzbare sowie zukunftssichere Kommunikationskabelanlage.
- Installation der Kommunikationsverkabelung gem.
DIN EN 50174-2:2011-09 (VDE 0800-174-2)
Die Typographie auf den Patchfeldern sowie den
Datenanschlußdosen ist als Teil des Systemdesigns durch
einen professionellen Beschriftungsservice anzubieten.
Gefordert wird ein perfektes, durchgängiges Erscheinungsbild
und gute Lesbarkeit auf allen Beschriftungsfeldern.
Anzubieten ist eine einfarbige Beschriftung.
Alle dazu notwendigen Details und Angaben wie Form,
Schriftstil, Texte usw. sind dazu auf direktem Wege
mit dem Bauherren/Nutzers abzustimmen.
Für den Telekommunikations-Hausanschluß
ist ein wirksamer Blitzschutz-Potentialausgleich zu errichten.
Die Datenkabel müssen der Norm DIN EN 50288 und
DIN EN 50173-x, der Kategorie 5 bis 7 entsprechen Kabel und Leitungen dürfen nur in den gem. DIN VDE 0100-520, zulässigen Arten verlegt werden.
Bei Kreuzungen, Näherungen und gemeinsamer Verlegung
von Starkstrom-, Fernmelde- oder Datenleitungen sind
die Forderungen gem. DIN VDE 0100-520 und gem.
FTZ 731 TR 1einzuhalten.
Kunststoff-Kabelbinder sind zur Befestigung von Leitungen in
offenen Bereichen nicht zugelassen.
Kalkulationshinweise
Bestandteil des Angebotes und in die Einheitspreise einzukalkulieren sind:
- sämtliche Nebenkosten für Berechnungen und Dimensionierungen von Anlagen und Anlagenteilen
- sämtliche Nebenkosten für Funktionskontrollen, Testläufe, Überprüfungen sowie die Koordinierungen von gewerkeübergreifenden
Funktionen
- alle Abstimmungen mit dem Betreiber des anliegenden Telekommunikationsnetzes
- Beantragung, Durchführung und Erledigung sämtlicher
behördlicher und sicherheitstechnischer Abnahmen
- Überprüfung der Verdrahtung und Verrohrung aller
Anlagen und sämtlicher mechanischer und elektrischer
Einbauteile auf ihre Funktion
- Einregeln der Anlagen und Bauteile auf ihre Sollwerte
- Inbetriebnahme, Probebetrieb der Anlagen mit Nachweis der
maximal möglichen Nutzungs- und Wirkungsgrade
- Erstellung von Funktionsbeschreibungen, Einstellvorgaben und Anlagenschemen u. ä. für die regelungstechnische Projektierung und Inbetriebnahme der Anlagen
- die Stellung von Personal und Geräten bei behördlicherseits vorgeschriebenen Abnahmen
betreffender Systemkomponenten, auch die Teilnahme an Abnahmen der anderen Gewerke ist sicherzustellen und einzukalkulieren
- Anfertigung und Übergabe von Protokollen für alle erforderlichen nachzuweisenden Meß-, Einstell- und Auslösewerte
- Anfertigung und Übergabe von Protokollen für alle Inbetriebnahmen und Einweisungen
Die Anlagen müssen die Forderungen der DIN EN 13724 erfüllen. Die Anlagenteile sind eindeutig von Niederspannungs-Geräten zu trennen.
Die Anlagen sind komplett mit notwendigem Zubehör, Befestigungsmaterial und allen zum Betrieb notwendigen
Kleinmaterial wie Sicherungen, Lampen usw. zu liefern.
Bei der Kalkulation der Kabel- und Leitungsverlegung
sind die
anteiligen Kosten für Befestigungsmittel, wie Schellen,
Ankerschienen und Sammelhalterungen
einzukalkulieren! Kabelbahnen, -kanäle und -gräben sowie
Schutz- und Installationsrohre werden gesondert ausgeschrieben.
Vergütet werden die von Anschlußpunkt zu Anschlußpunkt.
verlegten Kabellängen ohne Verschnitt.
Für die unterschiedlichen Verlegungen werden folgende
Befestigungsmittel gefordert:
unter Putz: Einzelverlegung = Isoschellen
bei Häufungen = Kunststoff-Sammelschellen
keine Gips-Fixierung!
auf Putz: Einzelverlegung = Installationsrohr bzw. Iso-schellen
bei Häufungen = Abstandsschellen, Kunststoffrohr oder Kabelkanäle bzw. -bahnen im Putz: Einzelverlegung = Stegleitungsnägel mit
Iso-Kopf bei Häufungen = nicht zulässig
Hohlwand: Einzelverlegung = keine
bei Häufungen = Kabelbinder
Kabelbahn/-leiter/-rinne: Stahlkabelbinder bzw. Bügelschellen
in Schutzrohr: die Öffnungen an den Rohrenden sind in die
Gerätedosen oder Verteiler einzuführen.

#### Titel 3.5 KGR 451 Telekomunikationsanlagen

**3.5.10 Datenkabel Cat.7A+ simplex für Gebäudeverkablung, feste Verlegung vom Medienverteiler zur Enddose**
LAN-Kabel für die strukturierte Gebäudeverkabelung gemäß
EN50173 und ISO/IEC 11801 Anwendungsgebiete
soll entsprechend Normen ISO/IEC 11801 bzw. EN 50173
eine Länge von 100 m nicht überschreiten (90 m Kabelkanal +
10 m Arbeitsplatz)
Produkteigenschaften
Übertragung von digitalen und analogen Datensignalen
Flammwidrig nach IEC 60332-1-2 und Bündelbrandtest gemäß
IEC 60332-3-24 IEEE 802.3: 10/100/1000Base-T, 10GBase-T
IEEE 802.5: ISDN; FDDI; ATM; cable sharing IEEE 802.3at: PoE geeignet Norm-Referenzen / Zulassungen
Klasse F in Norm ISO/IEC 11801 entspricht CAT.7
Typ:simpex,4x2xAWG23/1 flammwidrig incl. Rohr
liefern und in Rohr uP, AP, in Hohlwand, auf KTS und
im Estrich verlegen.

Angebotenes Fabrikat: '..........................................' vom Bieter einzutragen

Angebotener Typ: '..........................................' vom Bieter einzutragen
Menge: 480,000 m

**3.5.20 Datenkabel ekuMaxx1200Pro Cat.7A+ duplex**
*** Bedarfsposition ohne GB
Datenkabel ekuMaxx1200Pro gemäß Cat. 7A+2x4x2xAWG22/1
duplex S-FTP Halogenfrei, flammwidrig, für Anwendungen der
ClassD, ClassE / EA und ClassF / FA Spezifiziert bis
1.200 MHz
Aufbau:
Massiver blanker Kupferleiter, AWG 22 Aderisolierung aus halogenfreies Foam/Skin-Material Jedes Paar ist einzeln mit Folie geschirmt (PIMF) komplette Abschirmung aus verzinntem
Kupferdrahtgeflecht (ca.35%) geringe Signal-Laufzeitunterschiede zwischen den Paaren (low skew)
halogenfreie Ausführung LS0H-3 (Low Smoke Zero Halogen)
Außenmantel: halogenfrei (lila) mit Aufdruck der
Zulassungen.
Außendurchmesser: 7,5 x 16,0mm.
Elektrische Eigenschaften bei 20°C:
Dämpfung: 16/62,5/100/300/600/1200 MHz: 6,8/13,7/17,5/31,5/46,3/62,0 dB/100 m
Nahnebensprechdämpfung:
16/62,5/100/300/600/1200 MHz: >100/>105/>102/102/93/83 dB/100 m
Impedanz bei 1 - 100 MHz 100Ohm +/- 5%
Betriebskapazität 43 pF/km
Ausbreitungsgeschwindigkeit 0,78c
Kopplungswiderstand (typ) <2 mOhm p.M bei 10MHz
Weitere Eigenschaften:
Zugkraft max. 354N
Biegeradius für einmaliges Biegen: 23mm
beim Verlegen/ Einziehen: 60mm
Betriebstemperatur -20°C bis + 60°C
Verlegetemperatur 0°C bis + 50°C
Querdruckfestigkeit: 1000N / 100 mm / 1 min.
Zulassungen:
EN 50173-1 (2009), ISO/IEC 11801 (AMD2:2009),
IEC61156-5, IEC61156-7 EN50288-9-1
IEC 60332-3, IEC 60754-2, IEC 61034 EN50289-3-5
Störaussendung nach Klasse B EN55022
Störfestigkeit nach EN55024
Nachweis für die Fertigungsstätte des Kabels über ein
Zertifiziertes Qualitäts-Management nach ISO 9001
Fabrikat: eku Kabel & Systeme
Typ: ekuMaxx1200Pro duplex (k65702041), halogenfrei,
2x4x2xAWG22/1 flammwidrig
liefern und verlegen
Menge: 1,000 m

**3.5.30 Fernsprech-Innenkabel, J-Y(St)Y 4x2x0,6**
*** Bedarfsposition ohne GB
Fernsprech-Innenkabel, J-Y(St)Y 4x2x0,6
Verwendung: Fernmeldeleitung im Nebenstellen- und Sprechstellenbau
zur Verlegung in trockenen und feuchten Räumen.
Massiver Kupferleiter mit Durchmesser 0,6
Seelenbewicklung aus Polyesterfolie
Schirmung Aluminiumfolie, kunststoffkaschiert, gewickelt
Außenmantel PVC-Mischung
Außendurchmesser ca. 7,0mm
Farbe: grau
Fabrikat: eku
Typ: eku J-Y(St)Y 4x2x0,6
Art.-Nr.: k12600040
liefern und komplett verlegen
auf Kabeltrassen, Steigeleitern, Hohlwand, im Rohr in Teillängen
verlegen, beidseitig auflegen, inkl. Befestigungsmaterial.
Menge: 1,000 m

**3.5.40 RJ 45 Cat.6a - Einzelanschlussdose**
LSA-Plus-Kontakte, u.P., inkl. Hohlwand-Dose,
inkl. Abdeckung mit Schriftfeld, beschristen mit "Telefon"
- RJ45 Schrägauslaßdose, 1-fach
Abdeckung:
Typ: RJ45 Dose uP.einfach incl. Systemabdeckung
und-Rahmen BJ Future Llinear reinweiß
Farbe: rws.

Angebotenes Fabrikat: '..........................................' vom Bieter einzutragen

Angebotener Typ: '..........................................' vom Bieter einzutragen

liefern, montieren und betriebsfertig anschließen.
Menge: 20,000 St

**3.5.50 RJ 45 Cat.6a - Doppelanschlußdose**
LSA-Plus-Kontakte, u.P., inkl. Hohlwand/uP.-Dose,
inkl. Abdeckung mit Schriftfeld,
Beschriften mit "Daten".
- RJ45 Schrägauslaßdose, 2-fach
incl. Systemabdeckung und -Rahmen BJ rws.
Farbe: rws.

Angebotenes Fabrikat: '..........................................' vom Bieter einzutragen

Angebotener Typ: '..........................................' vom Bieter einzutragen

liefern, montieren und betriebsfertig anschließen.
Menge: 6,000 St

**3.5.60 RJ45-Modul Cat.6A T568A**
RJ45-Modul Cat.6A T568A
RJ45-Modul Cat.6A, gem. EN 60603-7-51,
durch Zertifikat nachzuweisen;
Anwendungen gem. EN 50173-2, Anlage F (10Gbit/s, PoE+);
Optimiertes Kontaktdesign zur Vermeidung von Abreißfunken im Kontaktruhebereich; Rastnase metallisch aus Federstahl
IDC-Schneidklemmen: geeignet für Massiv- und Litzenleiter;
Kabel-, Adernmontage ohne modulabhängiges Spezialwerkzeug;
Steckbare Potentialanschlussmöglichkeit am Gehäuse;
Zugentlastung per unverlierbaren, rastenden Kabelbügel;
separate Schirmkontaktierung; kreuzungsfreie Anordnung der Adernpaare möglich; Metallfolie der Paarschirmung ist bis zur
Adernfixierung im Kabelmanager zu führen.
Dienstekennzeichnung durch steckbare Schutzkappen in mindestens 5 Farben;
Anforderungen:
Einbautiefe: = 32,0mm
Breite: = 14,8mm
Eigenschaften: Cat.6A gem. EN 60603-7-51
Kompatibilität: zu RJ45-/12-/11-Steckern durch Überbiegeschutz
Lebensdauer: = 750 Steckungen
Kabeldurchmesser: geeignet für = 9mm
Anschluss: 8-adrig
Kontaktdesign: Optimierung im Datenblatt nachzuweisen
Adernanschluss: IDC-Schneidklemmen
Aderndurchmesser: 0,9-1,6mm
Leiterdimension: massiv: AWG26/1-22/1
Litze: AWG27/7-22/7
Farbcode: gem. T568A
Potentialanschluss: 2,8mm gem. DIN 46342-1
Material Rastnase: Federstahl
Farben für Dienstekodierung: schwarz, orange, grün, blau, gelb
Fabrikat: Telegärtner o. glw.
Typ: AMJ-S Modul Cat.6A
Artikel-Nr.: J00029A2000

Angebotenes Fabrikat: '..........................................' vom Bieter einzutragen

Angebotener Typ: '..........................................' vom Bieter einzutragen

liefern, montieren und betriebsfertig anschließen.
Menge: 35,000 St

**3.5.70 TAE-Anschlussdose TAE 3 x 6 NFN Einsatz Schwarz [0033 10]**
*** Bedarfsposition ohne GB
TAE-Anschlussdose TAE 3 x 6 NFN Einsatz Schwarz [0033 10]
Einsatz TAE-Anschlussdose TAE 3 x 6 NFN
Gira Kommunikationstechnik (1 Telefon und 2 Zusatzgeräte) Schwarz
Technische Daten:
Einbautiefe: 28mm
inklusive Systemrahmen als Einzel- oder
Kombinationsrahmen und Abdeckung rws
Fabrikat: BJ o. glw.

Angebotenes Fabrikat: '..........................................' vom Bieter einzutragen

Angebotener Typ: '..........................................' vom Bieter einzutragen

liefern, montieren und betriebsbereit anschließen.
Menge: 1,000 St

**3.5.80 UAE/IAE-Anschlussdose 1 x 8-pol SRK Einsatz [0179 00]**
*** Bedarfsposition ohne GB
UAE/IAE-Anschlussdose 1 x 8-pol SRK Einsatz [0179 00]
Einsatz UAE/IAE (ISDN)-Anschlussdose Cat.3 1fach, 1 x 8-polig
Schraubklemmen Gira Kommunikationstechnik
Merkmale:
- UAE/IAE (ISDN-fähig) RJ11/RJ12 und RJ45 8-polig für 6- und
8-polige Stecker.
- Acht Kontakte und ein Stützkontakt für ein Terminal
Technische Daten:
Einbautiefe: 23 mm
inklusive Systemrahmen als Einzel- oder Kombinationsrahmen und Abdeckung.

Angebotenes Fabrikat: '..........................................' vom Bieter einzutragen

Angebotener Typ: '..........................................' vom Bieter einzutragen

liefern, montieren und betriebsbereit anschließen.
Menge: 1,000 St

**3.5.90 FBY-EL-F 20**
Elektroinstallationsrohr DIN EN 61386-22, Maße DIN EN
60423, nicht flammenausbreitend, aus Polyolefin, mit
hochgleitfähiger Innenschicht, schwarz, einwandig,
gewellt, biegsam, Außendurchmesser 25 mm,
Klassifizierungscode 23322, Druckfestigkeit leicht,
Schlagfestigkeit leicht, Dauergebrauchs- und
Installationstemperatur min. -15°C max. +90°C,
verlegen auf Rohdecke.
Hersteller: FRÄNKISCHE
Produkt: FBY-EL-F 20 Highspeed 23322 oder gleichwertig

Angebotenes Fabrikat: '..........................................' vom Bieter einzutragen

Angebotener Typ: '..........................................' vom Bieter einzutragen

in Teillängen, mit Verbindungs-und Befestigungsmaterial,
liefern und montieren.
Menge: 450,000 m

**3.5.100 Messung der elektrischen Parameter**
*** Pauschalposition
der Tertiärkabel Categorie 6 von der Anschlußdose bis
zum Patchfeld/ Etagenverteiler nach EIA/TIA 568
gemessen bis 250 MHz, Protokollerstellung über alle
wesentlichen physikalischen Kabelparameter:
-Kabellänge
-Durchgang
-Anschlußbelegung
-Rauschen (gemittelt und impulsförmig)
-Gegenkapazität zwischen Adernpaaren
-DC Schleifenwiderstand
-Dämpfung
-Nah-Nebensprechen (next)
Menge: 1,000 psch

**3.5.110 Beschriften**
*** Pauschalposition
Beschriften der S/UTP-Kabel sowie der RJ45-
Anschlußdosen nach Beschriftungsschema des Bauherrn
aber nicht geklebt.
Menge: 1,000 psch

#### Titel 3.6 KGR 455 Fernseh- und Antennenanlage

##### Abschnitt 3.6.1 BK- Antennenanlage

*Hinweis: Es wird ein Kabelnetz in Sternstruktur ab*
Es wird ein Kabelnetz in Sternstruktur ab Hausanschlussraum in
den Mieteinheiten installiert, in welches die Leitungen eingezogen werden können.
Alles Klein- und Befestigungsmaterial wie Abschlusswiderstände, Verbinder und Stecker sowie die fachgerechte Ausführung des Potentialausgleichs und der Erdung sind in die Einheitspreise einzukalkulieren.
Dies gilt auch für bei Bedarf notwendige Abstimmungen mit dem
Kabelnetzbetreiber sowie die Feinabstimmung der Komponenten bzgl der Durchgangs- und Abgangsdämpfungswerte zur Erzielung der geforderten Signalpegel und Störabstände an den Enddosen.
Das BK- Hausnetz wird ab dem HüP entsprechend Absprache
mit dem Kabelnetzbetreiber mit Rückkanal und digitaltauglich
installiert.
Einsatz und Montage aller Komponenten haben so zu erfolgen,
dass ein hohes EMV- und Schirmungsmaß entsprechend CE
Klasse A mit Sicherheit erreicht wird.
Die Wahl der Komponenten ist nach Fabrikations-und
Typenvorgabe der Vodafone Deutschland zu erfolgen.

**3.6.1.10 Koaxialkabel, Innenverlegung in Rohr**
Koaxialleitung für die Innenverlegung zur Herstellung eines
Hausverteilernetzes in Rohr in Teillängen verlegen. Zu verwendende Materialien sind entsprechend der Fabrikaten- und Typenliste der Vodafone Deutschland zu wählen.
Die Koaxleitung ist in Rohr in Teillängen im Estrich, in Hohl-bzw.
geputzten Wänden uP. bzw. auf Kabeltragsystemen zu verlegen. Klein- und Befestigungsmaterialien sowie das Rohr
sind in den angebotenen Preis mit einzurechnen.

Angebotenes Fabrikat: '..........................................' vom Bieter einzutragen

Angebotener Typ: '..........................................' vom Bieter einzutragen
Menge: 270,000 m

**3.6.1.20 F-Stecker Kompressionsstecker**
Geeignet für MK 91, 96 F, 96 L Typ F-Stecker Kompressionsstecker
Montageart: gepresst
Bauform: gerade
Material: Messing vernickelt
Geeigneter: Kabeltyp MK 91, MK 96
Abmessungen (BxHxT): SW 11 x 21 mm
DC-Trennung: Nein
Menge: 40,000 St

**3.6.1.30 Verteiler 1,3 GHz, 2-fach**
*** Bedarfsposition ohne GB
Frequenzbereich von 5 1300 MHz (DOCSIS 3.1 fähig)
Schirmungsmaß der Klasse A (+10 dB)
Hohe Intermodulationsfestigkeit für störungsfreie Rückkanal-Übertragungen
Sehr hohe Rückflussdämpfung und Entkopplung
Hohe Langlebigkeit und ideale elektrische Eigenschaften aufgrund
der Weißbronze-Beschichtung
Freigegeben von Vodafone Kabel Deutschland
Frequenzbereich 5 1300 MHz
Verteildämpfung
5 .65 MHz 3,3 dB (±0,5 dB)
65 470 MHz 3,3 dB (±0,5 dB)
470 .862 MHz 3,5 dB (±0,5 dB)
862 1006 MHz 3,7 dB (±0,5 dB)
1006 1300 MHz 4,0 dB (±0,8 dB)
Entkopplung
5 65 MHz >30,0 dB
65 470 MHz >28,0 dB
470 862 MHz >26,0 dB
862 1006 MHz >25,0 dB
1006 1300 MHz >22,0 dB
Rückflussdämpfung
5 65 MHz >22,0 dB
65 470 MHz >20,0 dB
470 862 MHz >18,0 dB
862 1006 MHz >18,0 dB
1006 1300 MHz >16,0 dB
Anschlüsse
F-Buchse 3 St. (1x Eingang, 2x Ausgang)
Allgemeine Daten
Schirmungsmaß Klasse A (+10 dB), nach EN 50083-2
Intermodulationsfestigkeit 120 dBµV nach EN 60728-4
DC Bypass IN/OUT Nein
Abmessungen (BxHxT) 47,5 x 25,5 x 49,5 mm
Menge: 1,000 St

**3.6.1.40 Verteiler 1,3 GHz, 3-fach (DM03D)**
*** Bedarfsposition ohne GB
Frequenzbereich von 5 1300 MHz (DOCSIS 3.1 fähig)
Schirmungsmaß der Klasse A (+10 dB)
Hohe Intermodulationsfestigkeit für störungsfreie
Rückkanal-Übertragungen
Sehr hohe Rückflussdämpfung und Entkopplung
Hohe Langlebigkeit und ideale elektrische Eigenschaften
aufgrund
der Weißbronze-Beschichtung
Freigegeben von Vodafone Kabel Deutschland
Frequenzbereich bis 1300 MHz
Verteildämpfung
5 65 MHz 5,2 dB (±0,5 dB)
65 470 MHz 5,2 dB (±0,5 dB)
470 862 MHz 5,6 dB (±0,5 dB)
862 1006 MHz 5,8 dB (±0,5 dB)
1006 1300 MHz 6,2 dB (±0,5 dB)
Entkopplung
5 65 MHz >28,0 dB
65 470 MHz >28,0 dB
470 862 MHz >26,0 dB
862 1006 MHz >25,0 dB
1006 1300 MHz >22,0 dB
Rückflussdämpfung
5 65 MHz >22,0 dB
65 470 MHz >20,0 dB
470 862 MHz >18,0 dB
8 1006 MHz >18,0 dB
1006 1300 MHz >16,0 dB
Anschlüsse
F-Buchse 4 St. (1x Eingang, 3x Ausgang)
Allgemeine Daten
Schirmungsmaß Klasse A (+10 dB), nach EN 50083-2
Intermodulationsfestigkeit 120 dBµV nach EN 60728-4
DC Bypass IN/OUT Nein
Abmessungen (BxHxT) 71,8 x 25,5 x 49,5 mm

Angebotenes Fabrikat: '..........................................' vom Bieter einzutragen

Angebotener Typ: '..........................................' vom Bieter einzutragen
Menge: 1,000 St

**3.6.1.50 Verteiler 1,3 GHz, 4-fach**
*** Bedarfsposition ohne GB
requenzbereich von 5 1300 MHz (DOCSIS 3.1 fähig)
Schirmungsmaß der Klasse A (+10 dB)
Hohe Intermodulationsfestigkeit für störungsfreie
Rückkanal-Übertragungen
Sehr hohe Rückflussdämpfung und Entkopplung
Hohe Langlebigkeit und ideale elektrische Eigenschaften
aufgrund
der Weißbronze-Beschichtung
Freigegeben von Vodafone Kabel Deutschland
Frequenzbereich bis 1300 MHz
Verteildämpfung
5 65 MHz 5,2 dB (±0,5 dB)
65 470 MHz 5,2 dB (±0,5 dB)
470 862 MHz 5,6 dB (±0,5 dB)
862 1006 MHz 5,8 dB (±0,5 dB)
1006 1300 MHz 6,2 dB (±0,5 dB)
Entkopplung
5 65 MHz >28,0 dB
65 470 MHz >28,0 dB
470 862 MHz >26,0 dB
862 1006 MHz >25,0 dB
1006 1300 MHz >22,0 dB
Rückflussdämpfung
5 65 MHz >22,0 dB
65 470 MHz >20,0 dB
470 862 MHz >18,0 dB
8 1006 MHz >18,0 dB
1006 1300 MHz >16,0 dB
Anschlüsse
F-Buchse 4 St. (1x Eingang, 3x Ausgang)
Allgemeine Daten
Schirmungsmaß Klasse A (+10 dB), nach EN 50083-2
Intermodulationsfestigkeit 120 dBµV nach EN 60728-4
DC Bypass IN/OUT Nein
Abmessungen (BxHxT) 71,8 x 25,5 x 49,5 mm

Angebotenes Fabrikat: '..........................................' vom Bieter einzutragen

Angebotener Typ: '..........................................' vom Bieter einzutragen
Menge: 2,000 St

**3.6.1.60 Verteiler 1,3 GHz, 6-fach**
requenzbereich von 5 1300 MHz (DOCSIS 3.1 fähig)
Schirmungsmaß der Klasse A (+10 dB)
Hohe Intermodulationsfestigkeit für störungsfreie
Rückkanal-Übertragungen
Sehr hohe Rückflussdämpfung und Entkopplung
Hohe Langlebigkeit und ideale elektrische Eigenschaften
aufgrund der Weißbronze-Beschichtung
Freigegeben von Vodafone Kabel Deutschland
Frequenzbereich bis 1300 MHz
Verteildämpfung
5 65 MHz 5,2 dB (±0,5 dB)
65 470 MHz 5,2 dB (±0,5 dB)
470 862 MHz 5,6 dB (±0,5 dB)
862 1006 MHz 5,8 dB (±0,5 dB)
1006 1300 MHz 6,2 dB (±0,5 dB)
Entkopplung
5 65 MHz >28,0 dB
65 470 MHz >28,0 dB
470 862 MHz >26,0 dB
862 1006 MHz >25,0 dB
1006 1300 MHz >22,0 dB
Rückflussdämpfung
5 65 MHz >22,0 dB
65 470 MHz >20,0 dB
470 862 MHz >18,0 dB
8 1006 MHz >18,0 dB
1006 1300 MHz >16,0 dB
Anschlüsse
F-Buchse 4 St. (1x Eingang, 3x Ausgang)
Allgemeine Daten
Schirmungsmaß Klasse A (+10 dB), nach EN 50083-2
Intermodulationsfestigkeit 120 dBµV nach EN 60728-4
DC Bypass IN/OUT Nein
Abmessungen (BxHxT) 71,8 x 25,5 x 49,5 mm

Angebotenes Fabrikat: '..........................................' vom Bieter einzutragen

Angebotener Typ: '..........................................' vom Bieter einzutragen
Menge: 2,000 St

**3.6.1.70 Abzweiger 1-fach, 5-862 MHz, F-Anschluss, Rückkanal**
*** Bedarfsposition ohne GB
Durchgangsdämpfung 5-862 MHz: 1,0 dB,
Durchgangsdämpfung 862-2400 MHz: 2-2,5 dB,
Abzweigdämpfung 5-862 MHz: 20 dB,
Abzweigdämpfung 862-2400 MHz >= 25 dB
Richtdämpfung 5-2400 MHz >= 21 dB
Entkopplung 5-2400 MHz >= 21 dB
Schirmungsmaß > 85 dB, Klasse A
DC-Bypass IN-OUT 1A, 30 V
Abmessungen: 75 x 58 x 18 mm
komplett mit allem erforderlichen Zubehör, Befestigungs- und
Verbindungsmaterial, F- Stecker und Abschlusswiderständen
für nicht beschaltete Abgänge
liefern, montieren und betriebsbereit anschließen
Fabrikat / Typ: Wisi / DM 51 A 1020 oder gleichwertig

Angebotenes Fabrikat: '..........................................' vom Bieter einzutragen

Angebotener Typ: '..........................................' vom Bieter einzutragen
Menge: 1,000 St

**3.6.1.80 Abzweiger 2-fach, 5-862 MHz, F-Anschluss, Rückkanal**
*** Bedarfsposition ohne GB
Durchgangsdämpfung 5-862 MHz: 1,0 dB,
Durchgangsdämpfung 862-2400 MHz: 2-2,5 dB,
Abzweigdämpfung 5-862 MHz: 20 dB,
Abzweigdämpfung 862-2400 MHz >= 25 dB
Richtdämpfung 5-2400 MHz >= 21 dB
Entkopplung 5-2400 MHz >= 21 dB
Schirmungsmaß > 85 dB, Klasse A
DC-Bypass IN-OUT 1A, 30 V
Abmessungen: 75 x 58 x 18 mm
komplett mit allem erforderlichen Zubehör, Befestigungs- und
Verbindungsmaterial, F- Stecker und Abschlusswiderständen
für nicht beschaltete Abgänge
liefern, montieren und betriebsbereit anschließen
Fabrikat / Typ: Wisi / DM 52 A 2020 oder gleichwertig

Angebotenes Fabrikat: '..........................................' vom Bieter einzutragen

Angebotener Typ: '..........................................' vom Bieter einzutragen
Menge: 1,000 St

**3.6.1.90 Abzweiger asymmetrisch 1,3 GHz, 4-fach 13...16 dB (DM64A 1316)**
*** Bedarfsposition ohne GB
Frequenzbereich von 5 1300 MHz (DOCSIS 3.1 fähig)
Schirmungsmaß der Klasse A (+10 dB)
Hohe Intermodulationsfestigkeit für störungsfreie
Rückkanal-Übertragungen S
ehr hohe Rückflussdämpfung und Entkopplung
Hohe Langlebigkeit und ideale elektrische
Eigenschaften aufgrund der Weißbronze-Beschichtung
Freigegeben von Vodafone Kabel Deutschland
Durchgangsdämpfung
5 65 MHz 3,8 dB (±0,8 dB)
65 470 MHz 3,8 dB (±0,8 dB)
470 862 MHz 3,8 dB (±0,8 dB)
862 1006 MHz 4,0 dB (±1,0 dB)
1006 1300 MHz 5,0 dB (±1,0 dB)
Abzweigdämpfung
TAP 1 12,5 dB (±1,5 dB)
TAP 2 13,5 dB (±1,5 dB)
TAP 3 14,5 dB (±1,5 dB)
TAP 4 15,5 dB (±1,5 dB)
Entkopplung OUT-TAP
5 65 MHz >26,0 dB
65 470 MHz >22,0 dB
470 862 MHz >22,0 dB
862 1006 MHz >18,0 dB
1006 1300 MHz >18,0 dB
Entkopplung TAP-TAP
5 65 MHz >36,0 dB
65 470 MHz >32,0 dB
470 862 MHz >32,0 dB
862 1006 MHz >30,0 dB
1006 1300 MHz >25,0 dB
Rückflussdämpfung
5 65 MHz >19,0 dB
65 188 MHz >18,0 dB
188 470 MHz >16,0 dB
470 862 MHz >16,0 dB
862 1006 MHz >15,0 dB
1006 1300 MHz >14,0 dB
Anschlüsse
F-Buchse 6 St. (1x Eingang, 1x Durchschleifausgang, 4x
Abzweigausgang)
Allgemeine Daten
Schirmungsmaß Klasse A (+10 dB), nach EN 50083-2
Intermodulationsfestigkeit 120 dBµV nach EN 60728-4
DC Bypass IN/OUT Nein
Abmessungen (BxHxT) 92,8 x 41,8 x 53,5 mm

Angebotenes Fabrikat: '..........................................' vom Bieter einzutragen

Angebotener Typ: '..........................................' vom Bieter einzutragen
Menge: 1,000 St

**3.6.1.100 Abzweiger asymmetrisch 1,3 GHz, 6-fach 13...18 dB ( DM66A1318)**
*** Bedarfsposition ohne GB
Frequenzbereich von 5 1300 MHz (DOCSIS 3.1 fähig)
Schirmungsmaß der Klasse A (+10 dB)
Hohe Intermodulationsfestigkeit für störungsfreie Rückkanal-Übertragungen S ehr hohe Rückflussdämpfung und Entkopplung
Hohe Langlebigkeit und ideale elektrische Eigenschaften aufgrund der Weißbronze-Beschichtung
Freigegeben von Vodafone Kabel Deutschland
Durchgangsdämpfung
5 65 MHz 3,8 dB (±0,8 dB)
65 470 MHz 3,8 dB (±0,8 dB)
470 862 MHz 3,8 dB (±0,8 dB)
862 1006 MHz 4,0 dB (±1,0 dB)
1006 1300 MHz 5,0 dB (±1,0 dB)
Abzweigdämpfung
TAP 1 12,5 dB (±1,5 dB)
TAP 2 13,5 dB (±1,5 dB)
TAP 3 14,5 dB (±1,5 dB)
TAP 4 15,5 dB (±1,5 dB)
Entkopplung OUT-TAP
5 65 MHz >26,0 dB
65 470 MHz >22,0 dB
470 862 MHz >22,0 dB
862 1006 MHz >18,0 dB
1006 1300 MHz >18,0 dB
Entkopplung TAP-TAP
5 65 MHz >36,0 dB
65 470 MHz >32,0 dB
470 862 MHz >32,0 dB
862 1006 MHz >30,0 dB
1006 1300 MHz >25,0 dB
Rückflussdämpfung
5 65 MHz >19,0 dB
65 188 MHz >18,0 dB
188 470 MHz >16,0 dB
470 862 MHz >16,0 dB
862 1006 MHz >15,0 dB
1006 1300 MHz >14,0 dB
Anschlüsse
F-Buchse 6 St. (1x Eingang, 1x Durchschleifausgang, 4x
Abzweigausgang)
Allgemeine Daten
Schirmungsmaß Klasse A (+10 dB), nach EN 50083-2
Intermodulationsfestigkeit 120 dBµV nach EN 60728-4
DC Bypass IN/OUT Nein
Abmessungen (BxHxT) 92,8 x 41,8 x 53,5 mm

Angebotenes Fabrikat: '..........................................' vom Bieter einzutragen

Angebotener Typ: '..........................................' vom Bieter einzutragen
Menge: 1,000 St

**3.6.1.110 Abzweiger asymmetrisch 1,3 GHz, 8-fach 13...20 dB (DM68A 1320)**
*** Bedarfsposition ohne GB
Frequenzbereich von 5 1300 MHz (DOCSIS 3.1 fähig)
Schirmungsmaß der Klasse A (+10 dB)
Hohe Intermodulationsfestigkeit für störungsfreie
Rückkanal-Übertragungen S
ehr hohe Rückflussdämpfung und Entkopplung
Hohe Langlebigkeit und ideale elektrische
Eigenschaften aufgrund der Weißbronze-Beschichtung
Freigegeben von Vodafone Kabel Deutschland
Durchgangsdämpfung
5 65 MHz 3,8 dB (±0,8 dB)
65 470 MHz 3,8 dB (±0,8 dB)
470 862 MHz 3,8 dB (±0,8 dB)
862 1006 MHz 4,0 dB (±1,0 dB)
1006 1300 MHz 5,0 dB (±1,0 dB)
Abzweigdämpfung
TAP 1 12,5 dB (±1,5 dB)
TAP 2 13,5 dB (±1,5 dB)
TAP 3 14,5 dB (±1,5 dB)
TAP 4 15,5 dB (±1,5 dB)
Entkopplung OUT-TAP
5 65 MHz >26,0 dB
65 470 MHz >22,0 dB
470 862 MHz >22,0 dB
862 1006 MHz >18,0 dB
1006 1300 MHz >18,0 dB
Entkopplung TAP-TAP
5 65 MHz >36,0 dB
65 470 MHz >32,0 dB
470 862 MHz >32,0 dB
862 1006 MHz >30,0 dB
1006 1300 MHz >25,0 dB
Rückflussdämpfung
5 65 MHz >19,0 dB
65 188 MHz >18,0 dB
188 470 MHz >16,0 dB
470 862 MHz >16,0 dB
862 1006 MHz >15,0 dB
1006 1300 MHz >14,0 dB
Anschlüsse
F-Buchse 6 St. (1x Eingang, 1x Durchschleifausgang, 4x
Abzweigausgang)
Allgemeine Daten
Schirmungsmaß Klasse A (+10 dB), nach EN 50083-2
Intermodulationsfestigkeit 120 dBµV nach EN 60728-4
DC Bypass IN/OUT Nein
Abmessungen (BxHxT) 92,8 x 41,8 x 53,5 mm

Angebotenes Fabrikat: '..........................................' vom Bieter einzutragen

Angebotener Typ: '..........................................' vom Bieter einzutragen
Menge: 1,000 St

**3.6.1.120 In-house Verteilverstärker ortsgespeist, VX43B**
*** Bedarfsposition ohne GB
In-house Verteilverstärker ortsgespeist Integrierter Rückwegversärker
Dämpfungssteller und Entzerrer Codier-Drehschalter für unterbrechungsfreie, ablesbare Einstellungen
Weitere Grundeinstellungen mittels unterbrechungsfreie
Jumper Prüfbuchsen am Eingang und Ausgang
Schaltnetzteil, geringe Leistungsaufmahme <5,5W (incl.
Rückkanal), Kein Zubehör erforderlich
Vorwärtskanal: Frequenzber.: 87-862 MHZ
Nur Vorwärtskanal (via jumper): 47-862 MHz
Verstärkung: 20 dB
Rückflußdämpfung: >= 14dB
Dämpfungsteller (Schalter): 0-15 dB, in 1 dB steps
Entzerrer: 0-22,5 dB, in 1,5dB steps
Interstage Entzerre: 0/6 dB (Jumper)
Ausgangspegel Cenelec 42ch/60 dB, flat: 106 dBµV
cso: >= 60dB, ctb: >= 60dB
Meßpunkt: 20 dB
Rückwärtskanal: Frequenzbereich: 5-65 MHz
Versärkung: 18dB
Dämpfunbgssteller: 0-15 dB, in 1dB steps
Ein-/Ausgang-Jumper: 0/10 dB
Interstage-Entzerrer: 0/3/6/9 dB (Jumper)
Ausgangspegel: 106 dBµV (EN 50083-5 2. Ordnung) 118 dBµV
(EN50083-5 3. Ordnung)
Betriebsspannung: 230 VAC 50/60 Hz
Leistungsaufnahme: < 5,5 W; Anschlüsse: F-type
EMV: CE, Klasse A
Maße: 163x90x47 mm
Fabrikat: WISI/ VX43B oder gleichwertig

Angebotenes Fabrikat: '..........................................' vom Bieter einzutragen

Angebotener Typ: '..........................................' vom Bieter einzutragen

liefern, montieren und betriebsbereit anschließen
Menge: 1,000 St

**3.6.1.130 In-house Verteilverstärker ortsgespeist, VX44B**
*** Bedarfsposition ohne GB
In-house Verteilverstärker ortsgespeist Integrierter Rückwegversärker
Dämpfungssteller und Entzerrer Codier-Drehschalter für unterbrechungsfreie, ablesbare Einstellungen
Weitere Grundeinstellungen mittels unterbrechungsfreie
Jumper Prüfbuchsen am Eingang und Ausgang
Schaltnetzteil, geringe Leistungsaufmahme <6W (incl.
Rückkanal) Kein Zubehör erforderlich
Vorwärtskanal: Frequenzber.: 87-862 MHZ
Nur Vorwärtskanal (via jumper): 47-862 MHz
Verstärkung: 28 dB
Rückflußdämpfung: >= 14dB
Dämpfungsteller (Schalter; Jumper): 0-15 dB, in 1 dB steps; 0/6 dB
Entzerrer: 0-22,5 dB, in 1,5dB steps
Interstage Entzerre: 0/6 dB (Jumper)
Ausgangspegel Cenelec 42ch/60 dB, flat: 106 dBµV cso: >= 60dB, ctb: >= 60dB
Meßpunkt: 20 dB
Rückwärtskanal: Frequenzbereich: 5-65 MHz
Versärkung: 22dB
Dämpfunbgssteller: 0-15 dB, in 1dB steps
Ein-/Ausgang-Jumper: 0/10 dB
Interstage-Entzerrer: 0/3/6/9 dB (Jumper)
Ausgangspegel: 106 dBµV (EN 50083-5 2. Ordnung) 118 dBµV
(EN50083-5 3. Ordnung)
Betriebsspannung: 230 VAC 50/60 Hz
Leistungsaufnahme: < 6 W; Anschlüsse: F-type
EMV: CE, Klasse A
Maße: 163x90x47 mm
Fabrikat: WISI/ VX44B oder gleichwertig

Angebotenes Fabrikat: '..........................................' vom Bieter einzutragen

Angebotener Typ: '..........................................' vom Bieter einzutragen

liefern, montieren und betriebsbereit anschließen
Menge: 1,000 St

**3.6.1.140 Hausanschlussverstärker, 40 dB, ortsgespeist (VX 16 C 0650)**
*** Bedarfsposition ohne GB
Vodafone KDG zertifiziert, Unitymedia zertifiziert, Vorwärtsweg
Eingänge 1 St.
Eingangsmessbuchse -20 dB
Rückflussdämpfung Vorwärtsweg =18 dB (-1,5 dB/Okt., 14 dB)
Frequenzbereich Vorwärtsweg 85 1006 MHz
Verstärkung Vorwärtsweg 40/32 dB
Rauschmaß Vorwärtsweg =5 dB
Dämpfungssteller Vorwärtsweg 0 20 dB (PAD)
Entzerrer Vorwärtsweg 0 ..20 dB (PAD)
Interstage-Dämpfungssteller Vorwärtsweg 0 8 dB (PAD,
6 dB bei 32 dB Verstärkung)
Interstage-Entzerrer Vorwärtsweg 0/7/10 dB (Jumper, 1006 MHz)
Kabelnachbildung Vorwärtsweg 0 10 dB (PAD)
Ausgangspegel 1 111 dBµV (CENELEC 42 Kanäle, flat, bei
CSO/CTB >60 dB/>60 dB)
Ausgangsmessbuchse -20 dB
Ausgangsverteiler St. Optional, mittels Verteilermodul
XM.. 2. Ausgang zuschaltbar Rückweg
Frequenzbereich Rückweg 5 65 MHz
Verstärkung Rückweg 22/32 dB (Rückweg volle Kanallast)
Rauschmaß Rückweg =5 dB
Dämpfungssteller Rückweg Eingang 0 20 dB (PAD)
Dämpfungssteller Rückweg Ausgang 0 20 dB (PAD)
Entzerrer Rückweg 0 15 dB (PAD)
Ausgangspegel 3 120 dBµV (1 TS 140 mittlere Last QAM64
MER >35, BER < 1x10-8)
Ausgangspegel 4 110 dBµV (typ., EN 50083-5, 2. Ordnung)
Rückkanalmessbuchse -20 dB
Anschlüsse F-Buchse 2 St.
Allgemeine Daten
Betriebsspannung AC 230 V
Leistungsaufnahme <11,5/<12,5 W (Verstärkung 32 dB/40
dB, + 2 W mit Rückkanalverstärker)
Schirmungsmaß Klasse A, EN 50083-2
Abmessungen (BxHxT) 232x145x86 mm
Betriebstemperaturbereich -20 +55 °C
Schutzklasse IP66
Blitzschutz 5 kV (EN61000-4-5, 1,2/50 µs pulse)
Menge: 1,000 St

**3.6.1.150 Galvanisches Trennglied**
*** Bedarfsposition ohne GB
Galvanisches Trennglied
Frequenzbereich 5-1000 MHz
Durchgangsdämpfung < 0,5 dB
Prüfspannung > 2,1 kV
EMV, Schirmungsmaß: CE, Klasse A
komplett mit allem erforderlichen Zubehör,
Befestigungs- und Verbindungsmaterial, F- Stecker und
Abschlusswiderständen für nicht beschaltete Abgänge
liefern, montieren und betriebsbereit anschließen
Fabrikat / Typ: WISI/ DL 20 A oder gleichwertig

Angebotenes Fabrikat: '..........................................' vom Bieter einzutragen

Angebotener Typ: '..........................................' vom Bieter einzutragen
Menge: 1,000 St

**3.6.1.160 Überspannungsableiter**
*** Bedarfsposition ohne GB
Überspannungsableiter
Frequenzbereich 5-1000 MHz
EMV, Schirmungsmaß: CE, Klasse A
komplett mit allem erforderlichen Zubehör, Befestigungs- und
Verbindungsmaterial, F- Stecker und Abschlusswiderständen
für nicht beschaltete Abgänge liefern, montieren und betriebsbereit anschließen.
Fabrikat / Typ: WISI/ oder gleichwertig

Angebotenes Fabrikat: '..........................................' vom Bieter einzutragen

Angebotener Typ: '..........................................' vom Bieter einzutragen
Menge: 1,000 St

**3.6.1.170 FFKu-Smart net 20**
Elektroinstallationsrohr DIN EN 61386-22, Maße DIN EN
60423, DIN 18015-1, nicht flammenausbreitend, aus
Polyolefin, doppelwandig, hochgleitfähig,
stoßkantenfrei, blaulia, gewellt, biegsam,
Außendurchmesser 25 mm, Kassifizierungscode 33522,
Druckfestigkeit mittel, Schlagfestigkeit mittel,
Dauergebrauchs- und Installationstemperatur min. -45 °C
max. +90 °C, verlegen unter Putz, einschl. Fräsen in
Mauerwerk, verlegen in Beton, verlegen auf Rohdecke-
und Hohlwand.
Hersteller: Fränkische
Typ: FFKu-Smart net 20
in Teillängen, mit Verbindungs-und Befestigungsmaterial,
liefern und montieren.

Angebotenes Fabrikat: '..........................................' vom Bieter einzutragen

Angebotener Typ: '..........................................' vom Bieter einzutragen
Menge: 260,000 m

**3.6.1.180 Erdungswinkel für BK Kabel**
*** Bedarfsposition ohne GB
Erdungswinkel zum Anschluß aller BK-Kabel mit F-Stecker an die Erdungsanlage in verschiedenen Größen, entspr. Anzahl der Kabel
einschl. allem erforderlichen systembedingten F-Zubehör, wie
z.B. Stecker, liefern, montierenund betriebsfertig anschließen.

Angebotenes Fabrikat: '..........................................' vom Bieter einzutragen

Angebotener Typ: '..........................................' vom Bieter einzutragen
Menge: 1,000 St

**3.6.1.190 Multimedia-Stichdose, 5 dB Vodafone Standart**
Vodafone KDG zertifiziert
Eingänge
Frequenzbereich 5 1006 MHz
Ausgänge
Frequenzbereich TV 85 1006 MHz
Frequenzbereich FM 87 1006 MHz
Frequenzbereich DATA 5 1006 MHz
Sperrdämpfung TV =40 dB (5 65 MHz)
Sperrdämpfung FM =40 dB (5. 65 MHz)
Anschlussdämpfung TV 4 dB
Anschlussdämpfung FM 8 dB
Anschlussdämpfung DATA 8 dB
Entkopplung DATA - TV =70 dB (5 65 MHz)
Entkopplung DATA - TV =35 dB (85 1006 MHz)
Entkopplung DATA - FM =70 dB (5 65 MHz)
Entkopplung DATA - FM =40 dB (85 1006 MHz)
Rückflussdämpfung IN, OUT =18 dB (-1.5 dB/okt.)
Rückflussdämpfung TV =14 dB (-1.5 dB/okt.)
Rückflussdämpfung FM =14 dB (-1.5 dB/okt.)
Rückflussdämpfung DATA =18 dB (-1.5 dB/okt.)
Intermodulationsfestigkeit > 120 dBµV (EN60728-4)
Anschlüsse
Anschlussklemme Aussenleiter 7.5 mm
Anschlussklemme Innenleiter 0,6 1,3 mm
F-Buchse 1 St. EN60169-24 IEC-Buchse 1 St.
EN60169-2 IEC-Stecker 1 St. EN60169-2
Allgemeine Daten
Schirmungsmaß >85 dB Klasse A, EN 50083-2
Abmessungen (BxHxT) 70 x 70 x 22 mm
Einbautiefe 35 mm
inkl. Systemrahmen und Zentralplatte

Angebotenes Fabrikat: '..........................................' vom Bieter einzutragen

Angebotener Typ: '..........................................' vom Bieter einzutragen

liefern, montieren und betriebsfertig anschließen
Menge: 18,000 St

**3.6.1.200 Multimedia-Durchgangsdose, 14 dB Vodafone Standart**
*** Bedarfsposition ohne GB
Vodafone KDG zertifiziert
Eingänge
Frequenzbereich 5 1006 MHz
Ausgänge
Frequenzbereich TV 85 1006 MHz
Frequenzbereich FM 87 1006 MHz
Frequenzbereich DATA 5 1006 MHz
Durchgangsdämpfung 1,2 1,75 dB
Sperrdämpfung TV =40 dB 5 65 MHz
Sperrdämpfung FM =40 dB 5 65 MHz
Anschlussdämpfung TV 14 dB
Anschlussdämpfung FM 15 dB
Anschlussdämpfung DATA 14 dB
Entkopplung DATA - TV =70 dB (5 65 MHz)
Entkopplung DATA - TV =50 dB (85 1006 MHz)
Entkopplung DATA - FM =70 dB (5 65 MHz)
Entkopplung DATA - FM =50 dB (85 1006 MHz)
Entkopplung DATA - OUT =30 dB (5 65 MHz)
Entkopplung FM, TV - OUT =30 dB (5 65 MHz)
Rückflussdämpfung IN, OUT =18 dB (-1.5 dB/okt.)
Rückflussdämpfung TV =14 dB (-1.5 dB/okt.)
Rückflussdämpfung FM =14 dB (-1.5 dB/okt.)
Rückflussdämpfung DATA =18 dB (-1.5 dB/okt.)
Intermodulationsfestigkeit > 120 dBµV (EN60728-4)
Anschlüsse
Anschlussklemme Aussenleiter 7.5 mm
Anschlussklemme Innenleiter 0,6 1,3 mm
F-Buchse 1 St. EN60169-24
IEC-Buchse 1 St. EN60169-2 IEC-Stecker 1 St. EN60169-2
Allgemeine Daten
Schirmungsmaß >85 dB (Klasse A)
Abmessungen (BxHxT) 70 x 70 x 22 mm
Einbautiefe 35 mm
inkl. Endwiederstand
liefern, montieren und betriebsfertig anschließen

Angebotenes Fabrikat: '..........................................' vom Bieter einzutragen

Angebotener Typ: '..........................................' vom Bieter einzutragen
Menge: 1,000 St

**3.6.1.210 Messungen und Messprotokolle BK- Netz**
*** Pauschalposition
*** Bedarfsposition ohne GB
Messungen und Anfertigen von Messprotokollen für das
komplette Breitband- Kabelnetz im Gebäude.
Die ordnungsgemäße Beschaltung und Funktion der Breitband-
Kabelvernetzung ist durch Messung an den Anschlussdosen in
den Wohnräumen und Protokollierung nachzuweisen und zu
dokumentieren.
Es sind die vom Kabelnetzbetreiber geforderten Parameter (wie
Signalpegel, Frequenzgang, Rauschmaß, Störabstand,
Schirmungsmaß, Störstrahlung usw.) zu erfassen und die
Einhaltung der geforderten Werte aufzuzeigen.
Der Nachweis muss sowohl für den Hin- als auch für den
Rückkanal einschließlich aller zwischengeschalteten
Komponenten (Kabel, Verbinder, Abzweiger, Verteiler,
Verstärker, Dämpfungsglieder usw.) erfolgen.
Die Messprotokolle sind wohnungsweise auszufertigen und
spätestens bei der Endabnahme an den Bauherrn zu übergeben.
Die Kosten für die Messung sind als Pauschalsumme für alle
WE einschließlich der zentralen Einrichtungen im Gebäude zu kalkulieren.

Meßgerät '..........................................' vom Bieter einzutragen
Menge: 1,000 psch

**3.6.1.220 Montageplanung**
*** Pauschalposition
Die vorgenannten Pläne sind in folgender Form vor Montage zur Freigabe durch den Bauherren zu übergeben:
Wegen der Übersichtlichkeit und zum Erkennen der Zusammenhänge müssen die Anlagen in sich zusammenhängen dargestellt werden.
Wenn optische Verkleinerungen gewählt werden, muss die Ausgangszeichnung mindestens über den Maßstab 1 : 50 verfügen.
Die Schriftgröße muss so gewählt werden, dass die Verkleinerungen gut lesbar sind. Der Endmaßstab der Verkleinerung darf nicht kleiner als 1 : 100 sein. Im Fließschema grundsätzlich, sonst nur bei
wesentlichen Anlagenteilen, sind die Positionsnummern des Leistungsverzeichnisses anzugeben.
1 Satz Fließ- und Schaltschemata
1 Satz Grundrisspläne mit sämtlichen einzubauenden.
Geräten sowie Leitungsführung und Steigepunkte
3 x als Farb-Zeichnung(80 g/m²), DIN-gefaltet
(die Farbwahl der Darstellung der einzelnen
Komponenten ist mit dem Bauherrn abzustimmen)
3 x als DXF-Datei auf CD-Rom
3 x als PLT-Datei auf CD-Rom
Menge: 1,000 psch

**3.6.1.230 Einweisung**
*** Bedarfsposition ohne GB
Einweisung des Personals.
Beinhaltet 1/2 Tagessatz für 1 Systemmonteur.
Menge: 1,000 St

#### Titel 3.7 Sonstiges

##### Abschnitt 3.7.1 Kernbohrungen / Schlitze

*Hinweis: Vor Ausführung der Leistung sind Anzahl, Größe und Lage*
Vor Ausführung der Leistung sind Anzahl, Größe und Lage
der Kernbohrungen durch den Statiker freizugeben. Die
Einholung der Freigabe obliegt dem AN.
Die Freigabe durch den Statiker ist der örtlichen
Bauleitung vor Ausführung der Leistung vorzuweisen.

*Hinweis: Bohrung im Baukörper mit geeignetem Bohrgerät (in*
Bohrung im Baukörper mit geeignetem Bohrgerät (in Beton mit
Diamantspitze) herstellen, einschließlich Schuttbeseitigung
Bohrungen im Baukörper bis d 3 cm sind in die Nebenkosten
einzurechnen.

**3.7.1.10 Kernbohrung Mauerwerk als Wanddurchbruch bis 2,5 m, ø 10 x15 cm**
*** Bedarfsposition ohne GB
Kernbohrung in Mauerwerk herstellen und anfallenden Schutt entfernen, einschl. Abtransport von der Baustelle und fachgerechtes Entsorgen.
Durchmesser: 10 cm
Wandstärke: bis 15 cm.
Menge: 1,000 St

**3.7.1.20 Kernbohrung Mauerwerk als Wanddurchbruch bis 2,5 m ,ø 15x15 cm**
*** Bedarfsposition ohne GB
Leistung wie zuletzt in vollem Wortlaut, jedoch
Durchmesser:  15 cm
Wandstärke:  bis 15 cm.
Menge: 1,000 St

**3.7.1.30 Kernbohrung Mauerwerk als Wanddurchbruch bis 2,5 m, ø 10x24 cm**
Leistung wie zuletzt in vollem Wortlaut, jedoch
Durchmesser:  10 cm
Wandstärke:  bis 24 cm.
Menge: 1,000 St

**3.7.1.40 Kernbohrung Mauerwerk als Wanddurchbruch bis 2,5 m. ø 15x 600cm**
*** Bedarfsposition ohne GB
Leistung wie zuletzt in vollem Wortlaut, jedoch
Durchmesser:  15 cm
Wandstärke:  bis 24 cm.
Menge: 1,000 St

**3.7.1.50 Deckendurchbruch als Kernbohrung, bis ø 10x 20 cm**
*** Bedarfsposition ohne GB
Deckendurchbruch nachträglich im statisch nicht tragenden
Bereich herstellen und Bauschutt fachgerecht entsorgen.
Deckenmaterial: Stahlbeton
Deckendicke: bis 20 cm
Menge: 1,000 St

**3.7.1.60 Deckendurchbruch als Kernbohrung, bis ø 15x 20 cm**
*** Bedarfsposition ohne GB
Deckendurchbruch nachträglich im statisch nicht tragenden
Bereich herstellen und Bauschutt fachgerecht entsorgen.
Deckenmaterial: Kappendecke Mauerwerk
Deckendicke: bis 20 cm
Menge: 1,000 St

**3.7.1.70 Deckendurchbruch als Kernbohrung, bis ø 15x 30 cm**
*** Bedarfsposition ohne GB
Deckendurchbruch nachträglich im statisch nicht tragenden
Bereich herstellen und Bauschutt entsorgen.
Deckenmaterial: Kappendecke Mauerwerk
Deckendicke: bis 30 cm
Menge: 1,000 St

**3.7.1.80 Bohrungen Mauerwerk, Durchm. 68-80 mm**
Bohrungen in Mauerwerk, für Unterputzdosen
Bohrloch bis 3,50 m ü. FFB, Durchmesser 68-80 mm, herstellen.
Der angefallene Schutt ist zu beseitigen.
Menge: 30,000 St

*Hinweis: Wandschlitz im Baukörper mit Schlitzfräse herstellen*
Wandschlitz im Baukörper mit Schlitzfräse herstellen einschließlich Schuttbeseitigung, Maße Tiefe x Breite in cm

**3.7.1.90 Schlitz in Mauerwerk, 25 x 30mm**
Schlitz in Mauerwerk herstellen 25 x 30 mm inkl. Ausstemmarbeiten und beseitigen des Schutt.
Menge: 40,000 m

**3.7.1.100 Schlitz in Mauerwerk, 40 x 30mm**
Schlitz in Mauerwerk herstellen 40 x 30 mm inkl. Ausstemmarbeiten, und beseitigen des Schutt.
Menge: 35,000 m

##### Abschnitt 3.7.2 Sonstiges

**3.7.2.10 Gebäudeeinführungssysteme für Mehrfachdurchführung**
*** Bedarfsposition ohne GB
Gebäudeeinführungssysteme für Mehrfachdurchführung
Dichtelement für die Hauseinführung der Versorgungleitung
des EVUs, sowie die Einführung der Medienleitungen
bis DN 150 mm Liefern und montieren.
Menge: 1,000 St

**3.7.2.20 Inbetriebsetzung der Anlage**
Inbetriebsetzung nach §13 AVBEltV und Ausfertigen eines Messprotokolls
Späteste Abgabe des Protokolls 15 Werktage vor der Abnahme
Menge: 1,000 St

**3.7.2.30 Zähleranträge inkl. Montage**
Beantragung der Zähler einschließlich Lieferung,
Montage und Klemmleistung der Stromzähleinrichtung.
Erstellung einer Dokumentation
Menge: 3,000 St

##### Abschnitt 3.7.3 Wartung

**3.7.3.10 Wartungsvertrag für zwei Jahre**
*** Pauschalposition
*** Bedarfsposition ohne GB
Wartung der im Leistungsverzeichnis aufgeführten
technischen Anlagen gemäß VDMA-Einheitsblätter 24186,
einschl. aller erforderlichen Nebenleistungen
(Fahrkosten, Werkzeuge, etc.), für das erste und zweite Jahr
Menge: 1,000 psch

**3.7.3.20 Wartungsvertrag für vier Jahre**
*** Pauschalposition
*** Bedarfsposition ohne GB
Wartung der im Leistungsverzeichnis aufgeführten
technischen Anlagen gemäß VDMA-Einheitsblätter 24186,
einschl. aller erforderlichen Nebenleistungen
(Fahrkosten, Werkzeuge, etc.), für die das erste bis vierte Jahr.
Menge: 1,000 psch

##### Abschnitt 3.7.4 Dokumentation

*Hinweis: Vorbemerkung Dokumentation*
Die Dokumentation ist gemäß der nachstehenden Beschreibung
als integrierte Dokumentation zu erstellen. Es sind daher alle im
Auftragsumfang des Auftragnehmers enthaltenen Gewerke zu
einer geschlossenen, in sich stimmig und in Aufbau und
Gestaltung einheitlichen Dokumentation
zusammenzuführen.
Die Dokumentation ist mindestens 2 Wochen vor dem
Abnahmegesuch beim Auftraggeber vorzulegen. Eine nicht
vorliegende oder unvollständige Dokumentation gilt als
Abnahmeverweigerungsgrund.

**3.7.4.10 Dokumentation**
*** Pauschalposition
Vollständige Wartungs- und Bestandsunterlagen nach VOB/C
über die gesamten Leistungen in 3-facher Ausfertigung, in
Ordnern DIN A4 als Handbuch geordnet. Neben der Papierform
sind alle genannten, durch den Auftragnehmer erstellten Unterlagen, als Dateien in einem Austauschformat(digital) dem Auftraggeber zur Verfügung zu stellen. Die Dokumentation ist durch die Bauleitung freizugeben.
Alle Zeichnungen, auch schematische Darstellungen in DIN A3
oder A4 Format sind durchzunummerieren. Die Bestandsunterlagen sind mit Registertrennblättern zu gliedern.
Die Dokumentation ist wie folgt zu gliedern:
a) Titelblatt mit Angabe des Gewerkes, des Objektes, der Anschrift des Herstellers mit Servicestellen und gegebenfalls Notdienst.
b) Inhaltsverzeichnis
c) Anlagenbeschreibung Die Anlage ist im Aufbau und in der
Wirkungsweise unter Bezugnahme auf die Funktion eindeutig
zu beschreiben. Sicherheits- und Schutzeinrichtungen müssen
ebenfalls ausführlich beschrieben sein. Allgemein gültige
Standardtexte, die auch Anlagenteile beschreiben, die hier nicht
eingebaut sind, sind nicht zulässig.
d) Schemazeichnungen Schalt- und Regelkreise mit Überwachungseinrichtungen sowie alle Sicherheitseinrichtungen
sind je Anlage schematisch mit identischer Bezeichnung der
Schalt- und Regelgeräte vor Ort darzustellen.
e) Bedienungsanleitung: Die Bedienungsanleitung muss für die
jeweilige Anlage zugeschnitten sein. Sie sollte bis auf eventuelle
Verweise auf Zeichnungen in sich abgeschlossen sein und den
Hauswart oder Nutzer in die Lage versetzen, die komplette
Anlage einstellen und bedienen zu können. Allgemein mögliche
und zu erwartende Betriebsstörungen sind tabellarisch
aufzulisten mit möglicher Ursache, Fehlersuche und
Möglichkeiten der Störbehebung.
f) Wartungsvorschriften: Art und Intervall der durchzuführenden
Wartungsarbeiten nach Anlagen und Geräten gegliedert.
g) Elektrische Anbindungen Elektrische Anbindungen und
Verteilungen, Stromlauf-, Klemmen-, Aufbau- und Schaltpläne
sämtlicher elektrischen Einrichtungen und Verteilungen mit
Leistungsangaben (alle Pläne nach DIN 40 719). Ein Satz Pläne
ist im Schaltschrank aufzubewahren.
h) Geräteblätter: Für alle eingebauten Geräte sind Geräteblätter
mit Angabe der technischen Daten und Hinweise zur Wartung
und Instandhaltung zu liefern. Katalogblätter der Lieferfirmen
sind zulässig, wenn die Angaben sich nur auf das installierte
Bauteil beziehen.
i) Ersatzteillisten: Es ist eine tabellarische Liste zu erstellen, aus
welcher alle erforderlichen Ersatzteile, unterteilt nach Einzelgerät
oder Maschine ersichtlich sind. Die Einzelgeräte sind weiter
tabellarisch aufzuführen:
Fabrikat mit Anschrift, Typ, Bezeichnung, Ort des Einbaus,
Größe und Bestellnummer, Werkstoff, Gewicht, Hauptabmessungen, ggfs. erforderliche Anzahl für Lagerhaltung.
j) Prüfzeugnisse, Bescheinigungen und Abnahmeprotokolle
Unter diesem Register werden alle Baumusterzulassungen und
alle Werkabnahmezeugnisse angeordnet. Ferner
Abnahmeprotokolle behördlicher Stellen bzw. des
Gewerbeaufsichtsamtes oder ähnlicher Institutionen soweit
diese vorgeschrieben sind und/ oder Bestandteil des
Leistungsverzeichnis waren. Bescheinigungen über die
Ausführung der elektrischen Arbeiten nach den
geltenden VDE- Vorschriften gegebenfalls notwendige Bescheinigungen über die ordnungsgemäße Ausführung von Brandschotts, Hinweise auf eventuelle behördliche Überwachungspflichten.
k) Revisionszeichnungen: Hierzu gehören alle Montagezeichnungen und Details gemäß Aufmaß im Maßstab 1 : 50 bzw. 1 : 20 als Bestandsdokumentation. Alle während der Bauzeit durchgeführten Änderungen sind zu berücksichtigen.
Alle Zeichnungen sind als farbig angelegte Weißpausen zu
erstellen und zu liefern. Handschriftliche oder maschinelle
Eintragungen oder Zeichnungsergänzungen auf den
Weißpausen sind nicht statthaft. Alle Zeichnungen sind deutlich
auf dem Schriftkopf als Revisionszeichnungen zu kennzeichnen.
l) Elektronische Version: Sämtliche vorgenannten Dokumente
sind, sofern diese mit dem Rechner erstellt wurden, auf CDs zu
brennen. In jedem Exemplar der Dokumentation ist jeweils ein
Satz der CDs beizuheften. Darauf müssen alle Papierunterlagen
enthalten sein. Die CD ist klar und übersichtlich zu gliedern, so
dass die Dokumente leicht zu finden sind. Als Formate sind
sowohl weiter verarbeitbare Formate zu wählen, als auch jeweils pdf.
Menge: 1,000 psch

**3.7.4.20 Prüfung 1000V**
Prüfung der Anlage mit Bemessungsspannung bis 1000 V, mit
Besichtigen, Erproben und Messen, für einen
Dreiphasenwechselstromkreis mit einem weiteren Schutzgerät,
einschl. Messprotokoll
Menge: 1,000 St

##### Abschnitt 3.7.5 Stundenlohnarbeiten

*Hinweis: Stundenlohnarbeiten sind nur nach vorheriger*
Stundenlohnarbeiten sind nur nach vorheriger Genehmigung und Zustimmung durch den Bauherrn zulässig und müssen durch täglich zu bescheinigende Tagelohnzettel nachgewiesen werden.
Die angegebenen Stundenverrechnungssätze sind unter
Beachtung der preisrechtlichen Vorschriften ermittelt worden
und gelten unabhängig von der Anzahl der abzurechnenden
Stunden.
Evt. anfallende Reisesekosten sind in die Stundenverrechnungssätze mit einzurechnen.
Unvorhergesehener Materialverbrauch zum Nachweis.
Die für Stundenlohnarbeiten zur Verfügung zu stellenden
Werkzeuge werden nicht besonders vergütet. Ihre Vorhaltung
und ihr Einsatz und Verbrauch ist in den Stundenlohnsätzen
enthalten.
Der Einsatz eines Obermonteurs ist nur nach vorheriger
Genehmigung erlaubt. Es wird jeweils nur der Einsatz
eines Monteurs mit entsprechenden Helfern zugelassen,
sofern nichts anderes vereinbart ist.
Stundenlohnarbeiten werden streng nach
den Bestimmungen der VOB / B § 15 behandelt. Sie werden
nicht vergütet wenn eine der Bestimmungen nach § 15
durch die Bieter nicht eingehalten wird.
Auf Verlangender Bauleitung kann an Stelle von
Stundenlohnarbeiten die Abgabe eines Nachtragsangebotes
verlangt werden.

**3.7.5.10 Obermonteurstunden**
*** Bedarfsposition ohne GB
Stunden eines Obermonteurs, einschl. aller Zuschläge.
Menge: 1,000 h

**3.7.5.20 Monteurstunden**
*** Bedarfsposition ohne GB
Stunden eines Monteurs, einschl. aller Zuschläge.
Menge: 1,000 h

**3.7.5.30 Helferstunden**
*** Bedarfsposition ohne GB
Stunden eines Helfers, einschl. aller Zuschläge.
Menge: 1,000 h

**3.7.5.40 Azubi-Stunden**
*** Bedarfsposition ohne GB
Stunden eines Auszubildenden, einschl. aller Zuschläge.
Menge: 1,000 h

### Abschnitt 4 KGR 444 Niederspannungsinstallationen Musterwohnung

#### Titel 4.1 Kabel und Leitungen

**4.1.10 Kunststoff-Mantelleitung NYM 3 x 1,5 mm²**
verlegen in Hohlwänden, unterputz, in abgehangenen
Decken, auf vorhandenen Gitterrinnen und Kabelrinnen,
in Teillängen,incl. zugehöriger Befestigungsmaterialien
liefern, montieren und beidseitig auflegen
Menge: 130,000 m

**4.1.20 Kunststoff-Mantelleitung NYM 5 x 1,5 mm²**
verlegen in Hohlwänden, unterputz, in abgehangenen
Decken, auf vorhandenen Gitterrinnen und Kabelrinnen,
in Teillängenincl. zugehörigen Befestigungsmaterial
liefern, montieren und beidseitig auflegen
Menge: 80,000 m

**4.1.30 Kunststoff-Mantelleitung NYY - J 3x2,5mm²**
verlegen in Hohlwänden, unterputz, in abgehangenen
Decken, auf vorhandenen Gitterrinnen und Kabelrinnen,
in Teillängen,incl. zugehörigen Befestigungsmaterial
liefern, montieren und beidseitig auflegen
Menge: 300,000 m

**4.1.40 Kunststoff-Mantelleitung NYM - J 5x2,5mm²**
verlegen in Hohlwänden, unterputz, in abgehangenen
Decken, auf vorhandenen Gitterrinnen und Kabelrinnen,
in Teillängen, incl. zugehörigem Befestigungsmaterial
liefern, montieren und beidseitig auflegen
Menge: 40,000 m

**4.1.50 Kunststoffmantelleitung NYY - J 5 x 4 mm²**
verlegen in Hohlwänden, unterputz, in abgehangenen
Decken, auf vorhandenen Gitterrinnen und Kabelrinnen
und im Estrich, in Teillängen, incl. zugehörigem Befestigungsmaterial
liefern, montieren und beidseitig auflegen
Menge: 1,000 m

**4.1.60 Kunststoffmantelleitung NYY - J 5 x 6 mm²**
verlegen in Hohlwänden, unterputz, in abgehangenen
Decken, auf vorhandenen Gitterrinnen und Kabelrinnen
und im Estrich, in Teillängen,
liefern, montieren und beidseitig auflegen
Menge: 1,000 m

**4.1.70 JY(St)Y 6x2x0,8**
JY(St)Y 6x2x0,8 mm² liefern, auf Kabeltrassen, Steigeleitern, Hohlwand, im Rohr und unter Putz in Teillängen verlegen, beidseitig auflegen, inkl. Befestigungsmaterial

Angebotenes Fabrikat: '..........................................' vom Bieter einzutragen

Angebotener Typ: '..........................................' vom Bieter einzutragen
Menge: 1,000 m

**4.1.80 JY(St)Y 2x2x0,8**
*** Bedarfsposition ohne GB
JY(St)Y 2x2x0,8 mm² liefern, auf Kabeltrassen, Steigeleitern, Hohlwand, im Rohr und unter Putz in Teillängen verlegen, beidseitig  auflegen, inkl. Befestigungsmaterial.

Angebotenes Fabrikat: '..........................................' vom Bieter einzutragen

Angebotener Typ: '..........................................' vom Bieter einzutragen
Menge: 30,000 m

**4.1.90 Datenkabel Cat.7A+ simplex für Gebäudeverkablung, feste Verlegung vom Medienverteiler zur Enddose**
LAN-Kabel für die strukturierte Gebäudeverkabelung gemäß
EN50173 und ISO/IEC 11801
Anwendungsgebiete
soll entsprechend Normen ISO/IEC 11801 bzw. EN 50173
eine Länge von 100 m nicht überschreiten (90 m Kabelkanal +
10 m Arbeitsplatz)
Produkteigenschaften
Übertragung von digitalen und analogen Datensignalen
Flammwidrig nach IEC 60332-1-2 und Bündelbrandtest gemäß
IEC 60332-3-24
IEEE 802.3: 10/100/1000Base-T, 10GBase-T
IEEE 802.5: ISDN; FDDI; ATM; cable sharing
IEEE 802.3at: PoE geeignet
Norm-Referenzen / Zulassungen
Klasse F in Norm ISO/IEC 11801 entspricht CAT.7
Typ:simpex,4x2xAWG23/1 flammwidrig incl. Rohr
liefern und in Rohr uP, AP, in Hohlwand, auf KTS und im Estrich verlegen.

Angebotenes Fabrikat: '..........................................' vom Bieter einzutragen

Angebotener Typ: '..........................................' vom Bieter einzutragen
Menge: 70,000 m

**4.1.100 Koaxialkabel, Innenverlegung in Rohr**
Koaxialleitung für die Innenverlegung zur Herstellung eines
Hausverteilernetzes in Rohr in Teillängen verlegen. Zu verwendende Materialien sind entsprechend der Fabrikaten- und Typenliste der Vodafone Deutschland zu wählen.
Die Koaxleitung ist in Rohr in Teillängen im Estrich, in Hohl-bzw.
geputzten Wänden uP. bzw. auf Kabeltragsystemen zu verlegen. Klein- und Befestigungsmaterialien sowie das Rohr sind in den angebotenen Preis mit einzurechnen.

Angebotenes Fabrikat: '..........................................' vom Bieter einzutragen

Angebotener Typ: '..........................................' vom Bieter einzutragen
Menge: 70,000 m

**4.1.110 FBY-EL-F 25**
Elektroinstallationsrohr DIN EN 61386-22, Maße DIN EN 60423, nicht flammenausbreitend, aus Polyolefin, mit hochgleitfähiger Innenschicht, schwarz, einwandig, gewellt, biegsam, Außendurchmesser 25 mm,
Klassifizierungscode 23322, Druckfestigkeit leicht, Schlagfestigkeit leicht, Dauergebrauchs- und Installationstemperatur min. -15°C max. +90°C, verlegen auf Rohdecke.
Hersteller: FRÄNKISCHE
Produkt: FBY-EL-F 25 Highspeed 23322 oder gleichwertig
in Teillängen, mit Verbindungs-und Befestigungsmaterial,
liefern und montieren.

Angebotenes Fabrikat: '..........................................' vom Bieter einzutragen

Angebotener Typ: '..........................................' vom Bieter einzutragen
Menge: 1,000 m

#### Titel 4.2 Geräte und Schaltgeräte

*Hinweis: Schalter und Steckdosenfabrikat sind vorgegeben. Die*
Schalter und Steckdosenfabrikat sind vorgegeben. Die
Installationsgeräte sind inkl. zugehöriger Dose und der
jeweiligen Bohrung zu kalkulieren.
Es sind grundsätzlich Schalterabzweigdosen zu verwenden.
Schalterhersteller: BuschJäger
Programm: Future Linear reinweiß

**4.2.10 Wippschalter AusWe**
Wippschalter Aus We Einsatz Einsatz Wippschalter 10 AX 250 V~
Universal- Aus-Wechselschalter
Technische Daten:
Einbautiefe: 28 mm
Hinweise: Auch beleuchtet anschließbar.
Fabrikat: BJ
Bestell-Nr. 2000/6US
in u.P.-Ausführung, mit Unterputz-Dose, Hohlwand
inklusive Systemrahmen als Einzel- oder Kombinationsrahmen und Wippe.
Typ: BJ Future Linear-reinweiß
liefern, montieren und betriebsbereit anschließen.
Menge: 8,000 St

**4.2.20 Wippschalter Doppelwechselschalter**
*** Bedarfsposition ohne GB
Wippschalter Wechsel 2-pol Einsatz
Einsatz Wippschalter 10 AX 250 V~
Schalten, Tasten, Dimmen
Doppelwechselschalter 2-polig
Technische Daten:
Einbautiefe: 28 mm
Hinweise: Auch beleuchtet anschließbar.
Fabrikat: BJ
Bestell-Nr. Ausschalter 2-polig
in u.P.-Ausführung, mit Unterputz-Dose, Hohlwand inklusive Systemrahmen als Einzel- oder Kombinationsrahmen und Wippe.
Fabrikat: BJ future Linear reinweiß.
liefern, montieren und betriebsbereit anschließen.
Menge: 1,000 St

**4.2.30 Taster/Wechsler.**
Taster Wechsler uP
Tastschalter 10 AX 250 V~ mit Wippe
BJ in wassergeschützter Ausführung
Reinweiß glänzend
Fabrikat: BJ
Bestell-Nr. 2020US
in u.P.-Ausführung, mit Unterputz-Dose, Hohlwand
inklusive Systemrahmen als Einzel- oder Kombinationsrahmen und Wippe.
Fabrikat: BJ-Future Linear Reinweiß
liefern, montieren und betriebsbereit anschließen.
Menge: 4,000 St

**4.2.40 Tast-Kontrollschalter AusWe für Außengang FR**
*** Bedarfsposition ohne GB
Tast-Kontrollschalter AusWe BJ Reinweiß
Tast-Kontrollschalter 10 AX 250 V~ mit Wippe
BJ
Reinweiß seidenmatt
Technische Daten:
Einbautiefe: 28 mm
Hinweise: Auch beleuchtet anschließbar.
Lieferumfang: Glimmlampenelement 230 V~, 1,5 mA ist im
Lieferumfang enthalten.
Fabrikat: BJ
Bestell-Nr. 2020USGL
in u.P.-Ausführung, mit Unterputz-Dose, Hohlwand
inklusive Systemrahmen als Einzel- oder Kombinationsrahmen und Wippe.
Fabrikat: BJ rws
mit Dichtungssatz IP44
liefern, montieren und betriebsbereit anschließen.
Menge: 1,000 St

**4.2.50 Wippschalter Serien**
Wippschalter Serien Einsatz [2000/5 US]
Einsatz Wippschalter 10 AX 250 V~
Serienschalter
Fabrikat: BJ
Bestell-Nr.2000/5US Serienschalter
in u.P.-Ausführung, mit Unterputz-Dose, Hohlwand
inklusive Systemrahmen als Einzel- oder
Kombinationsrahmen und Wippe.
Fabrikat: BJ Future Linear Reinweiß
liefern, montieren und betriebsbereit anschließen.
Menge: 3,000 St

**4.2.60 Wippschalter Serien mit Kontrolllicht**
*** Bedarfsposition ohne GB
Wippschalter Serien Einsatz
Einsatz Wippschalter 10 AX 250 V~
Serienschalter
Fabrikat: BJ
Bestell-Nr. Serienschalter inkl. Leuchtmittel
in u.P.-Ausführung, mit Unterputz-Dose, Hohlwand
inklusive Systemrahmen als Einzel- oder Kombinationsrahmen und Wippe.
Fabrikat: BJ Future Linear reinweiß
liefern, montieren und betriebsbereit anschließen.
Menge: 1,000 St

**4.2.70 Wippschalter Jalousie**
*** Bedarfsposition ohne GB
Wippschalter Serien Einsatz [2000/5 US]
Einsatz Wippschalter 10 AX 250 V~
Serienschalter
Fabrikat: BJ
Bestell-Nr.2000/5US Jalousieschalter
in u.P.-Ausführung, mit Unterputz-Dose, Hohlwand
inklusive Systemrahmen als Einzel- oder Kombinationsrahmen und Wippe mit Symbol.
Fabrikat: BJ Future Linear Reinweiß
liefern, montieren und betriebsbereit anschließen.
Menge: 1,000 St

**4.2.80 Schlüsselschalter Dachausstieg**
Schlüsselschalter UP/AP BJ für Dachausstieg
Fabrikat: BJ
in u.P.-Ausführung, mit Unterputz-Dose, Hohlwand oder AP Gehäuse
inklusive Systemrahmen als Einzel- oder Kombinationsrahmen und Wippe mit Symbol.
Fabrikat: BJ Future Linear Reinweiß
liefern, montieren und betriebsbereit anschließen.
Menge: 2,000 St

**4.2.90 Wippschalter Kreuz**
*** Bedarfsposition ohne GB
Wippschalter Kreuz Einsatz 2000/7 US
Einsatz Wippschalter 10 AX 250 V
Kreuzschalter
Hinweise:
- Auch beleuchtet anschließbar.
Fabrikat: BJ
Bestell-Nr. 2000/7US Kreuzschalter
in u.P.-Ausführung, mit Unterputz-Dose, Hohlwand
inklusive Systemrahmen als Einzel- oder Kombinationsrahmen und Wippe.
Fabrikat: BJ Future Linear reinweiß
liefern, montieren und betriebsbereit anschließen.
Menge: 1,000 St

**4.2.100 Taster Wechsler gerade Kontrollf.**
*** Bedarfsposition ohne GB
Kontollwechselschalter, Kontrollf. BJ
Schalter 10 AX 250 V~ mit gerade stehender Wippe mit
Kontrollfenster Wechsler 1-polig
Reinweiß seidenmatt
Hinweise:
- Auch beleuchtet anschließbar.
Fabrikat: BJ
in u.P.-Ausführung, mit Unterputz-Dose, Hohlwand
inklusive Systemrahmen als Einzel- oder Kombinationsrahmen und Wippe.
Fabrikat: BJ Ffuture Linear reinweiß
liefern, montieren und betriebsbereit anschließen.
Menge: 1,000 St

**4.2.110 Uni-LED-Tastdimmer**
*** Bedarfsposition ohne GB
Tastdimmer 2-Leiter-Anschlusstechnik (Neutralleiter nicht
erforderlich). Neutralleiter optional anschließbar (beim Anschluss von
geringen Lasten, < 10 W/VA, empfohlen).
Optimiert für das Dimmen von Retrofit-LED-Leuchtmitteln (LEDi).
Für Glühlampen, 230 V-Halogenglühlampen, Niedervolt-Halogenlampen mit konventionellen oder elektronischen Transformatoren und dimmbare Halogen-Energiesparlampen.
Mischlastbetrieb LEDi und herkömmliche Leuchtmittel
möglich.
Mit einstellbarer Minimalhelligkeit.
Minimalhelligkeit bei Phasenanschnitt über Potenziometer
einstellbar.
Potenziometer bei Linksanschlag entspricht Betriebsart
Phasenabschnitt.
Geräuscharm durch Einsatz von MOSFET-Transistoren.
Kurzschlussfest und überlastsicher (elektronische Sicherung).
Mit Lichtwertspeicherung und Minimalhelligkeitsspeicherung.
Bedienung auch über konventionelle Taster (2020 US, 2021/6
UK) möglich.
Ohne Bedienelement.
Für Bedienelement mit Glimmlampe 6543-xxx-10x.
Für Busch-Ferncontrol® IR Bedienelement 6066-xxx-10x.
Für Komfort-Timer-Bedienelement 6455-101.
Für Busch-Wächter® Präsenz tech 6813-xxx-101 und
6813/11-xxx.
Nennleistung: 2 - 100 W/VA (Retrofit-LED-Lasten).
Nennleistung: 10 - 200 W/VA (Nicht-LED-Lasten).
Nennspannung: 230 V~, +10 % / -10 %
Nennfrequenz: 50 Hz / 60 Hz
Ausgänge: 1 Dimmkanal
Schutzart Gerät: IP 20
Temperaturbereich Gerät: 0 °C - 35 °C
Lagertemperaturbereich: -20 °C - 70 °C
Maße (H x B x T): 71 mm x 71 mm x 32 mm
Beleuchtbar durch Glimmlampe. Glimmlampe im
Lieferumfang der Zentralscheibe.
Bei konventionellen Trafos ~20 % Trafoverluste berücksichtigen.
Bei elektronischen Trafos ~5 % Trafoverluste berücksichtigen.
Nur in Verbindung mit handelsüblichen UP-Gerätedosen nach
DIN 49073, montieren oder Busch-Jaeger Art.-Nr. 3040
UP-Dose Mauerwerk, 3050 UP-Dose Hohlwand oder 3060
UP-Dose Beton)
Empfehlung: Verwenden Sie stets Leuchtmittel eines Typs und Herstellers.
In Verbindung mit 6810-21x-101 und 6800-xx-104 (M)
ausschließlich zum Schalten von Retrofit-LEDs geeignet (bei
2-Leiter-Anschluss).
Die Dimmer-Schnittstelle ist nicht standardisiert, es
obliegt den Leuchtmittelherstellern kompatible Produkte in den
Herstellerinformationen mit aufzuführen.
Unterschiedliche Einbausituationen können zu abweichenden Ergebnissen führen. Zur Abklärung empfiehlt sich z.B. ein Test der
ausgewählten Leuchtmittel und Dimmer vor Ort.
Erkundigen Sie sich bitte beim Leuchtmittelhersteller nach dem
empfohlenen LED-Dimmer(6526U)
Eine Haftung von Busch-Jaeger für die Kompatibilität ist daher
ausgeschlossen.
GluehlampeTrafoElektronisches-Trafo
liefern, montieren und betriebsfertig anklemmen
Menge: 1,000 St

**4.2.120 Glimmlampe LED**
*** Bedarfsposition ohne GB
Glimmlampe für die zuvor beschriebenen UP- Einsätze
Passend für UP-Einsätze 2000/ , 2020, 2061/ , 2025 U
Für Schalter/Taster/Lichtsignal.
Nennspannung: 8 V15 V
Nennstrom: 10 mA
8327-1
Menge: 1,000 St

**4.2.130 Klingeltaster**
*** Bedarfsposition ohne GB
Beschreibung
Tastereinsatz BJ 2020US
Taster 10 AX 250 V~ mit gerade stehender Wippe Wechsler
1-polig
BJ balance
Farbe Reinweiß seidenmatt
Wippe Symb. Klingel 2506 N/Kl-914
Wippe mit Symbol und Beschriftungsfeld Klingel
BJ Future Linear
Farbe Reinweiß
incl. Systemrahmen
Lieferumfang:
- Blanko Beschriftungsschild liegt bei.
Fabrikat: BJ
in u.P.-Ausführung, mit Unterputz-Dose, Hohlwand
inklusive Systemrahmen als Einzel- oder Kombinationsrahmen und Wippe.BJ balance
liefern, montieren und betriebsbereit anschließen.
Menge: 1,000 St

**4.2.140 Steckdose, u.P.**
Steckdose mit Schutzkontakt, VDE 0620,
in u.P.-Ausführung, inkl. Unterputz-Dose, Hohlwand
16A / 250V, Schutzart IP20, inklusive Systemrahmen als Einzel- oder
Kombinationsrahmen. Mit Steckanschluss, 2-polig (2 P + E)
Nennspannung: 250 V~ Nennstrom: 16 A
Schutzart Gerät: IP 20 RAL-Farbnummer: 9010 BJ 20 EUC-914
Angebot. Fabrikat: BJ Future Linear reinweiß

Angebotener Typ: '..........................................' vom Bieter einzutragen

liefern, montieren und betriebsbereit anschließen.
Menge: 40,000 St

**4.2.150 Steckdose, uP FR rws.**
Steckdose mit Schutzkontakt, VDE 0620, in u.P.-Ausführung, FR, mit Deckel, mit Unterputz-Dose, Hohlwand 16A / 250V, Schutzart IP20,
inklusive Systemrahmen als Einzel- oder Kombinationsrahmen und Dichtungen (IP44)
Set IP44 Steckd. BJ 20 EUGK-34-101+ passendem Systemrahmen
Dichtungsset IP44 für Steckdosen mit Klappdeckel
Merkmale:
- Abdeckrahmen (1- bis 5fach) aus den Schalterprogrammen BJ
IP44 oder in Verbindung mit dem Dichtungsset auch für die
Montage von Unterputz-SCHUKO-Steckdosen mit Klappdeckel
und Steckdosen mit Erdungsstift und Klappdeckel aus dem
Sbalance wassergeschützt IP44 geeignet.
Fabrikat: BJ
Farbe: Reinweiß seidenmatt

Angebotener Typ: '..........................................' vom Bieter einzutragen

liefern, montieren und betriebsbereit anschließen.
Menge: 1,000 St

**4.2.160 Geräteanschlußdose mit Deckel, u.P.**
*** Bedarfsposition ohne GB
mit Verbindungsklemmen, mit 1 m Anschlusskabel 5x2,5 mm²
flexibel, einschließlich E-Herd anschließen, in u.P.-Ausführung,

Angebotenes Fabrikat: '..........................................' vom Bieter einzutragen

Angebotener Typ: '..........................................' vom Bieter einzutragen

liefern, montieren und betriebsbereit anschließen.
Menge: 1,000 St

**4.2.170 Geräteanschlußdose mit Deckel, u.P.**
*** Bedarfsposition ohne GB
mit Verbindungsklemmen, für Anschluß Badheizkörper einschließlich anschließen, in u.P.-Ausführung,
Angebot. Fabrikat: BJ Future Linear reinweiß

Angebotener Typ: '..........................................' vom Bieter einzutragen

liefern, montieren und betriebsbereit anschließen.
Menge: 1,000 St

**4.2.180 Raumtemperaturregler uP 10 (4) A Wechsler 230V**
*** Bedarfsposition ohne GB
Raumtemperaturregler u.P. Bimetall-Ausführung, Einstellbereich
5 - 30°C, 24 V, Wechslerkontakt, 10 (4) A Heizen, 5 (2) A Kühlen,
Temperaturabsenkung
Fabrikat: Halmburger RTR 5520 passend zu BJ balance SI incl.
Systemrahmen vom Schalterprogramm rws.

Angebotenes Fabrikat: '..........................................' vom Bieter einzutragen

Angebotener Typ: '..........................................' vom Bieter einzutragen

liefern, montieren und betriebsbereit anschließen.
Menge: 1,000 St

**4.2.190 Präsenzmelder für Wandmontage, Einbauhöhe 1,10m rws BJ 180`**
*** Bedarfsposition ohne GB
Busch-Wächter 180 uP. passend zu balance SI rws
Bewegungsmeldersensor mit Umgebungslichtmessung.
Zum automatischen Schalten von Verbrauchern in Abhängigkeit
von Bewegung und Helligkeit.
Zur Erfassung mit Tierschneise.
Kompatibel mit allen flex-Einsätzen.
Einstellelemente rückseitig.
Erweiterung des Erfassungsbereiches durch Master-/Slave
Kombination.
Zusätzliche Ein-/ Ausschaltmöglichkeit über Tastereingang am
Unterputz-Einsatz.
Mit Erfassungsanzeige im Testbetrieb.
Überwachungsdichte: 14 Sektoren mit 56 Schaltsegmenten.
Ausschaltverzögerung: ca. 10 s - 30 min oder
Kurzzeitimpuls 1 s einstellbar.
Für Relais-Einsatz flex, 1-fach, 64811 U.
Für e-contact-Einsatz flex, 1-fach, 64814 U.
Für Relais-Einsatz flex, 2-fach, 64821 U.
Für LED-Tastdimmer-Einsatz flex, 1-fach, 64851 U.
Für Nebenstelleneinsatz flex, 64891 U.
Aufbauhöhe: 22 mm.
Bedienelemente: 2 Regler zur Einstellung von
Helligkeitsschaltschwelle und Nachlaufzeit.
Temperaturbereich Gerät: -5 °C - 45 °C
Lagertemperaturbereich: -20 °C - 70 °C
Erfassungsbereich: frontal: 12 m, seitlich: 12 m, bei
Montagehöhe: 1,1 m
Helligkeitsgrenzwert: 5 Lux - bis Tagbetrieb
Öffnungswinkel: 180 °
Maße (H x B x T): 55 mm x 55 mm x 35 mm
Montagehöhe: 0,8 m - 1,2 m
Den entsprechenden UP-Einsatz bitte separat bestellen.
Die Reichweitenangaben beziehen sich auf eine
Umgebungstemperatur von 21 °C.
RAL-Farbnummer: 9010
Fabrikat: BJ oder gleichwertig mit passendem Systemrahmen

Angebotenes Fabrikat: '..........................................' vom Bieter einzutragen

Angebotener Typ: '..........................................' vom Bieter einzutragen

Liefern, montieren, betriebsfertig anschließen und
einstellen
Menge: 1,000 St

**4.2.200 Präsenzmelder aP. für Deckenmontage in Infarot oder HF Technik rws.**
*** Bedarfsposition ohne GB
Hochfrequenz Präsenzmelder für die Deckenmontage Unterputz
im Innenbereich mit COM1 Schnittstelle, Vernetzung via Kabel,
Erfassungsbereich rund 360 °, zusätzlicher Unterkriechschutz,
elektronische Reichweiteneinstellung, Zur Raumanpassung
lassen sich 1 oder 2 Erfassungsrichtungen per Aufkleber
ausblenden, geeignet für Montagehöhe 2,50 3,50 m, optionale
Montagehöhe 2,8 m, Reichweite Radial: Ø 12 m (113 m²),
Reichweite Tangential: Ø 12 m (113 m²), Lichtmessung 10
1000 lx, Teachfunktion, Versorgungsspannung: 230 V / 50 60
Hz; Schutzart: IP20, 2000 W; Zeiteinstellung: 30 s 30 Min.;
Funktionen: Normal- / Testbetrieb, Halb- / Vollautomatik,
Taster- / Schalterbetrieb, Manuell ON / ON-OFF;
Vernetzung via Kabel, Einstellungen via Fernbedienung, DIP-Schalter,
Potis und Smart Remote; Art der Vernetzung: Master/Master,
Master/Slave; Umgebungstemperatur: -25 55 °C; Farbe:
Weiß; RAL-Farbe: 9010
Fabrikat: Steinel oder gleichwertig komplett mit allem Zubehör

Angebotenes Fabrikat: '..........................................' vom Bieter einzutragen

Angebotener Typ: '..........................................' vom Bieter einzutragen

Liefern, montieren, betriebsfertig anschließen und
einstellen
Menge: 1,000 St

**4.2.210 Wandauslass Mauerwerk**
Wandauslass für Leuchtenanschluss in u.P.-Ausführung, mit Unterputz-Dose, Hohlwand herstellen und mit Leuchtenklemmen
(schraubenlos) bestücken und betriebsbereit abschließen.
Fabrikat: Wago oder gleichwertig

Angebotenes Fabrikat: '..........................................' vom Bieter einzutragen

Angebotener Typ: '..........................................' vom Bieter einzutragen

liefern, montieren und betriebsbereit anschließen.
Menge: 1,000 St.

**4.2.220 Wandauslass Hohlwand**
Wandauslass für Leuchtenanschluss in u.P.-Ausführung, mit Unterputz-Dose, Hohlwand herstellen und mit Leuchtenklemmen
(schraubenlos) bestücken und betriebsbereit anschließen.
Jeder Leuchtenauslaß erhält ein LED Leuchtmittel
Fabrikat: Wago oder gleichwertig

Angebotenes Fabrikat: '..........................................' vom Bieter einzutragen

Angebotener Typ: '..........................................' vom Bieter einzutragen

liefern, montieren und betriebsbereit anschließen.
Menge: 1,000 St.

**4.2.230 Deckenauslass**
Deckenauslass für Leuchtenanschluss herstellen und mit Leuchtenklemmen (schraubenlos) bestücken und betriebsbereit
abschließen, inkl. Deckenhaken.
Jeder Deckenauslaß erhält ein LED Leuchtmittel
Fabrikat: Wago oder gleichwertig

Angebotenes Fabrikat: '..........................................' vom Bieter einzutragen

Angebotener Typ: '..........................................' vom Bieter einzutragen
Menge: 6,000 St.

**4.2.240 Geräte-Verbindungsdose mit 4 Schraubdomen, mit 2 Geräteschrauben**
Gerätedose DIN VDE 0606-1 und DIN 49073, aus Kunststoff,
Durchmesser 60 mm, Tiefe 46 mm, Schutzart IP 2X DIN EN 60529 in Mauerwerk, Rohreinführungen mit Ausbrechöffnungen für Leitungen
und DIN EN Rohre Durchmesser 20/25 mm (2 x M20/M25 in
beiden Stutzen, 2 x M20 und 2 x M25 in der Seitenwand,
1 x M20 im Dosenboden)
mit 4 Schraubdomen, mit 2 Geräteschrauben 15 mm
Hersteller/Typ Kaiser oder gleichwertig
Menge: 35,000 Stk

**4.2.250 Geräte-Verbindungsdose,mit 4 Schraubdomen mit 2 Geräteschrauben**
Geräteverbindungsdose DIN VDE 0606-1 und DIN 49073, aus Kunststoff, Durchmesser 60 mm, Tiefe 63 mm, Schutzart
IP 2X DIN EN 60529, Rohreinführungen mit Ausbrechöffnungen für Leitungen und DIN EN
Rohre Durchmesser 20/25 mm (2 x M20/M25 in beiden Stutzen, 2 x
M25 und 6 x M20 in der Seitenwand, 2 x M20 unterhalb des Stutzens,
1 x M20 im Dosenboden) mit 4 Schraubdomen, mit 2 Geräteschrauben
Hersteller/Typ Kaiser oder gleichwertig
Menge: 1,000 St

**4.2.260 Geräte-Verbindungsdose 49 mm tief HW Winddicht**
Gerätedose 49 mm tief Hohlwand Gerätedose nach DIN VDE 0606-1 und DIN 49073 aus Kunststoff, mit PlusMinus-Geräteschrauben,
für Plattenstärke 7-40 mm, Fräsloch-Ø 68 mm, Kombi-Ausbrechöffnungen für NYM-Leitungen und Datenleitungen sowie für Rohre Ø 20/25 mm, Schutzart IP 30
Hersteller/Typ Kaiser oder gleichwertig
Menge: 8,000 Stk

**4.2.270 Geräte-Verbindungsdose 62 mm tief HW Winddicht**
Geräte-Verbindungsdose 62 mm tief Hohlwand Geräte-Verbindungsdose nach DIN VDE 0606-1 und DIN 49073 aus Kunststoff, mit PlusMinus-Geräteschrauben, für Plattenstärke 7-40 mm, Fräsloch-Ø 68 mm, Kombi-Ausbrechöffnungen für NYM-Leitungen und Datenleitungen sowie für Rohre Ø 20/25 mm,
Schutzart IP 30
Hersteller/Typ Kaiser oder gleichwertig
Artikelnummer: 9064-02
Menge: 12,000 Stk

**4.2.280 Geräte-Verbindungsdose HWD 68 für Brandschutzwände EI30 - EI90 (9464-02)**
*** Bedarfsposition ohne GB
Hohlwand Geräte-Verbindungsdose aus Kunststoff nach DIN VDE
0606-1 und DIN 49073, mit integriertem Dämmschichtbildner und
Geräteschrauben, Geräteschraubenabstand 60 mm,
Schutzart IP 30
gemäß DIN EN 60529,
Tiefe 62 mm, halogenfrei, Kombinierbar bis 5-fach Kombinationen untereinander und mit Gerätedose HWD 68,
je 2 Leitungseinführungen 3 x 1,5 mm² sowie 5 x 1,5 mm² und 3 x 2,5
mm², 2 Leitungseinführungen 5 x 2,5 mm² und für Kommunikationsleitungen, für Plattenstärken bis 40 mm, Fräsloch Ø 68 mm, ETA-18/0418
Hersteller/Typ Kaiser oder gleichwertig
Menge: 1,000 St

**4.2.290 Geräte-Verbindungsdose Brandschutz Unterputz, für Brandschutzwände EI30 - EI90 (1564-01)**
*** Bedarfsposition ohne GB
Geräte-Verbindungsdose Brandschutz Unterputz, für Brandschutzwände EI30 - EI90 (1564-01)
Unterputz Geräte-Verbindungsdose aus Kunststoff nach
DIN VDE 0606-1 und DIN 49073, mit integriertem
Dämmschichtbildner, Geräteschraubenabstand 60 mm,
Schutzart IP 30 gemäß DIN EN 60529,
Installationsöffnung Ø 82 mm, Einbautiefe 60 mm, halogenfrei,
Kombinierbar bis 5-fach Kombinationen untereinander,
je 6 Kombieinführungen für Leitungen bis Ø 11,5 mm und
Rohren M16-M25, ETA-18/0091
Hersteller/Typ Kaiser 1564-01
Artikelnummer : 1564-01
Menge: 1,000 Stk

**4.2.300 Teleskop-Gerätedose (1159-21)**
bei Außendämmung von Wänden zur sicheren Befestigung von Steckdosen, Schaltern und dergl. für Schraubbefestigung der Geräte mit selbstformenden Schrauben Durchmesser 3,2 x 15 mm (min.)
Einführungsmöglichkeiten für Leitungen oder DIN EN Rohre
Länge x Breite 60 x 60 mm
Isolierstärke 80 - 170 mm
Hersteller/Typ Kaiser 1159-21
Menge: 1,000 Stk

**4.2.310 Universal-Geräteträger, Kunststoff (1159-24)**
Universal-Geräteträger, Kunststoff (1159-24)
bei Aussendämmung von Wand oder Decke
für Leuchten, Bewegungsmelder, Türsprechanlage usw.
Isolierstärken von 60 - 160 mm erweiterbar
durch Aufstockelement um jeweils 100 mm (max. 360 mm)
reduzierbar in 10 mm Schritten
Befestigungsfläche 220 x 100 mm
Hersteller/Typ Kaiser 1159-24
Menge: 1,000 Stk

**4.2.320 bauseitige Geräte anschließen**
bauseitige Geräte (z. B.: Tür-, Fenster-,
Lichtkuppelantriebe, WC-Ventilator, Aufzug sowie
Rolläden, Jalousien, Raumthermostate FBH.
für die Montage entgegennehmen, und je nach
Verwendung montieren und betriebsfertig anschließen.
Menge: 5,000 St

**4.2.330 Heizkreisverteiler Regelklemmleiste anklemmem**
*** Pauschalposition
*** Bedarfsposition ohne GB
Anschluß der Regelklemmleiste Stellantriebe
Menge: 1,000 psch

**4.2.340 Treppenhausautomat für Doseneinbau für Außengänge**
*** Bedarfsposition ohne GB
Treppenlicht-Zeitschalter für den Einbau in eine tiefe
Schalterdose mit Ausschaltvorwarnung für LED Leuchten
1 Schließer nicht potenzialfrei 10A/250V AC,
Glühlampen bis 2000W, ESL und LED-Lampen bis 200W, Ausschaltvorwarnung und Taster-Dauerlicht
zuschaltbar. Stand-by-Verlust nur 0,7 Watt. Mit ESL-Optimierung.
Für Einbaumontage. 45 mm lang, 45 mm breit, 18 mm tief.
Kontaktschaltung im Nulldurchgang zur Schonung der Kontakte
und Lampen.
Insbesondere verlängert dies die Lebensdauer von Energiesparlampen.
Eltako: TLZ61NP-230V+UC oder gleichwertig

Angebotenes Fabrikat: '..........................................' vom Bieter einzutragen

Angebotener Typ: '..........................................' vom Bieter einzutragen
Menge: 1,000 St

### Abschnitt 5 KGR 445 Beleuchtungsanlagen

#### Titel 5.1 Leuchten und Leuchtmittel

*Hinweis: Die nachfolgenden Leuchten sind zu liefern und*
Die nachfolgenden Leuchten sind zu liefern und
betriebsfertig zu montieren!
Die Lichtfarbe ist  vor Bestellung vom Architekten und
AG abzugfragen und schriftlich freizugeben.
Fehlbestellungen werden nicht vom AG bezahlt !!!!
Auf verlangen des AG sind alle Leuchtentypen als
Musterleuchten vorzustellen.
Bestellung, Lieferung und Montage erfolgt nur nach
Freigabe Bemusterung durch AG.

**5.1.10 RZB Leuchte Flat Polymero mit BM für Treppenhaus**
RZB Flat Polymero mit integriertem Bewegungsmelder für die
Treppenhäuser Dekorative runde Anbauleuchte. Armatur Metall
pulverbeschichtet. Diffusor Kunststoff (Polycarbonat) opal,
schlagzäh. Befestigung des Diffusors mit patentierter
Verschlusstechnik (Druckverschluss). Geeignet für Deckenanbau, Wandanbau.
in entsprechender Leistung um eine Ausleuchtung von 150Lux zu erreichen mit fest eingebautem LED Leuchtmittel LF 840
Hersteller: RZB

Angebotener Typ: '..........................................' vom Bieter einzutragen

liefern, montieren und inkl. Leuchtmittel betriebsfertig anschließen, inkl. aller Anschluss-und Befestigungsmaterialien.
Menge: 30,000 St

**5.1.20 RZB Leuchte Flat Polymero für die Durchgänge**
RZB Flat Polymero für die Durchgänge Dekorative runde Anbauleuchte. Armatur Metall pulverbeschichtet. Diffusor Kunststoff (Polycarbonat) opal, schlagzäh. Befestigung des Diffusors mit patentierter Verschlusstechnik (Druckverschlus). Geeignet für
Deckenanbau, Wandanbau.
in entsprechender Leistung um eine Ausleuchtung von 150Lux zu erreichen mit fest eingebautem LED Leuchtmittel LF 840
Hersteller: RZB

Angebotener Typ: '..........................................' vom Bieter einzutragen

liefern, montieren und inkl. Leuchtmittel betriebsfertig anschließen, inkl. aller Anschluss-und Befestigungsmaterialien.
Menge: 5,000 St

**5.1.30 RZB Pollerleuchte 611991.0031**
Dekorative Pollerleuchte mit quadratischem Querschnitt. Pollerstandrohr aus korrosionsbeständigem Aluminium mit Aluminium-Druckguss Abdeckung, seewasserbeständig pulverbeschichtet. Mit voll umschlossenem Befestigungssockel aus Edelstahl. LED-Schutzabdeckung Einscheiben-Sicherheitsglas, klar.  Der robuste Befestigungssockel aus Edelstahl sorgt für sicheren Stand. Langlöcher im Sockel zur nachträglichen, einfachen Ausrichtung der Leuchte. Anschlussdose am Sockel max. 2 x 3 x 2,5 mm² für Durchgangsverdrahtung.
Serienname Katalog [PM]:Bocaro
Materialnummer (SAP):611991.0031
Sichtfarbe (SAP):anthrazit metallic
Länge L (SAP):156 mm
Breite B (SAP):156 mm
Höhe H min. (SAP):1100 mm
Nettogewicht (SAP):8,55 kg
Nennlampe 1 (SAP):LED
Sockel Lampe 1 (SAP):ohne Sockel
Lichtfarbe Lampe 1 (SAP):3000K
Farbwiedergabeindex Lampe 1 (SAP):83
Farbkonsistenz Lampe 1 (McAdam-Ellipse) (SAP):3 SDCM
Lebensdauer Lampe 1 kombiniert: 50000 h (L80/B10)
Bemessungsleistung 1 (Lumcat):20 W
Bemessungsleuchtenlichtstrom 1 (Lumcat):1900 lm
Blendungsbewertungsindex UGR (4H 8H) 1 (JS):28,8
ähnlichste Farbtemperatur 1 (Lumcat):3000 K
Leuchtenlichtausbeute 1 (JS):95 lm/W
Produktselektor Lichtaustritt (JS):A_direkt
Produktselektor Lichtverteilung (JS):symmetrisch
Schaltungsart Lampe 1 (SAP):AC Strom, dim.Ph.an-/abschnitt
Spannung kombiniert: 220 - 240 V / 50 Hz
Leistungsfaktor (SAP):0,99
Schutzklasse (SAP):I
Leuchten an Sicherung B10A (SAP):40
Leuchten an Sicherung B16A (SAP):60
Leuchten an Sicherung C10A (SAP):65
Leuchten an Sicherung C16A (SAP):102
Einschaltstrom / Einschaltzeit kombiniert: 0,09 A / 60000 µs
Schutzart (SAP):IP 66
Umgebungstemperatur kombiniert (JS):-20 °C ... + 40 °C
Schlagschutz: IK06 (Schlagschutz 1 Joule)
Glühdrahtprüfung: 960°C - 30 Sekunden
Sicherheitszeichen (SAP):F-Zeichen
Sonstige Zeichen (SAP):WEEE-Zeichen
Menge: 5,000

**5.1.40 Uno Schwarz E27 Terasse**
*** Bedarfsposition ohne GB
Wandleuchte. Gehäuse Aluminium-Druckguss
pulverbeschichtet. E27 Fassung mit LED Leuchtmittel
LF: 840
Lieferbare Farbe: schwarz
opal, IP65, Klasse II, Polycarbonat-UV-stabil
Breite B: 270 mm rund mit Teilabdeckung
Leuchtmittel: LED
Hersteller: SG, UNO Schwarz E27
Art. Nr.:614640
EAN:7021986146400
Angebot Fabrikat: SG

Angebotener Typ: '..........................................' vom Bieter einzutragen

liefern, montieren und inkl. Leuchtmittel betriebsfertig anschließen, inkl. aller Anschluss- und Befestigungsmaterialien.
Menge: 1,000 St

**5.1.50 BEGA Wandleuchte 33405K3**
*** Bedarfsposition ohne GB
Gerichtetes Licht. Einseitiger Lichtaustritt. LED, 5 W
Leuchten-Anschlussleistung, Leuchten-Lichtstrom 215 lm,
Farbtemperatur 3000 K. Farbwiedergabeindex (CRI) > 80.
Mit austauschbarem BEGA LED-Modul mit Übertemperaturschutz
und einer Lebenserwartung von mindestens 50.000
Betriebsstunden. 20-jährige Nachliefergarantie auf das
LED-Modul und die Verschleißteile. Mit BEGA Ultimate Driver®
LED-Netzteil 220-240 V, 0/50-60 Hz. Schutzart IP 64.
Leuchte aus Aluminiumguss, Aluminium und Edelstahl
Beschichtungstechnologie BEGA Unidure® , Farbe Grafit.
Kristallglas innen weiß. Eine Leitungseinführung für
Netzanschlussleitung bis Ø 10,5 mm, max. 3 x 1,5 qmm.
Abmessungen: 90 x 110 x 110 mm.
Hersteller: Bega

Angebotener Typ: '..........................................' vom Bieter einzutragen

liefern, montieren und inkl. Leuchtmittel betriebsfertig anschließen, inkl. aller Anschluss- und Befestigungsmaterialien.
Menge: 1,000 St

**5.1.60 LED FR Wannenleuchte**
FR Wannenleuchte als geschlossene Leuchte IP4x mit fest eingebautem LED Leuchtmittel in LF 840 Neutralweiß
Angebotenes Fabrikat/Typ:
Siteco / Flurolite / Philips oder gleichwertig 150cm 40W
Menge: 12,000 St

**5.1.70 ISO Oval Leuchte LED FR**
ISO Ovalleuchte als geschlossene Leuchte IP4x mit fest eingebautem LED Leuchtmittel  in LF 840 Neutralweiß
Angebotenes Fabrikat/Typ:
RZB /RED  oder gleichwertig  20 cm 6W
Menge: 29,000 St

**5.1.80 Entsorgung der Verpackungsmaterialien**
*** Pauschalposition
für sämtliche bauseits gelieferten Leuchten,
Stromschienen und Trafos.
Menge: 1,000 Psch

### Abschnitt 6 KGR 450 Fernmelde- und Informationsanlagen

*Hinweis: Aufgabenstellung*
Aufgabenstellung Ausgehend vom Abschlußpunkt Linientechnik APL der Telekom ist für jede Wohn-/Mieteinheit bzw. selbständige Wirtschaftseinheit im Gebäude eine zukunftssichere Kommunikationsverkabelung zur Übertragung von Sprache, Bildern, Internet- und Multimediaanwendungen zu errichten. Die Anlagen sind entsprechend der Vorgaben in RAL-RG 678 vom November 2010 im Ausstattungswert 2 als Standartausstattung aufzubauen. Anlagenaufbau Jede Wohnung/Mieteinheit im Gebäude ist vom APL mit einer separatem LWL-Leitung zu versorgen. Diese Zuleitungen mit den daran angeschlossenen Anlagen und Geräten sind direkt nach dem APL mit kombinierten Blitzstrom-/Überspannungsableitern gegen die Auswirkungen von gefährlichen Blitzströmen und Überspannungen von außen zu schützen. APL sowie die Blitzstrom-/Überspannungsschutze nrichtungen sind in das im Niederspannungs-Zählerschrank integrierten Telekommunikationsfeld im Hausanschlußraum einzubauen. Der Abschluss der Zuleitung im Wohnbereich erfolgt im Multimediaverteiler auf einem RJ45 Modul. Dieses dient zum Anschluss des zentralen Telekommunikations-Equipments, wie z. B. DSL-Splitter, Router und Telefonanlage. In den Wohneinheiten ist der Wohnungsübergabepunkt in einem Wohnungsverteiler als Multimedia-Verteiler in einem separaten Gehäuse zu installieren. Diese Gehäuse sollen das Patchfeld für die struktierte Verkabelung der Einheit, die Anschlußtechnik der Breitbandverkabelung für die Fernseh- und Antennenanlage sowie das zentrale Telekommunikations-Equipment der Mieter aufnehmen. Ausgehend vom Wohnungsverteiler ist eine strukturierte Verkabelung gem. EN 50173-x "Anwendungsneutrale Kommunikationsverkabelungen" vorzusehen. Dazu sind Datenkabel der Kategorie 7 sowie Datendosen der Kategorie 6a, geeignet für 10 Gigabit Ethernet zu verwenden. Ebenfalls ausgehend vom Verteiler ist eine Telefonverkabelung vorzusehen. Dazu sind Datenkabel der Kategorie 7 zu verwenden. Die Verlegung der Leitungen in den Wohnungen erfolgt in flexiblem Schutzrohr (FFKuS-EM-F) mit Anschluss an den Mediaverteiler und die UP-Dose. Eine Auswechselbarkeit der Leitungen muss gewährleistet sein! Für alle Aufzüge sind aus den jeweiligen Nutzungseinheiten bzw. dem Allgemeinbereich Festanschlüsse für den Aufzugs-Notruf als unmittelbare Amtsanschlüsse bereitzustellen. Für alle Zählermeßschränke der technischen Anlagen sind Zuleitungen mit einer RJ45 Datendose mind. CAT5 für eine Fernauslesung der Zählerdaten bereitzustellen. Qualitäts-/Leistungsmerkmale Die Anlage muß mindestens folgende Funktionen und Leistungsmerkmale erfüllen: - Installation einer von der Anwendung unabhängige, flexible und universell einsetzbare sowie zukunftssichere Kommunikationskabelanlage. - Installation der Kommunikationsverkabelung gem. DIN EN 50174-2:2011-09 (VDE 0800-174-2) Die Typographie auf den Patchfeldern sowie den Datenanschlußdosen ist als Teil des Systemdesigns durch einen professionellen Beschriftungsservice anzubieten. Gefordert wird ein perfektes, durchgängiges Erscheinungsbild und gute Lesbarkeit auf allen Beschriftungsfeldern. Anzubieten ist eine einfarbige Beschriftung. Alle dazu notwendigen Details und Angaben wie Form, Schriftstil, Texte usw. sind dazu auf direktem Wege mit dem Bauherren/Nutzers abzustimmen. Für den Telekommunikations-Hausanschluß ist ein wirksamer Blitzschutz-Potentialausgleich zu errichten. Die Datenkabel müssen der Norm DIN EN 50288 und DIN EN 50173-x, der Kategorie 5 bis 7 entsprechen Kabel und Leitungen dürfen nur in den gem. DIN VDE 0100-520, zulässigen Arten verlegt werden. Bei Kreuzungen, Näherungen und gemeinsamer Verlegung von Starkstrom-, Fernmelde- oder Datenleitungen sind die Forderungen gem. DIN VDE 0100-520 und gem. FTZ 731 TR 1einzuhalten. Kunststoff-Kabelbinder sind zur Befestigung von Leitungen in offenen Bereichen nicht zugelassen. Kalkulationshinweise Bestandteil des Angebotes und in die Einheitspreise einzukalkulieren sind: - sämtliche Nebenkosten für Berechnungen und Dimensionierungen von Anlagen und Anlagenteilen - sämtliche Nebenkosten für Funktionskontrollen, Testläufe, Überprüfungen sowie die Koordinierungen von gewerkeübergreifenden Funktionen - alle Abstimmungen mit dem Betreiber des anliegenden Telekommunikationsnetzes - Beantragung, Durchführung und Erledigung sämtlicher behördlicher und sicherheitstechnischer Abnahmen - Überprüfung der Verdrahtung und Verrohrung aller Anlagen und sämtlicher mechanischer und elektrischer Einbauteile auf ihre Funktion - Einregeln der Anlagen und Bauteile auf ihre Sollwerte - Inbetriebnahme, Probebetrieb der Anlagen mit Nachweis der maximal möglichen Nutzungs- und Wirkungsgrade - Erstellung von Funktionsbeschreibungen, Einstellvorgaben und Anlagenschemen u. ä. für die regelungstechnische Projektierung und Inbetriebnahme der Anlagen. - die Stellung von Personal und Geräten bei behördlicherseits vorgeschriebenen Abnahmen betreffender Systemkomponenten, auch die Teilnahme an Abnahmen der anderen Gewerke ist sicherzustellen und einzukalkulieren - Anfertigung und Übergabe von Protokollen für alle erforderlichen nachzuweisenden Meß-, Einstell- und Auslösewerte. - Anfertigung und Übergabe von Protokollen für alle Inbetriebnahmen und Einweisungen Die Anlagen müssen die Forderungen der DIN EN 13724 erfüllen. Die Anlagenteile sind eindeutig von Niederspannungs-Geräten zu trennen. Die Anlagen sind komplett mit notwendigem Zubehör, Befestigungsmaterial und allen zum Betrieb notwendigen Kleinmaterial wie Sicherungen, Lampen usw. zu liefern. Bei der Kalkulation der Kabel- und Leitungsverlegung sind die anteiligen Kosten für Befestigungsmittel, wie Schellen, Ankerschienen und Sammelhalterungen einzukalkulieren! Kabelbahnen, -kanäle und -gräben sowie Schutz- und Installationsrohre werden gesondert ausgeschrieben. Vergütet werden die von Anschlußpunkt zu Anschlußpunkt. verlegten Kabellängen ohne Verschnitt. Für die unterschiedlichen Verlegungen werden folgende Befestigungsmittel gefordert: unter Putz: Einzelverlegung = Isoschellen bei Häufungen = Kunststoff-Sammelschellen keine Gips-Fixierung! auf Putz: Einzelverlegung = Installationsrohr bzw. Iso-schellen bei Häufungen = Abstandsschellen, Kunststoffrohr oder Kabelkanäle bzw. -bahnen im Putz: Einzelverlegung = Stegleitungsnägel mit Iso-Kopf bei Häufungen = nicht zulässig Hohlwand: Einzelverlegung = keine bei Häufungen = Kabelbinder Kabelbahn/-leiter/-rinne: Stahlkabelbinder bzw. Bügelschellen in Schutzrohr: die Öffnungen an den Rohrenden sind in die Gerätedosen oder Verteiler einzuführen.

### Abschnitt 7 KGR 451 Telekomunikationsanlagen

**7.10 Fernsprech-Innenkabel, J-Y(St)Y 4x2x0,6**
Fernsprech-Innenkabel, J-Y(St)Y 4x2x0,6
Verwendung: Fernmeldeleitung im Nebenstellen- und
Sprechstellenbau
zur Verlegung in trockenen und feuchten Räumen.
Massiver Kupferleiter mit Durchmesser 0,6
Seelenbewicklung aus Polyesterfolie
Schirmung Aluminiumfolie, kunststoffkaschiert, gewickelt
Außenmantel PVC-Mischung Außendurchmesser ca. 7,0mm
Farbe: grau
Fabrikat: eku
Typ: eku J-Y(St)Y 4x2x0,6
Art.-Nr.: k12600040
liefern und komplett verlegen auf Kabeltrassen, Steigeleitern, Hohlwand,im Rohr in Teillängen verlegen, beidseitig auflegen, inkl.
Befestigungsmaterial.
Menge: 600,000 m

**7.20 TAE-Anschlussdose TAE 3 x 6 NFN Einsatz Schwarz [0033 10]**
TAE-Anschlussdose TAE 3 x 6 NFN Einsatz Schwarz [0033 10]
Einsatz TAE-Anschlussdose TAE 3 x 6 NFN
Gira Kommunikationstechnik (1 Telefon und 2 Zusatzgeräte) Schwarz
Technische Daten:
Einbautiefe: 28mm inklusive Systemrahmen als Einzel- oder
Kombinationsrahmen und Abdeckung rws
Fabrikat: BJ

Angebotener Typ: '..........................................' vom Bieter einzutragen

liefern, montieren und betriebsbereit anschließen.
Menge: 27,000 St

**7.30 FBY-EL-F 20**
Elektroinstallationsrohr DIN EN 61386-22, Maße DIN EN
60423, nicht flammenausbreitend, aus Polyolefin, mit hochgleitfähiger Innenschicht, schwarz, einwandig, gewellt, biegsam, Außendurchmesser 25 mm, Klassifizierungscode 23322, Druckfestigkeit leicht, Schlagfestigkeit leicht, Dauergebrauchs- und
Installationstemperatur min. -15°C max. +90°C,
verlegen auf Rohdecke.
Hersteller: FRÄNKISCHE
Produkt: FBY-EL-F 20 Highspeed 23322 oder gleichwertig
in Teillängen, mit Verbindungs-und Befestigungsmaterial,
liefern und montieren.

Angebotenes Fabrikat: '..........................................' vom Bieter einzutragen

Angebotener Typ: '..........................................' vom Bieter einzutragen
Menge: 450,000 m

**7.40 Messung der elektrischen Parameter**
*** Pauschalposition
der Tertiärkabel Categorie 6 von der Anschlußdose bis
zum Patchfeld/ Etagenverteiler nach EIA/TIA 568
gemessen bis 250 MHz, Protokollerstellung über alle
wesentlichen physikalischen Kabelparameter:
-Kabellänge
-Durchgang
-Anschlußbelegung
-Rauschen (gemittelt und impulsförmig)
-Gegenkapazität zwischen Adernpaaren
-DC Schleifenwiderstand
-Dämpfung
-Nah-Nebensprechen (next)
Menge: 1,000 psch

**7.50 Beschriften**
*** Pauschalposition
Beschriften der S/UTP-Kabel sowie der RJ45-
Anschlußdosen nach Beschriftungsschema des Bauherrn
aber nicht geklebt.
Menge: 1,000 psch

### Abschnitt 8 KGR 452 Such-und Signalanlagen

**8.10 807000 Sonderbau mit Sprechanlage SKS**
Haustürstation für den Einbau einer COMFORT-Glastürstation 5,7"
Material: Edelstahl VA K320
Kastenart: Unterputz mit WInkelrahmen aus Aluminium in Edelstahloptik
bestückt mit:
1 Ausschnitt für SKS-Glastürstation
1 Sonder Lautsprecher-Gitter 55 x 44, mit festen Ecken, 3 mm Sprechfuge, mit VA-Platte hinterlegt
1 Mikrofonöffnung
1 Ausschnitt für externe Kamera
Plexiglas Logo Covivio 120 x 35 mm flächenbündig weiß beleuchtet
Platten-Nr.: 26* 4325 MS
Plattenmaß: 275 x 708 x 3 mm
Kastenmaß: 275 x 708 x 60 mm
Abdeckmaß: 295 x 728 mm
Bitte prüfen Sie beiliegende Zeichnung auf ihre Richtigkeit und bestätigen Sie uns diese bei Auftragserteilung mit Firmenstempel und Unterschrift!
Menge: 1,000 St

**8.20 600064 COMFORT Türstation 5,7" Multitouch (ML-Version), schwarz, ohne Kamera**
6-Draht-Video /Audio-Technik mit externer Mikrofon- / Lautsprechereinheit
- 14,5 cm (5,7") großes Multitouch Farbdisplay
- Einfache und intuitive Bedienung
- Komfortsuchfunktion über Touch-Tastatur
- Inbetriebnahme und Konfiguration am Gerät oder per Web-interface über PC/Laptop
- Vielfältige Gestaltungsmöglichkeiten der Bedienoberfläche (Grafiken optional statt Text darstellbar)
- Display mit symbolischer und textlicher Zustandsinformation (entspr. DIN 18040 - Barrierefreies Bauen)
- Codeschlossfunktion mit rotierender Ziffernanzeige
- Vandalismusgeschützt durch Sicherheitsglas
Glasmaß: 195 x 195 x 4 mm
Lochmaß: 184 x 184 x 70 mm
Hohlwandmaß: 179 x 179 x 70 mm

Fabrikat: SKS-Kinkel Elektronik GmbH
Menge: 1,000 St

**8.30 Externe Kamera für Einbaugehäuse 600065**
Menge: 1,000 St

**8.40 300020 Linienerweiterung**
- Erweiterung auf bis zu 8 BUS-Linien in Verbindung mit COMFORT- Türstation
- Bei 6-Draht-Video: 8 BUS-Linien à 48 Innensprechstellen
- Bei 2-Draht-Audio: 8 BUS-Linien à 96 Innensprechstellen
- Bei Verwendung mehrerer BUS-Linien und mehrerer COMFORT Türstationen sind mehrere zeitgleiche Gesprächswege möglich
- Versorgung mit einem Schaltnetzteil 300054 (4806-V2)
- Arbeitstemperaturbereich: -10 °C bis +55 °C
- Schutzklasse IP20
Maße: 138 x 90 x 37 mm (8TE)
Fabrikat: SKS-Kinkel Elektronik GmbH
Menge: 1,000 St

**8.50 300054 Schaltnetzteil 28VDC**
- Eingangsnennspannung: 220 - 240 VAC
- Ausgangsnennspannung: 28 VDC
- Ausgangsnennstrom: 1,7 A
- Arbeitstemperaturbereich: -5 °C bis +50 °C
- Schutzklasse IP20
Maße: 71 x 95 x 68 mm (4TE)
Fabrikat: SKS-Kinkel Elektronik GmbH
Menge: 1,000 St

**8.60 300033 Transformator 12VAC/1,5A**
- Zur Versorgung von bis zu 30 Namensschildbeleuchtungen
- Eingangsnennspannung: 220 - 240 VAC
- Ausgangsnennspannung: 12 VAC
- Ausgangsnennstrom: 1,5 A
- Für Schalttafeleinbau oder Aufputz-Montage
- Arbeitstemperaturbereich: -10 °C bis +55 °C
- Schutzklasse IP20
Maße: 35 x 95 x 64 mm (2TE)
Fabrikat: SKS-Kinkel Elektronik GmbH
Menge: 1,000 St

**8.70 807000 Sonderbau mit Sprechanlage SKS**
Ausführung: AV (vorverdrahtet)
Anzahl WE: 9 (zweireihig)
Taster: Edelstahlhügelkontakte
Schilder: von vorne wechselbar, beleuchtet
Material der Frontplatte: Edelstahl VA K320
Kasten: Unterputz mit Winkelrahmen aus Aluminium in Edelstahloptik
LS-Gitter: Lochgitter (A)

Gravuren: Plexiglas Logo Covivio 120 x 35mm flächenbündig weiß beleuchtet
Sondereinbauten: Ausschnitt für Kamera 820-C

Platten-Nr.: 26* 4324 MS
Plattenmaß: 227 x 535 x 3 mm
Kastenmaß: 227 x 535 x 45 mm
Abdeckmaß: 247 x 555 mm
Menge: 1,000 St

**8.80 300026 Steuermodul**
- Kompatibel zu Artikel 4508
- Steuermodul BUS-Technik bis 48 Wohneinheiten
- Mit Schraubensatz, Gitteradapter und Klebepad
- Mit integrierter Sprachwaage zur Unterdrückung von Hintergrundgeräuschen
- Arbeitstemperaturbereich: -10 °C bis +65 °C
- Schutzklasse: IP20
Maße: 130 x 96 x 21 mm
Fabrikat: SKS-Kinkel Elektronik GmbH
Menge: 1,000 St

**8.90 300021 Einbaukamera 820-C-Pinhole,**
- Für normale Installationsleitung JY(St)Y konzipiert
- Lichtstärke: 0,5 Lux (für Farbe), < 0,05 Lux bei Nachtumschaltung auf s/w
- Wirksame Ausleuchtung bei Nacht mittels 6 Infrarot LEDs
- Empfohlene Einbauhöhe: 1,45 m bis 1,65 m
- Auflösung: PAL mit 753 (H) x 582 (V) Pixel, 560 TV-Linien
- Blickwinkel: horizontal 80°, vertikal 55°
- Kamera im Gehäuse schwenkbar
- Arbeitstemperaturbereich: -10 °C bis +50 °C
- Feuchtigkeit: 20 % bis 90 % nicht kondensierend
- Direktes Gegenlicht ist zu vermeiden
- Verwendung normaler Installationskabel JY(St)Y in 0,8 mm
Maße: 78 x 62 x 28 mm
Fabrikat: SKS-Kinkel Elektronik GmbH
Menge: 1,000 St

**8.100 807000 Sonderbau mit Sprechanlage SKS**
Ausführung: AV (vorverdrahtet)
Anzahl WE: 10 (zweireihig)
Taster: Edelstahlhügelkontakte
Schilder: von vorne wechselbar, beleuchtet
Material der Frontplatte: Edelstahl VA K320
Kasten: Unterputz mit Winkelrahmen aus Aluminium in Edelstahloptik
LS-Gitter: Lochgitter (A)

Gravuren: Plexiglas Logo Covivio 120 x 35mm flächenbündig weiß beleuchtet
Sondereinbauten: Ausschnitt für Kamera 820-C

Platten-Nr.: 26* 4322 MS
Plattenmaß: 227 x 560 x 3 mm
Kastenmaß: 227 x 560 x 45 mm
Abdeckmaß: 247 x 580 mm
Menge: 1,000 St

**8.110 300026 Steuermodul**
- Kompatibel zu Artikel 4508
- Steuermodul BUS-Technik bis 48 Wohneinheiten
- Mit Schraubensatz, Gitteradapter und Klebepad
- Mit integrierter Sprachwaage zur Unterdrückung von Hintergrundgeräuschen
- Arbeitstemperaturbereich: -10 °C bis +65 °C
- Schutzklasse: IP20
Maße: 130 x 96 x 21 mm
Fabrikat: SKS-Kinkel Elektronik GmbH
Menge: 1,000 St

**8.120 300021 Einbaukamera 820-C-Pinhole,**
- Für normale Installationsleitung JY(St)Y konzipiert
- Lichtstärke: 0,5 Lux (für Farbe), < 0,05 Lux bei Nachtumschaltung auf s/w
- Wirksame Ausleuchtung bei Nacht mittels 6 Infrarot LEDs
- Empfohlene Einbauhöhe: 1,45 m bis 1,65 m
- Auflösung: PAL mit 753 (H) x 582 (V) Pixel, 560 TV-Linien
- Blickwinkel: horizontal 80°, vertikal 55°
- Kamera im Gehäuse schwenkbar
- Arbeitstemperaturbereich: -10 °C bis +50 °C
- Feuchtigkeit: 20 % bis 90 % nicht kondensierend
- Direktes Gegenlicht ist zu vermeiden
- Verwendung normaler Installationskabel JY(St)Y in 0,8 mm
Maße: 78 x 62 x 28 mm
Fabrikat: SKS-Kinkel Elektronik GmbH
Menge: 1,000 St

**8.130 807000 Sonderbau mit Sprechanlage SKS**
Ausführung: AV (vorverdrahtet)
Anzahl WE: 10 (zweireihig)
Taster: Edelstahlhügelkontakte
Schilder: von vorne wechselbar, beleuchtet
Material der Frontplatte: Edelstahl VA K320
Kasten: Unterputz mit Winkelrahmen aus Aluminium in Edelstahloptik
LS-Gitter: Lochgitter (A)

Gravuren: Plexiglas Logo Covivio 120 x 35mm flächenbündig weiß beleuchtet
Sondereinbauten: Ausschnitt für Kamera 820-C

Platten-Nr.: 26* 4323 MS
Plattenmaß: 227 x 535 x 3 mm
Kastenmaß: 227 x 535 x 45 mm
Abdeckmaß: 247 x 555 mm
Menge: 1,000 St

**8.140 300026 Steuermodul**
- Kompatibel zu Artikel 4508
- Steuermodul BUS-Technik bis 48 Wohneinheiten
- Mit Schraubensatz, Gitteradapter und Klebepad
- Mit integrierter Sprachwaage zur Unterdrückung von Hintergrundgeräuschen
- Arbeitstemperaturbereich: -10 °C bis +65 °C
- Schutzklasse: IP20
Maße: 130 x 96 x 21 mm
Fabrikat: SKS-Kinkel Elektronik GmbH
Menge: 1,000 St

**8.150 300021 Einbaukamera 820-C-Pinhole,**
- Für normale Installationsleitung JY(St)Y konzipiert
- Lichtstärke: 0,5 Lux (für Farbe), < 0,05 Lux bei Nachtumschaltung auf s/w
- Wirksame Ausleuchtung bei Nacht mittels 6 Infrarot LEDs
- Empfohlene Einbauhöhe: 1,45 m bis 1,65 m
- Auflösung: PAL mit 753 (H) x 582 (V) Pixel, 560 TV-Linien
- Blickwinkel: horizontal 80°, vertikal 55°
- Kamera im Gehäuse schwenkbar
- Arbeitstemperaturbereich: -10 °C bis +50 °C
- Feuchtigkeit: 20 % bis 90 % nicht kondensierend
- Direktes Gegenlicht ist zu vermeiden
- Verwendung normaler Installationskabel JY(St)Y in 0,8 mm
Maße: 78 x 62 x 28 mm
Fabrikat: SKS-Kinkel Elektronik GmbH
Menge: 1,000 St

**8.160 300089 Basis Kompaktnetzteil**
- Versorgung von bis zu 96 Innensprechstellen und max. 8 Türstationen
- Versorgung von bis zu 30 Namensschildbeleuchtungen
- Versorgung von Türöffnern mit 12 VAC mit max. 1 Ampere
- Eingangsnennspannung: 207 - 253 VAC / 50 Hz
- Arbeitstemperaturbereich: -5 °C bis +45 °C
- Schutzklasse IP20
Maße: 105 x 90 x 71 mm ohne
Anschlussklemmen (6TE)
Fabrikat: SKS-Kinkel Elektronik GmbH
Menge: 3,000 St

**8.170 300090 6-Draht-Video-Kompaktnetzteil**
- Versorgung von bis zu 96 Video-Innensprechstellen und bis zu 4 Kameras
- Ohne zusätzliche Komponenten für bis zu 4 Steigleitungen einsetzbar
- Geeignet für Anbindung an Linienerweiterung
- Eingangsnennspannung: 207 - 253 VAC / 50 Hz
- Arbeitstemperaturbereich: -5 °C bis +45 °C
- Schutzklasse: IP20 (nur in Verbindung mit Artikel 300089)
Maße: 105 x 90 x 71 mm ohne
Anschlussklemmen (6TE)
Fabrikat: SKS-Kinkel Elektronik GmbH
Menge: 3,000 St

**8.180 300043 Videopassivverteiler**
-- Zur Mischung von bis zu 4 Kamerasignalen
-- 4 Eingänge, 1 Ausgang
-- Einsatz mehrerer Videopassivverteiler möglich
-- Symmetrische Videoübertragung
-- Arbeitstemperaturbereich: -10 °C bis + 55 °C
-- Schutzklasse IP20
Maße: 30 x 48 x 15 mm
Fabrikat: SKS-Kinkel Elektronik GmbH
Menge: 3,000 St

**8.190 300049 Videopassivverteiler**
*** Bedarfsposition ohne GB
- Wird bei Stichleitungen an der Steigleitung benötigt
- Einbau in UP-Schalterdose, z.B. hinter dem Etagentaster
- 1 Ausgang für eine Stichleitung/Sprechstelle
- Einsatz mehrerer Videopassivverteiler möglich
- Symmetrische Videoübertragung
- Arbeitstemperaturbereich: -10 °C bis + 55 °C
- Schutzklasse IP20
Maße: 16 x 35 x 7 mm
Fabrikat: SKS-Kinkel Elektronik GmbH
Menge: 31,000 St

**8.200 100069 Innensprechstelle BSV2012 Video, Freisprechen, 6-Draht, weiß**
Technische Spezifikationen:
- SKS BUS-Technik
- Tastenfunktionen: Rufannahme, Türöffnung, Rufabschaltung (Ruf schaltet sich nach 12 Stunden automatisch wieder ein)
- Zusatzfunktionen über Touch-Display: Schaltfunktionen möglich (über Schaltaktor 300022 (4507) - ohne zusätzliche Adern), Einstellung Ruflautstärke und Rufmelodien, Kontrastund Helligkeitsregelung
- TFT-Display 8,9 cm (3,5")
- Automatisches Einschalten des TFT-Displays bei einem eingehenden Türruf
- Optische Rufsignalisierung über LED
- Mithör- und mitsehgesperrt
- Ein-Mann-Installation und Programmierung
- Optional Parallelschaltung von bis zu 3 Innenstationen
- 8 Intervall-Hausruf- und 4 Etagenrufmelodien
- Menüführung in deutsch oder englisch wählbar
- Freisprechfunktion
- Sprachgesteuertes Gegensprechen mit Echo- und Hintergrundgeräuschunterdrückung
- Internsprechfunktion bis zu 6 Teilnehmern
- Polyphone Ruftöne wählbar (Unterscheidung zwischen Tür- und Etagenruf möglich)
- Aufputz
Maße: 90 x 180 x 17 mm
Fabrikat: SKS-Kinkel Elektronik GmbH
Menge: 7,000 St

**8.210 100069 Innensprechstelle BSV2012, Freisprechen, 6-Draht, weiß**
Technische Spezifikationen:
- SKS BUS-Technik
- Tastenfunktionen: Rufannahme, Türöffnung, Rufabschaltung (Ruf schaltet sich nach 12 Stunden automatisch wieder ein)
- Zusatzfunktionen über Touch-Display: Schaltfunktionen möglich (über Schaltaktor 300022 (4507) - ohne zusätzliche Adern), Einstellung Ruflautstärke und Rufmelodien, Kontrastund Helligkeitsregelung
- Optische Rufsignalisierung über LED
- Mithörgesperrt
- Ein-Mann-Installation und Programmierung
- Optional Parallelschaltung von bis zu 3 Innenstationen
- 8 Intervall-Hausruf- und 4 Etagenrufmelodien
- Menüführung in deutsch oder englisch wählbar
- Freisprechfunktion
- Sprachgesteuertes Gegensprechen mit Echo- und Hintergrundgeräuschunterdrückung
- Internsprechfunktion bis zu 6 Teilnehmern
- Polyphone Ruftöne wählbar (Unterscheidung zwischen Tür- und Etagenruf möglich)
- Aufputz
Maße: 90 x 180 x 17 mm
Fabrikat: SKS-Kinkel Elektronik GmbH
Menge: 22,000 St

### Abschnitt 9 KGR 455 Fernseh- und Antennenanlage

#### Titel 9.1 BK- Antennenanlage

*Hinweis: Es wird ein Kabelnetz in Sternstruktur ab*
Es wird ein Kabelnetz in Sternstruktur ab Hausanschlußraum in den Mieteinheiten installiert, in welches die Leitungen eingezogen werden können. Alles Klein- und Befestigungsmaterial wie Abschlusswiderstände, Verbinder und Stecker sowie die fachgerechte Ausführung des Potentialausgleichs und der Erdung sind in die Einheitspreise einzukalkulieren. Dies gilt auch für bei Bedarf notwendige Abstimmungen mit dem Kabelnetzbetreiber sowie die Feinabstimmung der Komponenten bzgl der Durchgangs- und Abgangsdämpfungswerte zur Erzielung der geforderten Signalpegel und Störabstände an den Enddosen. Das BK- Hausnetz wird ab dem HüP entsprechend Absprache mit dem Kabelnetzbetreiber mit Rückkanal und digitaltauglich installiert. Einsatz und Montage aller Komponenten haben so zu erfolgen, dass ein hohes EMV- und Schirmungsmaß entsprechend CE Klasse A mit Sicherheit erreicht wird. Die Wahl der Komponenten ist nach Fabrikations-und Typenvorgabe der Vodafone Deutschland zu erfolgen.

**9.1.10 AP Verteilerschrank B500xH550xT205 IP 54**
*** Bedarfsposition ohne GB
Verteilerschrank als Antennenverteilerschrank
Maße:B/H/T: 500x550x205 mm
Schutzart: IP 54 für Aufputzmontage
Farbe: RAL 9010 Schutzklasse II schutzisoliert
Türschliessungstyp: Klappgriff mit Vorreiber und
Stangenverschluss
Türanzahl: 1 Anzahl der Schlösser: 1
inkl.der Aufhängeschienen, Telekommunikationsfelder -
Montageplatten mit Steckdosenleiste 3-fach sowie
Montage- und Befestigungsmaterial
liefern und montieren
Fabrikat/ Typ: Hager/ FP32TW oder gleichwertig

Angebotenes Fabrikat: '..........................................' vom Bieter einzutragen

Angebotener Typ: '..........................................' vom Bieter einzutragen
Menge: 1,000 St

**9.1.20 Koaxialkabel, für Erdverlegung geeignet**
*** Bedarfsposition ohne GB
Koaxialkabel - Erdverlegung
Zu verwendende Materialien sind entsprechend der Fabrikaten-
und Typenliste der Vodafone Deutschland zu wählen.

Angebotenes Fabrikat: '..........................................' vom Bieter einzutragen

Angebotener Typ: '..........................................' vom Bieter einzutragen

in Teillängen liefern und montieren
Menge: 1,000 m

**9.1.30 Koaxialkabel, Innenverlegung in Rohr**
Koaxialleitung für die Innenverlegung zur Herstellung eines
Hausverteilernetzes in Rohr in Teillängen verlegen. Zu verwendende Materialien sind entsprechend der Fabrikaten- und Typenliste der Vodafone Deutschland zu wählen.
Die Koaxleitung ist in Rohr in Teillängen im Estrich, in Hohl-bzw.
geputzten Wänden uP. bzw. auf Kabeltragsystemen zu verlegen. Klein- und Befestigungsmaterialien sowie das Rohr sind in den angebotenen Preis mit einzurechnen.

Angebotenes Fabrikat: '..........................................' vom Bieter einzutragen

Angebotener Typ: '..........................................' vom Bieter einzutragen
Menge: 600,000 m

**9.1.40 F-Stecker Kompressionsstecker**
Geeignet für MK 91, 96 F, 96 L
Typ F-Stecker Kompressionsstecker
Montageart gepresst
Bauform gerade
Material Messing vernickelt
Geeigneter Kabeltyp MK 91, MK 96
Abmessungen (BxHxT) SW 11 x 21 mm
DC-Trennung Nein
Menge: 57,000 St

**9.1.50 Verteiler 1,3 GHz, 2-fach**
*** Bedarfsposition ohne GB
Frequenzbereich von 5 1300 MHz (DOCSIS 3.1 fähig)
Schirmungsmaß der Klasse A (+10 dB)
Hohe Intermodulationsfestigkeit für störungsfreie
Rückkanal-Übertragungen
Sehr hohe Rückflussdämpfung und Entkopplung
Hohe Langlebigkeit und ideale elektrische Eigenschaften
aufgrund der Weißbronze-Beschichtung
Freigegeben von Vodafone Kabel Deutschland
Frequenzbereich 5 1300 MHz
Verteildämpfung
5 .65 MHz 3,3 dB (±0,5 dB)
65 470 MHz 3,3 dB (±0,5 dB)
470 .862 MHz 3,5 dB (±0,5 dB)
862 1006 MHz 3,7 dB (±0,5 dB)
1006 1300 MHz 4,0 dB (±0,8 dB)
Entkopplung
5 65 MHz >30,0 dB
65 470 MHz >28,0 dB
470 862 MHz >26,0 dB
862 1006 MHz >25,0 dB
1006 1300 MHz >22,0 dB
Rückflussdämpfung
5 65 MHz >22,0 dB
65 470 MHz >20,0 dB
470 862 MHz >18,0 dB
862 1006 MHz >18,0 dB
1006 1300 MHz >16,0 dB
Anschlüsse
F-Buchse 3 St. (1x Eingang, 2x Ausgang)
Allgemeine Daten
Schirmungsmaß Klasse A (+10 dB), nach EN 50083-2
Intermodulationsfestigkeit 120 dBµV nach EN 60728-4
DC Bypass IN/OUT Nein
Abmessungen (BxHxT) 47,5 x 25,5 x 49,5 mm
Menge: 1,000 St

**9.1.60 Verteiler 1,3 GHz, 3-fach (DM03D)**
*** Bedarfsposition ohne GB
Frequenzbereich von 5 1300 MHz (DOCSIS 3.1 fähig)
Schirmungsmaß der Klasse A (+10 dB)
Hohe Intermodulationsfestigkeit für störungsfreie
Rückkanal-Übertragungen
Sehr hohe Rückflussdämpfung und Entkopplung
Hohe Langlebigkeit und ideale elektrische Eigenschaften
aufgrund der Weißbronze-Beschichtung Freigegeben von Vodafone Kabel Deutschland
Frequenzbereich bis 1300 MHz
Verteildämpfung
5 65 MHz 5,2 dB (±0,5 dB)
65 470 MHz 5,2 dB (±0,5 dB)
470 862 MHz 5,6 dB (±0,5 dB)
862 1006 MHz 5,8 dB (±0,5 dB)
1006 1300 MHz 6,2 dB (±0,5 dB)
Entkopplung
5 65 MHz >28,0 dB
65 470 MHz >28,0 dB
470 862 MHz >26,0 dB
862 1006 MHz >25,0 dB
1006 1300 MHz >22,0 dB
Rückflussdämpfung
5 65 MHz >22,0 dB
65 470 MHz >20,0 dB
470 862 MHz >18,0 dB
8 1006 MHz >18,0 dB
1006 1300 MHz >16,0 dB
Anschlüsse
F-Buchse 4 St. (1x Eingang, 3x Ausgang)
Allgemeine Daten
Schirmungsmaß Klasse A (+10 dB), nach EN 50083-2
Intermodulationsfestigkeit 120 dBµV nach EN 60728-4
DC Bypass IN/OUT Nein
Abmessungen (BxHxT) 71,8 x 25,5 x 49,5 mm
Angebot Fabrikat;
Angebot Typ:
Menge: 1,000 St

**9.1.70 Verteiler 1,3 GHz, 4-fach**
*** Bedarfsposition ohne GB
requenzbereich von 5 1300 MHz (DOCSIS 3.1 fähig)
Schirmungsmaß der Klasse A (+10 dB)
Hohe Intermodulationsfestigkeit für störungsfreie
Rückkanal-Übertragungen
Sehr hohe Rückflussdämpfung und Entkopplung
Hohe Langlebigkeit und ideale elektrische Eigenschaften
aufgrund der Weißbronze-Beschichtung Freigegeben von Vodafone Kabel Deutschland
Frequenzbereich bis 1300 MHz
Verteildämpfung
5 65 MHz 5,2 dB (±0,5 dB)
65 470 MHz 5,2 dB (±0,5 dB)
470 862 MHz 5,6 dB (±0,5 dB)
862 1006 MHz 5,8 dB (±0,5 dB)
1006 1300 MHz 6,2 dB (±0,5 dB)
Entkopplung
5 65 MHz >28,0 dB
65 470 MHz >28,0 dB
470 862 MHz >26,0 dB
862 1006 MHz >25,0 dB
1006 1300 MHz >22,0 dB
Rückflussdämpfung
5 65 MHz >22,0 dB
65 470 MHz >20,0 dB
470 862 MHz >18,0 dB
8 1006 MHz >18,0 dB
1006 1300 MHz >16,0 dB
Anschlüsse
F-Buchse 4 St. (1x Eingang, 3x Ausgang)
Allgemeine Daten
Schirmungsmaß Klasse A (+10 dB), nach EN 50083-2
Intermodulationsfestigkeit 120 dBµV nach EN 60728-4
DC Bypass IN/OUT Nein
Abmessungen (BxHxT) 71,8 x 25,5 x 49,5 mm

Angebotenes Fabrikat: '..........................................' vom Bieter einzutragen

Angebotener Typ: '..........................................' vom Bieter einzutragen
Menge: 1,000 St

**9.1.80 Verteiler 1,3 GHz, 6-fach**
*** Bedarfsposition ohne GB
requenzbereich von 5 1300 MHz (DOCSIS 3.1 fähig)
Schirmungsmaß der Klasse A (+10 dB)
Hohe Intermodulationsfestigkeit für störungsfreie
Rückkanal-Übertragungen
Sehr hohe Rückflussdämpfung und Entkopplung
Hohe Langlebigkeit und ideale elektrische Eigenschaften
aufgrund der Weißbronze-Beschichtung Freigegeben von Vodafone Kabel Deutschland
Frequenzbereich bis 1300 MHz
Verteildämpfung
5 65 MHz 5,2 dB (±0,5 dB)
65 470 MHz 5,2 dB (±0,5 dB)
470 862 MHz 5,6 dB (±0,5 dB)
862 1006 MHz 5,8 dB (±0,5 dB)
1006 1300 MHz 6,2 dB (±0,5 dB)
Entkopplung
5 65 MHz >28,0 dB
65 470 MHz >28,0 dB
470 862 MHz >26,0 dB
862 1006 MHz >25,0 dB
1006 1300 MHz >22,0 dB
Rückflussdämpfung
5 65 MHz >22,0 dB
65 470 MHz >20,0 dB
470 862 MHz >18,0 dB
8 1006 MHz >18,0 dB
1006 1300 MHz >16,0 dB
Anschlüsse
F-Buchse 4 St. (1x Eingang, 3x Ausgang)
Allgemeine Daten
Schirmungsmaß Klasse A (+10 dB), nach EN 50083-2
Intermodulationsfestigkeit 120 dBµV nach EN 60728-4
DC Bypass IN/OUT Nein
Abmessungen (BxHxT) 71,8 x 25,5 x 49,5 mm

Angebotenes Fabrikat: '..........................................' vom Bieter einzutragen

Angebotener Typ: '..........................................' vom Bieter einzutragen
Menge: 1,000 St

**9.1.90 Abzweiger 1-fach, 5-862 MHz, F-Anschluss, Rückkanal**
*** Bedarfsposition ohne GB
Durchgangsdämpfung 5-862 MHz: 1,0 dB,
Durchgangsdämpfung 862-2400 MHz: 2-2,5 dB,
Abzweigdämpfung 5-862 MHz: 20 dB,
Abzweigdämpfung 862-2400 MHz >= 25 dB
Richtdämpfung 5-2400 MHz >= 21 dB
Entkopplung 5-2400 MHz >= 21 dB
Schirmungsmaß > 85 dB, Klasse A
DC-Bypass IN-OUT 1A, 30 V
Abmessungen: 75 x 58 x 18 mm
komplett mit allem erforderlichen Zubehör, Befestigungs- und
Verbindungsmaterial, F- Stecker und Abschlusswiderständen
für nicht beschaltete Abgänge liefern, montieren und betriebsbereit anschließen.
Fabrikat / Typ: Wisi / DM 51 A 1020 oder gleichwertig

Angebotenes Fabrikat: '..........................................' vom Bieter einzutragen

Angebotener Typ: '..........................................' vom Bieter einzutragen
Menge: 1,000 St

**9.1.100 Abzweiger 2-fach, 5-862 MHz, F-Anschluss, Rückkanal**
*** Bedarfsposition ohne GB
Durchgangsdämpfung 5-862 MHz: 1,0 dB,
Durchgangsdämpfung 862-2400 MHz: 2-2,5 dB,
Abzweigdämpfung 5-862 MHz: 20 dB,
Abzweigdämpfung 862-2400 MHz >= 25 dB
Richtdämpfung 5-2400 MHz >= 21 dB
Entkopplung 5-2400 MHz >= 21 dB
Schirmungsmaß > 85 dB, Klasse A
DC-Bypass IN-OUT 1A, 30 V
Abmessungen: 75 x 58 x 18 mm
komplett mit allem erforderlichen Zubehör, Befestigungs- und
Verbindungsmaterial, F- Stecker und Abschlusswiderständen
für nicht beschaltete Abgänge liefern, montieren und betriebsbereit anschließen.
Fabrikat / Typ: Wisi / DM 52 A 2020 oder gleichwertig

Angebotenes Fabrikat: '..........................................' vom Bieter einzutragen

Angebotener Typ: '..........................................' vom Bieter einzutragen
Menge: 1,000 St

**9.1.110 Abzweiger asymmetrisch 1,3 GHz, 4-fach 13...16 dB (DM64A 1316)**
*** Bedarfsposition ohne GB
Frequenzbereich von 5 1300 MHz (DOCSIS 3.1 fähig)
Schirmungsmaß der Klasse A (+10 dB)
Hohe Intermodulationsfestigkeit für störungsfreie
Rückkanal-Übertragungen S ehr hohe Rückflussdämpfung und Entkopplung Hohe Langlebigkeit und ideale elektrische
Eigenschaften aufgrund der Weißbronze-Beschichtung
Freigegeben von Vodafone Kabel Deutschland
Durchgangsdämpfung
5 65 MHz 3,8 dB (±0,8 dB)
65 470 MHz 3,8 dB (±0,8 dB)
470 862 MHz 3,8 dB (±0,8 dB)
862 1006 MHz 4,0 dB (±1,0 dB)
1006 1300 MHz 5,0 dB (±1,0 dB)
Abzweigdämpfung
TAP 1 12,5 dB (±1,5 dB)
TAP 2 13,5 dB (±1,5 dB)
TAP 3 14,5 dB (±1,5 dB)
TAP 4 15,5 dB (±1,5 dB)
Entkopplung OUT-TAP
5 65 MHz >26,0 dB
65 470 MHz >22,0 dB
470 862 MHz >22,0 dB
862 1006 MHz >18,0 dB
1006 1300 MHz >18,0 dB
Entkopplung TAP-TAP
5 65 MHz >36,0 dB
65 470 MHz >32,0 dB
470 862 MHz >32,0 dB
862 1006 MHz >30,0 dB
1006 1300 MHz >25,0 dB
Rückflussdämpfung
5 65 MHz >19,0 dB
65 188 MHz >18,0 dB
188 470 MHz >16,0 dB
470 862 MHz >16,0 dB
862 1006 MHz >15,0 dB
1006 1300 MHz >14,0 dB
Anschlüsse
F-Buchse 6 St. (1x Eingang, 1x Durchschleifausgang, 4x
Abzweigausgang)
Allgemeine Daten
Schirmungsmaß Klasse A (+10 dB), nach EN 50083-2
Intermodulationsfestigkeit 120 dBµV nach EN 60728-4
DC Bypass IN/OUT Nein
Abmessungen (BxHxT) 92,8 x 41,8 x 53,5 mm

Angebotenes Fabrikat: '..........................................' vom Bieter einzutragen

Angebotener Typ: '..........................................' vom Bieter einzutragen
Menge: 1,000 St

**9.1.120 Abzweiger asymmetrisch 1,3 GHz, 6-fach 13...18 dB ( DM66A1318)**
*** Bedarfsposition ohne GB
Frequenzbereich von 5 1300 MHz (DOCSIS 3.1 fähig)
Schirmungsmaß der Klasse A (+10 dB)
Hohe Intermodulationsfestigkeit für störungsfreie
Rückkanal-Übertragungen S ehr hohe Rückflussdämpfung und Entkopplung Hohe Langlebigkeit und ideale elektrische
Eigenschaften aufgrund der Weißbronze-Beschichtung
Freigegeben von Vodafone Kabel Deutschland
Durchgangsdämpfung
5 65 MHz 3,8 dB (±0,8 dB)
65 470 MHz 3,8 dB (±0,8 dB)
470 862 MHz 3,8 dB (±0,8 dB)
862 1006 MHz 4,0 dB (±1,0 dB)
1006 1300 MHz 5,0 dB (±1,0 dB)
Abzweigdämpfung
TAP 1 12,5 dB (±1,5 dB)
TAP 2 13,5 dB (±1,5 dB)
TAP 3 14,5 dB (±1,5 dB)
TAP 4 15,5 dB (±1,5 dB)
Entkopplung OUT-TAP
5 65 MHz >26,0 dB
65 470 MHz >22,0 dB
470 862 MHz >22,0 dB
862 1006 MHz >18,0 dB
1006 1300 MHz >18,0 dB
Entkopplung TAP-TAP
5 65 MHz >36,0 dB
65 470 MHz >32,0 dB
470 862 MHz >32,0 dB
862 1006 MHz >30,0 dB
1006 1300 MHz >25,0 dB
Rückflussdämpfung
5 65 MHz >19,0 dB
65 188 MHz >18,0 dB
188 470 MHz >16,0 dB
470 862 MHz >16,0 dB
862 1006 MHz >15,0 dB
1006 1300 MHz >14,0 dB
Anschlüsse
F-Buchse 6 St. (1x Eingang, 1x Durchschleifausgang, 4x
Abzweigausgang)
Allgemeine Daten
Schirmungsmaß Klasse A (+10 dB), nach EN 50083-2
Intermodulationsfestigkeit 120 dBµV nach EN 60728-4
DC Bypass IN/OUT Nein
Abmessungen (BxHxT) 92,8 x 41,8 x 53,5 mm

Angebotenes Fabrikat: '..........................................' vom Bieter einzutragen

Angebotener Typ: '..........................................' vom Bieter einzutragen
Menge: 1,000 St

**9.1.130 Abzweiger asymmetrisch 1,3 GHz, 8-fach 13...20 dB (DM68A 1320)**
*** Bedarfsposition ohne GB
Frequenzbereich von 5 1300 MHz (DOCSIS 3.1 fähig)
Schirmungsmaß der Klasse A (+10 dB)
Hohe Intermodulationsfestigkeit für störungsfreie Rückkanal-Übertragungen Sehr hohe Rückflussdämpfung und Entkopplung
Hohe Langlebigkeit und ideale elektrische Eigenschaften aufgrund der Weißbronze-Beschichtung Freigegeben von Vodafone Kabel Deutschland
Durchgangsdämpfung
5 65 MHz 3,8 dB (±0,8 dB)
65 470 MHz 3,8 dB (±0,8 dB)
470 862 MHz 3,8 dB (±0,8 dB)
862 1006 MHz 4,0 dB (±1,0 dB)
1006 1300 MHz 5,0 dB (±1,0 dB)
Abzweigdämpfung
TAP 1 12,5 dB (±1,5 dB)
TAP 2 13,5 dB (±1,5 dB)
TAP 3 14,5 dB (±1,5 dB)
TAP 4 15,5 dB (±1,5 dB)
Entkopplung OUT-TAP
5 65 MHz >26,0 dB
65 470 MHz >22,0 dB
470 862 MHz >22,0 dB
862 1006 MHz >18,0 dB
1006 1300 MHz >18,0 dB
Entkopplung TAP-TAP
5 65 MHz >36,0 dB
65 470 MHz >32,0 dB
470 862 MHz >32,0 dB
862 1006 MHz >30,0 dB
1006 1300 MHz >25,0 dB
Rückflussdämpfung
5 65 MHz >19,0 dB
65 188 MHz >18,0 dB
188 470 MHz >16,0 dB
470 862 MHz >16,0 dB
862 1006 MHz >15,0 dB
1006 1300 MHz >14,0 dB
Anschlüsse
F-Buchse 6 St. (1x Eingang, 1x Durchschleifausgang, 4x
Abzweigausgang)
Allgemeine Daten
Schirmungsmaß Klasse A (+10 dB), nach EN 50083-2
Intermodulationsfestigkeit 120 dBµV nach EN 60728-4
DC Bypass IN/OUT Nein
Abmessungen (BxHxT) 92,8 x 41,8 x 53,5 mm
Angebot Fabrikat:
Angebot Typ:
Menge: 1,000 St

**9.1.140 In-house Verteilverstärker ortsgespeist, VX43B**
*** Bedarfsposition ohne GB
In-house Verteilverstärker ortsgespeist
Integrierter Rückwegversärker Dämpfungssteller und Entzerrer
Codier-Drehschalter für unterbrechungsfreie, ablesbare
Einstellungen
Weitere Grundeinstellungen mittels unterbrechungsfreie
Jumper
Prüfbuchsen am Eingang und Ausgang
Schaltnetzteil, geringe Leistungsaufmahme <5,5W (incl.
Rückkanal)
Kein Zubehör erforderlich
Vorwärtskanal: Frequenzber.: 87-862 MHZ
Nur Vorwärtskanal (via jumper): 47-862 MHz
Verstärkung: 20 dB
Rückflußdämpfung: >= 14dB
Dämpfungsteller (Schalter): 0-15 dB, in 1 dB steps
Entzerrer: 0-22,5 dB, in 1,5dB steps
Interstage Entzerre: 0/6 dB (Jumper)
Ausgangspegel Cenelec 42ch/60 dB, flat: 106 dBµV
cso: >= 60dB, ctb: >= 60dB
Meßpunkt: 20 dB
Rückwärtskanal: Frequenzbereich: 5-65 MHz
Versärkung: 18dB
Dämpfunbgssteller: 0-15 dB, in 1dB steps
Ein-/Ausgang-Jumper: 0/10 dB
Interstage-Entzerrer: 0/3/6/9 dB (Jumper)
Ausgangspegel: 106 dBµV (EN 50083-5 2. Ordnung) 118 dBµV
(EN50083-5 3. Ordnung)
Betriebsspannung: 230 VAC 50/60 Hz
Leistungsaufnahme: < 5,5 W; Anschlüsse: F-type
EMV: CE, Klasse A
Maße: 163x90x47 mm
Fabrikat: WISI/ VX43B oder gleichwertig

Angebotenes Fabrikat: '..........................................' vom Bieter einzutragen

Angebotener Typ: '..........................................' vom Bieter einzutragen

liefern, montieren und betriebsbereit anschließen
Menge: 1,000 St

**9.1.150 In-house Verteilverstärker ortsgespeist, VX44B**
*** Bedarfsposition ohne GB
In-house Verteilverstärker ortsgespeist
Integrierter Rückwegversärker Dämpfungssteller und Entzerrer
Codier-Drehschalter für unterbrechungsfreie, ablesbare
Einstellungen
Weitere Grundeinstellungen mittels unterbrechungsfreie
Jumper
Prüfbuchsen am Eingang und Ausgang
Schaltnetzteil, geringe Leistungsaufmahme <6W (incl.
Rückkanal)
Kein Zubehör erforderlich
Vorwärtskanal: Frequenzber.: 87-862 MHZ
Nur Vorwärtskanal (via jumper): 47-862 MHz
Verstärkung: 28 dB
Rückflußdämpfung: >= 14dB
Dämpfungsteller (Schalter; Jumper): 0-15 dB, in 1 dB
steps; 0/6 dB
Entzerrer: 0-22,5 dB, in 1,5dB steps
Interstage Entzerre: 0/6 dB (Jumper)
Ausgangspegel Cenelec 42ch/60 dB, flat: 106 dBµV cso: >= 60dB, ctb: >= 60dB
Meßpunkt: 20 dB
Rückwärtskanal: Frequenzbereich: 5-65 MHz
Versärkung: 22dB
Dämpfunbgssteller: 0-15 dB, in 1dB steps
Ein-/Ausgang-Jumper: 0/10 dB
Interstage-Entzerrer: 0/3/6/9 dB (Jumper)
Ausgangspegel: 106 dBµV (EN 50083-5 2. Ordnung) 118 dBµV
(EN50083-5 3. Ordnung)
Betriebsspannung: 230 VAC 50/60 Hz
Leistungsaufnahme: < 6 W; Anschlüsse: F-type
EMV: CE, Klasse A
Maße: 163x90x47 mm
Fabrikat: WISI/ VX44B oder gleichwertig

Angebotenes Fabrikat: '..........................................' vom Bieter einzutragen

Angebotener Typ: '..........................................' vom Bieter einzutragen

liefern, montieren und betriebsbereit anschließen
Menge: 1,000 St

**9.1.160 Hausanschlussverstärker, 40 dB, ortsgespeist (VX 16 C 0650)**
*** Bedarfsposition ohne GB
Vodafone KDG zertifiziert, Unitymedia zertifiziert,
Vorwärtsweg
Eingänge 1 St.
Eingangsmessbuchse -20 dB
Rückflussdämpfung Vorwärtsweg =18 dB (-1,5 dB/Okt., 14 dB)
Frequenzbereich Vorwärtsweg 85 1006 MHz
Verstärkung Vorwärtsweg 40/32 dB
Rauschmaß Vorwärtsweg =5 dB
Dämpfungssteller Vorwärtsweg 0 20 dB (PAD)
Entzerrer Vorwärtsweg 0 ..20 dB (PAD)
Interstage-Dämpfungssteller Vorwärtsweg 0 8 dB (PAD,
6 dB bei 32 dB Verstärkung)
Interstage-Entzerrer Vorwärtsweg 0/7/10 dB (Jumper, 1006 MHz)
Kabelnachbildung Vorwärtsweg 0 10 dB (PAD)
Ausgangspegel 1 111 dBµV (CENELEC 42 Kanäle, flat, bei
CSO/CTB >60 dB/>60 dB)
Ausgangsmessbuchse -20 dB
Ausgangsverteiler St. Optional, mittels Verteilermodul
XM.. 2. Ausgang zuschaltbar Rückweg
Frequenzbereich Rückweg 5 65 MHz
Verstärkung Rückweg 22/32 dB (Rückweg volle Kanallast)
Rauschmaß Rückweg =5 dB
Dämpfungssteller Rückweg Eingang 0 20 dB (PAD)
Dämpfungssteller Rückweg Ausgang 0 20 dB (PAD)
Entzerrer Rückweg 0 15 dB (PAD)
Ausgangspegel 3 120 dBµV (1 TS 140 mittlere Last QAM64
MER >35, BER < 1x10-8)
Ausgangspegel 4 110 dBµV (typ., EN 50083-5, 2. Ordnung)
Rückkanalmessbuchse -20 dB
Anschlüsse
F-Buchse 2 St.
Allgemeine Daten
Betriebsspannung AC 230 V
Leistungsaufnahme <11,5/<12,5 W (Verstärkung 32 dB/40
dB, + 2 W mit Rückkanalverstärker)
Schirmungsmaß Klasse A, EN 50083-2
Abmessungen (BxHxT) 232x145x86 mm
Betriebstemperaturbereich -20 +55 °C
Schutzklasse IP66
Blitzschutz 5 kV (EN61000-4-5, 1,2/50 µs pulse)
Menge: 1,000 St

**9.1.170 Galvanisches Trennglied**
*** Bedarfsposition ohne GB
Galvanisches Trennglied
Frequenzbereich 5-1000 MHz
Durchgangsdämpfung < 0,5 dB
Prüfspannung > 2,1 kV
EMV, Schirmungsmaß: CE, Klasse A
komplett mit allem erforderlichen Zubehör, Befestigungs- und
Verbindungsmaterial, F- Stecker und Abschlusswiderständen
für nicht beschaltete Abgänge liefern, montieren und betriebsbereit anschließen.
Fabrikat / Typ: WISI/ DL 20 A oder gleichwertig

Angebotenes Fabrikat: '..........................................' vom Bieter einzutragen

Angebotener Typ: '..........................................' vom Bieter einzutragen
Menge: 1,000 St

**9.1.180 Überspannungsableiter**
*** Bedarfsposition ohne GB
Überspannungsableiter
Frequenzbereich 5-1000 MHz
EMV, Schirmungsmaß: CE, Klasse A
komplett mit allem erforderlichen Zubehör, Befestigungs- und
Verbindungsmaterial, F- Stecker und Abschlusswiderständen
für nicht beschaltete Abgänge liefern, montieren und betriebsbereit anschließen.
Fabrikat / Typ: WISI/ oder gleichwertig

Angebotenes Fabrikat: '..........................................' vom Bieter einzutragen

Angebotener Typ: '..........................................' vom Bieter einzutragen
Menge: 1,000 St

**9.1.190 FFKu-Smart net 20**
Elektroinstallationsrohr DIN EN 61386-22, Maße DIN EN
60423, DIN 18015-1, nicht flammenausbreitend, aus
Polyolefin, doppelwandig, hochgleitfähig,
stoßkantenfrei, blaulia, gewellt, biegsam,
Außendurchmesser 25 mm, Kassifizierungscode 33522,
Druckfestigkeit mittel, Schlagfestigkeit mittel,
Dauergebrauchs- und Installationstemperatur min. -45 °C
max. +90 °C, verlegen unter Putz, einschl. Fräsen in
Mauerwerk, verlegen in Beton, verlegen auf Rohdecke- und Hohlwand.
Hersteller: Fränkische
Typ: FFKu-Smart net 20
in Teillängen, mit Verbindungs- und Befestigungsmaterial, liefern und montieren.

Angebotenes Fabrikat: '..........................................' vom Bieter einzutragen

Angebotener Typ: '..........................................' vom Bieter einzutragen
Menge: 550,000 m

**9.1.200 Erdungswinkel für BK Kabel**
*** Bedarfsposition ohne GB
Erdungswinkel zum Anschluß aller BK-Kabel mit F-Stecker an die Erdungsanlage in verschiedenen Größen, entspr. Anzahl der Kabel einschl.
allem erforderlichen systembedingten F-Zubehör, wie z.B.
Stecker, liefern, montieren und betriebsfertig anschließen.

Angebotenes Fabrikat: '..........................................' vom Bieter einzutragen

Angebotener Typ: '..........................................' vom Bieter einzutragen
Menge: 1,000 St

**9.1.210 Multimedia-Stichdose, 5 dB Vodafone Standard**
Vodafone KDG zertifiziert
Eingänge
Frequenzbereich 5 1006 MHz
Ausgänge
Frequenzbereich TV 85 1006 MHz
Frequenzbereich FM 87 1006 MHz
Frequenzbereich DATA 5 1006 MHz
Sperrdämpfung TV =40 dB (5 65 MHz)
Sperrdämpfung FM =40 dB (5. 65 MHz)
Anschlussdämpfung TV 4 dB
Anschlussdämpfung FM 8 dB
Anschlussdämpfung DATA 8 dB
Entkopplung DATA - TV =70 dB (5 65 MHz)
Entkopplung DATA - TV =35 dB (85 1006 MHz)
Entkopplung DATA - FM =70 dB (5 65 MHz)
Entkopplung DATA - FM =40 dB (85 1006 MHz)
Rückflussdämpfung IN, OUT =18 dB (-1.5 dB/okt.)
Rückflussdämpfung TV =14 dB (-1.5 dB/okt.)
Rückflussdämpfung FM =14 dB (-1.5 dB/okt.)
Rückflussdämpfung DATA =18 dB (-1.5 dB/okt.)
Intermodulationsfestigkeit > 120 dBµV (EN60728-4)
Anschlüsse
Anschlussklemme Aussenleiter 7.5 mm
Anschlussklemme Innenleiter 0,6 1,3 mm
F-Buchse 1 St. EN60169-24 IEC-Buchse 1 St.
EN60169-2 IEC-Stecker 1 St. EN60169-2
Allgemeine Daten
Schirmungsmaß >85 dB Klasse A, EN 50083-2
Abmessungen (BxHxT) 70 x 70 x 22 mm
Einbautiefe 35 mm
inkl. Systemrahmen und Zentralplatte

Angebotenes Fabrikat: '..........................................' vom Bieter einzutragen

Angebotener Typ: '..........................................' vom Bieter einzutragen

liefern, montieren und betriebsfertig anschließen
Menge: 27,000 St

**9.1.220 Multimedia-Durchgangsdose, 14 dB Vodafone Standart**
*** Bedarfsposition ohne GB
Vodafone KDG zertifiziert
Eingänge
Frequenzbereich 5 1006 MHz
Ausgänge
Frequenzbereich TV 85 1006 MHz
Frequenzbereich FM 87 1006 MHz
Frequenzbereich DATA 5 1006 MHz
Durchgangsdämpfung 1,2 1,75 dB
Sperrdämpfung TV =40 dB 5 65 MHz
Sperrdämpfung FM =40 dB 5 65 MHz
Anschlussdämpfung TV 14 dB
Anschlussdämpfung FM 15 dB
Anschlussdämpfung DATA 14 dB
Entkopplung DATA - TV =70 dB (5 65 MHz)
Entkopplung DATA - TV =50 dB (85 1006 MHz)
Entkopplung DATA - FM =70 dB (5 65 MHz)
Entkopplung DATA - FM =50 dB (85 1006 MHz)
Entkopplung DATA - OUT =30 dB (5 65 MHz)
Entkopplung FM, TV - OUT =30 dB (5 65 MHz)
Rückflussdämpfung IN, OUT =18 dB (-1.5 dB/okt.)
Rückflussdämpfung TV =14 dB (-1.5 dB/okt.)
Rückflussdämpfung FM =14 dB (-1.5 dB/okt.)
Rückflussdämpfung DATA =18 dB (-1.5 dB/okt.)
Intermodulationsfestigkeit > 120 dBµV (EN60728-4)
Anschlüsse
Anschlussklemme Aussenleiter 7.5 mm
Anschlussklemme Innenleiter 0,6 1,3 mm
F-Buchse 1 St. EN60169-24
IEC-Buchse 1 St. EN60169-2 IEC-Stecker 1 St. EN60169-2
Allgemeine Daten
Schirmungsmaß >85 dB (Klasse A)
Abmessungen (BxHxT) 70 x 70 x 22 mm
Einbautiefe 35 mm
inkl. Endwiederstand
liefern, montieren und betriebsfertig anschließen

Angebotenes Fabrikat: '..........................................' vom Bieter einzutragen

Angebotener Typ: '..........................................' vom Bieter einzutragen
Menge: 1,000 St

**9.1.230 Messungen und Messprotokolle BK- Netz**
*** Pauschalposition
Messungen und Anfertigen von Messprotokollen für das
komplette Breitband- Kabelnetz im Gebäude.
Die ordnungsgemäße Beschaltung und Funktion der Breitband-
Kabelvernetzung ist durch Messung an den Anschlussdosen in
den Wohnräumen und Protokollierung nachzuweisen und zu
dokumentieren.
Es sind die vom Kabelnetzbetreiber geforderten Parameter (wie
Signalpegel, Frequenzgang, Rauschmaß, Störabstand,
Schirmungsmaß, Störstrahlung usw.) zu erfassen und die
Einhaltung der geforderten Werte aufzuzeigen.
Der Nachweis muss sowohl für den Hin- als auch für den
Rückkanal einschließlich aller zwischengeschalteten
Komponenten (Kabel, Verbinder, Abzweiger, Verteiler,
Verstärker, Dämpfungsglieder usw.) erfolgen.
Die Messprotokolle sind wohnungsweise auszufertigen und
spätestens bei der Endabnahme an den Bauherrn zu
übergeben.
Die Kosten für die Messung sind als Pauschalsumme für
alle WE einschließlich der zentralen Einrichtungen im
Gebäude zu kalkulieren.

Meßgerät '..........................................' vom Bieter einzutragen
Menge: 1,000 psch

**9.1.240 Montageplanung**
*** Pauschalposition
Die vorgenannten Pläne sind in folgender Form vor Montage zur Freigabe durch den Bauherren zu übergeben:
Wegen der Übersichtlichkeit und zum Erkennen der Zusammenhänge müssen die Anlagen in sich zusammenhängen dargestellt werden.
Wenn optische Verkleinerungen gewählt werden, muss die Ausgangszeichnung mindestens über den Maßstab 1 : 50 verfügen.
Die Schriftgröße muss so gewählt werden, dass die Verkleinerungen gut lesbar sind. Der Endmaßstab der Verkleinerung darf nicht kleiner als 1 : 100 sein. Im Fließschema grundsätzlich, sonst nur bei
wesentlichen Anlagenteilen, sind die Positionsnummern des Leistungsverzeichnisses anzugeben.
1 Satz Fließ- und Schaltschemata
1 Satz Grundrisspläne mit sämtlichen einzubauenden .
Geräten sowie Leitungsführung und Steigepunkte
3 x als Farb-Zeichnung(80 g/m²), DIN-gefaltet
(die Farbwahl der Darstellung der einzelnen Komponenten ist mit dem Bauherrn abzustimmen)
3 x als DXF-Datei auf CD-Rom
3 x als PLT-Datei auf CD-Rom
Menge: 1,000 psch

**9.1.250 Einweisung**
*** Bedarfsposition ohne GB
Einweisung des Personals.
Beinhaltet 1/2 Tagessatz für 1 Systemmonteur.
Menge: 1,000 St

#### Titel 9.2 Glasfaserhausnetz als Vorrüstung

*Hinweis: Es wird ein Glasfasernetz in Sternstruktur ab*
Es wird ein Glasfasernetz in Sternstruktur ab
Hausanschlußraum in den Mieteinheiten installiert
Alles Klein- und Befestigungsmaterial ist einzukalkulieren
Überlängen an den Anschlußstellen jeweils min.2,5m

**9.2.10 Glasfaserkabel zur Verlegung im Innenraum 1x4, OS2, G657.A2**
Kabel darf einen Durchmesser bis 2,4 mm haben
Kabel muss in ein Röhrchen mit dem Innendurchmesser 4 mm verlegt werden können nach Vodafone Standard
Kabel muss eine Brandschutzklasse von Dca haben
Kabel muss eine Faser G.657.A2 haben
Außenmantel muss LSZH sein
Kabel soll auf einer Trommel geliefert werden
Kabellänge soll 6 km betragen
Kabel hat einen Außenmantel in der Farbe weiß
Ausführung
Drop Kabel 1x4
Singlemode, E9/125 µm, OS2 657.A2
LSZH Außenmantel
2 km Trommel
Leitfabrikat: CobiNet Glasfaserkabel zur Verlegung im Innenraum 1x4, OS2; Art.-Nr.: 123475
Menge: 700,000 m

**9.2.20 Speedpipe für Glasfaser**
Speedpipe zum einblasen von Glasfaserleitungen
8mm Innen-12mm außen
Dauergebrauchs- und Installationstemperatur min. -45 °C
max. +90 °C, verlegen unter Putz, einschl. Fräsen in
Mauerwerk, verlegen in Beton, verlegen auf Rohdecken
undHohlwand
Hersteller: Fränkische o. glw.
in Teillängen, mit Verbindungs-und Befestigungsmaterial,
liefern und montieren.

Angebotenes Fabrikat: '..........................................' vom Bieter einzutragen

Angebotener Typ: '..........................................' vom Bieter einzutragen
Menge: 560,000 m

**9.2.30 Montageplanung**
*** Pauschalposition
Die vorgenannten Pläne sind in folgender Form vor Montage zur Freigabe durch den Bauherren zu übergeben:
Wegen der Übersichtlichkeit und zum Erkennen der Zusammenhänge müssen die Anlagen in sich zusammenhängen dargestellt werden.
Wenn optische Verkleinerungen gewählt werden, muss die Ausgangszeichnung mindestens über den Maßstab 1 : 50 verfügen.
Die Schriftgröße muss so gewählt werden, dass die Verkleinerungen gut lesbar sind. Der Endmaßstab der Verkleinerung darf nicht kleiner als 1 : 100 sein. Im Fließschema grundsätzlich, sonst nur bei wesentlichen Anlagenteilen, sind die Positionsnummern des Leistungsverzeichnisses anzugeben.
1 Satz Fließ- und Schaltschemata
1 Satz Grundrißpläne mit sämtlichen einzubauenden .
Geräten sowie Leitungsführung und Steigepunkte
3 x als Farb-Zeichnung(80 g/m²), DIN-gefaltet
(die Farbwahl der Darstellung der einzelnen Komponenten ist mit dem Bauherrn abzustimmen)
3 x als DXF-Datei auf CD-Rom
3 x als PLT-Datei auf CD-Rom
Menge: 1,000 psch

**9.2.40 Einweisung**
*** Bedarfsposition ohne GB
Einweisung des Personals.
Beinhaltet 1/2 Tagessatz für 1 Systemmonteur.
Menge: 1,000 St

### Abschnitt 10 KGR 456 Gefahrenmelde- und Alarmanlagen

#### Titel 10.1 RWA-Anlage

*Hinweis: Allgemeine Vorbemerkungen*
Zur Sicherung des Rauchabzuges im Brandfall ist eine elektrische Rauch- und Wärmeabzugsanlage (RWA) vorgesehen. Die bauseitig montierten Rauch- und Wärmeabzugsgeräte (Lichtkuppel-Oberlichter, Dachfenster o.ä.) werden mittels einer oder mehrerer RWA-Zentralen gesteuert. Weiterhin kann mittels eines Lüftertasters die Anlage zur täglichen Be- und Entlüftung genutzt werden.

Die RWA-Anlage besteht im Wesentlichen aus folgenden Komponenten:

- RWA-Zentrale
- Netzladeteil
- Akku-Notstromversorgung
- Elektroantriebe mit elektronischer End-Überlastabschaltung
- RWA-Auslösetastern
- Lüftungstaster
- elektronischen Brandmeldern

Die verschiedenen Anlageteile sind je nach Anlagengröße oder spezifischen Anforderungen individuell
zusammengestellt. Das Netzladeteil ist mit einer Notstromversorgung ausgerüstet, die bei Stromausfall die Anlage mind. 72 Std. betriebsbereit hält. In die nachfolgend aufgeführten Einheitspreise ist die Lieferung und Montage mit dem dazugehörigen Klein- und Befestigungsmaterial, einschließlich der Inbetriebnahme, mit einzukalkulieren.

Systembeschreibung

Geöffnet werden die RWA-Öffnungen unmittelbar nach dem Auslösen der Brandmeldezentrale oder den Rauchabzugstastern. Die anwendbaren Vorschriften, wie z.B. VDE 0833, VDE 0100, DIN 18232, VdS 2221, LBO, Richtlinien für kraftbetätigte Fenster und Türen, MaschRL DIN EN 14351-1, die Bestimmungen der örtlichen Feuerwehr sowie insbesondere die DIN 18232-2 und die DIN EN 12101 Teil 2, 9 und 10 sind zu beachten. Die fachgerechte Dimensionierung, Installation und Inbetriebnahme von Rauch- und Wärmeabzugsanlagen, Anlagen und Geräten zur Rauchableitung oder Zuluftflügeln zur Unterstützung des Rauch- und Wärmeabzuges muss durch ein qualifiziertes RWA-Fachunternehmen erfolgen. Eine gültige Zulassung als RWA-Facherrichter und ein zertifiziertes Qualitätsmanagement-System nach DIN EN ISO 9001 für den Geltungsbereich der angebotenen Leistungen sind nachzuweisen. Die RWA-Zentrale besteht aus einer elektrischen Steuereinrichtung gemäß VdS 2581 mit integrierter Energieversorgungseinrichtung nach VdS 2593. Eine RWA-Nachtaktfunktion und Rauchmelder-Fernrückstellung müssen enthalten sein. Es müssen mindestens 14 Brandmelder und 8 RWA-Taster anschließbar sein. Mikroprozessorgesteuerte Zentrale mit Automatiklüftungsfunktionen zum automatischen Schließen nach 2 - 45 Min. und stufenlos einstellbarer Lüftungshubbegrenzung. Interne Störungs-Diagnose-Anzeigen, automatische Notschließfunktion im Lüftungsbetrieb bei Netzausfall. Zentralplatine mit Steckplatz für zusätzliche Funktionserweiterungen. Der Anschluss von Regenmelder oder Wind-Regenmelder soll ohne zusätzliche Module möglich sein. Kodiermöglichkeit für verschiedene RWA- u. Lüftungsfunktionen. Die RWA-Zentrale muss mit einem kompakten Gehäuse mit abschließbarer Stahlblechtür ausgerüstet sein. Die RWA-Öffnungen dienen als Abströmöffnungen im Brandfall. Die Lieferung sowie Installation der kraftbetätigten Fensterelemente oder Lichtkuppel erfolgt bauseits.

**10.1.10 Liefern-Montage und Anschluss RWA Zentrale**
Liefern-Montage und Anschluss RWA Zentrale gemäß DIN 18232 RWA-Zentrale mit VdS-Anerkennung G 505013
Fabrikat: D+H o. glw.

Angebotenes Fabrikat: '..........................................' vom Bieter einzutragen

Angebotener Typ: '..........................................' vom Bieter einzutragen

ntieren und betriebsbereit anschließen.
Menge: 3,000 St

**10.1.20 Liefern-Montage und Anschluss RWA-Taster**
Liefern-Montage und Anschluss Meldetaster gemäß DIN 18232
Hauptbedienstelle
Fabrikat: D+H o. glw.

Angebotenes Fabrikat: '..........................................' vom Bieter einzutragen

Angebotener Typ: '..........................................' vom Bieter einzutragen

liefern-montieren und betriebsbereit anschließen.
Menge: 3,000 St

**10.1.30 Liefern-Montage und Anschluss RWA-Taster**
Liefern-Montage und Anschluss Meldetaster gemäß DIN 18232
Nebenbedienstelle
Fabrikat: D+H o. glw.

Angebotenes Fabrikat: '..........................................' vom Bieter einzutragen

Angebotener Typ: '..........................................' vom Bieter einzutragen

liefern-montieren und betriebsbereit anschließen.
Menge: 3,000 St

**10.1.40 Montage und Anschluss RWA-Motor**
Montage und Anschluß bauseits gestellter RWA- Motor gemäß DIN 18232
Spindelantrieb Typ S mit VdS-Anerkennung

Angebotenes Fabrikat: '..........................................' vom Bieter einzutragen

Angebotener Typ: '..........................................' vom Bieter einzutragen

montieren und betriebsbereit anschließen.
Menge: 3,000 St

**10.1.50 Liefern-Montage und Anschluss RWA-Brandmelder**
Liefern Montage und Anschluss Brandmelder gemäß DIN 18232
Fabrikat: D+H o. glw.

Angebotenes Fabrikat: '..........................................' vom Bieter einzutragen

Angebotener Typ: '..........................................' vom Bieter einzutragen

liefern montieren und betriebsbereit anschließen.
Menge: 3,000 St

**10.1.60 Liefern-Montage und Anschluss Lüftungstaster**
Fabrikat: D+H o. glw.

Angebotenes Fabrikat: '..........................................' vom Bieter einzutragen

Angebotener Typ: '..........................................' vom Bieter einzutragen

liefern montieren und betriebsbereit anschließen.
Menge: 3,000 St

**10.1.70 Liefern-Montage und Anschluss eines Wind und Regenwächters**
Fabrikat: D+H o. glw.

Angebotenes Fabrikat: '..........................................' vom Bieter einzutragen

Angebotener Typ: '..........................................' vom Bieter einzutragen

liefern montieren und betriebsbereit anschließen.
Menge: 3,000 St

**10.1.80 JE-H(St)H E30-E90 2x2x0,8 mm**
Zur Signalübertragung in Anlagen der Meß-, Steuer-,
Daten- und Regeltechnik und als Installationskabel in brandgefährdeten Räumen mit hoher Personen- oder Sachwertkonzentration, zur Errichtung von Kabelanlagen mit integriertem Funktionserhalt
nach DIN 4102 T. 12. Zur festen Verlegung in trockenen
und feuchten Räumen.
verlegen im Mauerschlitz, in Teillängen,
liefern, montieren und betriebsbereit anschließen.
Menge: 60,000 m

**10.1.90 JE-H(St)H E30-E90 6x2x0,8 mm**
Zur Signalübertragung in Anlagen der Meß-, Steuer-,
Daten- und Regeltechnik und als Installationskabel in
brandgefährdeten Räumen mit hoher Personen- oder Sachwertkonzentration, zur Errichtung von Kabelanlagen mit integriertem Funktionserhalt nach DIN 4102 T. 12. Zur festen Verlegung in trockenen und feuchten Räumen.
verlegen im Mauerschlitz, in Teillängen,
liefern, montieren und betriebsbereit anschließen.
Menge: 160,000 m

**10.1.100 NYM-J 5x2,5mm²**
verlegen im Mauerschlitz, in Teillängen,
liefern, montieren und betriebsbereit anschließen.
Menge: 70,000 m

**10.1.110 NYM-J 3x2,5mm²**
verlegen im Mauerschlitz, in Teillängen,
liefern, montieren und betriebsbereit anschließen.
Menge: 140,000 m

**10.1.120 Sachverständigenabnahme**
*** Pauschalposition
Abnahme durch einen staatlich anerkannten
Sachverständigen für die RWA- Anlage.
Menge: 1,000 Psch

**10.1.130 Einweisung**
Einweisung des Personals.
Menge: 1,000 St

#### Titel 10.2 Brandmeldeanlage gemäß DIN 14676

**10.2.10 Rauchwarnmelder Genius Plus-N VE30**
Mikroprozessorgesteuerter Rauchwarnmelder entsprechend
der DIN EN 14604 und "Q"-Label (gemäß vfdb-Richtlinie 14-01)
zur Brandfrüherkennung sowie zur akustischen Alarmierung
anwesender Personen. Der Rauchwarnmelder kann gemäß
der Anforderungen zum Einbau, Betrieb und Instandhaltung
der DIN 14676-1 in Wohnhäuser, Wohnungen und Räume mit
wohnungsähnlicher Nutzung eingesetzt werden. Für den
erweiterten Einsatzbereich in Umgebungen mit erschwerten
Bedingungen wie z.B.: in Treppenräumen, frostfreien Kellern
und Dachstühlen. Ein akustisches Signal über 85 dB und
eine Alarmanzeige warnen frühzeitig vor Bränden mit
Rauchentwicklung. Das Alarmsignal arbeitet mit einem variierenden
Frequenzbereich, um für das menschliche Gehör besser wahrnehmbar
zu sein. Der Melder verfügt über fest eingebaute, nicht entnehmbare
Hochleistungs-Lithium-Batterien. Dies garantiert eine Betriebszeit von
typisch 10 Jahren. Die Funktionsprüfung erfolgt mit einer reduzierten
Lautstärke.
Über die zugehörige Genius Home App bzw. Genius Pro App und der Smartsonic
Übertragungstechnologie, können Rauchwarnmelder bezogene Informationen
wie z.B. Batterie-, Störungsstatus oder Anzahl aufgetretener Alarme innerhalb
der letzten drei Monate und insgesamt vor Ort auf ein Smartphone (Android,
iOS) übertragen werden. Die Auslösung der Übertragung erfolgt über einen
langen Tastendruck der Testtaste. Die übertragenen Daten werden im Smartphone
aufbereitet und in Klartext ggf. mit einer Handlungsempfehlung in der App
angezeigt. Die bereits ausgelesenen Daten bleiben in den Apps gespeichert
und sind jederzeit abrufbar. Die erweiterte Genius Pro App für
Dienstleitungsunternehmen ermöglicht, gegenüber der Genius Home App, eine
erweiterte Diagnose- und Wartungsfunktion des Rauchwarnmelders, sowie
beispielweise die direkte Weiterleitung der Dokumentation über Smartphone per
E-Mail an jede E-Mail Adresse. Die Dokumentation wird im PDF-Format
versandt.
Zur Vereinfachung der Diagnose und Wartung kann optional das Prüfgerät
Genius eingesetzt werden. Mit dem optionalen Prüfgerät Genius wird
Montage,Demontage, Funktionsprüfung vereinfacht.
Die integrierte Smartphone-Halterung erhöht die Zuverlässigkeit von
Smartsonic und vereinfacht die Diagnose und Wartung mit der Genius Pro App.
Der Rauchwarnmelder-Genius ist mit einem permanenten Selbsttest ausgestattet.
Durch das Zusammenspiel von neuester Rauchwarnmelder-Technologie,
Gerätekonstruktion und Mikrokontroller reagiert der Genius Plus intuitiv auf
die Gegebenheiten seiner Umgebung. Der Rauchwarnmelder verfügt über einen
Alarmspeicher und eine integrierte Alarmspeicherabfrage. Mit Hilfe dieser
Funktion kann über die Genius Home & Genius Pro App abgefragt werden, ob
dieser innerhalb der letzten drei Monate einen oder mehrere Alarme ausgelöst hat.
Statusmeldungen wie z.B. Störung und Alarm werden in einem Diagnosespeicher
hinterlegt. Die aktive Verschmutzungsnachführung sorgt für höchste und
sicherste Betriebsstandzeiten und passt sich automatisch den Umgebungsbedingungen an. Das
RauchwarnmelderInnere ist gegen das Eindringen von Insekten durch ein sehr feinmaschiges
Schutzgitter geschützt. Bei der Funktionsprüfung erstellt der Rauchwarnmelder eine Prognose über
Verschmutzung für die nächsten 15 Monate. Dies gewährleistet den sicheren Betrieb für diesen
Zeitraum. Durch Druck auf die Testtaste wird dank intelligenter Bedienebenen immer die
gewünschte Funktion ausgeführt. Durch die integrierte Echtzeituhr werden eventuelle
Störungsmeldungen bei Nacht von 21:00 bis 07:00 Uhr MEZ unterdrückt.
Zusätzlich wird die Betriebsanzeige für eine ungestörte Nachtruhe abgeschaltet.
Statusmeldungen können zu jedem Zeitpunkt für 24 Stunden stumm geschaltet werden, die optische
Signalisierung bleibt tagsüber davon nicht betroffen. Bei einer erneuten Betätigung auf die Testtaste, wird der
aktuelle Zustand optische und akustisch signalisiert.
Der Rauchwarnmelder kann durch eine separat erhältliche Plombe gegen Diebstahl und
unberechtigte Entnahme geschützt werden. Die Montage erfolgt durch die VdS konforme Einloch- oder
Zweilochbefestigung oder durch Klebung mit Klebepad (im Lieferumfang enthalten).
Entsprechend der DIN 14676-1 der Genius Plus ist für die Montage an Decken, als auch Wänden geeignet.
Leistungsmerkmale:
- Mikroprozessor gesteuerter Rauchwarnmelder
- Erfüllt die DIN EN 14604 und "Q"-Label (gemäß
vfdb-Richtlinie 14-01)
- VdS Anerkennung
- Erweiterter Einsatz z.B in Treppenräumen, frostfreien Kellern und
Dachböden
- Akustisches Alarmsignal über 85 dB/3m Schalldruck
- Permanente Selbstüberwachung
- Variierender Frequenzbereich des Alarmsignals
- Funktionsprüfung mit reduzierter Lautstärke
- Eindeutige, intuitive optische und akustische Statuserkennung.
Alarm- und Statusmeldungen werden optisch über die Mehrfarben-LEDs: Grün/Orange/Rot
technischen Fehler erkannt
und akustisch über die Hupe (positiv oder negativ) direkt am Rauchwarnmelder signalisiert.
- Smartsonic
- Fest eingebaute Hochleistungs-Lithium- Batterien
- Betriebsstandzeit typisch 10 Jahre für den Rauchwarnmelder
- Geeignet für Treppenräume, frostfreie Keller und Dachböden
- Alarmspeicheranzeige
- Alarmspeicherabfrage
- Diagnosespeicher
- Aktive Verschmutzungsnachführung
- Aktive Verschmutzungsprognose
- Normenkonforme Energieprognose
- Intelligente Bedienebenen
- Integrierte Echtzeituhr
- Schlafzimmertauglich (Keine optische Betriebsanzeige und Automatische Statusunterdrückung bei Nacht von 21:00 bis 07:00 Uhr MEZ)
- Statusmeldung für 24 Stunden stumm schaltbar
- Optische Entnahmeerkennung durch Plombierung optional
- Einloch- oder Zweilochmontage, Klebepadmontage
(im Lieferumfang enthalten)
- RoHS / WEEE konform
- Umweltgerechte Entsorgung bereits an EAR entrichtet
- Herstellung nach Industriestandard IPC 2
- Brandschutz Made in Germany
- Echt-Alarm-Garantie und 5 Jahre Gerätegarantie
- Geprüfte Langlebigkeit
- Hohe Täuschungsalarm-Sicherheit
- Erhöhte Widerstandsfähigkeit
- Langzeiteinsatz über 10 Jahre
Nenndaten:
- Hochleistungs-Lithium-Batterien 3,6 V, fest eingebaut
- Funktion nach dem Streulichtprinzip
- Betriebsumgebungstemperatur 0 bis 55°C
- Lagertemperatur -10 bis +60°C
- Schutzart IP 40
- Farbe weiß seidenmatt
- Abmessungen Höhe/Durchmesser 48/104 mm
- Gewicht (unverpackt) ca. 135 Gramm.
Lieferumfang:
Rauchwarnmelder inkl.
fest eingebaute Batterien
VdS anerkanntem Klebepad
Rauchwarnmelder-Sockel
Montagematerial
Bedienungsanleitung
Fabrikat: Hekatron Vertriebs GmbH
Typ: Art.-Nr.: 31-5000020-06-XX
EAN: oder gleichwertig
liefern, montieren und anschließen

Angebotenes Fabrikat: '..........................................' vom Bieter einzutragen

Angebotener Typ: '..........................................' vom Bieter einzutragen
Menge: 5,000 St

**10.2.20 Rauchwarnmelder mit kleiner Baugröße und ansprechender Designsprache nach DIN EN**
*** Bedarfsposition ohne GB
Rauchwarnmelder mit kleiner Baugröße und ansprechender
Designsprache nach DIN EN 14604 mit zusätzlicher
Zertifizierung nach den erhöhten Prüfanforderungen der
Q- Zertifizierung auf Basis der vfdb Richtlinien 14-01
"Vereinigung zur Förderung des deutschen Brandschutzes" (vfdb).
Erhöhte Prüfkriterien gegen das Eindringen von Fremdkörpern und
erhöhter Schutz gegen feuchte Wärme, Oxidation und EMV,
sowie bessere Temperaturwechselbeanspruchung. Dient zur
frühzeitigen Erkennung Signalisierung von Bränden mit
Rauchentwicklung im Innenbereich. Prozessorgesteuerter
Funktions-Selbsttest (alle 10 sec.) und PGSA- Technologie mit
eigenständiger algorythmischer Nachtriggerung bei
auftretenden Störeinflüssen wie Staub zum Erhalt der
Funktionssicherheit. Großer Funktions- und Resetknopf
durch gesamten Oberdeckel des Melders. Akustisches Signal
(85 dB bei 3 m) und roten blinkenden LED zur Alarmierung.
Akustisches Signal bei Batterieschwach- , Verschmutzungs-
oder Störmeldung mit akustischer Signalisierung und
gelber LED. Zeitlich begrenzte Deaktivierungsfunktion der
Rauchdetektion zur Unterdrückung von Täuschungsalarmen
des Melders für ca. 12 Minuten mit automatischer
Rücksetzfunktion in den Normalbetrieb. Störmeldungen
können durch Quittierung am Resetknopf um 8 Stunden für 7 Tage
verzögert werden. Die Störung eines verschmutzten
Detektionseinheit kann nicht zurückgesetzt werden
solange die Fehlmeldung weiter in der Auswerteeinheit ansteht.
Deckenmontage oder Wandmontage nach Vorgaben der
DIN14676 möglich. Der Melder besitzt eine Camping-/
Wohnwagenzulassung. Demontage- und Diebstahlschutz
aktivierbar, danach Entriegelung nur mit Schraubendrehen mit
max. Größe von 7mm möglich. Beim Eindrehen in den
Sockel wird der Melder automatisch aktiviert.
Batterielebenszeit von mindestens 10 Jahren mittels verkapselter
Lithiumbatterie.
Garantiezeit von 10 Jahren.
Versorgungsspannung: 3V Lithium Batterie
Alarmlautstärke Summer: 85 dB
Batterielebensdauer: 10 Jahre Lithiumbatterie nicht auswechselbar
Detektionsbereich: 50 m²
Abmessungen (dxH): 97x37
Schutzart: IP32
Betriebstemperatur: -10 65 °C
Fabrikat: Hager oder gleichwertig
Artikel: TG600AL

Angebotenes Fabrikat: '..........................................' vom Bieter einzutragen

Angebotener Typ: '..........................................' vom Bieter einzutragen

liefern, montieren und betriebsfertig anschließen.
Menge: 1,000 St

**10.2.30 Wartung und Instandhaltung gemäß DIN 14676**
*** Pauschalposition
Wartung und Instandhaltung von Rauchwarnmeldern gemäß DIN 14676. Die Funktionsfähigkeit jedes installierten Rauchwarnmelders muss regelmäßig überprüft und durch Instand- haltungsmaßnahmen sichergestellt werden. Der Rauchwarnmelder ist nach Herstellerangaben, jedoch mindestens einmal im Abstand von 12 Monaten, (höchstens +/- 3 Monaten) entsprechend der DIN 14676 einer Inspektion, Wartung und Funktionsprüfung der Warnsignale zu unterziehen. Dazu gehört mindestens eine Kontrolle, ob die Raucheindringöffnungen frei sind (z. B. Abdeckungen, Verschmutzung durch Flusen und Stäube), eine funktions- relevante Beschädigung des Rauchwarn- melders vorliegt und die Umgebung von 0,5 m um den Rauchwarnmelder frei von Hindernissen (z. B. Einrichtungs- gegenstände) ist, die das Eindringen von Brandrauch in den Rauchwarnmelder behindern. Die Ergebnisse der Überprüfung und Maßnahmen sind zu dokumentieren. Die Wartung muss von einer Fachkraft für Rauchwarnmelder gemäß DIN 14676 durchgeführt werden. Der Rauchwarnmelder ist spätestens 10 Jahre + 6 Monate nach dem Datum der Inbetriebnahme auszutauschen Die Wartung ist zu dokumentieren. Die Fachkraft für Rauchwarnmelder muss über einen Kompetenznachweis für die Projektierung, Installation und Instand- haltung von Rauchwarnmeldern verfügen, der alle fünf Jahre zu aktualisieren ist.
Menge: 1,000 psch

### Abschnitt 11 Sonstiges

#### Titel 11.1 Lohnarbeiten: Rückbau,Umbau,Nachinstallationen

*Hinweis: Stundenlohnarbeiten sind nur nach vorheriger*
Stundenlohnarbeiten sind nur nach vorheriger Genehmigung und Zustimmung durch den Bauherrn zulässig und müssen durch täglich zu bescheinigende Tagelohnzettel nachgewiesen werden. Die angegebenen Stundenverrechnungssätze sind unter Beachtung der preisrechtlichen Vorschriften ermittelt worden und gelten unabhängig von der Anzahl der abzurechnenden Stunden. Evt. anfallende Reisesekosten sind in die Stundenverrechnungssätze mit einzurechnen. Unvorhergesehener Materialverbrauch zum Nachweis. Die für Stundenlohnarbeiten zur Verfügung zu stellenden Werkzeuge werden nicht besonders vergütet.Ihre Vorhaltung und ihr Einsatz und Verbrauch ist in den Stundenlohnsätzen enthalten. Der Einsatz eines Obermonteurs ist nur nach vorheriger Genehmigung erlaubt. Es wird jeweils nur der Einsatz eines Monteurs mit entsprechenden Helfern zugelassen, sofern nichts anderes vereinbart ist. Stundenlohnarbeiten werden streng nach den Bestimmungen der VOB / B § 15 behandelt. Sie werden nicht vergütet wenn eine der Bestimmungen nach § 15 durch die Bieter nicht eingehalten wird. Auf Verlangender Bauleitung kann an Stelle von Stundenlohnarbeiten die Abgabe eines Nachtragsangebotes verlangt werden.

**11.1.10 StundenlohnarbeitenUmbau Kellerinstaltion**
Umbauarbeiten an den vorhandenen Kellerinstallationen
Aus und Umklemmen der Bestandsinstallationen
Verlängern und Umverlegen von Zuleitungen
Instandsetzen der Bestandsinstallationen
Menge: 120,000 h

**11.1.20 Stundenlohnarbeiten Wohnungen**
Stundenlohnarbeiten Wohnungsinstallation
Verlegen von notwendigen Zuleitungen für Herd Wohnungsstationen, verlängern von Zuleitungen,
Anschlußund Umbauarbeiten an den Bestandsanlagen
Menge: 140,000 h

**11.1.30 Stundenlohnarbeiten Sprechanlage**
Prüfen der Altanlage Umbau der Stränge,umverlegen der Einspeisungen und Zentralen, Austausch defekter Wohnungssprechstellen und Komponenten, Anlagenprogramierung nach Abschaltung und Umbau
Menge: 65,000 h

**11.1.40 Stundenlohnarbeiten Notwendiger Rückbau**
Notwendiger Rückbau von Altanlagen
Menge: 80,000 h

#### Titel 11.2 Brandschutz

*Hinweis: Entsprechend den baulichen Anlagen und einschläglichen*
Entsprechend den baulichen Anlagen und einschläglichen
DIN-Vorschriften ist der Brandschutz für die Kabelwege Bestandteil.
Brandabschottung mit Material der Brandschutzklasse A1 nach DIN 4102.
Geforderte Feuerwiderstandsdauser: 90 Min.
Laut Prüfzeugnis erreichte Feuerwiderstandsdauer:
Amtliche Materialprüfstelle:
Prüfnummer:
Bauaufsichtliche Zulassungs-Nr.:

**11.2.10 S90 Kombiabschottung Rohre & Kabel, 0,02-0,05 m²**
*** Bedarfsposition ohne GB
Brandschutz-Kombiabschottung um
Elektroleitungen/Elektroleerrohre und
RohrleitungenEinbau in Massivbauteilen und leichten
Trennwänden Anforderung: S90 nach DIN 4102-9 gem. abZ Z- 19.15-1812
Einbau/Bauteilverschluss:Elektroleitungen/Elektroleerrohre:
Conlit Bandage gem. abZ um die
Elektroleitungen/Leerrohre/-Bündel montieren.
Nichtbrennbare Rohrleitungen:
Eine weiterführende Dämmung mit der Rockwool 800 ist
beidseitig der Durchführung in einer Länge von je 1 m anzubringen.
Brennbare Versorgungsrohre:
Eine weiterführende Dämmung mit der Rockwool Conlit
150U ist beidseitig der Durchführung in einer Länge von
je 0,5 m anzubringen.
Die Rohrschalen mit verzinktem Bindedraht Ø >/= 0,6mm,
6 Windungen/lfm. auf Rohr fixieren.
Die verbleibende Öffnung im Durchbruch mit dem Conlit
Penetration Board gemäß abZ verschließen.
Leitungen: Elektroleitungen, brennbare und
nichtbrennbare Elektroleerrohren;
Einzelleitung oder Bündel (Ø </= 100 mm),
Rohrleitungen aus Stahl, Edelstahl, Guß und Kupfer,
Rohre aus thermoplastischen Kunststoffen von
Rohrleitungsanlagen für Trinkwasser-, Kälte- und Heizleitungen
gem. abZ Z-19.15-1812 Einbau in:Massivwände >/= 100 mm
leichte Trennwände >/= 100 mm
Massivdecken >/= 150 mm Parallele
Installationen: Nachweis von geprüftem 0-Abstand zu
Conlit Rohrabschottungen, Conlit Kabelabschottungen und
Absperrvorrichtungen gegen Feuer und Rauch in
Lüftungsleitungen entsprechend DIN 18017-3. Die
ordnungsgemäße Ausführung ist vom Ersteller der
Abschottung nach Abschluss der Arbeiten durch eine
Übereinstimmungserklärung zu bescheinigen.Das
Kennzeichnungsschild ist ausgefüllt und unterschrieben
neben der Abschottung dauerhaft zu befestigen.
Kabelabschottung: Fabrikat: ROCKWOOLProdukt: CONLIT Bandage
Notwendige weiterführende Dämmung: Brennbare Rohrleitungen:
Fabrikat: ROCKWOOLProdukt: CONLIT 150
UBaustoffklasse: A2 nach DIN 4102-1Schmelzpunkt:> 1000
°C nach DIN 4102-17Rohdichte:>/= 150
kg/m³Oberfläche: gitternetzverstärkte, farblich
markierte AluminiumfolieEinbaulänge: je 0,5 m beidseitig
der SchottoberflächeDämmstärke: gem. abZ Z-19.15-1812
Nichtbrennbare Rohrleitungen: Fabrikat:
ROCKWOOLProdukt: Rockwool 800Baustoffklasse:A2L - s1,
d0 nach DIN 13501-1Schmelzpunkt:> 1000 °C nach DIN 4102
-17Wärmeleitfähigkeit:0,035 W/(m·?K) nach
EnEVOberfläche: gitternetzverstärkte
AluminiumfolieEinbaulänge: je 1 m beidseitig der
SchottoberflächeDämmstärke: gem. abZ Z-19.15-1812
Zusätzl. Anforderungen für Rohrleitungen: o Dämmstärke
100% gem. EnEV o Dämmstärke 50% gem. EnEV o
Dämmstärke
DIN 1988-200 o keine
Bauteilstärke [mm]:_________
Öffnungsmaßmaß [mm]:_________
Anzahl Elektroleitungen/Elektroleerrohre/-Bündel:_________
Außendurchmesser Leitung/Bündel [mm]:_________
Anzahl der nichtbrennbaren Rohrleitungen_________
Rohraußendurchmesser [mm]:_________
Dämmstärke [mm]:_________
Anzahl der brennbaren Rohrleitungen:_________
Rohraußendurchmesser [mm]:________
Dämmstärke [mm]:_________
Brandschutzabschottung an Kabelanlagen, mit allgemeiner
bauaufsichtlicher Zulassung,
Feuerwiderstandsklasse DIN 4102-9 S 90
In Absprache Gewerk HLS
Menge: 1,000 St

**11.2.20 wie vor nur mit Brandschutzmörtel**
*** Bedarfsposition ohne GB
Brandschutzmörtel für CONEL FLAM zur Herstellung von Verschlüssen von Rohrabschottung R90 nach DIN 4102-11 und Kabelabschottung S90 nach DIN 4102-9 in Massivwänden und -decken mit Brandschutzanforderungen nach MBO bzw. MLAR/LAR/RbALei insbesondere zum rauchgasdichten und feuerfesten einmörteln von Brandschutzklappen K90, Lüftungsleitungen L90 und Brandschutztüren T30 - T90 schnelle Trocknungszeit Anwendungsbereich: Rohrabschottungen nach ABP/ABZ bzw. MLAR/LAR/RbALei Kabelabschotttungen nach ABZ bzw. MLAR/LAR//RbALei Kabeln, Kabelbündeln, Kabelpritschen Brennbaren Rohren mit oder ohne Dämmung Nichtbrennbaren Rohren mit oder ohne Dämmung Brandschutzklappen und Lüftungsleitungen nach ABZ Brandschutztüren nach ABZ
Eimerinhalt: 15 kg mischfertiges Mörtelpulver
Frischrohdichte: ca. 1.970 kg/m3
Trockenrohdichte: ca. 1.740 kg/m3
Biegezugfestigkeit: 6,9 N/mm2 (Mittelwert)
Druckfestigkeit: 31,9 N/mm2 (Mittelwert)
Haftscherfestigkeit: 0,84 N/mm2 (Mittelwert)
Prüfberichtsnummer: 093058.1-Th
Verarbeitungstemperatur: mind. +5øC Verarbeitunszeit: 45 min. bei +20øC
Fabrikat: CONEL Modell: FLAM
Artikel-Nr.: CFMOERTEL liefer und fachgerecht montieren
Menge: 1,000 St

**11.2.30 S90 Kombiabschottung Rohre & Kabel, 0,05- 0.1 m²**
*** Bedarfsposition ohne GB
Brandschutz-Kombiabschottung um
Elektroleitungen/Elektroleerrohre und
Rohrleitungen Einbau in Massivbauteilen und leichten
Trennwänden Anforderung: S90 nach DIN 4102-9 gem. abZ Z- 19.15-1812
Einbau/Bauteilverschluss: Elektroleitungen/Elektroleerrohre:
Conlit Bandage gem. abZ um die
Elektroleitungen/Leerrohre/-Bündel montieren.
Nichtbrennbare Rohrleitungen:
Eine weiterführende Dämmung mit der Rockwool 800 ist
beidseitig der Durchführung in einer Länge von je 1 m anzubringen.
Brennbare Versorgungsrohre:
Eine weiterführende Dämmung mit der Rockwool Conlit
150U ist beidseitig der Durchführung in einer Länge von
je 0,5 m anzubringen.
Die Rohrschalen mit verzinktem Bindedraht Ø >/= 0,6mm,
6 Windungen/lfm. auf Rohr fixieren.
Die verbleibende Öffnung im Durchbruch mit dem Conlit
Penetration Board gemäß abZ verschließen.
Leitungen: Elektroleitungen, brennbare und
nichtbrennbare Elektroleerrohren;
Einzelleitung oder Bündel (Ø </= 100 mm),
Rohrleitungen aus Stahl, Edelstahl, Guß und Kupfer,
Rohre aus thermoplastischen Kunststoffen von
Rohrleitungsanlagen für Trinkwasser-, Kälte- und Heizleitungen
gem. abZ Z-19.15-1812 Einbau in: Massivwände >/= 100 mm
leichte Trennwände >/= 100 mm
Massivdecken >/= 150 mm Parallele
Installationen: Nachweis von geprüftem 0-Abstand zu
Conlit Rohrabschottungen, Conlit Kabelabschottungen und
Absperrvorrichtungen gegen Feuer und Rauch in
Lüftungsleitungen entsprechend DIN 18017-3. Die
ordnungsgemäße Ausführung ist vom Ersteller der
Abschottung nach Abschluss der Arbeiten durch eine
Übereinstimmungserklärung zu bescheinigen. Das
Kennzeichnungsschild ist ausgefüllt und unterschrieben
neben der Abschottung dauerhaft zu befestigen.
Kabelabschottung: Fabrikat: ROCKWOOLProdukt: CONLIT Bandage
Notwendige weiterführende Dämmung: Brennbare Rohrleitungen:
Fabrikat: ROCKWOOLProdukt: CONLIT 150
UBaustoffklasse: A2 nach DIN 4102-1Schmelzpunkt:> 1000
°C nach DIN 4102-17Rohdichte:>/= 150
kg/m³Oberfläche: gitternetzverstärkte, farblich
markierte AluminiumfolieEinbaulänge: je 0,5 m beidseitig
der SchottoberflächeDämmstärke: gem. abZ Z-19.15-1812
Nichtbrennbare Rohrleitungen: Fabrikat:
ROCKWOOLProdukt: Rockwool 800Baustoffklasse:A2L - s1,
d0 nach DIN 13501-1Schmelzpunkt:> 1000 °C nach DIN 4102
-17Wärmeleitfähigkeit:0,035 W/(m·?K) nach
EnEVOberfläche: gitternetzverstärkte
Aluminiumfolie Einbaulänge: je 1 m beidseitig der
Schottoberfläche Dämmstärke: gem. abZ Z-19.15-1812
Zusätzl. Anforderungen für Rohrleitungen: o Dämmstärke
100% gem. EnEV o Dämmstärke 50% gem. EnEV o
Dämmstärke
DIN 1988-200 o keine
Bauteilstärke [mm]:_________
Öffnungsmaßmaß [mm]:_________
Anzahl Elektroleitungen/Elektroleerrohre/-Bündel:_________
Außendurchmesser Leitung/Bündel [mm]:_________
Anzahl der nichtbrennbaren Rohrleitungen_________
Rohraußendurchmesser [mm]:_________
Dämmstärke [mm]:_________
Anzahl der brennbaren Rohrleitungen:_________
Rohraußendurchmesser [mm]:________
Dämmstärke [mm]:_________
Brandschutzabschottung an Kabelanlagen, mit allgemeiner
bauaufsichtlicher Zulassung,
Feuerwiderstandsklasse DIN 4102-9 S 90
In Absprache Gewerk HLS
Menge: 1,000 St

**11.2.40 wie vor nur mit Brandschutzmörtel**
*** Bedarfsposition ohne GB
Brandschutzmörtel für CONEL FLAM zur Herstellung von Verschlüssen von Rohrabschottung R90 nach DIN 4102-11 und Kabelabschottung S90 nach DIN 4102-9 in Massivwänden und -decken mit Brandschutzanforderungen nach MBO bzw. MLAR/LAR/RbALei insbesondere zum rauchgasdichten und feuerfesten einmörteln von Brandschutzklappen K90, Lüftungsleitungen L90 und Brandschutztüren T30 - T90 schnelle Trocknungszeit Anwendungsbereich: Rohrabschottungen nach ABP/ABZ bzw. MLAR/LAR/RbALei Kabelabschotttungen nach ABZ bzw. MLAR/LAR//RbALei Kabeln, Kabelbündeln, Kabelpritschen Brennbaren Rohren mit oder ohne Dämmung Nichtbrennbaren Rohren mit oder ohne Dämmung Brandschutzklappen und Lüftungsleitungen nach ABZ Brandschutztüren nach ABZ
Eimerinhalt: 15 kg mischfertiges Mörtelpulver
Frischrohdichte: ca. 1.970 kg/m3
Trockenrohdichte: ca. 1.740 kg/m3
Biegezugfestigkeit: 6,9 N/mm2 (Mittelwert)
Druckfestigkeit: 31,9 N/mm2 (Mittelwert)
Haftscherfestigkeit: 0,84 N/mm2 (Mittelwert)
Prüfberichtsnummer: 093058.1-Th
Verarbeitungstemperatur: mind. +5øC
Verarbeitunszeit: 45 min. bei +20øC
Fabrikat: CONEL Modell: FLAM
Artikel-Nr.: CFMOERTEL
liefer und fachgerecht montieren
Menge: 1,000 St

**11.2.50 S90 Kombiabschottung Rohre & Kabel, 0,5- 0,6 m²**
*** Bedarfsposition ohne GB
Brandschutz-Kombiabschottung um
Elektroleitungen/Elektroleerrohre und
Rohrleitungen Einbau in Massivbauteilen und leichten
Trennwänden Anforderung: S90 nach DIN 4102-9 gem. abZ Z- 19.15-1812
Einbau/Bauteilverschluss: Elektroleitungen/Elektroleerrohre:
Conlit Bandage gem. abZ um die
Elektroleitungen/Leerrohre/-Bündel montieren.
Nichtbrennbare Rohrleitungen:
Eine weiterführende Dämmung mit der Rockwool 800 ist
beidseitig der Durchführung in einer Länge von je 1 m anzubringen.
Brennbare Versorgungsrohre:
Eine weiterführende Dämmung mit der Rockwool Conlit
150U ist beidseitig der Durchführung in einer Länge von
je 0,5 m anzubringen.
Die Rohrschalen mit verzinktem Bindedraht Ø >/= 0,6mm,
6 Windungen/lfm. auf Rohr fixieren.
Die verbleibende Öffnung im Durchbruch mit dem Conlit
Penetration Board gemäß abZ verschließen.
Leitungen: Elektroleitungen, brennbare und
nichtbrennbare Elektroleerrohren;
Einzelleitung oder Bündel (Ø </= 100 mm),
Rohrleitungen aus Stahl, Edelstahl, Guß und Kupfer,
Rohre aus thermoplastischen Kunststoffen von
Rohrleitungsanlagen für Trinkwasser-, Kälte- und Heizleitungen
gem. abZ Z-19.15-1812 Einbau in: Massivwände >/= 100 mm
leichte Trennwände >/= 100 mm
Massivdecken >/= 150 mm Parallele
Installationen: Nachweis von geprüftem 0-Abstand zu
Conlit Rohrabschottungen, Conlit Kabelabschottungen und
Absperrvorrichtungen gegen Feuer und Rauch in
Lüftungsleitungen entsprechend DIN 18017-3. Die
ordnungsgemäße Ausführung ist vom Ersteller der
Abschottung nach Abschluss der Arbeiten durch eine
Übereinstimmungserklärung zu bescheinigen. Das
Kennzeichnungsschild ist ausgefüllt und unterschrieben
neben der Abschottung dauerhaft zu befestigen.
Kabelabschottung: Fabrikat: ROCKWOOLProdukt: CONLIT Bandage
Notwendige weiterführende Dämmung: Brennbare Rohrleitungen:
Fabrikat: ROCKWOOLProdukt: CONLIT 150
UBaustoffklasse: A2 nach DIN 4102-1Schmelzpunkt:> 1000
°C nach DIN 4102-17Rohdichte:>/= 150
kg/m³Oberfläche: gitternetzverstärkte, farblich
markierte AluminiumfolieEinbaulänge: je 0,5 m beidseitig
der SchottoberflächeDämmstärke: gem. abZ Z-19.15-1812
Nichtbrennbare Rohrleitungen: Fabrikat:
ROCKWOOLProdukt: Rockwool 800Baustoffklasse:A2L - s1,
d0 nach DIN 13501-1Schmelzpunkt:> 1000 °C nach DIN 4102
-17Wärmeleitfähigkeit:0,035 W/(m·?K) nach
EnEVOberfläche: gitternetzverstärkte
Aluminiumfolie Einbaulänge: je 1 m beidseitig der
Schottoberfläche Dämmstärke: gem. abZ Z-19.15-1812
Zusätzl. Anforderungen für Rohrleitungen: o Dämmstärke
100% gem. EnEV o Dämmstärke 50% gem. EnEV o
Dämmstärke
DIN 1988-200 o keine
Bauteilstärke [mm]:_________
Öffnungsmaßmaß [mm]:_________
Anzahl Elektroleitungen/Elektroleerrohre/-Bündel:_________
Außendurchmesser Leitung/Bündel [mm]:_________
Anzahl der nichtbrennbaren Rohrleitungen_________
Rohraußendurchmesser [mm]:_________
Dämmstärke [mm]:_________
Anzahl der brennbaren Rohrleitungen:_________
Rohraußendurchmesser [mm]:________
Dämmstärke [mm]:_________
Brandschutzabschottung an Kabelanlagen, mit allgemeiner
bauaufsichtlicher Zulassung,
Feuerwiderstandsklasse DIN 4102-9 S 90
In Absprache Gewerk HLS
Menge: 1,000 St

**11.2.60 wie vor nur mit Brandschutzmörtel**
*** Bedarfsposition ohne GB
Brandschutzmörtel
für CONEL FLAM
zur Herstellung von Verschlüssen von
Rohrabschottung R90 nach DIN 4102-11 und
Kabelabschottung S90 nach DIN 4102-9 in
Massivwänden und -decken mit
Brandschutzanforderungen nach MBO bzw.
MLAR/LAR/RbALei
insbesondere zum rauchgasdichten und
feuerfesten einmörteln von
Brandschutzklappen K90,
Lüftungsleitungen L90 und
Brandschutztüren T30 - T90
schnelle Trocknungszeit
Anwendungsbereich:
Rohrabschottungen nach ABP/ABZ bzw.
MLAR/LAR/RbALei
Kabelabschotttungen nach ABZ bzw.
MLAR/LAR//RbALei
Kabeln, Kabelbündeln, Kabelpritschen
Brennbaren Rohren mit oder ohne Dämmung
Nichtbrennbaren Rohren mit oder ohne
Dämmung
Brandschutzklappen und Lüftungsleitungen
nach ABZ
Brandschutztüren nach ABZ
Eimerinhalt: 15 kg mischfertiges
Mörtelpulver
Frischrohdichte: ca. 1.970 kg/m3
Trockenrohdichte: ca. 1.740 kg/m3
Biegezugfestigkeit: 6,9 N/mm2
(Mittelwert)
Druckfestigkeit: 31,9 N/mm2 (Mittelwert)
Haftscherfestigkeit: 0,84 N/mm2
(Mittelwert)
Prüfberichtsnummer: 093058.1-Th
Verarbeitungstemperatur: mind. +5øC
Verarbeitunszeit: 45 min. bei +20øC
Fabrikat: CONEL
Modell: FLAM
Artikel-Nr.: CFMOERTEL
liefer und fachgerecht montieren
Menge: 1,000 St

**11.2.70 S90 Kabelabschottung**
*** Bedarfsposition ohne GB
Brandschutz-Kabelabschottung um
Elektroleitungen/Elektroleerrohre;Einbau in leichten
Trennwänden Anforderung: S90 nach DIN 4102-9 gem. abZ Z-
19.15-1877 Einbau/Ringspaltverschluss:
Conlit Bandage gem. abZ um die
Elektroleitungen/Leerrohre/-Bündel montieren.
Bei Einbau in Kernbohrungen von leichten Trennwänden
ist der Ringspalt vollständig dicht mit nichtbrennbarer
Mineralwolle der Baustoffklasse DIN 4102·A" mit einem
Schmelzpunkt > 1000° C nach DIN 4102-17 auszustopfen
und bei Fugenbreiten von max. 30 mm beidseitig in Beplankungstiefe mit "Conlit Kit" zu verschließen (s. Anlagen 2 der abZ).
Sofern die Breite des Luftspalts zwischen der innenliegenden Dämmung der Wand und der Beplankung > 10 mm, die Dicke der Dämmung < 40 mm, die Rohdichte der Dämmung < 100 kg/m und/oder der Schmelzpunkt der Dämmung< 1000° nach DIN 4102-1712 betragen, sind zusätzliche Maßnahmen gemäß Abschnitt 4.2.2 der abZ anzuordnen.
Leitungen: Elektroleitungen, brennbare und nichtbrennbare Elektroleerrohren als Einzelleitung oder Bündel (Ø </= 100 mm), gem. abZ Z-19.15-1877 Einbau in: leichte Trennwände >/= 100 mm Parallele
Installationen: Nachweis von geprüftem 0-Abstand zu Conlit Rohrabschottungen, Conlit Kabelabschottungen. Die ordnungsgemäße Ausführung ist vom Ersteller der
Abschottung nach Abschluss der Arbeiten durch eine
Übereinstimmungserklärung zu bescheinigen.Das
Kennzeichnungsschild ist ausgefüllt und unterschrieben
neben der Abschottung dauerhaft zu befestigen.

Fabrikat: ROCKWOOL
Produkt: CONLIT
Bandage
Bauteilstärke [mm]: _________
Kernbohrungsmaß [mm]: _________
Außendurchmesser Leitung/Bündel [mm]: _________
Menge: 1,000 m

**11.2.80 Brandschutzkitt Conlit Kit**
*** Bedarfsposition ohne GB
Brandschutzkitt Conlit Kit
zum Verschließen der Spalte bei R90
Rohrabschottung zwischen Conlit 150 U
und Bauteilöffnung bis max. 30 mm sowie
zum Verschließen der Spalte bei S90 Kabe
l- und Kombiabschottungen von Conlit Pen
etration Systemen und Conlit Bandage umw
ickelten Kabelbündel und der Öffnung im
Conlit Penetration Board oder dem Bautei
Lösungsmittelfreier einkomponentiger Bra
ndschutzkitt, der unter Hitzeeinwir-kung
(z.B. im Brandfall) stark auf-schäumt.
Auftretende Fugen in Baukon-struktionen
Conlit Kit ist vom Deutschen Institut fü
r Bautechnik DIBt durch die Allgemeine b
auaufsichtliche Zulassung Z-19.11-1104 z
ugelassen und erfüllt die Baustoff-klass
e B2 nach DIN 4102-1. Bestandteil des A
llgemeinen bauaufsichtlichen Prüfzeugnis
ses P-3725/ 4130-MPA BS bzw. P-3726/4140
-MPA BS in der Feuerwiderstandsklasse R9
Gute Klebewirkung gegen Mauerwerk, Con-l
Materialien.
Hersteller: ROCKWOOL
Typ: Conlit Kit
Artikel-Nr.: 109018
Liefern und montieren
Menge: 1,000 kg

**11.2.90 Brandschutzschaum Kombi bis 0,05 m²**
*** Bedarfsposition ohne GB
Brandschutzschaum Kombi für elektrische Leitungen, brennbare und nicht brennbare Rohre.
Allgemeines:
Das angebotene System muss, auf der Basis erhaltenen
Prüfergebnisse und dem direkten Anwendungsbereich aus
prEN 1366-3.2:N185:2007-07 die Kombi-/ Kabelabschottung
gemäß EN 13501-2:2010 klassifiziert sein, für die Anwendung in Massiv-Wänden bzw. Decken und in leichten Trennwänden.
Die geltenden Regeln der Elektrotechnik sind zu beachten
Leistung:
Herstellen einer feuerbeständigen Kabelabschottung zur
gemeinsamen bzw. einzelnen Durchführung von Kabeln
und Rohren brennbar und nicht brennbar, durch Wände und
Decken. Feuerwiderstandsklasse EI/E 15-120, liefern
und fachgerecht montieren mit der bauaufsichtlich
zugelassenen Kombiabschottung "Brandschutzschaum Kombi"
bestehend aus einem 2-Komponenten-
Polyurethanschaumsystem aus der Kartusche,
intumeszierend. Die Nachinstallation
von Kabeln und Rohren muss mit geringem Aufwand möglich sein.
Verwendetes System: System D4 - Brandschutzschaum Kombi
oder gleichwertig.
Zulassungsinhaber: Adolf Würth GmbH & Co. KG
Zulassungs-Nr.: ETA-11/0528 Z-200.2-5
Feuerwiderstandsklasse: __ EI 30 __ EI 60 __ EI 90 __ EI 120
Mindest-Dicke der Decken: 15 cm
Mindest-Dicke der Wände: 10 cm
vorhandene Wandstärke:
Schottgröße: bis 0,05 m²
Menge: 1,000 Stk

**11.2.100 Kennzeichnungsschilder**
*** Bedarfsposition ohne GB
Kennzeichnungsschilder S90 Kabelabschottung
Liefern und dauerhaft montieren
Menge: 1,000 St

**11.2.110 Brandschutzkanal I30/ I60/ I90/ I120 nach DIN 4102, Teil 11**
*** Bedarfsposition ohne GB
Brandschutzkanal I30/ I60/ I90/ I120 nach DIN 4102, Teil 11
I-Kanal zur Kapselung von Brandlasten.
Allgemeines:
Das angebotene System muss eine allgemein bauaufsichtliche Zulassung haben. Der Brandschutzkanal muss aus Stahl- oder rostfreien Stahlblech bestehen.
Die Mindestdicke, Massiv- oder leichte Trennwand kann =? 100 mm sein.
Der Brandschutzkanal muss staubfrei, stoß- und schlagfest sein.
Es dürfen Elektrokabel und -Leitungen, sowohl brennbare als auch nicht brennbare Rohre mit Synthese-Kautschuk-Isolierung durchgeführt werden.
Leistung:
Der Brandschutz kann an den Stellen in Gebäuden eingesetzt werden, an denen der Schutz der Umgebung (z.B. Flucht- und Rettungswege, Flure, Deckenhohlräume, Doppelböden) vor den Auswirkungen eines Kabelbrandes gefordert ist. Das allgemeine bauaufsichtliche
Prüfzeugnis des Systems ist vorzulegen.
Verwendetes System: System E4 - Würth Brandschutzkanal
Zulassungsinhaber: Adolf Würth GmbH & Co. KG
Zulassung: Z-19.30-2214
Feuerwiderstandsklasse: I30/ I60/ I90/ I120
Kanalausführung: 4-seitig, 3-seitig, 2-seitig, 1-seitig, rund
Abmessung B x H in mm: , 260x100,
liefern und fachgerecht montieren
Menge: 1,000 m

**11.2.120 Installationskanal mit Brandschutzgewebe PYROLINE® Rapid PLM, Kanalhöhe 100 mm, reinweiß**
*** Bedarfsposition ohne GB
Brandschutzkanal aus Metall mit intumeszierender Innenbeschichtung zur brandsicheren Verlegung von Kabeln und Leitungen in Flucht- und Rettungswegen.
Geprüft und zugelassen als Installationskanal I30-I120 gemäß DIN 4102-11.
Kapselt die Brandlasten über den klassifizierten Zeitraum, verhindert die Brandweiterleitung und schützt Flucht- und Rettungswege vor den Auswirkungen eines Kabelbrandes.
Direkte Wand- und Deckenmontage, Montage unterhalb von Systemböden und auf Tragsystemen.
Es dürfen ausschließlich zugelassene vorkonfektionierte Formteile verwendet werden.
Sichere Verbindung von Kabelunterteil und abnehmbarem Deckel durch integrierte Rastklammern.
Werkzeugloses, mehrfaches Montieren und Demontieren des Deckels.
Potentialausgleich über Rastklammern.
Innenliegender Verbinder mit zusätzlicher Abdichtung von innen nach außen. Werkstoff: Stahl Mengeneinheit: Meter Oberfläche: pulverbeschichtet Länge: 2000 mm Breite: 100 mm Höhe: Innenhöhe: 34 mm Innenbreite: 94 mm Anzahl der beflammbaren Seiten: 4 Nutzquerschnitt: 1780 mm² Marke: OBO Bettermann Art.-Nr.: 7218006 Typ: PLM D 0410 RW
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Menge: 1,000 m

#### Titel 11.3 Kernbohrungen / Schlitze

*Hinweis: Vor Ausführung der Leistung sind Anzahl, Größe und Lage*
Vor Ausführung der Leistung sind Anzahl, Größe und Lage
der Kernbohrungen durch den Statiker freizugeben. Die
Einholung der Freigabe obliegt dem AN.
Die Freigabe durch den Statiker ist der örtlichen
Bauleitung vor Ausführung der Leistung vorzuweisen.

*Hinweis: Bohrung im Baukörper mit geeignetem Bohrgerät (in*
Bohrung im Baukörper mit geeignetem Bohrgerät (in Beton mit
Diamantspitze) herstellen, einschließlich Schuttbeseitigung
Bohrungen im Baukörper bis d 3 cm sind in die Nebenkosten
einzurechnen.

**11.3.10 Kernbohrung Mauerwerk als Wanddurchbruch bis 3,0m m, ø 10 x15 cm**
Kernbohrung in Mauerwerk herstellen und
anfallenden Schutt entfernen, einschl. Abtransport
von der Baustelle und fachgerechtes Entsorgen
Durchmesser:  10 cm
Wandstärke:  bis 36 cm.
Menge: 28,000 St

**11.3.20 Kernbohrung Mauerwerk als Wanddurchbruch bis 2,5 m ,ø 15x15 cm**
*** Bedarfsposition ohne GB
Leistung wie zuletzt in vollem Wortlaut, jedoch
Durchmesser:  15 cm
Wandstärke:  bis 15 cm.
Menge: 1,000 St

**11.3.30 Kernbohrung Mauerwerk als Wanddurchbruch bis 2,5 m, ø 10x24 cm**
Leistung wie zuletzt in vollem Wortlaut, jedoch
Durchmesser:  10 cm
Wandstärke:  bis 24 cm.
Menge: 1,000 St

**11.3.40 Kernbohrung Mauerwerk als Wanddurchbruch bis 2,5 m. ø 15x 600cm**
*** Bedarfsposition ohne GB
Leistung wie zuletzt in vollem Wortlaut, jedoch
Durchmesser:  15 cm
Wandstärke:  bis 24 cm.
Menge: 1,000 St

**11.3.50 Deckendurchbruch als Kernbohrung, bis ø 10x 20 cm**
*** Bedarfsposition ohne GB
Deckendurchbruch nachträglich im statisch nicht tragenden
Bereich herstellen und Bauschutt entsorgen.
Deckenmaterial: Stahlbeton
Deckendicke: bis 20 cm
Menge: 1,000 St

**11.3.60 Deckendurchbruch als Kernbohrung, bis ø 15x 20 cm**
Deckendurchbruch nachträglich im statisch nicht tragenden
Bereich herstellen und Bauschutt entsorgen.
Deckenmaterial: Kappendecke Mauerwerk
Deckendicke: bis 20 cm
Menge: 20,000 St

**11.3.70 Deckendurchbruch als Kernbohrung, bis ø 15x 30 cm**
*** Bedarfsposition ohne GB
Deckendurchbruch nachträglich im statisch nicht
tragenden Bereich herstellen und Bauschutt entsorgen.
Deckenmaterial: Kappendecke Mauerwerk
Deckendicke: bis 30 cm
Menge: 1,000 St

**11.3.80 Bohrungen Mauerwerk, Durchm. 68-80 mm**
Bohrungen in Mauerwerk, für Unterputzdosen
Bohrloch bis 3,50 m ü.FFB,
Durchmesser 68-80 mm, herstellen.
Der angefallende Schutt ist zu beseitigen.
Menge: 30,000 St

*Hinweis: Wandschlitz im Baukörper mit Schlitzfräse herstellen*
Wandschlitz im Baukörper mit Schlitzfräse herstellen einschließlich Schuttbeseitigung, Maße Tiefe x Breite in cm

**11.3.90 Schlitz in Mauerwerk, 25 x 30mm**
Schlitz in Mauerwerk herstellen 25 x 30 mm inkl. Ausstemmarbeiten und beseitigen des Schutt.
Menge: 80,000 m

**11.3.100 Schlitz in Mauerwerk, 40 x 30mm**
Schlitz in Mauerwerk herstellen 40 x 30 mm inkl. Ausstemmarbeiten, und beseitigen des Schutt.
Menge: 90,000 m

**11.3.110 Schlitz in Mauerwerk, 150-200 x 60mm**
Schlitz in Mauerwerk herstellen 150-200 x 60 mm inkl. Ausstemmarbeiten, und beseitigen des Schutt.
Menge: 70,000 m

#### Titel 11.4 Sonstiges

**11.4.10 Gebäudeeinführungssysteme für Mehrfachdurchführung**
*** Bedarfsposition ohne GB
Dichtelement für die Hauseinführung der Versorgungleitung
des EVUs, sowie die Einführung der Medienleitungen bis DN 150 mm
Liefern und montieren
Menge: 1,000 St

**11.4.20 Inbetriebsetzung der Anlage**
Inbetriebsetzung nach §13 AVBEltV und Ausfertigen eines
Messprotokolls Späteste Abgabe des Protokolls 15 Werktage vor der
Abnahme
Menge: 1,000 St

**11.4.30 Zähleranträge inkl. Montage**
Beantragung der Zähler einschließlich Lieferung, Montage und Klemmleistung der Stromzähleinrichtung.
Erstellung einer Dokumentation
Menge: 33,000 St

#### Titel 11.5 Wartung

**11.5.10 Wartungsvertrag für zwei Jahre**
*** Pauschalposition
Wartung der im Leistungsverzeichnis aufgeführten
technischen Anlagen gemäß VDMA-Einheitsblätter 24186,
einschl. aller erforderlichen Nebenleistungen
(Fahrkosten, Werkzeuge, etc.), für das erste und zweite Jahr
Menge: 1,000 psch

**11.5.20 Wartungsvertrag für vier Jahre**
*** Pauschalposition
Wartung der im Leistungsverzeichnis aufgeführten
technischen Anlagen gemäß VDMA-Einheitsblätter 24186,
einschl. aller erforderlichen Nebenleistungen
(Fahrkosten, Werkzeuge, etc.), für die das erste bis vierte Jahr.
Menge: 1,000 psch

#### Titel 11.6 Dokumentation

*Hinweis: Vorbemerkung Dokumentation*
Die Dokumentation ist gemäß der nachstehenden Beschreibung als integrierte Dokumentation zu erstellen. Es sind daher alle im Auftragsumfang des Auftragnehmers enthaltenen Gewerke zu einer geschlossenen, in sich stimmig und in Aufbau und Gestaltung einheitlichen Dokumentation zusammenzuführen. Die Dokumentation ist mindestens 2 Wochen vor dem Abnahmegesuch beim Auftraggeber vorzulegen. Eine nicht vorliegende oder unvollständige Dokumentation gilt als Abnahmeverweigerungsgrund.

**11.6.10 Dokumentation**
*** Pauschalposition
Dokumentation Vollständige Wartungs- und Bestandsunterlagen nach VOB/C über die gesamten Leistungen in 3-facher Ausfertigung, in Ordnern DIN A4 als Handbuch geordnet. Neben der Papierform sind alle genannten, durch den Auftragnehmer erstellten Unterlagen, als Dateien in einem Austauschformat (digital) dem Auftraggeber zur Verfügung zu stellen. Die Dokumentation ist durch die Bauleitung freizugeben. Alle Zeichnungen, auch schematische Darstellungen in DIN A3 oder A4 Format sind durchzunummerieren. Die Bestandsunterlagen sind mit Registertrennblättern zu gliedern. Die Dokumentation ist wie folgt zu gliedern:
a) Titelblatt mit Angabe des Gewerkes, des Objektes, der Anschrift des Herstellers mit Servicestellen und gegebenfalls Notdienst.
b) Inhaltsverzeichnis
c) Anlagenbeschreibung Die Anlage ist im Aufbau und in der Wirkungsweise unter Bezugnahme auf die Funktion eindeutig zu beschreiben. Sicherheits- und Schutzeinrichtungen müssen ebenfalls ausführlich beschrieben sein. Allgemein gültige Standardtexte, die auch Anlagenteile beschreiben, die hier nicht eingebaut sind, sind nicht zulässig.
d) Schemazeichnungen Schalt- und Regelkreise mit Überwachungseinrichtungen sowie alle Sicherheitseinrichtungen sind je Anlage schematisch mit identischer Bezeichnung der Schalt- und Regelgeräte vor Ort darzustellen.
e) Bedienungsanleitung: Die Bedienungsanleitung muss für die jeweilige Anlage zugeschnitten sein. Sie sollte bis auf eventuelle Verweise auf Zeichnungen in sich abgeschlossen sein und den Hauswart oder Nutzer in die Lage versetzen, die komplette Anlage einstellen und bedienen zu können. Allgemein mögliche und zu erwartende Betriebsstörungen sind tabellarisch aufzulisten mit möglicher Ursache, Fehlersuche und Möglichkeiten der Störbehebung.
f) Wartungsvorschriften: Art und Intervall der durchzuführenden Wartungsarbeiten nach Anlagen und Geräten gegliedert.
g) Elektrische Anbindungen Elektrische Anbindungen und Verteilungen, Stromlauf-, Klemmen-, Aufbau- und Schaltpläne sämtlicher elektrischen Einrichtungen und Verteilungen mit Leistungsangaben (alle Pläne nach DIN 40 719). Ein Satz Pläne ist im Schaltschrank aufzubewahren.
h) Geräteblätter: Für alle eingebauten Geräte sind Geräteblätter mit Angabe der technischen Daten und Hinweise zur Wartung und Instandhaltung zu liefern. Katalogblätter der Lieferfirmen sind zulässig, wenn die Angaben sich nur auf das installierte Bauteil beziehen.
i) Ersatzteillisten: Es ist eine tabellarische Liste zu erstellen, aus welcher alle erforderlichen Ersatzteile, unterteilt nach Einzelgerät oder Maschine ersichtlich sind. Die Einzelgeräte sind weiter tabellarisch aufzuführen: Fabrikat mit Anschrift, Typ, Bezeichnung, Ort des Einbaus, Größe und Bestellnummer, Werkstoff, Gewicht, Hauptabmessungen, ggfs. erforderliche Anzahl für Lagerhaltung.
j) Prüfzeugnisse, Bescheinigungen und Abnahmeprotokolle Unter diesem Register werden alle Baumusterzulassungen und alle Werkabnahmezeugnisse angeordnet. Ferner Abnahmeprotokolle behördlicher Stellen bzw. des Gewerbeaufsichtsamtes oder ähnlicher Institutionen soweit diese vorgeschrieben sind und/ oder Bestandteil des Leistungsverzeichnis waren. Bescheinigungen über die Ausführung der elektrischen Arbeiten nach den geltenden VDE- Vorschriften gegebenfalls notwendige Bescheinigungen über die ordnungsgemäße Ausführung von Brandschotts, Hinweise auf eventuelle behördliche Überwachungspflichten.
k) Revisionszeichnungen: Hierzu gehören alle Montagezeichnungen und Details gemäß Aufmaß im Maßstab 1 : 50 bzw. 1 : 20 als Bestandsdokumentation. Alle während der Bauzeit durchgeführten Änderungen sind zu berücksichtigen. Alle Zeichnungen sind als farbig angelegte Weißpausen zu erstellen und zu liefern. Handschriftliche oder maschinelle Eintragungen oder Zeichnungsergänzungen auf den Weißpausen sind nicht statthaft. Alle Zeichnungen sind deutlich auf dem Schriftkopf als Revisionszeichnungen zu kennzeichnen.
l) Elektronische Version: Sämtliche vorgenannten Dokumente sind, sofern diese mit dem Rechner erstellt wurden, auf CDs zu brennen. In jedem Exemplar der Dokumentation ist jeweils ein Satz der CDs beizuheften. Darauf müssen alle Papierunterlagen enthalten sein. Die CD ist klar und übersichtlich zu gliedern, so dass die Dokumente leicht zu finden sind. Als Formate sind sowohl weiterverarbeitbare Formate zu wählen, als auch jeweils pdf.
Menge: 1,000 psch

**11.6.20 Prüfung 1000V**
Prüfung der Anlage mit Bemessungsspannung bis 1000 V, mit
Besichtigen, Erproben und Messen, für einen
Dreiphasenwechselstromkreis mit einem weiteren Schutzgerät,
einschl. Messprotokoll
Menge: 1,000 St

#### Titel 11.7 Stundenlohnarbeiten

*Hinweis: Stundenlohnarbeiten sind nur nach vorheriger*
Stundenlohnarbeiten sind nur nach vorheriger Genehmigung und Zustimmung durch den Bauherrn zulässig und müssen durch täglich zu bescheinigende Tagelohnzettel nachgewiesen werden. Die angegebenen Stundenverrechnungssätze sind unter Beachtung der preisrechtlichen Vorschriften ermittelt worden und gelten unabhängig von der Anzahl der abzurechnenden Stunden. Evt. anfallende Reisesekosten sind in die Stundenverrechnungssätze mit einzurechnen. Unvorhergesehener Materialverbrauch zum Nachweis. Die für Stundenlohnarbeiten zur Verfügung zu stellenden Werkzeuge werden nicht besonders vergütet.Ihre Vorhaltung und ihr Einsatz und Verbrauch ist in den Stundenlohnsätzen enthalten. Der Einsatz eines Obermonteurs ist nur nach vorheriger Genehmigung erlaubt. Es wird jeweils nur der Einsatz eines Monteurs mit entsprechenden Helfern zugelassen, sofern nichts anderes vereinbart ist. Stundenlohnarbeiten werden streng nach den Bestimmungen der VOB / B § 15 behandelt. Sie werden nicht vergütet wenn eine der Bestimmungen nach § 15 durch die Bieter nicht eingehalten wird. Auf Verlangender Bauleitung kann an Stelle von Stundenlohnarbeiten die Abgabe eines Nachtragsangebotes verlangt werden.

**11.7.10 Obermonteurstunden**
*** Bedarfsposition ohne GB
Stunden eines Obermonteurs, einschl. aller Zuschläge.
Menge: 1,000 h

**11.7.20 Monteurstunden**
*** Bedarfsposition ohne GB
Stunden eines Monteurs, einschl. aller Zuschläge.
Menge: 1,000 h

**11.7.30 Helferstunden**
*** Bedarfsposition ohne GB
Stunden eines Helfers, einschl. aller Zuschläge.
Menge: 1,000 h

**11.7.40 Azubi-Stunden**
*** Bedarfsposition ohne GB
Stunden eines Auszubildenden, einschl. aller Zuschläge.
Menge: 1,000 h
